# PRESUPUESTO_0

- Propiedad del archivo: SOFT S.A.
- Formato: FIEBDC-3/2002
- Programa: Presto 8.8
- Fecha de los precios: 03/07/2017
- Divisa: EUR
- Costes indirectos: 6 %
- Código: PRESUPUESTO_0 (14/03/2006)
Importe: 310126.98

## 1 FASE PISCINA (16/10/2006)
Importe: 156260.85

### 01_01 TRABAJOS PREVIOS DE PISCINA (19/08/2012)
Importe: 3714.37

**01_01_01** U TALADO, CARGA Y TRASPORTE DE ARBOLES GRAN PORTE (19/08/2012)
1 U × 24.97 (26.47 con costes indirectos) = 26.47
Talado, carga y trasporte de arboles de entre 30 y 60 cms de diametro de tronco, con motosierra y camión con cesta. Incluso arrancado de raices y reposición de terreno.Medido en unidades intervenidas.

| Código | Ud | Descripción | Rendimiento | Precio | Importe |
|---|---|---|---|---|---|
| V_002 | h | Motosierra a gasolina, 2 kW (maquinaria; 27/12/2016) | 0.4 | 1.91 | 0.76 |
| ME00400 | h | RETROEXCAVADORA (maquinaria; 19/08/2012) | 0.12 | 22.87 | 2.74 |
| V_003 | h | Camión con cesta de 16 m. altura (maquinaria; 27/12/2016) | 0.25 | 12.02 | 3.01 |
| V_004 | h | Rodillo vibrante guiado manual, 700 Kg y anchura 70 cms (maquinaria; 27/12/2016) | 0.1 | 5.35 | 0.54 |
| TO00800 | h | OF. 1ª JARDINERO (mano de obra; 06/09/2012) | 0.75 | 12.58 | 9.44 |
| TP00100 | h | PEÓN ESPECIAL (mano de obra; 27/01/2020) | 0.75 | 11.3 | 8.48 |
|  |  | Total |  |  | 24.97 |

| Medición | Uds. | Parcial |
|---|---|---|
| Arbol junto a piscina pequeña existente | 1 | 1.00 |
| Total |  | 1 |

**01_01_02** M3 DEMOLICIÓN MASIVA DE PISCINA DESCUBIERTA
20 M3 × 11.75 (12.46 con costes indirectos) = 249.20
Demolición masiva de piscina descubierta incluyendo vaso, piezas de borde e instalaciones asociadas. Incluso relleno de hueco resultante con tierras limpias procedentes de la misma obra y compactación superficial realizada con pisón mecánico al 95% proctor, en 20 cm de profundidad, incluso p.p. de regado y refino de la superficie final. Medida según volúmende agua interior del vaso.

| Código | Ud | Descripción | Rendimiento | Precio | Importe |
|---|---|---|---|---|---|
| TP00100 | h | PEÓN ESPECIAL | 0.1 | 11.3 | 1.13 |
| MC00100 | h | COMPRESOR DOS MARTILLOS (maquinaria) | 0.1 | 4.15 | 0.42 |
| ME00500 | h | RETROEXCAVADORA CON MARTILLO (maquinaria) | 0.25 | 40.41 | 10.10 |
| MR00200 | h | PISÓN MECÁNICO MANUAL (maquinaria) | 0.04 | 1.97 | 0.08 |
| GW00100 | m3 | AGUA POTABLE (material) | 0.06 | 0.36 | 0.02 |
|  |  | Total |  |  | 11.75 |

| Medición | Uds. | Largo | Parcial |
|---|---|---|---|
| Piscina niños existente | 1 | 20 | 20.00 |
| Total |  |  | 20 |

**01_01_03** m2 DEMOLICIÓN MASIVA DE SOLADO CONTINUO HORMIGÓN POROSO
295.96 m2 × 2.83 (3 con costes indirectos) = 887.88
Demolición masiva con medios mecánicos de solado continuo de hormigón poroso de 10 cms de espesor incluyendo demolición masiva y relleno de instalaciones existentes como arquetas y conducciones. Incluso nivelación de terreno resultante. Medida superficie ejecutada.

| Código | Ud | Descripción | Rendimiento | Precio | Importe |
|---|---|---|---|---|---|
| TP00100 | h | PEÓN ESPECIAL | 0.237 | 11.3 | 2.68 |
| MC00100 | h | COMPRESOR DOS MARTILLOS | 0.035 | 4.15 | 0.15 |
|  |  | Total |  |  | 2.83 |

| Medición | Uds. | Largo | Parcial |
|---|---|---|---|
| Contorno Piscina Adultos | 1 | 208 | 208.00 |
| Contorno piscina Niños | 1 | 87.96 | 87.96 |
| Total |  |  | 295.96 |

**01_01_04** m2 DEMOLICIÓN MASIVA DE SOLADO DE PREFABRICADOS DE HORMIGÓN
88.22 m2 × 2.41 (2.55 con costes indirectos) = 224.96
Demolición masiva con medios mecánicos de solado de prefabricado de hormigón poroso de 5 cms de espesor y capa base de mortero hasta un espesor máximo de 10 cms incluyendo demolición masiva y relleno de instalaciones existentes como arquetas y conducciones. Incluso nivelación de terreno resultante. Medida superficie ejecutada.

| Código | Ud | Descripción | Rendimiento | Precio | Importe |
|---|---|---|---|---|---|
| TP00100 | h | PEÓN ESPECIAL | 0.2 | 11.3 | 2.26 |
| MC00100 | h | COMPRESOR DOS MARTILLOS | 0.035 | 4.15 | 0.15 |
|  |  | Total |  |  | 2.41 |

| Medición | Uds. | Largo | Parcial |
|---|---|---|---|
| Borde Piscina adultos | 1 | 88.22 | 88.22 |
| Total |  |  | 88.22 |

**01_01_05** m DEMOLICIÓN SELECTIVA DE CANAL Y PARTE DE VASO DE PISCINA.
38.6 m × 14.11 (14.96 con costes indirectos) = 577.46
Demolición selectiva de canal de desborde y vaso de piscina hasta la altura indicada en planos. Incluso acopio de rejilla de plástico. Medida la superficie ejecutada en cara interior de vaso.

| Código | Ud | Descripción | Rendimiento | Precio | Importe |
|---|---|---|---|---|---|
| TP00100 | h | PEÓN ESPECIAL | 0.3 | 11.3 | 3.39 |
| MC00100 | h | COMPRESOR DOS MARTILLOS | 0.15 | 4.15 | 0.62 |
| ME00500 | h | RETROEXCAVADORA CON MARTILLO | 0.25 | 40.41 | 10.10 |
|  |  | Total |  |  | 14.11 |

| Medición | Uds. | Largo | Alto | Parcial |
|---|---|---|---|---|
| Piscina Adultos |  |  |  |  |
| Lado Norte | 1 | 12.5 | 0.55 | 6.88 |
| Lados Este y Oeste | 2 | 25 | 0.5 | 25.00 |
| Lado Sur | 1 | 9.84 | 0.3 | 2.95 |
|  | 1 | 2.69 | 1.4 | 3.77 |
| Total |  |  |  | 38.6 |

**01_01_06** m2 ELIMINACIÓN DE INSTALACIONES ENTERRADAS EN TERRENO (19/08/2012)
608.99 m2 × 0.64 (0.68 con costes indirectos) = 414.11
Eliminación de instalaciones enterradas existentes en terreno natural como arquetas y conducciones. Incluso posterior relleno y Compactación superficial realizada con pisón mecánico al 95% proctor, en 20 cm de profundidad, incluso p.p. de regado y refino de la superficie fina. Medio m2 afectados.

| Código | Ud | Descripción | Rendimiento | Precio | Importe |
|---|---|---|---|---|---|
| TP00100 | h | PEÓN ESPECIAL | 0.02 | 11.3 | 0.23 |
| MC00100 | h | COMPRESOR DOS MARTILLOS | 0.02 | 4.15 | 0.08 |
| ME00400 | h | RETROEXCAVADORA | 0.01 | 22.87 | 0.23 |
| MR00200 | h | PISÓN MECÁNICO MANUAL | 0.04 | 1.97 | 0.08 |
| GW00100 | m3 | AGUA POTABLE | 0.06 | 0.36 | 0.02 |
|  |  | Total |  |  | 0.64 |

| Medición | Uds. | Largo | Parcial |
|---|---|---|---|
| Terreno natural parcela | 1 | 608.99 | 608.99 |
| Total |  |  | 608.99 |

**01_01_07** M3 ANULACIÓN DE CUARTO DE INSTALACIONES BAJO RASANTE
49.73 M3 × 4.82 (5.11 con costes indirectos) = 254.12
Anulación de cuarto de instalaciones existente de piscina y todas sus instalaciones asociadas mediante llenado de tierra limpia procedente de la misma obra y compactado superficial realizada con pisón mecánico al 95% proctor, en 20 cm de profundidad, incluso p.p. de regado y refino de la superficie final.. Demoliendo solo los elementos salientes. Incluido barandillas y elementos de protección metélicos sobre rasante. Incluso anulación de instalaciones asociadas.

| Código | Ud | Descripción | Rendimiento | Precio | Importe |
|---|---|---|---|---|---|
| TO02100 | h | OFICIAL 1ª (mano de obra; 15/07/2020) | 0.02 | 11.97 | 0.24 |
| TP00100 | h | PEÓN ESPECIAL | 0.2 | 11.3 | 2.26 |
| MC00100 | h | COMPRESOR DOS MARTILLOS | 0.08 | 4.15 | 0.33 |
| MR00200 | h | PISÓN MECÁNICO MANUAL | 0.2 | 1.97 | 0.39 |
| WW00300 | u | MATERIAL COMPLEMENTARIO O PZAS. ESPECIALES (material) | 0.02 | 0.36 | 0.01 |
| ME01400 | h | MINI RETROEXCAVADORA (maquinaria) | 0.1 | 15.89 | 1.59 |
|  |  | Total |  |  | 4.82 |

| Medición | Uds. | Largo | Alto | Parcial |
|---|---|---|---|---|
| Sala de instalaciones |  |  |  |  |
|  | 1 | 14.85 | 2.6 | 38.61 |
|  | 1 | 8.55 | 1.3 | 11.12 |
| Total |  |  |  | 49.73 |

**01_01_08** m3 EXCAVACIÓN EN VACIADO, DE TIERRAS DE CONSIST. BLANDA (19/08/2012)
387.16 m3 × 0.91 (0.96 con costes indirectos) = 371.67
Excavación, en vaciado, de tierras de consistencia blanda, realizada con medios mecánicos, incluso p.p. de perfilado de fondos y laterales. Medido el volumen en perfil natural.

| Código | Ud | Descripción | Rendimiento | Precio | Importe |
|---|---|---|---|---|---|
| TP00100 | h | PEÓN ESPECIAL | 0.03 | 11.3 | 0.34 |
| ME00400 | h | RETROEXCAVADORA | 0.025 | 22.87 | 0.57 |
|  |  | Total |  |  | 0.91 |

| Medición | Uds. | Largo | Alto | Parcial |
|---|---|---|---|---|
| Profundidad -0.40 |  |  |  |  |
| Restos bajo plataforma | 1 | 6.71 | 0.4 | 2.68 |
|  | 1 | 9.23 | 0.4 | 3.69 |
| Profundidad -0.65 |  |  |  |  |
| Canal Exterior para piscina adultos | 1 | 56.91 | 0.65 | 36.99 |
| Canal exterior para rampa | 1 | 14.05 | 0.65 | 9.13 |
| canal exterior piscina Hidromasaje | 1 | 18.95 | 0.65 | 12.32 |
| Canal exterior piscina chapoteo | 1 | 31.4 | 0.65 | 20.41 |
| Profundidad -0.70 |  |  |  |  |
| Piscina chapoteo | 1 | 70.2 | 0.7 | 49.14 |
| Meseta Rampa | 1 | 2.97 | 0.7 | 2.08 |
| Rampas profundidades variables |  |  |  |  |
| Rampa acceso | 1 | 20.4 | 1.05 | 21.42 |
| Otras rampas | 1 | 2.99 | 1.12 | 3.35 |
|  | 1 | 2.88 | 1.12 | 3.23 |
|  | 1 | 6.93 | 1.35 | 9.36 |
| Profundidad -2.05 |  |  |  |  |
| Sala instalaciones | 1 | 46.09 | 2.05 | 94.48 |
| Profundidad -2.65 |  |  |  |  |
| Sala instalaciones | 1 | 44.86 | 2.65 | 118.88 |
| Total |  |  |  | 387.16 |

**01_01_09** m3 TRANSPORTE TIERRAS, DIST. MÁX. 5 km CARGA M. MECÁNICOS
580.74 m3 × 1.15 (1.22 con costes indirectos) = 708.50
Transporte de tierras, realizado en camión basculante a una distancia máxima de 5 km, incluso carga con medios mecánicos. Medido en perfil esponjado. Coeficiente de esponjamiento teórico de 1,5.

| Código | Ud | Descripción | Rendimiento | Precio | Importe |
|---|---|---|---|---|---|
| ME00300 | h | PALA CARGADORA (maquinaria) | 0.02 | 15.61 | 0.31 |
| MK00100 | h | CAMIÓN BASCULANTE (maquinaria) | 0.05 | 16.75 | 0.84 |
|  |  | Total |  |  | 1.15 |

| Medición | Uds. | Largo | Alto | Parcial |
|---|---|---|---|---|
| Excavaciones 01_01_08 | 1 | 387.16 | 1.5 | 580.74 |
| Total |  |  |  | 580.74 |

### 01_02 ESTRUCTURAS DE PISCINAS
Importe: 36837.34

**01_02_01** m2 CAPA DE HORMIGÓN DE LIMPIEZA 10 cm ESP. MEDIO
70.17 m2 × 6.19 (6.56 con costes indirectos) = 460.32
Capa de hormigón de limpieza HM-20/B/20/I, consistencia blanda y tamaño máximo del árido 20 mm, de 10 cm de espesor mínimo, en elementos de cimentación, suministrado y puesto en obra, incluso p.p. de alisado de la superficie; según instrucción EHE y CTE. Previa compactación superficial realizada con pisón mecánico al 95% proctor, en 20 cm de profundidad, incluso p.p. de regado y refino de la superficie final.Medida la superficie ejecutada.

| Código | Ud | Descripción | Rendimiento | Precio | Importe |
|---|---|---|---|---|---|
| TO02200 | h | OFICIAL 2ª (mano de obra; 31/01/2020) | 0.1 | 12.65 | 1.27 |
| TP00100 | h | PEÓN ESPECIAL | 0.075 | 11.3 | 0.85 |
| CH04020 | m3 | HORMIGÓN HM-20/B/20/I, SUMINISTRADO (material) | 0.11 | 37.04 | 4.07 |
|  |  | Total |  |  | 6.19 |

| Medición | Uds. | Largo | Ancho | Parcial |
|---|---|---|---|---|
| Parte base canal piscina adultos | 1 | 64.62 | 0.4 | 25.85 |
| Canal rampa acceso | 1 | 9.6 | 1.2 | 11.52 |
| Vigas bajo plataforma | 1 | 2.4 | 0.35 | 0.84 |
|  | 1 | 1.86 | 0.35 | 0.65 |
| Bajo canal chapoteo | 1 | 20.2 | 1 | 20.20 |
| Bajo canal de hidromasaje | 1 | 11.11 | 1 | 11.11 |
| Total |  |  |  | 70.17 |

**01_02_02** m2 ENCOFRADO PERDIDO MURO DE BLOQUE DE HORMIGÓN.
220.6 m2 × 15.08 (15.98 con costes indirectos) = 3525.19
Encofrado perdido con fabrica de 20 cm de espesor, con bloque hueco de hormigón de 40x20x20 cm recibido con mortero M5 de cemento CEM II/A-L 32,5 N, con plastificante; construida según CTE. Medida deduciendo huecos.

| Código | Ud | Descripción | Rendimiento | Precio | Importe |
|---|---|---|---|---|---|
| TO00100 | h | OF. 1ª ALBAÑILERÍA (mano de obra) | 0.4 | 12.98 | 5.19 |
| TP00100 | h | PEÓN ESPECIAL | 0.25 | 11.3 | 2.83 |
| AGM00800 | m3 | MORTERO DE CEMENTO M5 (1:6) CEM II/A-L 32,5 N + PLAST. (material) | 0.01 | 35.65 | 0.36 |
| FB01000 | u | BLOQUE HORMIGÓN 40x20X20 cm (material) | 12.875 | 0.52 | 6.70 |
|  |  | Total |  |  | 15.08 |

| Medición | Uds. | Largo | Alto | Parcial |
|---|---|---|---|---|
| Perímetro canal piscina adultos con rampa | 1 | 77.63 | 0.5 | 38.82 |
| Fondo rampa piscina adultos | 1 | 3.05 | 0.65 | 1.98 |
| Inst.-2.55-Rampa adultos | 1 | 3.95 | 2.6 | 10.27 |
| Inst.-2.55-Piscina adultos | 1 | 9.6 | 2.6 | 24.96 |
|  | 1 | 9.6 | 0.35 | 3.36 |
| Inst.2.55-lateral | 1 | 3.95 | 2.6 | 10.27 |
| Inst.2.55-piscina chapoteo | 1 | 5.6 | 2.6 | 14.56 |
| Inst.1.95- piscina chapoteo | 1 | 10.85 | 2 | 21.70 |
| Inst.1.95-lateral | 1 | 2.4 | 2 | 4.80 |
| Inst.1.95- piscina hidromasaje | 1 | 4.95 | 2 | 9.90 |
| Inst1.95-lateral y rampa | 1 | 7.5 | 2 | 15.00 |
| Inst2.55-Inst.1.95 | 1 | 4 | 0.6 | 2.40 |
| Separación dep. compensacion adultos | 1 | 3.76 | 2.1 | 7.90 |
| Separaciones dep comp. chapoteo-hidromasaje | 1 | 2.4 | 1.5 | 3.60 |
|  | 1 | 3 | 1.5 | 4.50 |
| Perimetro exterior canal piscina chapoteo | 1 | 23.05 | 0.5 | 11.53 |
| Perimetro interior canal piscina chapoteo | 1 | 5.25 | 0.2 | 1.05 |
| Perimetro exterior canal piscina hidromasaje | 1 | 14.75 | 0.5 | 7.38 |
| Perimetro interior canal piscina hidromasaje | 1 | 11.15 | 0.65 | 7.25 |
| lateral piscina hidromasaje | 1 | 3.5 | 1 | 3.50 |
| Anillo exterior hidromasaje | 1 | 12.1 | 0.6 | 7.26 |
| Anillo interior hidromasaje | 1 | 9 | 0.35 | 3.15 |
| Anillo zona baja | 1 | 9 | 0.5 | 4.50 |
| Conexion anillos | 2 | 0.6 | 0.8 | 0.96 |
| Total |  |  |  | 220.6 |

**01_02_03** m2 DEMOLICIÓN SELECTIVA DE BLOQUE DE HORMIGÓN (27/01/2020)
8.67 m2 × 3.05 (3.23 con costes indirectos) = 28.00
Demolición manual selectiva de fábrica de bloque de hormigón hueco de 20 cms de espesor para trabajos de encofrado. Medida superficie ejecutada.

| Código | Ud | Descripción | Rendimiento | Precio | Importe |
|---|---|---|---|---|---|
| TP00100 | h | PEÓN ESPECIAL | 0.27 | 11.3 | 3.05 |
|  |  | Total |  |  | 3.05 |

| Medición | Uds. | Largo | Alto | Parcial |
|---|---|---|---|---|
| Cabeza muro chapoteo-Instalaciones | 1 | 16.6 | 0.3 | 4.98 |
| Cabeza muro rampa adultos-Instalaciones | 1 | 9.4 | 0.3 | 2.82 |
| Cabeza muro hidromasaje-instalaciones | 1 | 2.9 | 0.3 | 0.87 |
| Total |  |  |  | 8.67 |

**01_02_04** m3 RELLENO DE GRAVA LIMPIA COMPACTADA
177.21 m3 × 10.87 (11.52 con costes indirectos) = 2041.46
Relleno de grava limpia de diámetro 16/32 bajo losas, incluso previo compactado superficial realizada con pisón mecánico al 95% proctor, en 20 cm de profundidad, incluso p.p. de regado y refino de la superficie fina de base y extendido con medios manuales. Medido el volumen teórico ejecutado.

| Código | Ud | Descripción | Rendimiento | Precio | Importe |
|---|---|---|---|---|---|
| ME00300 | h | PALA CARGADORA | 0.01 | 15.61 | 0.16 |
| TP00100 | h | PEÓN ESPECIAL | 0.25 | 11.3 | 2.83 |
| AG00100 | m3 | GRAVA (material) | 1.02 | 7.1 | 7.24 |
| GW00100 | m3 | AGUA POTABLE | 0.15 | 0.36 | 0.05 |
| MR00200 | h | PISÓN MECÁNICO MANUAL | 0.3 | 1.97 | 0.59 |
|  |  | Total |  |  | 10.87 |

| Medición | Uds. | Largo | Ancho | Alto | Parcial |
|---|---|---|---|---|---|
| Relleno bajo piscina de adultos | 1 | 11.5 |  | 12.5 | 143.75 |
| Relleno bajo rampa adultos | 1 | 2.88 | 1 |  | 2.88 |
|  | 1 | 13.27 |  | 0.1 | 1.33 |
| Relleno bajo losa hidromasaje | 1 | 9.6 |  | 0.65 | 6.24 |
|  | 1 | 2.2 |  | 0.35 | 0.77 |
| Relleno bajo piscina chapoteo | 1 | 1.89 |  | 4.9 | 9.26 |
| Relleno restos bajo plataforma | 1 | 1.68 | 2.8 | 0.35 | 1.65 |
|  | 1 | 3.02 | 2.3 | 0.35 | 2.43 |
| Base Sala de Instalaciones | 1 | 89 |  | 0.1 | 8.90 |
| Total |  |  |  |  | 177.21 |

**01_02_05** m3 RELLENO TIERRA LIMPIA COMPACTADA
21.36 m3 × 2.16 (2.29 con costes indirectos) = 48.91
Relleno de tierra limpia en trasdós muros, incluso compactado superficial realizada con pisón mecánico al 95% proctor, en 20 cm de profundidad, incluso p.p. de regado y refino de la superficie fina y extendido con medios manuales. Medido el volumen teórico ejecutado.

| Código | Ud | Descripción | Rendimiento | Precio | Importe |
|---|---|---|---|---|---|
| ME00300 | h | PALA CARGADORA | 0.01 | 15.61 | 0.16 |
| TP00100 | h | PEÓN ESPECIAL | 0.12 | 11.3 | 1.36 |
| GW00100 | m3 | AGUA POTABLE | 0.15 | 0.36 | 0.05 |
| MR00200 | h | PISÓN MECÁNICO MANUAL | 0.3 | 1.97 | 0.59 |
|  |  | Total |  |  | 2.16 |

| Medición | Uds. | Largo | Ancho | Parcial |
|---|---|---|---|---|
| Fondo depos compensacion adultos | 1 | 2.25 | 4 | 9.00 |
| Fondo deps compensación chap-hidrom. | 1 | 1.21 | 2.4 | 2.90 |
| Lateral rampa-instalaciones | 1 | 0.83 | 9.4 | 7.80 |
| Lateral Inst_Plataforma rampa | 1 | 1.14 | 1.46 | 1.66 |
| Total |  |  |  | 21.36 |

**01_02_06** m3 DEMOLICIÓN SELECTIVA MANUAL DE MURO DE HORM. ARMADO
1.03 m3 × 38.63 (40.95 con costes indirectos) = 42.18
Demolición manual selectiva de muro de hormigón armado.Medida volumen ejecutado.

| Código | Ud | Descripción | Rendimiento | Precio | Importe |
|---|---|---|---|---|---|
| TP00100 | h | PEÓN ESPECIAL | 2.5 | 11.3 | 28.25 |
| MC00100 | h | COMPRESOR DOS MARTILLOS | 2.5 | 4.15 | 10.38 |
|  |  | Total |  |  | 38.63 |

| Medición | Uds. | Largo | Alto | Parcial |
|---|---|---|---|---|
| Mordida escaleras profunda | 2 | 0.16 | 1.9 | 0.61 |
| Mordida escaleras menos profunda | 2 | 0.16 | 1.3 | 0.42 |
| Total |  |  |  | 1.03 |

**01_02_07** m2 VASO PISCINA HORM. PROYECT. ESP. 25 CMS, DOBLE #R8,15X15 CM (15/07/2020)
312.52 m2 × 27.82 (29.49 con costes indirectos) = 9216.21
Vaso de piscina de Hormigón HA-30/F/12/IV, proyectado por vía húmeda para formación de vaso de piscina, de 25 cm de espesor, con doble malla electrosoldada ME 15x15 Ø 8-8 B 500 T 6x2,20 solapadas 40 cms en todas las direcciones. Con refuerzos de acero de R.10 cada 60 cms y refuerzos de llaves de R.10 cada 60 cms en todas las esquinas horizontales y verticales, todo en acero B500S. Incluso p.p. de limpieza de fondos, vibrado, curado, pasos de tuberías, reservas necesarias y ejecución de juntas. Incluso panel de poliestireno expandido en encofrado de 3 cms Medida la superficie ejecutada.

| Código | Ud | Descripción | Rendimiento | Precio | Importe |
|---|---|---|---|---|---|
| TO02100 | h | OFICIAL 1ª | 0.3 | 11.97 | 3.59 |
| TA00100 | h | AYUDANTE (mano de obra; 15/07/2020) | 0.15 | 11.47 | 1.72 |
| CA00620 | kg | ACERO ELECTROSOLDADO ME B 500 T EN MALLA (material; 15/07/2020) | 11 | 0.72 | 7.92 |
| HO00001 | m3 | HORMIGÓN HA-30/F/12/IV PARA PROYECTAR (material; 15/07/2020) | 0.26 | 47.09 | 12.24 |
| CA00320 | kg | ACERO B 500 S (material; 15/07/2020) | 2.1 | 0.59 | 1.24 |
| GU00001 | h | GUTINADORA HORMIGÓN VÍA HÚMEDA 33 kW. (maquinaria; 15/07/2020) | 1.25 | 0.65 | 0.81 |
| WW00400 | u | PEQUEÑO MATERIAL (material; 15/07/2020) | 1.5 | 0.2 | 0.30 |
|  |  | Total |  |  | 27.82 |

| Medición | Uds. | Largo | Parcial |
|---|---|---|---|
| Losa vaso piscina adultos | 1 | 312.52 | 312.52 |
| Total |  |  | 312.52 |

**01_02_08** m2 VASO PISCINA HORM. PROYECT. ESP. 20 CMS, DOBLE #R8, 15X15 CM (15/07/2020)
165.78 m2 × 28.25 (29.95 con costes indirectos) = 4965.11
Vaso de piscina de Hormigón HA-30/F/12/IV, proyectado por vía húmeda para formación de vaso de piscina, de 20 cm de espesor, con doble malla electrosoldada ME 15x15 Ø 8-8 B 500 T 6x2,20 solapadas 40 cms en todas las direcciones. Con refuerzos de acero de R.10 cada 60 cms y refuerzos de llaves de R.10 cada 60 cms en todas las esquinas horizontales y verticales, todo en acero B500S. Incluso p.p. de limpieza de fondos, vibrado, curado, pasos de tuberías, reservas necesarias y ejecución de juntas. Incluso repercusión de panel de poliestireno expandido de 3 cms en encofrado. Medida la superficie ejecutada.

| Código | Ud | Descripción | Rendimiento | Precio | Importe |
|---|---|---|---|---|---|
| TO02100 | h | OFICIAL 1ª | 0.28 | 11.97 | 3.35 |
| TA00100 | h | AYUDANTE | 0.12 | 11.47 | 1.38 |
| CA00620 | kg | ACERO ELECTROSOLDADO ME B 500 T EN MALLA | 11 | 0.72 | 7.92 |
| HO00001 | m3 | HORMIGÓN HA-30/F/12/IV PARA PROYECTAR | 0.215 | 47.09 | 10.12 |
| CA00320 | kg | ACERO B 500 S | 2.1 | 0.59 | 1.24 |
| GU00001 | h | GUTINADORA HORMIGÓN VÍA HÚMEDA 33 kW. | 1.1 | 0.65 | 0.72 |
| WW00400 | u | PEQUEÑO MATERIAL | 1.1 | 0.2 | 0.22 |
| PANELPOL3 | M2 | PANEL DE POLIESTIRENO EXPANDIDO E= 3 CM (material; 15/07/2020) | 1.1 | 3 | 3.30 |
|  |  | Total |  |  | 28.25 |

| Medición | Uds. | Largo | Alto | Parcial |
|---|---|---|---|---|
| Piscina adultos |  |  |  |  |
| Lateral Norte | 1 | 12.3 | 1.83 | 22.51 |
| Laterales Este y Oeste | 2 | 37.14 |  | 74.28 |
| Lateral Sur | 1 | 9.75 | 1.18 | 11.51 |
| Quiebro lateral Sur | 1 | 9.75 | 0.35 | 3.41 |
| Formación canal piscina adultos | 1 | 0.86 | 62.87 | 54.07 |
| Total |  |  |  | 165.78 |

**01_02_09** m2 VASO PISCINA HORM. PROYECT. ESP. 20 CMS, DOBLE #R6, 15 X15 CM (15/07/2020)
286.87 m2 × 23.74 (25.16 con costes indirectos) = 7217.65
Vaso de piscina de Hormigón HA-30/F/12/IV, proyectado por vía húmeda para formación de vaso de piscina, de 20 cm de espesor, con doble malla electrosoldada ME 15x15 Ø 6-6 B 500 T 6x2,20 solapadas 30 cms en todas las direcciones. Con refuerzos de acero de R.8 cada 60 cms y refuerzos de llaves de R.8 cada 60 cms en todas las esquinas horizontales y verticales, todo en acero B500S. Incluso p.p. de limpieza de fondos, vibrado, curado, pasos de tuberías, reservas necesarias y ejecución de juntas. Incluso repercusión de panel de poliestireno expandido de 2 cms en encofrado. Medida la superficie ejecutada.

| Código | Ud | Descripción | Rendimiento | Precio | Importe |
|---|---|---|---|---|---|
| TO02100 | h | OFICIAL 1ª | 0.28 | 11.97 | 3.35 |
| TA00100 | h | AYUDANTE | 0.12 | 11.47 | 1.38 |
| CA00620 | kg | ACERO ELECTROSOLDADO ME B 500 T EN MALLA | 7 | 0.72 | 5.04 |
| HO00001 | m3 | HORMIGÓN HA-30/F/12/IV PARA PROYECTAR | 0.215 | 47.09 | 10.12 |
| CA00320 | kg | ACERO B 500 S | 1.2 | 0.59 | 0.71 |
| GU00001 | h | GUTINADORA HORMIGÓN VÍA HÚMEDA 33 kW. | 1.1 | 0.65 | 0.72 |
| WW00400 | u | PEQUEÑO MATERIAL | 1.1 | 0.2 | 0.22 |
| PANELPOL2 | m2 | PANEL DE POLIESTIRENO EXPANDIDO E= 2 CM (material; 15/07/2020) | 1.1 | 2 | 2.20 |
|  |  | Total |  |  | 23.74 |

| Medición | Uds. | Largo | Alto | Parcial |
|---|---|---|---|---|
| Rampa Adultos |  |  |  |  |
| Suelos Rampas adultos | 1 | 5.5 | 1.4 | 7.70 |
|  | 1 | 2.85 | 1.4 | 3.99 |
|  | 1 | 8.8 | 1.4 | 12.32 |
| Escaleras | 1 | 2.4 | 1.4 | 3.36 |
| Lateral exterior longit. rampa | 1 | 4.95 |  | 4.95 |
| Lateral central long. rampa | 1 | 2.88 |  | 2.88 |
| Lateral interior long. rampa | 1 | 7.83 |  | 7.83 |
| Quiebro lateral interior long rampa | 1 | 10 | 0.35 | 3.50 |
| Fondo Meseta | 1 | 2.8 | 0.45 | 1.26 |
| Formación canal rampa adultos | 1 | 0.86 | 10 | 8.60 |
| Piscina chapoteo |  |  |  |  |
| Suelo vaso | 1 | 76.55 |  | 76.55 |
| Laterales longitudinales | 1 | 3.96 |  | 3.96 |
| Quiebro longitudinal | 1 | 15 | 0.36 | 5.40 |
| Lateral Fondo | 1 | 5 | 0.3 | 1.50 |
| Quiebro fondo | 1 | 5 | 0.35 | 1.75 |
| Formación canal chapoteo | 1 | 0.86 | 14.8 | 12.73 |
|  | 1 | 0.86 | 5.45 | 4.69 |
| Piscina hidromasaje |  |  |  |  |
| Fondo rectangular | 1 | 31.5 |  | 31.50 |
| Anillo -0.82-0.47 | 1 | 7.54 | 0.15 | 1.13 |
| Anillo -0.47-0.17 | 1 | 10.68 | 0.15 | 1.60 |
| Anillo -0.32-0.17 | 1 | 5.5 | 0.15 | 0.83 |
| Transiciones anillos | 2 | 0.92 | 0.15 | 0.28 |
| Recuadro -0.17 a -0.04 | 1 | 22.3 | 0.13 | 2.90 |
| Plieges laterales | 1 | 11.3 | 0.34 | 3.84 |
| Formación canal hidromasaje | 1 | 7.28 | 0.86 | 6.26 |
|  | 1 | 4.64 | 0.86 | 3.99 |
| Instalaciones |  |  |  |  |
| Suelo Vaso Compensación picina adultos | 1 | 20.22 |  | 20.22 |
| Suelo Inst. -2.35 | 1 | 15 |  | 15.00 |
| Suelo Inst. -1.75 | 1 | 29.45 |  | 29.45 |
| Suelo vaso compensación chapoteo | 1 | 3.76 |  | 3.76 |
| Suelo vaso compensación hidromasaje | 1 | 3.14 |  | 3.14 |
| Total |  |  |  | 286.87 |

**01_02_10** m2 VASO PISCINA HORM. PROYECT. ESP. 15 CMS, DOBLE #R6 15X15 CM (15/07/2020)
122.41 m2 × 23.06 (24.44 con costes indirectos) = 2991.70
Vaso de piscina de Hormigón HA-30/F/12/IV, proyectado por vía húmeda para formación de vaso de piscina, de 15 cm de espesor, con doble malla electrosoldada ME 15x15 Ø 6-6 B 500 T 6x2,20 solapadas 30 cms en todas las direcciones. Con refuerzos de acero de R.8 cada 60 cms y refuerzos de llaves de R.8 cada 60 cms en todas las esquinas horizontales y verticales, todo en acero B500S. Incluso p.p. de limpieza de fondos, vibrado, curado, pasos de tuberías, reservas necesarias y ejecución de juntas. Incluso repercusión de panel de poliestireno expandido de 2 cms en encofradoMedida la superficie ejecutada.

| Código | Ud | Descripción | Rendimiento | Precio | Importe |
|---|---|---|---|---|---|
| TO02100 | h | OFICIAL 1ª | 0.25 | 11.97 | 2.99 |
| TA00100 | h | AYUDANTE | 0.1 | 11.47 | 1.15 |
| CA00620 | kg | ACERO ELECTROSOLDADO ME B 500 T EN MALLA | 7 | 0.72 | 5.04 |
| HO00001 | m3 | HORMIGÓN HA-30/F/12/IV PARA PROYECTAR | 0.215 | 47.09 | 10.12 |
| CA00320 | kg | ACERO B 500 S | 1.2 | 0.59 | 0.71 |
| GU00001 | h | GUTINADORA HORMIGÓN VÍA HÚMEDA 33 kW. | 1 | 0.65 | 0.65 |
| WW00400 | u | PEQUEÑO MATERIAL | 1 | 0.2 | 0.20 |
| PANELPOL2 | m2 | PANEL DE POLIESTIRENO EXPANDIDO E= 2 CM | 1.1 | 2 | 2.20 |
|  |  | Total |  |  | 23.06 |

| Medición | Uds. | Largo | Alto | Parcial |
|---|---|---|---|---|
| Vaso Inst. -2.35 |  |  |  |  |
|  | 2 | 3.6 | 2.4 | 17.28 |
|  | 1 | 9.1 | 2.4 | 21.84 |
|  | 1 | 5.7 | 2.4 | 13.68 |
|  | 2 | 3.45 | 1.9 | 13.11 |
|  | 1 | 3.7 | 0.4 | 1.48 |
| Vaso Inst. -1.75 |  |  |  |  |
|  | 1 | 7.42 | 1.8 | 13.36 |
|  | 1 | 1.45 | 1.8 | 2.61 |
|  | 1 | 3.34 | 1.8 | 6.01 |
|  | 1 | 2.25 | 1.8 | 4.05 |
|  | 1 | 10.85 | 1.8 | 19.53 |
|  | 2 | 2.84 | 1.3 | 7.38 |
|  | 1 | 0.9 | 1.3 | 1.17 |
|  | 1 | 0.7 | 1.3 | 0.91 |
| Total |  |  |  | 122.41 |

**01_02_11** m3 HORMIGÓN PARA ARMAR HA_30/F/12/IV PARA REVESTIR
23.57 m3 × 50.72 (53.76 con costes indirectos) = 1267.12
Hormigón para armar HA-30/F/12/IV, consistencia fuida y tamaño máximo del árido 12 mm suministrado y puesto en obra, incluso p.p. de limpieza de fondos, vibrado, curado, pasos de tuberías, reservas necesarias y ejecución de juntas; construido según EHE y NCSR-02. Medido el volumen teórico ejecutado.

| Código | Ud | Descripción | Rendimiento | Precio | Importe |
|---|---|---|---|---|---|
| TO02100 | h | OFICIAL 1ª | 0.15 | 11.97 | 1.80 |
| TP00100 | h | PEÓN ESPECIAL | 0.4 | 11.3 | 4.52 |
| CH80020B | m3 | HORMIGÓN HA-30/F/12/IV, SUMINISTRADO (material) | 1.03 | 42.64 | 43.92 |
| MV00100 | h | VIBRADOR (maquinaria) | 0.3 | 0.99 | 0.30 |
| WW00400 | u | PEQUEÑO MATERIAL | 0.91 | 0.2 | 0.18 |
|  |  | Total |  |  | 50.72 |

| Medición | Uds. | Largo | Ancho | Alto | Parcial |
|---|---|---|---|---|---|
| Plataforma |  |  |  |  |  |
| Canto 20 cms | 1 | 107.9 |  | 0.2 | 21.58 |
| Canto 14 cms | 1 | 10.26 |  | 0.14 | 1.44 |
| Vigas Bajo plataforma | 1 | 1.86 | 0.35 | 0.35 | 0.23 |
|  | 1 | 2.6 | 0.35 | 0.35 | 0.32 |
| Total |  |  |  |  | 23.57 |

**01_02_12** kg ACERO EN BARRAS CORRUGADAS TIPO B500S
2496.67 kg × 0.86 (0.91 con costes indirectos) = 2271.97
Acero en barras corrugadas tipo B 500 S para losas y vigas, incluso corte, labrado, colocación y p.p. de atado con alambre recocido, separadores y puesta en obra; según instrucción EHE. Medido en peso nominal más un 10 % de solapes y despuntes.

| Código | Ud | Descripción | Rendimiento | Precio | Importe |
|---|---|---|---|---|---|
| TO00600 | h | OF. 1ª FERRALLISTA (mano de obra) | 0.02 | 12.98 | 0.26 |
| CA00320 | kg | ACERO B 500 S | 1 | 0.59 | 0.59 |
| CA01700 | kg | ALAMBRE DE ATAR (material) | 0.005 | 0.8 | 0.00 |
| WW00400 | u | PEQUEÑO MATERIAL | 0.05 | 0.2 | 0.01 |
|  |  | Total |  |  | 0.86 |

| Medición | Uds. | Largo | Ancho | Alto | Parcial |
|---|---|---|---|---|---|
| Plataforma |  |  |  |  |  |
| Canto 20 cms | 1 | 107.9 | 1.1 | 17.36 | 2060.46 |
| Canto 14 cms | 1 | 10.26 | 1.1 | 35.2 | 397.27 |
| Vigas bajo plataforma |  |  |  |  |  |
|  | 1 | 1.66 | 1.1 | 8.72 | 15.92 |
|  | 1 | 2.4 | 1.1 | 8.72 | 23.02 |
| Total |  |  |  |  | 2496.67 |

**01_02_13** m2 ENCOFRADO DE MADERA EN LOSAS PARA REVESTIR
131.55 m2 × 4.89 (5.18 con costes indirectos) = 681.43
Encofrado de madera de pino en losas y vigas asociadas, para revestir, incluso limpieza, humedecido, aplicación del desencofrante, y p.p. de elementos complementarios para su estabilidad y adecuada ejecución; construido según EHE. Medida la superficie de encofrado útil sin descontar huecos <1m2.

| Código | Ud | Descripción | Rendimiento | Precio | Importe |
|---|---|---|---|---|---|
| TO00400 | h | OF. 1ª ENCOFRADOR (mano de obra) | 0.15 | 12.98 | 1.95 |
| TP00100 | h | PEÓN ESPECIAL | 0.15 | 11.3 | 1.70 |
| CE00200 | u | PUNTAL METÁLICO DE 3 m (material) | 0.01 | 13.61 | 0.14 |
| CM00200B | m3 | LISTÓN MADERA DE PINO 2X2 CMS (material; 26/01/2020) | 0.004 | 0.26 | 0.00 |
| CM00300 | m3 | MADERA DE PINO EN TABLON (material) | 0.003 | 147.56 | 0.44 |
| CW00600 | l | DESENCOFRANTE (material) | 0.35 | 1.13 | 0.40 |
| WW00300 | u | MATERIAL COMPLEMENTARIO O PZAS. ESPECIALES | 0.5 | 0.36 | 0.18 |
| WW00400 | u | PEQUEÑO MATERIAL | 0.4 | 0.2 | 0.08 |
|  |  | Total |  |  | 4.89 |

| Medición | Uds. | Largo | Alto | Parcial |
|---|---|---|---|---|
| PLATAFORMA |  |  |  |  |
| Base canto losa 20 cms | 1 | 107.9 |  | 107.90 |
| Base canto losa 14 cms | 1 | 10.26 |  | 10.26 |
| cantos plataforma | 1 | 66.96 | 0.2 | 13.39 |
| Total |  |  |  | 131.55 |

**01_02_14** m2 DESENCOFRADO DE MADERA EN LOSAS PARA REVESTIR
131.55 m2 × 0.73 (0.77 con costes indirectos) = 101.29
Desencofrado de elementos estructurales varios de hormigón para revestir, encofrados con madera, incluso p.p. de limpieza y reparación; según instrucción EHE. Medida la superficie de encofrado útil sin contar huecos <1m2.

| Código | Ud | Descripción | Rendimiento | Precio | Importe |
|---|---|---|---|---|---|
| TO00400 | h | OF. 1ª ENCOFRADOR | 0.03 | 12.98 | 0.39 |
| TP00100 | h | PEÓN ESPECIAL | 0.03 | 11.3 | 0.34 |
|  |  | Total |  |  | 0.73 |

| Medición | Uds. | Largo | Alto | Parcial |
|---|---|---|---|---|
| PLATAFORMA |  |  |  |  |
| Base canto losa 20 cms | 1 | 107.9 |  | 107.90 |
| Base canto losa 14 cms | 1 | 10.26 |  | 10.26 |
| cantos plataforma | 1 | 66.96 | 0.2 | 13.39 |
| Total |  |  |  | 131.55 |

**01_02_15** m BAQUETÓN 2X2 CM DE MADERA PARA ENCOFRAR
61.1 m × 0.52 (0.55 con costes indirectos) = 33.61
Baquetón de madera de pino 2x2 cms para encofrar para realizar goterón. Incluido trabajos de desencofrado. Medida longitud ejecutada.

| Código | Ud | Descripción | Rendimiento | Precio | Importe |
|---|---|---|---|---|---|
| TO00400 | h | OF. 1ª ENCOFRADOR | 0.01 | 12.98 | 0.13 |
| CM00200B | m3 | LISTÓN MADERA DE PINO 2X2 CMS | 1.1 | 0.26 | 0.29 |
| CW00600 | l | DESENCOFRANTE | 0.02 | 1.13 | 0.02 |
| WW00400 | u | PEQUEÑO MATERIAL | 0.4 | 0.2 | 0.08 |
|  |  | Total |  |  | 0.52 |

| Medición | Uds. | Largo | Parcial |
|---|---|---|---|
| Goterón plataforma | 1 | 61.1 | 61.10 |
| Total |  |  | 61.1 |

**01_02_16** u TALADRO RESINA ESTRUCTURAL 20 CMS
16 u × 4.21 (4.46 con costes indirectos) = 71.36
Taladro de 20 cms de profundidad máxima para albergar redondos corrugados del 12 cogidos con resina estructural. Medidos la unidad.

| Código | Ud | Descripción | Rendimiento | Precio | Importe |
|---|---|---|---|---|---|
| ESTAR00000002 | kg | CARTUCHO DE RESINA ESTRUCTURAL (material; 13/09/2017) | 0.08 | 11.38 | 0.91 |
| TP00100 | h | PEÓN ESPECIAL | 0.1 | 11.3 | 1.13 |
| TO02200 | h | OFICIAL 2ª | 0.1 | 12.65 | 1.27 |
| WW00300 | u | MATERIAL COMPLEMENTARIO O PZAS. ESPECIALES | 2.5 | 0.36 | 0.90 |
|  |  | Total |  |  | 4.21 |

| Medición | Uds. | Largo | Parcial |
|---|---|---|---|
| Vigas bajo plataforma | 2 | 8 | 16.00 |
| Total |  |  | 16 |

**01_02_17** m CANAL PREFABRICADO DE HORMIGÓN IMPERMEABILIZADO
121.86 m × 11.98 (12.7 con costes indirectos) = 1547.62
Colocación de canal prefabricado de hormigón de 4 cms de espesor y un metro de longitud. Interiormente tiene 33 cms superiormente y 29 cms en la base y 28 cms de altura. Esta pieza prefabricada se colocará como encofrado perdido en ménsula de vaso proyectado de hormigón. Incluso impermeabilzación con dos capas de mortero hidrófugo Puma Morcem Dry blanco o equivalente de espesor total de 5 mm. Medida longitud ejecutada.

| Código | Ud | Descripción | Rendimiento | Precio | Importe |
|---|---|---|---|---|---|
| TO00400 | h | OF. 1ª ENCOFRADOR | 0.1 | 12.98 | 1.30 |
| TP00100 | h | PEÓN ESPECIAL | 0.1 | 11.3 | 1.13 |
| FREHA09 | kg | MORTERO HIDRÓFUGO MORCEM DRY (material; 30/01/2020) | 6.72 | 0.72 | 4.84 |
| FRE009O | u | CANAL PREFABRICADO 100X33 (material; 30/01/2020) | 1.05 | 4.24 | 4.45 |
| WW00300 | u | MATERIAL COMPLEMENTARIO O PZAS. ESPECIALES | 0.5 | 0.36 | 0.18 |
| WW00400 | u | PEQUEÑO MATERIAL | 0.4 | 0.2 | 0.08 |
|  |  | Total |  |  | 11.98 |

| Medición | Uds. | Largo | Parcial |
|---|---|---|---|
| Canal piscina adultos | 1 | 72.84 | 72.84 |
| Canal piscina chapoteo | 1 | 37.12 | 37.12 |
| Canal piscina hidromasaje | 1 | 11.9 | 11.90 |
| Total |  |  | 121.86 |

**01_02_18** M JUNTA DE DILAT. SUMERGIDA PISCINAS ESP. 4CMS, "SUBMERSEAL" O EQ.
5.73 M × 53.71 (56.93 con costes indirectos) = 326.21
Ejecución de junta sumergida para piscinas de espesor 4 cms modelo "Submerseal" o equivalente. Ejecutada según especificaciones del fabricante. Medida en metros lineales ejecutados.

| Código | Ud | Descripción | Rendimiento | Precio | Importe |
|---|---|---|---|---|---|
| ESTAR00000002 | kg | CARTUCHO DE RESINA ESTRUCTURAL | 0.08 | 11.38 | 0.91 |
| TP00100 | h | PEÓN ESPECIAL | 0.1 | 11.3 | 1.13 |
| TO02200 | h | OFICIAL 2ª | 0.1 | 12.65 | 1.27 |
| WW00300 | u | MATERIAL COMPLEMENTARIO O PZAS. ESPECIALES | 2.5 | 0.36 | 0.90 |
| FREFE77777 | m | JUNTA ESTRUCTURAL PARA PISCINAS E=4 CMS, SUBMERSEAL O EQUIV. (material; 15/07/2020) | 1.1 | 45 | 49.50 |
|  |  | Total |  |  | 53.71 |

| Medición | Uds. | Largo | Parcial |
|---|---|---|---|
| Union vaso principal con rampa |  |  |  |
| Suelo | 1 | 2.45 | 2.45 |
| Paredes | 2 | 1.2 | 2.40 |
| Quiebro | 2 | 0.2 | 0.40 |
| Coronacion junto a canal | 1 | 0.24 | 0.24 |
| Coronación junto a plataforma | 1 | 0.24 | 0.24 |
| Total |  |  | 5.73 |

### 01_03 ALBAÑILERÍA PISCINAS
Importe: 1597.94

**01_03_01** m2 BASE DE SOLERA DE HORMIGÓN ARMADO DE ESPESOR 10 CMS
154.66 m2 × 7.03 (7.45 con costes indirectos) = 1152.22
Solera de hormigónHM-20/P/20/I, consistencia plástica y tamaño máximo del árido 20 mm, de 10 cm de espesor mínimo, en elementos de cimentación, con mallazo electrosolado 200,300,5 de acero B500T suministrado y puesto en obra, incluso p.p. de alisado de la superficie; Incluso juntas de dilatación en cuadrículas de 5x5 metros hechas con disco de corte según instrucción EHE y CTE. Medida la superficie ejecutada sin descontar huecos < 1 mto.

| Código | Ud | Descripción | Rendimiento | Precio | Importe |
|---|---|---|---|---|---|
| TO02200 | h | OFICIAL 2ª | 0.08 | 12.65 | 1.01 |
| TP00100 | h | PEÓN ESPECIAL | 0.08 | 11.3 | 0.90 |
| CH04020 | m3 | HORMIGÓN HM-20/B/20/I, SUMINISTRADO | 0.11 | 37.04 | 4.07 |
| CA00620 | kg | ACERO ELECTROSOLDADO ME B 500 T EN MALLA | 1.25 | 0.72 | 0.90 |
| MS00105 | h | SIERRA MECÁNICA DE CORTE, MANUAL (material) | 0.1 | 1.51 | 0.15 |
|  |  | Total |  |  | 7.03 |

| Medición | Uds. | Largo | Parcial |
|---|---|---|---|
| Bases de Suelos |  |  |  |
| Perímetro andén piscina | 1 | 146.02 | 146.02 |
| Duchas | 4 | 2.16 | 8.64 |
| Total |  |  | 154.66 |

**01_03_02** m2 BANCO BLOQUE HUECO HORMIGÓN RELLENO DE ANCHO 40 CMS
11 m2 × 38.23 (40.52 con costes indirectos) = 445.72
Banco de bloque de hormigón de doble hoja trabada de espesor 40 cms con bloque hueco de hormigón de 40x20x20 cm, RELLENO de mortero M-5 para revestir, recibido con mortero M5 de cemento CEM II/A-L 32,5 N, con plastificante; construida según CTE. Incluso nichos donde sea necesario para albergar cuadros de control. Medida superficie ejecutada.

| Código | Ud | Descripción | Rendimiento | Precio | Importe |
|---|---|---|---|---|---|
| TO00100 | h | OF. 1ª ALBAÑILERÍA | 1.05 | 12.98 | 13.63 |
| TP00100 | h | PEÓN ESPECIAL | 0.55 | 11.3 | 6.22 |
| AGM00800 | m3 | MORTERO DE CEMENTO M5 (1:6) CEM II/A-L 32,5 N + PLAST. | 0.14 | 35.65 | 4.99 |
| FB01000 | u | BLOQUE HORMIGÓN 40x20X20 cm | 25.75 | 0.52 | 13.39 |
|  |  | Total |  |  | 38.23 |

| Medición | Uds. | Largo | Alto | Parcial |
|---|---|---|---|---|
| Banco Junto a rampa de adultos | 1 | 10 | 0.45 | 4.50 |
| Banco junto a piscina de chapoteo | 1 | 5 | 0.85 | 4.25 |
| Banco junto a piscina de hidromasaje | 1 | 5 | 0.45 | 2.25 |
| Total |  |  |  | 11 |

### 01_04 REVESTIMIENTOS PISCINA
Importe: 51371.43

**01_04_01** m2 SOLADO PIEDRA ARENISCA MARINA ROSAL STONE 60X60X2 cm, ABUJ. FINO
163.14 m2 × 40.5 (42.93 con costes indirectos) = 7003.60
Solado exterior de piedra arenisca Marina Rosal Stone o equivalente 60x60x2 cm con acabado abujardado fino , recibidas con adhesivo cementoso mejorado, C2 y rejuntadas con mortero de juntas cementoso, CG1, para junta mínima (entre 1,5 y 3 mm) en juntas transversales, y abiertas 4 mm en juntas longitudinales. Con certificado de Resistencia al deslizamiento Rd>45 según UNE-ENV 12633, resbaladicidad clase 3 según CTE.Incluso pretratamiento en taller hidrorrepelente en cara posterior y oleorrepelente en obra en cara delantera según especificaciones del fabricante. Solado con certificado de Resbaladicidad Rd>50 según clasificación CTE y demás prestaciones exigidas por CTE. Incluso matado de cantos vivos en taller de piezas con pequeño chaflan (1 mm). Medidos m2 ejecutados.

| Código | Ud | Descripción | Rendimiento | Precio | Importe |
|---|---|---|---|---|---|
| TO01100 | h | OF. 1ª SOLADOR (mano de obra) | 0.365 | 12.98 | 4.74 |
| TP00100 | h | PEÓN ESPECIAL | 0.356 | 11.3 | 4.02 |
| DIST | kg | ADHESIVO CEMENTOSO MEJORADO C2 TE (material; 27/01/2020) | 7 | 0.75 | 5.25 |
| AA001000B3 | kg | MORTERO JUNTAS CEMENTOSO,CG1 (material; 27/01/2020) | 0.1 | 0.46 | 0.05 |
| RS00400B | m2 | PIEDRA ARENISCA MARINA ROSAL STONE 60x60x2 cm (material; 27/01/2020) | 1 | 19.61 | 19.61 |
| RS00400B1 | m2 | ABUJARDADO FINO EN PIEDRA NATURAL (material; 28/01/2020) | 1 | 3.92 | 3.92 |
| RS00400B2 | m2 | PRETRATAMIENTO CARA POSTERIOR HIDRORREPELENTE (material; 28/01/2020) | 1 | 0.82 | 0.82 |
| RS00400B3 | M2 | TRATAMIENTO OLEORREPELENTE CARA DELANTERA (material; 28/01/2020) | 1 | 0.79 | 0.79 |
| TO01000 | h | OF. 1ª PINTOR (mano de obra) | 0.1 | 12.98 | 1.30 |
|  |  | Total |  |  | 40.5 |

| Medición | Uds. | Largo | Parcial |
|---|---|---|---|
| Anden piscinas | 1 | 154.5 | 154.50 |
| Duchas | 4 | 2.16 | 8.64 |
| Total |  |  | 163.14 |

**01_04_02** m2 SOLADO PIEDRA ARENISCA TEKA ROSAL STONE 125x19,7x2 cm,ABUJ. FINO
119.5 m2 × 45.65 (48.39 con costes indirectos) = 5782.61
Solado exterior de piedra arenisca Teka Rosal Stone o equivalente 125x19,7x2 cm con acabado abujardado fino , recibidas con adhesivo cementoso mejorado, C2. Las juntas longitudinales van abiertas 6 mm sobre media caña de tubo de PVC de Diam 32 mm en base de mortero de cemento M-5 dde 3 cms de espesor. Las juntas transversales son de 1 mm a excepción de la junta de borde o cada 2,5 m. de modulación que será de 3 mm.Las piezas de borde serán de canto redondeado de radio 0,5 cms. Incluso pretratamiento en taller hidrorrepelente en cara posterior y oleorrepelente en obra en cara delantera según especificaciones del fabricante. Solado con certificado de Resbaladicidad Rd>50 según clasificación CTE y demás prestaciones exigidas por CTE.Incluso matado de cantos vivos en taller de piezas con pequeño chaflan (1 mm). Medidos m2 ejecutados.

| Código | Ud | Descripción | Rendimiento | Precio | Importe |
|---|---|---|---|---|---|
| TO01100 | h | OF. 1ª SOLADOR | 0.365 | 12.98 | 4.74 |
| TP00100 | h | PEÓN ESPECIAL | 0.356 | 11.3 | 4.02 |
| DIST | kg | ADHESIVO CEMENTOSO MEJORADO C2 TE | 7 | 0.75 | 5.25 |
| RS00400C1 | m2 | PIEDRA ARENISCA ROSAL STONE 125x19,7x2 cm (material; 27/01/2020) | 1 | 20.92 | 20.92 |
| RS00400B1 | m2 | ABUJARDADO FINO EN PIEDRA NATURAL | 1 | 3.92 | 3.92 |
| RS00400B2 | m2 | PRETRATAMIENTO CARA POSTERIOR HIDRORREPELENTE | 1 | 0.82 | 0.82 |
| RS00400B3 | M2 | TRATAMIENTO OLEORREPELENTE CARA DELANTERA | 1 | 0.79 | 0.79 |
| TO01000 | h | OF. 1ª PINTOR | 0.1 | 12.98 | 1.30 |
| GM80000 | m3 | MORTERO M5 CEM II/A-L 32,5 N ELAB. EN CENTRAL (material) | 0.03 | 64.72 | 1.94 |
| RS00400B6 | m | MEDIO TUBO PVC DIAM. 32 MM (material; 28/01/2020) | 5 | 0.39 | 1.95 |
|  |  | Total |  |  | 45.65 |

| Medición | Uds. | Largo | Ancho | Parcial |
|---|---|---|---|---|
| Suelo plataforma | 1 | 111.5 |  | 111.50 |
| Suelo Bancos Patafoma | 1 | 10 | 0.4 | 4.00 |
|  | 2 | 5 | 0.4 | 4.00 |
| Total |  |  |  | 119.5 |

**01_04_03** m2 PARAM. VERT. P. AREN..TEKA ROSAL STONE 125x19,7X2 cm, ABUJ. FINO
35.05 m2 × 50.36 (53.38 con costes indirectos) = 1870.97
Paramento vertical exterior a base de piedra arenisca Teka Rosal Stone o equivalente 125x19,7x2 cm con acabado abujardado fino , recibidas con adhesivo cementoso mejorado, C2. Cada pieza tendrá al menos dos sujeciones mecánicas ocultasde seguridad angulares atorniladas de acero inoxidable Las juntas verticales son de 1 mm excepto las modulaciones de 2,5 metros que serán de 3 mm y las horizontales son de 6 mm. Las piezas de borde serán de canto redondeado de radio 0,5 cms. Incluso pretratamiento en taller hidrorrepelente en cara posterior y oleorrepelente en obra en cara delantera según especificaciones del fabricante. Solado con certificado de Resbaladicidad Rd>50 según clasificación CTE y demás prestaciones exigidas por CTE. Incluso matado de cantos vivos en taller de piezas con pequeño chaflan (1 mm. Medidos m2 ejecutados.

| Código | Ud | Descripción | Rendimiento | Precio | Importe |
|---|---|---|---|---|---|
| TO01100 | h | OF. 1ª SOLADOR | 0.365 | 12.98 | 4.74 |
| TP00100 | h | PEÓN ESPECIAL | 0.356 | 11.3 | 4.02 |
| DIST | kg | ADHESIVO CEMENTOSO MEJORADO C2 TE | 8 | 0.75 | 6.00 |
| RS00400C1 | m2 | PIEDRA ARENISCA ROSAL STONE 125x19,7x2 cm | 1 | 20.92 | 20.92 |
| RS00400B1 | m2 | ABUJARDADO FINO EN PIEDRA NATURAL | 1 | 3.92 | 3.92 |
| RS00400B2 | m2 | PRETRATAMIENTO CARA POSTERIOR HIDRORREPELENTE | 1 | 0.82 | 0.82 |
| RS00400B3 | M2 | TRATAMIENTO OLEORREPELENTE CARA DELANTERA | 1 | 0.79 | 0.79 |
| TO01000 | h | OF. 1ª PINTOR | 0.15 | 12.98 | 1.95 |
| SB00800C2 | m | UNIONES MECÁNICAS OCULTAS AC. INOX. ANGULARES ATORN.ILLADAS (material; 28/01/2020) | 10 | 0.72 | 7.20 |
|  |  | Total |  |  | 50.36 |

| Medición | Uds. | Largo | Alto | Parcial |
|---|---|---|---|---|
| Canto general de plataforma Canto | 1 | 67.26 | 0.2 | 13.45 |
| Separación plt.inclinadas | 1 | 3.2 | 0.1 | 0.32 |
| Paramento vertical bancos | 1 | 20.8 | 0.4 | 8.32 |
|  | 1 | 10.8 | 0.8 | 8.64 |
|  | 1 | 10.8 | 0.4 | 4.32 |
| Total |  |  |  | 35.05 |

**01_04_04** m2 REVESTIMIENTO CONTINUO DE PISCINA PEBBLE TEC ARTIC WHITE
599.68 m2 × 54.87 (58.16 con costes indirectos) = 34877.39
Revestimiento contínuo de 1 cms de espesor para vasos de piscinas Pebble Tec Artic White o equivalente a base de mortero blanco hidrófugo, aditivos colorantes y pequeños cantos rodados seleccionados. Medida superficie ejecutada sin descontar huecos <1m2.

| Código | Ud | Descripción | Rendimiento | Precio | Importe |
|---|---|---|---|---|---|
| ATC00100 | h | CUADRILLA ALBAÑILERÍA, FORMADA POR OFICIAL 1ª Y PEÓN ESP. (mano de obra) | 1.271 | 24.28 | 30.86 |
| MTM28MCM020AA | kg | MORTERO HIDRÓFUGO PEBBLE TEC ARTIC WHITE (material; 28/02/2020) | 0.01 | 2401.1 | 24.01 |
|  |  | Total |  |  | 54.87 |

| Medición | Uds. | Largo | Alto | Parcial |
|---|---|---|---|---|
| Piscina Adultos |  |  |  |  |
| Borde junto a canal- suelo escaleras | 1 | 17.56 |  | 17.56 |
| Borde bajo plataforma | 1 | 3.93 |  | 3.93 |
| Pared Lateral Este incluso rampa | 1 | 44.6 |  | 44.60 |
| Pared central rampa | 1 | 4.65 |  | 4.65 |
| Fondo rampa | 1 | 2.4 | 0.5 | 1.20 |
| Pared Oeste incluso Rampa | 1 | 44.6 |  | 44.60 |
| Pared Sur Piscina | 1 | 9.62 | 1.2 | 11.54 |
| Pared Norte Piscina | 1 | 12.06 | 1.85 | 22.31 |
| Laterales escaleras no profundas | 4 | 0.15 | 1.3 | 0.78 |
| laterales escaleras profundas | 4 | 0.15 | 1.9 | 1.14 |
| Suelo Piscina adultos | 1 | 320.32 |  | 320.32 |
| Piscina chapoteo |  |  |  |  |
| Bordes junto a canal | 1 | 4.71 |  | 4.71 |
| Bordes bajo plataforma | 1 | 3.94 |  | 3.94 |
| Pared Norte | 1 | 4.8 | 0.3 | 1.44 |
| Paredes Este y Oeste | 2 | 3.82 |  | 7.64 |
| Suelo piscina chapoteo | 1 | 68.02 |  | 68.02 |
| Piscina Hidromasaje |  |  |  |  |
| Bordes junto a canal | 1 | 2.67 |  | 2.67 |
| Bordes bajo plataforma | 1 | 2.27 |  | 2.27 |
| Paredes de 0.00 a -0.15 | 1 | 21.3 | 0.15 | 3.20 |
| Paredes -0.15 a -0.30 | 1 | 7.25 | 0.15 | 1.09 |
| Paredes -0.15 a -0.45 | 1 | 10.05 | 0.3 | 3.02 |
| Paredes -0.45 a -0.80 | 1 | 6.9 | 0.35 | 2.42 |
| Fondos piscina hidromasaje | 1 | 26.63 |  | 26.63 |
| Total |  |  |  | 599.68 |

**01_04_05** m2 IMPERMEABILIZACIÓN DE VASO CON MORTERO HIDRÓFUGO
72.65 m2 × 7.06 (7.48 con costes indirectos) = 543.42
Impermeabilización de vaso de hormigón armado con mortero hidrófugo Puma Morcem Dry o equivalente en dos manos de espesor total de 5 mm. Medida la superficie ejecutada descontando huecos <1 m2.

| Código | Ud | Descripción | Rendimiento | Precio | Importe |
|---|---|---|---|---|---|
| TO00400 | h | OF. 1ª ENCOFRADOR | 0.05 | 12.98 | 0.65 |
| TP00100 | h | PEÓN ESPECIAL | 0.05 | 11.3 | 0.57 |
| FREHA09 | kg | MORTERO HIDRÓFUGO MORCEM DRY | 8 | 0.72 | 5.76 |
| WW00400 | u | PEQUEÑO MATERIAL | 0.4 | 0.2 | 0.08 |
|  |  | Total |  |  | 7.06 |

| Medición | Uds. | Largo | Alto | Parcial |
|---|---|---|---|---|
| Vaso compensación adultos |  |  |  |  |
|  | 1 | 17.04 | 1.85 | 31.52 |
|  | 1 | 17.49 |  | 17.49 |
| Vaso compensación chapoteo |  |  |  |  |
|  | 1 | 7.73 | 1.25 | 9.66 |
|  | 1 | 2.96 |  | 2.96 |
| Vaso compensación hidromasaje |  |  |  |  |
|  | 1 | 7.13 | 1.25 | 8.91 |
|  | 1 | 2.11 |  | 2.11 |
| Total |  |  |  | 72.65 |

**01_04_06** m2 IMPERMEABILIZACIÓN DE FORJADO CON EMULSIÓN ASFÁLTICA, 2 kg/m2
130.7 m2 × 4.85 (5.14 con costes indirectos) = 671.80
Impermeabilización de suelos formada por barrera de vapor con una película de emulsión asfáltica con un peso mínimo de 2 kg/m2 aplicada en dos capas, incluso limpieza previa del soporte. Medida la superficie ejecutada sin descontar huecos < 1m2.

| Código | Ud | Descripción | Rendimiento | Precio | Importe |
|---|---|---|---|---|---|
| TO00700 | h | OF. 1ª IMPERMEABILIZADOR (mano de obra) | 0.08 | 12.98 | 1.04 |
| TP00100 | h | PEÓN ESPECIAL | 0.08 | 11.3 | 0.90 |
| XI00800 | kg | IMPRIMADOR DE BASE ASFÁLTICA (material; 14/02/2020) | 2.222 | 1.31 | 2.91 |
|  |  | Total |  |  | 4.85 |

| Medición | Uds. | Largo | Alto | Parcial |
|---|---|---|---|---|
| Cara superior Plataforma | 1 | 120.8 |  | 120.80 |
| Canto plataforma | 1 | 67.28 | 0.14 | 9.42 |
| Canto intermedio rampa | 1 | 3.2 | 0.15 | 0.48 |
| Total |  |  |  | 130.7 |

**01_04_07** m IMPERMEABILIZACIÓN DE JUNTA COM MASILLA HIDROEXPANSIVA
112.79 m × 2.49 (2.64 con costes indirectos) = 297.77
Impermeabilización de junta en estructura de hormigón, en contacto con el agua, mediante aplicación con pistola de masilla hidroexpansiva monocomponente (80 ml/m). Medida en metros lineales ejecutados.

| Código | Ud | Descripción | Rendimiento | Precio | Importe |
|---|---|---|---|---|---|
| TO00700 | h | OF. 1ª IMPERMEABILIZADOR | 0.01 | 12.98 | 0.13 |
| MAS6272 | u | CARTUCHO MASILLA HIDROEXPANSIVA PARA JUNTAS, 310 ml (material; 14/02/2020) | 0.16 | 14.72 | 2.36 |
|  |  | Total |  |  | 2.49 |

| Medición | Uds. | Largo | Parcial |
|---|---|---|---|
| Union exterior volad. plataforma con muros | 1 | 65.64 | 65.64 |
| Unión interior plataforma con muros (sala instalac.) | 1 | 47.15 | 47.15 |
| Total |  |  | 112.79 |

**01_04_08** U GRABADO Y PINTADO EN PIEDRA, 60 X60 CMS
12 U × 14.37 (15.23 con costes indirectos) = 182.76
Grabado con chorro de arena, profundidad 2 mm, y pintado con pintura resistente al desgaste y al agua en color negro de simbolos de discapacidad y profundidades de piscinas en piezas de 60x60 cms de piedra arenisca según planos. Medición las unidades ejecutadas.

| Código | Ud | Descripción | Rendimiento | Precio | Importe |
|---|---|---|---|---|---|
| TO01100 | h | OF. 1ª SOLADOR | 0.1 | 12.98 | 1.30 |
| GRABDE | u | GRABADO EN PIEDRA, 60X60 CMS. (material; 03/02/2020) | 1 | 13.07 | 13.07 |
|  |  | Total |  |  | 14.37 |

| Medición | Uds. | Parcial |
|---|---|---|
| Marca profundidades | 10 | 10.00 |
| Marca discapacidad | 2 | 2.00 |
| Total |  | 12 |

**01_04_09** m PINTADO DE BANDAS DE SEÑALIZACIÓN EN VASO INTERIOR
34.5 m × 3.86 (4.09 con costes indirectos) = 141.11
Pintado con pintura resistente al agua y al desgaste negra, sobre sporte de mortero Pebble Tech de bandas de señalización de obstaculos y profundidades en piscina segun planos. Medida longuitud ejecutada.

| Código | Ud | Descripción | Rendimiento | Precio | Importe |
|---|---|---|---|---|---|
| TO01000 | h | OF. 1ª PINTOR | 0.2 | 12.98 | 2.60 |
| PW00100 | l | DISOLVENTE (material) | 0.02 | 0.98 | 0.02 |
| RS05500 | kg | PINTURA AL CLOROCAUCHO (material) | 0.3 | 3.85 | 1.16 |
| WW00400 | u | PEQUEÑO MATERIAL | 0.4 | 0.2 | 0.08 |
|  |  | Total |  |  | 3.86 |

| Medición | Uds. | Largo | Parcial |
|---|---|---|---|
| Bandas Rampas | 1 | 16.3 | 16.30 |
| Bandas escaleras | 8 | 0.8 | 6.40 |
| Banda a profundidad 1,40 | 1 | 11.8 | 11.80 |
| Total |  |  | 34.5 |

### 01_05 EQUIPAMIENTO Y CARPINTERÍAS DE PISCINA (11/02/2014)
Importe: 10542.16

**01_05_01** m BARANDILLA DOBLE PASAMANOS DISCAP. AC. INOX.
29.36 m × 101.01 (107.07 con costes indirectos) = 3143.58
Barandilla doble pasamanos de discapacidad de acero inoxidable AISI316 de 43 mm de diámetro con soportes del mismo material cada 2,16 m., fijado mediante soportes de acero inoxidable al suelo con pletina atornillada y embellecedor de acero inoxidable., incluso p.p. de pequeño material.Dotada de mecanismo para conexión equipotencial. Medida la longitud desarrollada en proyección horizontal.

| Código | Ud | Descripción | Rendimiento | Precio | Importe |
|---|---|---|---|---|---|
| TO01500 | h | OF. 1ª CARPINTERÍA (mano de obra) | 0.5 | 12.98 | 6.49 |
| TO02200 | h | OFICIAL 2ª | 0.3 | 12.65 | 3.80 |
| KA81190B | m | BARANDILLA DOBLE PASAMANOS EN ACERO INOXIDABLE (material; 01/02/2020) | 1.06 | 85.02 | 90.12 |
| WW00400 | u | PEQUEÑO MATERIAL | 3 | 0.2 | 0.60 |
|  |  | Total |  |  | 101.01 |

| Medición | Uds. | Largo | Parcial |
|---|---|---|---|
| Parte de P-1 | 1 | 6.56 | 6.56 |
| P-3 | 1 | 5.46 | 5.46 |
| P-4 | 1 | 8.67 | 8.67 |
| 9-5 | 1 | 8.67 | 8.67 |
| Total |  |  | 29.36 |

**01_05_02** m BARANDILLA SIMPLE PASAMANOS DISCAP. AC. INOX.
4.24 m × 86.6 (91.8 con costes indirectos) = 389.23
Barandilla simple pasamanos de discapacidad de acero inoxidable AISI316 de 43 mm de diámetro con soportes del mismo material cada 2,16 m., fijado mediante soportes de acero inoxidable al suelo con pletina atornillada y embellecedor de acero inoxidable., incluso p.p. de pequeño material. Dotada de mecanismo para conexión equipotencial. Medida la longitud desarrollada en proyección horizontal.

| Código | Ud | Descripción | Rendimiento | Precio | Importe |
|---|---|---|---|---|---|
| TO01500 | h | OF. 1ª CARPINTERÍA | 0.4 | 12.98 | 5.19 |
| TO02200 | h | OFICIAL 2ª | 0.25 | 12.65 | 3.16 |
| KA81290CV | M | BARANDILLA SENCILLA PASAMANOS EN A. INOX. (material; 01/02/2020) | 1.06 | 73.25 | 77.65 |
| WW00400 | u | PEQUEÑO MATERIAL | 3 | 0.2 | 0.60 |
|  |  | Total |  |  | 86.6 |

| Medición | Uds. | Largo | Parcial |
|---|---|---|---|
| Parte P-1 | 1 | 2.11 | 2.11 |
| P-2 | 1 | 2.13 | 2.13 |
| Total |  |  | 4.24 |

**01_05_03** u TAPA ARQUETA ABAT. ESTANCA REVESTIR ABAT. AC. INOX. 80X80 CM
1 u × 384.56 (407.63 con costes indirectos) = 407.63
Tapa estanca abatible de acero inoxidable AISI 316 cabado pulido brillante de 80X80 cms para revestir, Con anclaje a suelo con pletina y tornillos de acero inox.,. con dos amortiguadores laterales para facilitar su apertura. Bisagaras integradas de acero inox. y cerradura con llave tapadera. Para forrar de piedra de 2 cms pegada con adhesivo de poliuretano. Medida unidades instaladas.

| Código | Ud | Descripción | Rendimiento | Precio | Importe |
|---|---|---|---|---|---|
| TO01500 | h | OF. 1ª CARPINTERÍA | 1.8 | 12.98 | 23.36 |
| TO02200 | h | OFICIAL 2ª | 0.3 | 12.65 | 3.80 |
| KA81180BC | u | TAPA ARQUETA ABATIBLE ESTANCA REVEST. AC. INOX. 80X80 CM (material; 31/01/2020) | 1 | 306.08 | 306.08 |
| KA7490'9 | U | ELEVADORES HIDRAULICOS (material; 31/01/2020) | 2 | 24.86 | 49.72 |
| WW00400 | u | PEQUEÑO MATERIAL | 8 | 0.2 | 1.60 |
|  |  | Total |  |  | 384.56 |

| Medición | Uds. | Parcial |
|---|---|---|
| Tapa A-1 | 1 | 1.00 |
| Total |  | 1 |

**01_05_04** u ESCALERA PISCINA ASIMETRICA, A. INOX.
4 u × 482.84 (511.81 con costes indirectos) = 2047.24
Suministro y colocación de escalera asimetricade acceso para piscina para piscina desbordante, ancho escalera 500 mm, de tubo de 43 mm de diámetro, con peldaños especiales y un peldaño de seguridad y pasamanos asimétrico, de acero inoxidable AISI 316, acabado pulido brillante, fijada con anclajes dotados de mecanismo para conexión equipotencial. Incluye replanteo, colocación, anclajes, fijación de accesorios, piezas especiales, topes, embellecedores, juntas, tacos y tornillos, totalmente montada. Medida de forma que las escaleras de 4 peldaños son 0,9, las de 5 peldaños 1,00 y las de 6 peldaños 1,10.

| Código | Ud | Descripción | Rendimiento | Precio | Importe |
|---|---|---|---|---|---|
| TO01500 | h | OF. 1ª CARPINTERÍA | 2.1 | 12.98 | 27.26 |
| TO02200 | h | OFICIAL 2ª | 2.1 | 12.65 | 26.57 |
| ESCASI01 | u | ESCALERA ASIMETRICA PISCINA ESCALONES, AC. INOX (material; 15/07/2020) | 1 | 429.01 | 429.01 |
|  |  | Total |  |  | 482.84 |

| Medición | Uds. | Largo | Parcial |
|---|---|---|---|
| E-1 | 2 | 0.9 | 1.80 |
| E-2 | 2 | 1.1 | 2.20 |
| Total |  |  | 4 |

**01_05_05** u ELEVADOR HIDRAULICO DESMONTABLE DISCAPACITADOS
1 u × 2080.33 (2205.15 con costes indirectos) = 2205.15
Suministro y colocación de elevador hidraulico desmontable homologado para acceso de discapacitados a la piscina, formado por: Modelo Matalu PK o equivalente, cilindro hidraulico, asiento y complementos, fijación exterior mediante anclajes metálicos (suministrados con el aparato) y soportes delanteros regulables, que permiten adaptar el elevador a los diferentes acabados de cada piscina, conexión de entrada de agua de red con una presión entre 3 y 5 kg/cm2, acometida de agua, capacidad de elevación hasta 120kg, movimiento giratorio de 100º, en acero inoxidable AISI-316, incluye replanteo, colocación, anclajes, fijación de accesorios, piezas especiales, topes, embellecedores, juntas, tacos y tornillos, totalmente montada.

| Código | Ud | Descripción | Rendimiento | Precio | Importe |
|---|---|---|---|---|---|
| TO01500 | h | OF. 1ª CARPINTERÍA | 2.1 | 12.98 | 27.26 |
| TO02200 | h | OFICIAL 2ª | 2.1 | 12.65 | 26.57 |
| ELEVPISC01 | u | ELEVADOR HIDRAULICO DESMONTABLE DISCAPACITADOS (material; 15/07/2020) | 1 | 2026.5 | 2026.50 |
|  |  | Total |  |  | 2080.33 |

| Medición | Uds. | Parcial |
|---|---|---|
| Elev. discapacidad | 1 | 1.00 |
| Total |  | 1 |

**01_05_06** u SALVAVIDAS CON CUERDA Y SOPORTE CON PIE DE AC. INOX.
4 u × 114.97 (121.87 con costes indirectos) = 487.48
Salvavidas de Styropor forrado de lona de D. 700 mm, color naranja, con cuerda de 12 m. Incluido soporte y pie de acero inoxidable AISI-304 ancaldo a suelo mediante placa con embellecedor. Incluso base de hormigón para atornillar de 30x30x30 cms.Totalmente instalada. Unidades ejecutadas.

| Código | Ud | Descripción | Rendimiento | Precio | Importe |
|---|---|---|---|---|---|
| TO01500 | h | OF. 1ª CARPINTERÍA | 0.8 | 12.98 | 10.38 |
| TO02200 | h | OFICIAL 2ª | 0.4 | 12.65 | 5.06 |
| SAL876P | u | SALVAVIDAS STYROPOR CON CUERDA 12 M. (material; 31/01/2020) | 1 | 26.16 | 26.16 |
| SAL4240 | U | SOPORTE Y PIE SALVAVIDAS AC. INOX. (material; 31/01/2020) | 1 | 71.94 | 71.94 |
| AGM00800 | m3 | MORTERO DE CEMENTO M5 (1:6) CEM II/A-L 32,5 N + PLAST. | 0.04 | 35.65 | 1.43 |
|  |  | Total |  |  | 114.97 |

| Medición | Uds. | Parcial |
|---|---|---|
| Salvavidas con soporte | 4 | 4.00 |
| Total |  | 4 |

**01_05_07** u DUCHA TEMPORIZADA CON LAVAPIES, AC. INOX
4 u × 425.76 (451.31 con costes indirectos) = 1805.24
Ducha temporizada para piscina modelo Astralpool piscinas públicas o equivalente, de acero inoxidable AISI 304, acabado pulido, con rociador, pulsadores temporizados y grifo lavapiés, fijada a una superficie soporte con anclajes dotados de mecanismo para conexión equipotencial.Medidas unidades instaladas.

| Código | Ud | Descripción | Rendimiento | Precio | Importe |
|---|---|---|---|---|---|
| TO01900 | h | OF. 1ª FONTANERO (mano de obra) | 1.1 | 12.98 | 14.28 |
| TO00100 | h | OF. 1ª ALBAÑILERÍA | 0.8 | 12.98 | 10.38 |
| MO45803 | u | DUCHA TEMPORIZADA CON LAVAPIES, AC. INOX. (material; 15/07/2020) | 1 | 395 | 395.00 |
| WW00400 | u | PEQUEÑO MATERIAL | 30.5 | 0.2 | 6.10 |
|  |  | Total |  |  | 425.76 |

| Medición | Uds. | Parcial |
|---|---|---|
| D-1 | 4 | 4.00 |
| Total |  | 4 |

**01_05_08** u PATE DE ACERO RECUBIERTO DE POLIPROPILENO NARANJA (11/02/2014)
9 u × 5.93 (6.29 con costes indirectos) = 56.61
Pate para escalera de acero recubierto de polipropileno naranja homologado para ambientes agresivos a corrosión .de 0,60x0,20 m cada 0,20 m. Incluso colocación mediante tronillos anclados a hormigón con resina estructural. Medición por unidades.

| Código | Ud | Descripción | Rendimiento | Precio | Importe |
|---|---|---|---|---|---|
| ATC00100 | h | CUADRILLA ALBAÑILERÍA, FORMADA POR OFICIAL 1ª Y PEÓN ESP. | 0.1 | 24.28 | 2.43 |
| TP00100 | h | PEÓN ESPECIAL | 0.1 | 11.3 | 1.13 |
| MUROS00000014 | u | PATE DE ACERO RECUBIERTO DE POLIPROPILENO NARANJA (maquinaria; 11/02/2014) | 1 | 2.3 | 2.30 |
| WW00300 | u | MATERIAL COMPLEMENTARIO O PZAS. ESPECIALES | 0.2 | 0.36 | 0.07 |
|  |  | Total |  |  | 5.93 |

| Medición | Uds. | Parcial |
|---|---|---|
| Bajada a instalaciones | 9 | 9.00 |
| Total |  | 9 |

### 01_06 FONT.,SANEAMIENTO E INSTALACIONES DE PISCINA
Importe: 44392.82

**01_06_01** m REJILLA TRANSVERSAL PARA CANAL REBOSADERO DE ANCHO 340 MM (30/01/2020)
103.39 m × 9.67 (10.25 con costes indirectos) = 1059.75
Colocación y montaje de rejilla transversal para rebosadero blanca de PP resistente a los rayos UV marca Astralpool o equivalente de 340 mm con angulares laterales de soporte del mismo material. Incluso unión mediante cable de acero galvanizado plastificado. Incluido piezas especiales a 90º de esquinas. Medida longitud ejecutada Descontando piezas de esquina.

| Código | Ud | Descripción | Rendimiento | Precio | Importe |
|---|---|---|---|---|---|
| TO02100 | h | OFICIAL 1ª | 0.07 | 11.97 | 0.84 |
| TA00100 | h | AYUDANTE | 0.07 | 11.47 | 0.80 |
| RIEH770 | m | REJILLA TRANSVERSAL ASTRALPOOL 340 MM (material; 30/01/2020) | 1.02 | 4.84 | 4.94 |
| RIEH775 | m | ANGULARES DE SOPORTE DE REJILLA (material; 30/01/2020) | 2.04 | 0.99 | 2.02 |
| RIEH778 | m | CABLE ACERO GALVANIZADO PLASTIFICADO (material; 30/01/2020) | 1.02 | 0.79 | 0.81 |
| RIEH870 | U | PEQUEÑO MATERIAL (material; 30/01/2020) | 1 | 0.26 | 0.26 |
|  |  | Total |  |  | 9.67 |

| Medición | Uds. | Largo | Parcial |
|---|---|---|---|
| Piscina adultos | 1 | 72.84 | 72.84 |
| Piscina chapoteo | 1 | 20.2 | 20.20 |
| Piscina hidromasaje | 1 | 11.95 | 11.95 |
| - esquinas | -4 | 0.4 | -1.60 |
| Total |  |  | 103.39 |

**01_06_02_** m CANALETA HORIZONTAL DRENAJE CON TAPA DE ACERO GALV. A=120 MM
8 m × 16.52 (17.51 con costes indirectos) = 140.08
Colocación de canaleta prefabricada de drenaje para uso público del de Hormigón Polímero tipo ULMA, modelo EUROKIT o equivalente, ancho exterior 120mm, ancho interior 98mm y altura exterior 85mm, para recogida de aguas pluviales, en módulos de 1 ML de longitud, sistema de fijación por presión o click. , con refuerzo lateral de acero galvanizado, con rejilla pasarela de acero galvanizado clase A-15 (Uso peatonal). Totalmente instalada y conectada a red de saneamiento de pluviales, en este caso concreto a canal rebosadero de piscina. Medida en metros lineales ejecutadas.

| Código | Ud | Descripción | Rendimiento | Precio | Importe |
|---|---|---|---|---|---|
| ATC00100 | h | CUADRILLA ALBAÑILERÍA, FORMADA POR OFICIAL 1ª Y PEÓN ESP. | 0.25 | 24.28 | 6.07 |
| TREO4002 | u | CANALETA HORIZONTAL DE DRENAJE ULMA EUROKIT (material; 30/01/2020) | 1.05 | 8.17 | 8.58 |
| CH04020 | m3 | HORMIGÓN HM-20/B/20/I, SUMINISTRADO | 0.04 | 37.04 | 1.48 |
| RIEH870 | U | PEQUEÑO MATERIAL | 1.5 | 0.26 | 0.39 |
|  |  | Total |  |  | 16.52 |

| Medición | Uds. | Largo | Parcial |
|---|---|---|---|
| Duchas | 4 | 2 | 8.00 |
| Total |  |  | 8 |

**01_06_03** U INSTALACIÓN HIDRAULICA COMPLETA DE PISCINA ADULTOS
1 U × 25383.25 (26906.25 con costes indirectos) = 26906.25
Suministro y montaje de instalación hidraulica de piscina de adultos con una superficie de lámina de agua de 320,32 m2 y un volumen de 462,56 m3. Totalmente instalada para su correcto funcionamiento. Con los siguientes características y componentes:
- Cuadro e instalación electrica de piscina adultos. Formada por caja de distribución PVC, IP54 con puerta y junta, equipado con vías DIN, regleteros de bornes, otros elementos auxiliares de reparto y montaje y con unas dimensiones aproximadas de 450x575 mm (altoxancho). Contiene en su interior todos los elementos de mando, protección y control. Incluyendo toda la instalación eléctrica que parte de dicho cuadros. Totalmente instalado, probado y puesto en funcionamiento según el Reglamento Electrotécnico de Baja Tensión 2002 y memoría y planos electricos de proyecto.
-Cuadro de mando de bombas y cuadro de control de niveles del depósito de compensación y llenado automático, constituido por 4 niveles: nivel máximo y mínimo, desconexión de electroválvulas y parada de bombas, incluso alimentación eléctrica de los cuadros, alarmas, armario en sala de instalaciones, cableado, canalizaciones, obra civilnecesaria, , totalmente montado y funcionando, según criterio de la Dirección Facultativa de las Obras y legalización de las instalaciones
- Dos Bombas autoaspirantes para piscina para un caudal de 84 m3/h y 10 mca, potencia 5,5 C.V (4,1kw) a 1450 rpm, con prefiltro en la aspiración de grandes dimensiones con tapa de policarbonato que permite observar fácilmente el interior del cesto prefiltro; cuerpo pre-filtro, cuerpo bomba, voluta, contravoluta y tapa cuerpo bomba en polipropileno resistente a los productos químicos de las piscinas y reforzado con fibra de vidrio; cesto prefiltro en polietileno,tapa prefiltro en policarbonato con sistema de cierre con cuatro pomos, rodete de material compuesto por una
mezcla polimérica de PPO (polióxido defenileno) con poliestireno, cierre mecánico en carbón cerámica y acero inoxidable AISI-316, manguito antivibratorio, tornilleria en acero inoxidable AISI 316, eje en acero inoxidable AISI316, motor asíncrono cerrado de ventilación externa, grado de protección IP-55, aislamiento clase F, doble frecuencia 50 Hz y 60 Hz, rodamientos engrasados de por vida, totalmente montado sobre bancada incluida en la unidad, conexiones hidraulicas y eléctricas, medida la unidad funcionando.
- Dos filtros de poliester bobinado Diámetro 1.600 mm filtración mediante deposito de poliester y fibra de vidrio laminado, que sirve e base ysoporte para el bobinado exterior, con hilo de fibra de vidrio impregnado en resina de poliester con aplicacion polar y radial, dotado interiormente de colector y difusores, de las siguientes caracteristicas: superficie filtrante: m2, diametro nominal 1600 mm, presion de trabajo 4,0 kg/cm2; incluso batería filtro de 5 válvulas mauales de dn 125mm, con tubo de acero p/soporte baterías 2,3 m y cja de accesorios para soporte baterías dn 125. con conexiones, parte proporcional de accesorios, pequeño material, etc. incluso sacos de arena-silex y grava
silex. incluso limpieza de materiales sobrantes, incluso montajes y ayudas albañileria que precise la instalacion. todo ello instalado, verificaciones, ensayos, controles, homologaciones, pruebas, certificados, puesta en marcha y funcionando.
-Equipo de cloración por electrolisis salina de 350g/h.Sistema de electrólisis salina industrial para aplicación en piscinas de uso público AUTO-LIMPIANTE de hasta 300 gr. cloro/hora por electrodos de titanio activado autolimpiante. Compuesto por: Cuadro/Fuente de alimentación para control de equipo con pantalla display LCD de información y menú de funcionamiento; Célula de electrólisis con electrodos de titanio activado
autolimpiante para una producción de 350 gr de cloro a la hora; Sistema para control y regulación del pH y ORP (Redox) integrados; Sensores pH/ORP y kit portasondas. Bomba dosificadora de PH e inyector.Todo ello totalmente colocado en cuarto de instalaciones incluso toda la obra civil necesaria y elementos de anclaje, conexiones eléctricas e hidraulicas, medida la unidad completa, probada y funcionando, incluso aporte
de la sal necesaria para la puesta en marcha de la instalación (unos 2.600 kg disueltos en el agua).
- Sistema de iluminación mediante proyectores embebidos, sistema led (8 proyectores de luz multicolor, de plástico blanco, de 6 w de potencia, 72 led, alimentación a 12 vcc, protección ip 68, para piscina de vaso de hormigón), preparación de sistemas, colocación en la armadura, previo al gunitado, canalización exterior hasta caseta de depuración y cuadro general de protección y accionamiento.
Además la instalación se completa con los siguientes trabajos:
- Obra civil necesaria para la colocación de tuberías enterradas o empotradas (excavacion en cualquier tipo de terreno manual o máquina, rellenos, anclajes), protecciones con hormigón, ejecución de perforaciones y pasamuros y el sellado de los mismos, arquetas para registro de válvulas
y contadores, sujeciones, apoyos y anclajes para tuberíasaéreas.
- Suministro, colocación y montaje de tuberías de PVC en presión de distintos diámetros, incluso manguitos, codos,accesorios, piezas especiales, anclajes para tramos enterrados y sujeciones para tramos en aéreo para los siguientes circuitos, según trazado adjunto en planos:acometida de agua y llenado depósito de compensación (desde rebosaderos), aspiración bombas (tomas desde depósito compensación y desagües de fondo antivortex), desagües de depósito de compensación, filtro y de fondo (en cuarto instalaciones), tomas para barrederas e impulsión y llenado de piscina (desde bombas a impulsores), circuito de cloración, todo ello según esquema instalación adjunto en planos. Donde destacamos las siguientes caracteristicas:
*12 boquillas regulable de impulsión de fondo, fabricada en ABS color blanco con tratamiento UV, tornillería de acero inox AISI 316, para encolar, diametro interior 50 y exterior 63, PN6, tubo de conexión con circuito de impulsión mediante pasamuros para boquilla, totalmente montada.
*2 boquillas regulable de impulsión de pared, fabricada en ABS color blanco con tratamiento UV, tornillería de acero inox AISI 316, para encolar, diametro interior 50 y exterior 63, PN6, tubo de conexión con circuito de impulsión mediante pasamuros para boquilla, totalmente montada.
* 2 boquillas de aspiración para barredera, fabricada en ABS color blanco con tratamiento UV, tornillería de acero inox AISI 316, para encolar, diñametro interior 50 yexterior 63, PN6, tubo de conexión con circuito de impulsión mediante pasamuros para boquilla, totalmente montada.
* Suministro y colocación de 3 sumideros de fondo, conforme con las normas EN-13451-1 y EN-13451-3, aptos para
instalarse en piscinas públicas, con rejilla antivortex diámetro exterior 236mm e interior 189mm, fabricado en ABS blanco y con tratamiento UV, conexiones de salidalateral de 2" y salida inferior con semitroquelado adaptado para conexión de vàlvula hidrostàtica (00277) y tubo
drenaje, totalmente montado y conectado a la instalación hidráulica.
- Suministro, colocación y montaje de válvulas de mariposa de PVC rígido en distintos diámetros con accionamiento de palanca, juntas, conexiones, bridas de unión a las tuberías, tornillos de montaje, según esquema hidraulico de la instalación.
- Suministro, colocación y montaje de válvulas antirretorno de distintos diámetros de PVC rígido, juntas, conexiones, bridas de unión a las tuberías, tornillos de montaje, según esquema hidraulico de la instalación.
- Suministro, colocación y montaje de contadores de agua: uno en circuito de llenado de la piscina, colocado a la salida del filtro y otro en acometida para llenado de depósito de compensación, incluye juntas, conexiones, bridas de unión a las tuberías, tornillos de montaje, según esquema hidraulico de la instalación.
- Conexión de la nueva red de PVC a los elementos proyectados (bombas, filtro y cloración y ph)incluye todas las piezas especiales necesarias.
- Adecuación y conexión de los puntos de desagüe de lanueva instalación a la red de drenaje y saneamiento proyectada.
- Cualquier otro elementos necesario para el correcto funcionamiento de la nueva instalación, según criterio de la Dirección Facultativa de las obras.
- Pruebas de funcionamiento de la instalación.

| Código | Ud | Descripción | Rendimiento | Precio | Importe |
|---|---|---|---|---|---|
| TA00200 | h | AYUDANTE ESPECIALISTA (mano de obra) | 85 | 12.45 | 1058.25 |
| TO01900 | h | OF. 1ª FONTANERO | 65 | 12.98 | 843.70 |
| TO01800 | h | OF. 1ª ELECTRICISTA (mano de obra) | 21 | 12.98 | 272.58 |
| EQUIADULTOS | U | EQUIPO COMPLETO PISCINA ADULTOS. (material; 31/01/2020) | 1 | 23208.72 | 23208.72 |
|  |  | Total |  |  | 25383.25 |

| Medición | Uds. | Parcial |
|---|---|---|
| Piscina Adultos | 1 | 1.00 |
| Total |  | 1 |

**01_06_04** U INSTALACIÓN HIDRAULICA COMPLETA DE PISCINA DE CHAPOTEO
1 U × 4354.77 (4616.06 con costes indirectos) = 4616.06
Suministro y montaje de instalación hidraulica de piscina de chapoteo con una superficie de lámina de agua de 68,02 m2 y un volumen de 19,80 m3.
Totalmente instalada para su correcto funcionamiento. Con los siguientes características y componentes:
- Cuadro e instalación electrica para piscina chapoteo. Formado por caja de distribución metálica, IP54 con puerta y junta, equipado con vías DIN, regleteros de bornes, otros elementos auxiliares de reparto y montaje. Contiene en su interior todos los elementos de mando, protección y control y un 30% de reserva. Incluyendo toda la instalación eléctrica que parte de dicho cuadros. Totalmente instalado, probado y puesto en funcionamiento según el Reglamento Electrotécnico de Baja Tensión 2002 y memoría y planos electricos de proyecto.
- Cuadro de mando de bombas y cuadro de control de niveles del depósito de compensación y llenado automático, constituido por 4 niveles: nivel máximo y mínimo, desconexión de electroválvulas y parada de bombas, incluso alimentación eléctrica de los cuadros, alarmas, armario en sala de instalaciones, cableado, canalizaciones, obra civilnecesaria, adecuación de la instalación eléctrica actual a la nueva situación proyectada, totalmente montado y funcionando, según criterio de la Dirección Facultativa de las Obras y legalización de las instalaciones
- Una Bomba autoaspirante para piscina para un caudal de 15 m3/h y 10 mca, potencia 1,5 C.V (1,12 kw) a 1450 rpm, con prefiltro en la aspiración de grandes dimensiones con tapa de policarbonato que permite observar fácilmente el interior del cesto prefiltro; cuerpo pre-filtro, cuerpo bomba, voluta, contravoluta y tapa cuerpo bomba en polipropileno resistente a los productos químicos de las piscinas y reforzado con fibra de vidrio; cesto prefiltro en polietileno,tapa prefiltro en policarbonato con sistema de cierre con cuatro pomos, rodete de material compuesto por una mezcla polimérica de PPO (polióxido defenileno) con poliestireno, cierre mecánico en carbón cerámica y acero inoxidable AISI-316, manguito antivibratorio, tornilleria en acero inoxidable AISI 316, eje en acero inoxidable AISI316, motor asíncrono cerrado de ventilación externa, grado de protección IP-55, aislamiento clase F, doble frecuencia 50 Hz y 60 Hz, rodamientos engrasados de por vida, totalmente montado sobre bancada incluida en la unidad, conexiones hidraulicas y eléctricas, medida la unidad funcionando.
- Un filtro de poliester bobinado Diámetro 750 mm filtración mediante deposito de poliester y fibra de vidrio laminado, que sirve e base ysoporte para el bobinado exterior, con hilo de fibra de vidrio impregnado en resina de poliester con aplicacion polar y radial, dotado interiormente de colector y difusores, de las siguientes caracteristicas: superficie filtrante: m2, diametro nominal 750 mm, presion de trabajo 4,0 kg/cm2; incluso batería filtro de 5 válvulas mauales de dn 125mm, con tubo de acero p/soporte baterías 2,3 m y cja de accesorios para soporte baterías dn 125. con conexiones, parte proporcional de accesorios, pequeño material, etc. incluso sacos de arena-silex y grava silex. incluso limpieza de materiales sobrantes, incluso montajes y ayudas albañileria que precise la instalacion. todo ello instalado, verificaciones, ensayos, controles, homologaciones, pruebas, certificados, puesta en marcha y funcionando.
- Equipo de cloración por electrolisis salina . Con sistema Autolimpiante. Compuesto por: Cuadro/Fuente de alimentación para control de equipocon pantalla display LCD de información y menú de funcionamiento; Célula de electrólisis con electrodos de titanio activado autolimpiante ; Sistema para control y regulación del pH y ORP (Redox) integrados; Sensores pH/ORP y kit portasondas. Bomba dosificadora de PH e inyector.Todo ello totalmente colocado en cuarto de instalaciones incluso toda la obra civil necesaria y elementos de anclaje, conexiones eléctricas e hidraulicas, medida la unidad completa, probada y funcionando, incluso aporte de la sal necesaria para la puesta en marcha de la instalación.
- Cascada empotrada Led de Longitud 1,2 metros en ABS blanco con portección UV. Incluido circuito y bomba autoaspirante de 0,5 C.V. de potencia con pulsador piezoelectrico.
- Sistema de iluminación mediante proyectores embebidos, sistema led (3 proyectores de luz multicolor, de plástico blanco, de 6 w de potencia, 72 led, alimentación a 12 vcc, protección IP 68, para piscina de vaso de hormigón), preparación de sistemas, colocación en la armadura, previo al gunitado, canalización exterior hasta caseta de depuración y cuadro general de protección y accionamiento.
Además la instalación se completa con los siguientes trabajos:
- Obra civil necesaria para la colocación de tuberías enterradas o empotradas (excavacion en cualquier tipo de terreno manual o máquina, rellenos, anclajes), protecciones con hormigón, ejecución de perforaciones y pasamuros y el sellado de los mismos, arquetas para registro de válvulas
y contadores, sujeciones, apoyos y anclajes para tuberíasaéreas.
- Suministro, colocación y montaje de tuberías de PVC en presión de distintos diámetros, incluso manguitos, codos,accesorios, piezas especiales, anclajes para tramos enterrados y sujeciones para tramos en aéreo para los siguientes circuitos, según trazado adjunto en planos:acometida de agua y llenado depósito de compensación (desde rebosaderos), aspiración bombas (tomas desde depósito compensación y desagües de fondo antivortex), desagües de depósito de compensación, filtro y de fondo (en cuarto instalaciones), tomas para barrederas e impulsión y llenado de piscina (desde bombas a impulsores), circuito de cloración, todo ello según esquema instalación adjunto en planos. Donde destacamos las siguientes caracteristicas:
* 6 boquillas regulable de impulsión de pared, fabricada en ABS color blanco con tratamiento UV, tornillería de acero inox AISI 316, para encolar, diametro interior 50 y exterior 63, PN6, tubo de conexión con circuito de impulsión mediante pasamuros para boquilla, totalmente montada.
* 1 boquillas de aspiración para barredera, fabricada en ABS color blanco con tratamiento UV, tornillería de acero inox AISI 316, para encolar, diñametro interior 50 yexterior 63, PN6, tubo de conexión con circuito de impulsión mediante pasamuros para boquilla, totalmente montada.
* Suministro y colocación de 2 sumideros de fondo, conforme con las normas EN-13451-1 y EN-13451-3, aptos para
instalarse en piscinas públicas, con rejilla antivortex diámetro exterior 236mm e interior 189mm, fabricado en ABS blanco y con tratamiento UV, conexiones de salidalateral de 2" y salida inferior con semitroquelado adaptado para conexión de vàlvula hidrostàtica (00277) y tubo
drenaje, totalmente montado y conectado a la instalación hidráulica.
- Suministro, colocación y montaje de válvulas de mariposa de PVC rígido en distintos diámetros con accionamiento de palanca, juntas, conexiones, bridas de unión a las tuberías, tornillos de montaje, según esquema hidraulico de la instalación.
- Suministro, colocación y montaje de válvulas antirretorno de distintos diámetros de PVC rígido, juntas, conexiones, bridas de unión a las tuberías, tornillos de montaje, según esquema hidraulico de la instalación.
- Suministro, colocación y montaje de contadores de agua: uno en circuito de llenado de la piscina, colocado a la salida del filtro y otro en acometida para llenado de depósito de compensación, incluye juntas, conexiones, bridas de unión a las tuberías, tornillos de montaje, según esquema hidraulico de la instalación.
- Conexión de la nueva red de PVC a los elementos proyectados (bombas, filtro y cloración y ph)incluye todas las piezas especiales necesarias.
- Adecuación y conexión de los puntos de desagüe de lanueva instalación a la red de drenaje y saneamiento proyectada.
- Cualquier otro elementos necesario para el correcto funcionamiento de la nueva instalación, según criterio de la Dirección Facultativa de las obras.
- Pruebas de funcionamiento de la instalación.

| Código | Ud | Descripción | Rendimiento | Precio | Importe |
|---|---|---|---|---|---|
| TA00200 | h | AYUDANTE ESPECIALISTA | 28 | 12.45 | 348.60 |
| TO01900 | h | OF. 1ª FONTANERO | 21 | 12.98 | 272.58 |
| TO01800 | h | OF. 1ª ELECTRICISTA | 8 | 12.98 | 103.84 |
| EQUICHAPOTEO | U | EQUIPO HIDRAULICO COMPLETO PISCINA CHAPOTEO (material; 31/01/2020) | 1 | 3629.75 | 3629.75 |
|  |  | Total |  |  | 4354.77 |

| Medición | Uds. | Parcial |
|---|---|---|
| Piscina Chapoteo | 1 | 1.00 |
| Total |  | 1 |

**01_06_05** U INSTALACIÓN HIDRAULICA COMPLETA DE PISCINA DE HIDROMASAJE
1 U × 6197.39 (6569.23 con costes indirectos) = 6569.23
Suministro y montaje de instalación hidraulica de piscina de hidromasaje con una superficie de lámina de agua de 26,63 m2 y un volumen de 10,65 m3.
Totalmente instalada para su correcto funcionamiento. Con los siguientes características y componentes:
- Cuadro e instalación electrica de piscina de hdromasaje. Formado por caja de distribución metálica, IP54 con puerta y junta, equipado con vías DIN, regleteros de bornes, otros elementos auxiliares de reparto y montaje. Contiene en su interior todos los elementos de mando, protección y control y un 30% de reserva. Incluyendo toda la instalación eléctrica que parte de dicho cuadros. Totalmente instalado, probado y puesto en funcionamiento según el Reglamento Electrotécnico de Baja Tensión 2002 y memoría y planos electricos de proyecto.
- Cuadro de mando de bombas y cuadro de control de niveles del depósito de compensación y llenado automático, constituido por 4 niveles: nivel máximo y mínimo, desconexión de electroválvulas y parada de bombas, incluso alimentación eléctrica de los cuadros, alarmas, armario en sala de instalaciones, cableado, canalizaciones, obra civilnecesaria, adecuación de la instalación eléctrica actual a la nueva situación proyectada, totalmente montado y funcionando, según criterio de la Dirección Facultativa de las Obras y legalización de las instalaciones
- Una Bomba autoaspirante para piscina para un caudal de 25 m3/h y 10 mca, potencia 3,0 C.V (2,24 kw) a 1450 rpm, con prefiltro en la aspiración de grandes dimensiones con tapa de policarbonato que permite observar fácilmente el interior del cesto prefiltro; cuerpo pre-filtro, cuerpo bomba, voluta, contravoluta y tapa cuerpo bomba en polipropileno resistente a los productos químicos de las piscinas y reforzado con fibra de vidrio; cesto prefiltro en polietileno,tapa prefiltro en policarbonato con sistema de cierre con cuatro pomos, rodete de material compuesto por una
mezcla polimérica de PPO (polióxido defenileno) con poliestireno, cierre mecánico en carbón cerámica y acero inoxidable AISI-316, manguito antivibratorio, tornilleria en acero inoxidable AISI 316, eje en acero inoxidable AISI316, motor asíncrono cerrado de ventilación externa, grado de protección IP-55, aislamiento clase F, doble frecuencia 50 Hz y 60 Hz, rodamientos engrasados de por vida, totalmente montado sobre bancada incluida en la unidad, conexiones hidraulicas y eléctricas, medida la unidad funcionando.
- Un filtro de poliester bobinado Diámetro 1.050 mm filtración mediante deposito de poliester y fibra de vidrio laminado, que sirve e base ysoporte para el bobinado exterior, con hilo de fibra de vidrio impregnado en resina de poliester con aplicacion polar y radial, dotado interiormente de colector y difusores, de las siguientes caracteristicas: superficie filtrante: m2, diametro nominal 1.050 mm, presion de trabajo 4,0 kg/cm2; incluso batería filtro de 5 válvulas mauales de dn 125mm, con tubo de acero p/soporte baterías 2,3 m y cja de accesorios para soporte baterías dn 125. con conexiones, parte proporcional de accesorios, pequeño material, etc. incluso sacos de arena-silex y grava silex. incluso limpieza de materiales sobrantes, incluso montajes y ayudas albañileria que precise la instalacion. todo ello instalado, verificaciones, ensayos, controles, homologaciones, pruebas, certificados, puesta en marcha y funcionando.
- Equipo de cloración por electrolisis salina . Con sistema autolimpiante.Compuesto por: Cuadro/Fuente de alimentación para control de equipocon pantalla display LCD de información y menú de funcionamiento; Célula de electrólisis con electrodos de titanio activado autolimpiante ; Sistema para control y regulación del pH y ORP (Redox) integrados; Sensores pH/ORP y kit portasondas. Bomba dosificadora de PH e inyector.Todo ello totalmente colocado en cuarto de instalaciones incluso toda la obra civil necesaria y elementos de anclaje, conexiones eléctricas e hidraulicas, medida la unidad completa, probada y funcionando, incluso aporte de la sal necesaria para la puesta en marcha de la instalación.
- Cascada empotrada Led de Longitud 1,2 metros en ABS blanco con portección UV. Incluido circuito y bomba autoaspirante de 0,5 C.V. de potencia con pulsador piezoelectrico.
- Sistema de iluminación mediante proyectores embebidos, sistema led (3 proyectores de luz multicolor, de plástico blanco, de 6 w de potencia, 72 led, alimentación a 12 vcc, protección IP 68, para piscina de vaso de hormigón), preparación de sistemas, colocación en la armadura, previo al gunitado, canalización exterior hasta caseta de depuración y cuadro general de protección y accionamiento.
Además la instalación se completa con los siguientes trabajos:
- Obra civil necesaria para la colocación de tuberías enterradas o empotradas (excavacion en cualquier tipo de terreno manual o máquina, rellenos, anclajes), protecciones con hormigón, ejecución de perforaciones y pasamuros y el sellado de los mismos, arquetas para registro de válvulas
y contadores, sujeciones, apoyos y anclajes para tuberíasaéreas.
- Suministro, colocación y montaje de tuberías de PVC en presión de distintos diámetros, incluso manguitos, codos,accesorios, piezas especiales, anclajes para tramos enterrados y sujeciones para tramos en aéreo para los siguientes circuitos, según trazado adjunto en planos:acometida de agua y llenado depósito de compensación (desde rebosaderos), aspiración bombas (tomas desde depósito compensación y desagües de fondo antivortex), desagües de depósito de compensación, filtro y de fondo (en cuarto instalaciones), tomas para barrederas e impulsión y llenado de piscina (desde bombas a impulsores), circuito de cloración, todo ello según esquema instalación adjunto en planos. Donde destacamos las siguientes caracteristicas:
* 6 boquillas regulable de impulsión de pared, fabricada en ABS color blanco con tratamiento UV, tornillería de acero inox AISI 316, para encolar, diametro interior 50 y exterior 63, PN6, tubo de conexión con circuito de impulsión mediante pasamuros para boquilla, totalmente montada.
* 1 boquillas de aspiración para barredera, fabricada en ABS color blanco con tratamiento UV, tornillería de acero inox AISI 316, para encolar, diñametro interior 50 yexterior 63, PN6, tubo de conexión con circuito de impulsión mediante pasamuros para boquilla, totalmente montada.
* Suministro y colocación de 2 sumideros de fondo, conforme con las normas EN-13451-1 y EN-13451-3, aptos para
instalarse en piscinas públicas, con rejilla antivortex diámetro exterior 236mm e interior 189mm, fabricado en ABS blanco y con tratamiento UV, conexiones de salidalateral de 2" y salida inferior con semitroquelado adaptado para conexión de vàlvula hidrostàtica (00277) y tubo
drenaje, totalmente montado y conectado a la instalación hidráulica.
- Suministro, colocación y montaje de válvulas de mariposa de PVC rígido en distintos diámetros con accionamiento de palanca, juntas, conexiones, bridas de unión a las tuberías, tornillos de montaje, según esquema hidraulico de la instalación.
- Suministro, colocación y montaje de válvulas antirretorno de distintos diámetros de PVC rígido, juntas, conexiones, bridas de unión a las tuberías, tornillos de montaje, según esquema hidraulico de la instalación.
- Suministro, colocación y montaje de contadores de agua: uno en circuito de llenado de la piscina, colocado a la salida del filtro y otro en acometida para llenado de depósito de compensación, incluye juntas, conexiones, bridas de unión a las tuberías, tornillos de montaje, según esquema hidraulico de la instalación.
- Conexión de la nueva red de PVC a los elementos proyectados (bombas, filtro y cloración y ph)incluye todas las piezas especiales necesarias.
- Adecuación y conexión de los puntos de desagüe de lanueva instalación a la red de drenaje y saneamiento proyectada.
- Cualquier otro elementos necesario para el correcto funcionamiento de la nueva instalación, según criterio de la Dirección Facultativa de las obras.
- Pruebas de funcionamiento de la instalación.

| Código | Ud | Descripción | Rendimiento | Precio | Importe |
|---|---|---|---|---|---|
| TA00200 | h | AYUDANTE ESPECIALISTA | 30 | 12.45 | 373.50 |
| TO01900 | h | OF. 1ª FONTANERO | 23 | 12.98 | 298.54 |
| TO01800 | h | OF. 1ª ELECTRICISTA | 10 | 12.98 | 129.80 |
| EQUIHIDROMASA | U | EQUIPO COMPLETO HIDRAULICO HIDROMASAJE (material; 02/02/2020) | 1 | 5395.55 | 5395.55 |
|  |  | Total |  |  | 6197.39 |

| Medición | Uds. | Parcial |
|---|---|---|
| Piscina hidromasaje | 1 | 1.00 |
| Total |  | 1 |

**01_06_06** U INSTALACIÓN NEUMÁTICA COMPLETA DE PISCINA DE HIDROMASAJE
1 U × 2595.17 (2750.88 con costes indirectos) = 2750.88
Suministro y montaje de instalación neumática de piscina de hidromasaje para ocho puestos con una superficie de lámina de agua de 26,63 m2 y un volumen de 10,65 m3. Compuesta por:
-Instalación electrica de instalación neumática de hidromasaje dentro caja de distribución metálica, IP54 con puerta y junta, equipado con vías DIN, regleteros de bornes, otros elementos auxiliares de reparto y montaje. Contiene en su interior todos los elementos de mando, protección y control y un 30% de reserva. Totalmente instalado, probado y puesto en funcionamiento según el Reglamento Electrotécnico de Baja Tensión 2002.
- Dos bombas soplantes continuas de 1,5 C.V. (1,20 KW), de caudal máximo 210 m3/h y presión máxima 170 mbar, equipado con motores de inducción de 50 / 60 Hz, de bajo nivel sonoro y protección IP 54.
- Equipo electroneumatico con dos interruptores Para la puesta en marcha y paro de las funciones de masaje dentro de tubo de plástico con señal neumática desde pulsador hasta interruptor Ø interior 3,5 mm.
- Ocho puestos con un distribuidor de aire de 10 salidas cada uno para embridar a tubería de 10 mm de diámetro interior y encolar a tuberíade 50 mm. Cada puesto tendrá 4 salidas de aire en respaldo, a salidas en asiento y 2 salidas en pies mediante boquillas soplantes para encolar de 3/8" en plástico ABS con protección UV.
Además la instalación se completa con los siguientes trabajos:
- Obra civil necesaria para la colocación de tuberías enterradas o empotradas (excavacion en cualquier tipo de terreno manual o máquina, rellenos, anclajes), protecciones con hormigón, ejecución de perforaciones y pasamuros y el sellado de los mismos, arquetas para registro de válvulas
y contadores, sujeciones, apoyos y anclajes para tuberías aéreas.
- Suministro, colocación y montaje de tuberías de PVC en presión de distintos diámetros, incluso manguitos, codos,accesorios, piezas especiales, anclajes para tramos enterrados y sujeciones para tramos en aéreo para los circuitos.
- Cualquier otro elementos necesario para el correcto funcionamiento de la nueva instalación, según criterio de la Dirección Facultativa de las obras.
- Pruebas de funcionamiento de la instalación.

| Código | Ud | Descripción | Rendimiento | Precio | Importe |
|---|---|---|---|---|---|
| TA00200 | h | AYUDANTE ESPECIALISTA | 20 | 12.45 | 249.00 |
| TO01900 | h | OF. 1ª FONTANERO | 12 | 12.98 | 155.76 |
| TO01800 | h | OF. 1ª ELECTRICISTA | 5 | 12.98 | 64.90 |
| EQUINEUHIDRO |  | EQUIPO COMPLETO NEUMÁTICO HIDROMASAJE (material; 02/02/2020) | 1 | 2125.51 | 2125.51 |
|  |  | Total |  |  | 2595.17 |

| Medición | Uds. | Parcial |
|---|---|---|
| Piscina hidromasaje | 1 | 1.00 |
| Total |  | 1 |

**01_06_07** U ARQUETA DE REGISTRO 40x40 CM, TAPA PARA FORRAR
9 U × 87.81 (93.08 con costes indirectos) = 837.72
Arqueta de paso de 40X40 cm de profundidad variable (media de un metro) para abastecimiento y saneamiento, formada por: solera de hormigón HM-20 de 15 cm de espesor con formación de pendientes, fábrica de ladrillo perforado de 1/2 pie,enfoscada y bruñida por el interior, tapa para forrar B.125 con cerco de perfil laminado L 50.5 y conexión de tubos de entrada y salida, incluso excavación y relleno. Medida la cantidad ejecutada.

| Código | Ud | Descripción | Rendimiento | Precio | Importe |
|---|---|---|---|---|---|
| ATC00100 | h | CUADRILLA ALBAÑILERÍA, FORMADA POR OFICIAL 1ª Y PEÓN ESP. | 1.56 | 24.28 | 37.88 |
| TP00100 | h | PEÓN ESPECIAL | 1.5 | 11.3 | 16.95 |
| AGM00500 | m3 | MORTERO DE CEMENTO M5 (1:6) CEM II/A-L 32,5 N (material) | 0.06 | 34.59 | 2.08 |
| CH04120 | m3 | HORMIGÓN HM-20/P/40/I, SUMINISTRADO (material) | 0.08 | 35.61 | 2.85 |
| FL01300 | mu | LADRILLO CERÁM. PERF. TALADRO PEQUEÑO REVESTIR 24x11,5x5 cm (material) | 0.14 | 48.35 | 6.77 |
| SA00700B3 | m2 | TAPA PARA FORRAR b-125 40X40 CON CERCO (material; 24/02/2020) | 1 | 20.92 | 20.92 |
| WW00300 | u | MATERIAL COMPLEMENTARIO O PZAS. ESPECIALES | 1 | 0.36 | 0.36 |
|  |  | Total |  |  | 87.81 |

| Medición | Uds. | Parcial |
|---|---|---|
| Para abastecimiento de piscina, grifos y duchas | 8 | 8.00 |
| Saneamiento fecales | 1 | 1.00 |
| Total |  | 9 |

**01_06_08** u ARQ. DE REGISTRO CON PIPA D. 300 MM, T . FUNDICIÓN
1 u × 140.14 (148.55 con costes indirectos) = 148.55
Arqueta de paso de de 1,20 mtos profundidad desaneamiento, formada por: solera de hormigón HM-20 de 15 cm de espesor con formación de pendientes, fábrica de ladrillo perforado de 1/2 pie,enfoscada y bruñida por el interior, tapa de fundición dúctil B.125 con cerco de perfil laminado L 50.5 y conexión de tubos de entrada y salida, incluso excavación y relleno. Con pipa sifónica en su interior con registro. Medida la cantidad ejecutada.

| Código | Ud | Descripción | Rendimiento | Precio | Importe |
|---|---|---|---|---|---|
| ATC00100 | h | CUADRILLA ALBAÑILERÍA, FORMADA POR OFICIAL 1ª Y PEÓN ESP. | 1.56 | 24.28 | 37.88 |
| TP00100 | h | PEÓN ESPECIAL | 1.5 | 11.3 | 16.95 |
| AGM00500 | m3 | MORTERO DE CEMENTO M5 (1:6) CEM II/A-L 32,5 N | 0.06 | 34.59 | 2.08 |
| CH04120 | m3 | HORMIGÓN HM-20/P/40/I, SUMINISTRADO | 0.08 | 35.61 | 2.85 |
| ASAR48 | u | PIPA SIFÓNICA CON REGISTRO D. 30 CMS (material; 24/02/2020) | 1 | 52.33 | 52.33 |
| FL01300 | mu | LADRILLO CERÁM. PERF. TALADRO PEQUEÑO REVESTIR 24x11,5x5 cm | 0.14 | 48.35 | 6.77 |
| SA00700B3 | m2 | TAPA PARA FORRAR b-125 40X40 CON CERCO | 1 | 20.92 | 20.92 |
| WW00300 | u | MATERIAL COMPLEMENTARIO O PZAS. ESPECIALES | 1 | 0.36 | 0.36 |
|  |  | Total |  |  | 140.14 |

| Medición | Uds. | Parcial |
|---|---|---|
| Arqueta | 1 | 1.00 |
| Total |  | 1 |

**01_06_09** m TUBERÍA POLIETILENO D. 63 mm, PE-100, 16 atm, ENTERRADA
75.35 m × 3.97 (4.21 con costes indirectos) = 317.22
Conducción de polietileno de alta densidad diámetro tubo de polietileno PE 100, enterrada, de color negro con bandas azules, de 63 mm de diámetro exterior y 5,8 mm de espesor, SDR11, PN=16 atm apta para uso alimentario, incluso p.p. de piezas especiales y accesorios ,de soldadura a tope de juntas y prueba en zanja a presión normalizada. Totalmente instalada y comprobada. Medida la longitud ejecutada.

| Código | Ud | Descripción | Rendimiento | Precio | Importe |
|---|---|---|---|---|---|
| TO01900 | h | OF. 1ª FONTANERO | 0.06 | 12.98 | 0.78 |
| TP00100 | h | PEÓN ESPECIAL | 0.06 | 11.3 | 0.68 |
| US1013063 | m | TUBO POLIETILENO DIÁM. 63 mm PE100, 16 atm (material; 02/02/2020) | 1.1 | 2.1 | 2.31 |
| WW00400 | u | PEQUEÑO MATERIAL | 1 | 0.2 | 0.20 |
|  |  | Total |  |  | 3.97 |

| Medición | Uds. | Largo | Parcial |
|---|---|---|---|
| Abastecimimiento D. 63 mm |  |  |  |
| Desde entronque hasta entrada a cuarto inst. piscinas | 1 | 75.35 | 75.35 |
| Total |  |  | 75.35 |

**01_06_10_** m TUBERIA POLIETILENO D. 40 mm, PE-100, 16 atm, ENTERRADA
11.3 m × 2.75 (2.92 con costes indirectos) = 33.00
Conducción de polietileno de alta densidad diámetro tubo de polietileno PE 100, enterrada, de color negro con bandas azules, de 40 mm de diámetro exterior y 3,7 mm de espesor, SDR11, PN=16 atm apta para uso alimentario, incluso p.p. de piezas especiales y accesorios ,de soldadura a tope de juntas y prueba en zanja a presión normalizada. Totalmente instalada y comprobada. Medida la longitud ejecutada.

| Código | Ud | Descripción | Rendimiento | Precio | Importe |
|---|---|---|---|---|---|
| TO01900 | h | OF. 1ª FONTANERO | 0.04 | 12.98 | 0.52 |
| TP00100 | h | PEÓN ESPECIAL | 0.04 | 11.3 | 0.45 |
| US1013040 | m | TUBO POLIETILENO DIÁM. 40 mm PE100, 16 atm (material; 02/02/2020) | 1.1 | 1.44 | 1.58 |
| WW00400 | u | PEQUEÑO MATERIAL | 1 | 0.2 | 0.20 |
|  |  | Total |  |  | 2.75 |

| Medición | Uds. | Largo | Parcial |
|---|---|---|---|
| Abast. a duchas | 1 | 11.3 | 11.30 |
| Total |  |  | 11.3 |

**01_06_11_** m TUBERÍA POLIETILENO D. 32 mm, PE-100, 16 atm ENTERRADA
64.15 m × 2.23 (2.36 con costes indirectos) = 151.39
Conducción de polietileno de alta densidad diámetro tubo de polietileno PE 100, enterrada, de color negro con bandas azules, de 32 mm de diámetro exterior y 3 mm de espesor, SDR11, PN=16 atm apta para uso alimentario, incluso p.p. de piezas especiales y accesorios ,de soldadura a tope de juntas y prueba en zanja a presión normalizada. Totalmente instalada y comprobada. Medida la longitud ejecutada.

| Código | Ud | Descripción | Rendimiento | Precio | Importe |
|---|---|---|---|---|---|
| TO01900 | h | OF. 1ª FONTANERO | 0.03 | 12.98 | 0.39 |
| TP00100 | h | PEÓN ESPECIAL | 0.03 | 11.3 | 0.34 |
| US1013032 | m | TUBO POLIETILENO DIAM. 32 mm, PE100, 16 atm (material; 02/02/2020) | 1.1 | 1.18 | 1.30 |
| WW00400 | u | PEQUEÑO MATERIAL | 1 | 0.2 | 0.20 |
|  |  | Total |  |  | 2.23 |

| Medición | Uds. | Largo | Parcial |
|---|---|---|---|
| Tramos en duchas |  |  |  |
|  | 1 | 27.5 | 27.50 |
|  | 1 | 20.5 | 20.50 |
|  | 1 | 16.15 | 16.15 |
| Total |  |  | 64.15 |

**01_16_12_** m TUBERÍA POLIETILENO D. 20 mm, PE-100, 16 atm ENTERRADA
38.9 m × 1.26 (1.34 con costes indirectos) = 52.13
Conducción de polietileno de alta densidad diámetro tubo de polietileno PE 100, enterrada, de color negro con bandas azules, de 20 mm de diámetro exterior y 2 mm de espesor, SDR11, PN=16 atm apta para uso alimentario, incluso p.p. de piezas especiales y accesorios ,de soldadura a tope de juntas y prueba en zanja a presión normalizada. Totalmente instalada y comprobada. Medida la longitud ejecutada.

| Código | Ud | Descripción | Rendimiento | Precio | Importe |
|---|---|---|---|---|---|
| TO01900 | h | OF. 1ª FONTANERO | 0.02 | 12.98 | 0.26 |
| TP00100 | h | PEÓN ESPECIAL | 0.02 | 11.3 | 0.23 |
| US1013020 | m | TUBO POLIETILENO DIAM. 20 mm, PE100, 16 atm (material; 02/02/2020) | 1.1 | 0.52 | 0.57 |
| WW00400 | u | PEQUEÑO MATERIAL | 1 | 0.2 | 0.20 |
|  |  | Total |  |  | 1.26 |

| Medición | Uds. | Largo | Parcial |
|---|---|---|---|
| Zona de duchas |  |  |  |
|  | 1 | 18 | 18.00 |
| Conex duchas | 4 | 1.6 | 6.40 |
| Toma grua | 1 | 14.5 | 14.50 |
| Total |  |  | 38.9 |

**01_16_13_** m VALVULA DE CORTE DE ESFERA, PVC, 20 mm
5 m × 5.73 (6.07 con costes indirectos) = 30.35
Válvula de esfera de PVC de 32mm de diámetro, con unión por adhesivo, para una presión de trabajo de 16 atm, totalmente instalada y comprobada.

| Código | Ud | Descripción | Rendimiento | Precio | Importe |
|---|---|---|---|---|---|
| TO01900 | h | OF. 1ª FONTANERO | 0.1 | 12.98 | 1.30 |
| TP00100 | h | PEÓN ESPECIAL | 0.1 | 11.3 | 1.13 |
| US14506C | U | VALVULA DE CORTE DE ESFERA, D. 20 mm, PVC (material; 02/02/2020) | 1 | 2.7 | 2.70 |
| WW00400 | u | PEQUEÑO MATERIAL | 3 | 0.2 | 0.60 |
|  |  | Total |  |  | 5.73 |

| Medición | Uds. | Parcial |
|---|---|---|
| Duchas | 4 | 4.00 |
| Grua | 1 | 1.00 |
| Total |  | 5 |

**01_16_14_** m BOCA DE RIEGO TIPO BAYONETA
5 m × 19.91 (21.1 con costes indirectos) = 105.50
Boca de riego tipo bayoneta dentro de arqueta existente D 20 mm PN-16, instalada con derivación en "T" dentro de arqueta existente incluso, tornillería, juntas, y p.p. de soldaduras a tope. Medida la cantidad ejecutada.

| Código | Ud | Descripción | Rendimiento | Precio | Importe |
|---|---|---|---|---|---|
| TO01900 | h | OF. 1ª FONTANERO | 0.2 | 12.98 | 2.60 |
| TP00100 | h | PEÓN ESPECIAL | 0.1 | 11.3 | 1.13 |
| US10750H | u | BOCA DE RIEGO TIPO BAYONETA, D. 20 MM (material; 02/02/2020) | 1 | 14.38 | 14.38 |
| WW00300 | u | MATERIAL COMPLEMENTARIO O PZAS. ESPECIALES | 5 | 0.36 | 1.80 |
|  |  | Total |  |  | 19.91 |

| Medición | Uds. | Parcial |
|---|---|---|
| Boca de riego | 5 | 5.00 |
| Total |  | 5 |

**01_06_15_** m CANALIZACIÓN DE PVC CON TUBERÍA REFORZADA DE 300 mm, enterrada
1.2 m × 23.38 (24.78 con costes indirectos) = 29.74
Canalización enterrada de PVC con tubería reforzada SN4 teja de 300 mm de diámetro, incluso formación de pendientes con puntos de hormigón, envoltura de arena con un espesor de 15 cm y p.p. de piezas especiales y adhesivos. Incluso compactado de zanja terminada.
Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA (material) | 0.275 | 6.58 | 1.81 |
| CH04120 | m3 | HORMIGÓN HM-20/P/40/I, SUMINISTRADO | 0.006 | 35.61 | 0.21 |
| UA01600 | m | TUBERÍA PVC SN4 DIÁM. 300 mm TEJA (material; 02/02/2020) | 1.01 | 13.07 | 13.20 |
| WW00400 | u | PEQUEÑO MATERIAL | 1 | 0.2 | 0.20 |
|  |  | Total |  |  | 23.38 |

| Medición | Uds. | Largo | Parcial |
|---|---|---|---|
| Conexión final fecales | 1 | 1.2 | 1.20 |
| Total |  |  | 1.2 |

**01_16_16_** m CANALIZACIÓN DE PVC CON TUBERÍA REFORZADA DE 200 mm, enterrada
39.3 m × 13.75 (14.58 con costes indirectos) = 572.99
Canalización enterrada de PVC con tubería reforzada SN4 teja de 200 mm de diámetro, incluso formación de pendientes con puntos de hormigón, envoltura de arena con un espesor de 15 cm y p.p. de piezas especiales y adhesivos. Incluso compactado de zanja terminada.
Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| CH04120 | m3 | HORMIGÓN HM-20/P/40/I, SUMINISTRADO | 0.006 | 35.61 | 0.21 |
| UA01500 | m | TUBERÍA PVC SN4 DIÁM. 200 mm TEJA (material) | 1.01 | 3.53 | 3.57 |
| WW00400 | u | PEQUEÑO MATERIAL | 1 | 0.2 | 0.20 |
|  |  | Total |  |  | 13.75 |

| Medición | Uds. | Largo | Parcial |
|---|---|---|---|
| DEsde salida cuarto inst. piscina vestuario | 1 | 21.5 | 21.50 |
| By Pass por Vestuarios | 1 | 17.8 | 17.80 |
| Total |  |  | 39.3 |

**01_16_17_** m CANALIZACIÓN DE PVC CON TUBERÍA REFORZADA DE 160 mm, enterrada
3 m × 10.08 (10.68 con costes indirectos) = 32.04
Canalización enterrada de PVC con tubería reforzada SN4 teja de 160 mm de diámetro, incluso formación de pendientes con puntos de hormigón, envoltura de arena con un espesor de 15 cm y p.p. de piezas especiales y adhesivos. Incluso compactado de zanja terminada.
Medida la longitud entre ejes de arquetas.

| Código | Ud | Descripción | Rendimiento | Precio | Importe |
|---|---|---|---|---|---|
| TO01900 | h | OF. 1ª FONTANERO | 0.2 | 12.98 | 2.60 |
| TP00100 | h | PEÓN ESPECIAL | 0.2 | 11.3 | 2.26 |
| ME01400 | h | MINI RETROEXCAVADORA | 0.03 | 15.89 | 0.48 |
| MR00200 | h | PISÓN MECÁNICO MANUAL | 0.1 | 1.97 | 0.20 |
| AA00300 | m3 | ARENA GRUESA | 0.275 | 6.58 | 1.81 |
| CH04120 | m3 | HORMIGÓN HM-20/P/40/I, SUMINISTRADO | 0.006 | 35.61 | 0.21 |
| UA01400 | m | TUBERÍA PVC SN4 DIÁM. 160 mm TEJA (material) | 1.01 | 2.3 | 2.32 |
| WW00400 | u | PEQUEÑO MATERIAL | 1 | 0.2 | 0.20 |
|  |  | Total |  |  | 10.08 |

| Medición | Uds. | Largo | Parcial |
|---|---|---|---|
| Sumidero compensación | 1 | 3 | 3.00 |
| Total |  |  | 3 |

**01_16_18-** m CANALIZACIÓN DE PVC CON TUBERÍA REFORZADA DE 110 mm, enterrada
4.8 m × 7.85 (8.32 con costes indirectos) = 39.94
Canalización enterrada de PVC con tubería reforzada SN4 teja de 110 mm de diámetro, incluso formación de pendientes con puntos de hormigón, envoltura de arena con un espesor de 15 cm y p.p. de piezas especiales y adhesivos. Incluso compactado de zanja terminada.
Medida la longitud entre ejes de arquetas.

| Código | Ud | Descripción | Rendimiento | Precio | Importe |
|---|---|---|---|---|---|
| TO01900 | h | OF. 1ª FONTANERO | 0.15 | 12.98 | 1.95 |
| TP00100 | h | PEÓN ESPECIAL | 0.15 | 11.3 | 1.70 |
| ME01400 | h | MINI RETROEXCAVADORA | 0.03 | 15.89 | 0.48 |
| MR00200 | h | PISÓN MECÁNICO MANUAL | 0.1 | 1.97 | 0.20 |
| AA00300 | m3 | ARENA GRUESA | 0.275 | 6.58 | 1.81 |
| CH04120 | m3 | HORMIGÓN HM-20/P/40/I, SUMINISTRADO | 0.006 | 35.61 | 0.21 |
| UA01200 | m | TUBERÍA PVC SN4 DIÁM. 110 mm TEJA (material) | 1.01 | 1.29 | 1.30 |
| WW00400 | u | PEQUEÑO MATERIAL | 1 | 0.2 | 0.20 |
|  |  | Total |  |  | 7.85 |

| Medición | Uds. | Largo | Parcial |
|---|---|---|---|
| Conexión duchas a canal | 4 | 1.2 | 4.80 |
| Total |  |  | 4.8 |

### 01_07 ELECTRICIDAD E ILUMINACIÓN PISCINA (16/10/2006)
Importe: 4904.41

**01_07_01** u ACOMETIDA ELECTRICA (27/03/2010)
1 u × 290 (307.4 con costes indirectos) = 307.40
Acometida de electricidad, desde el punto de toma hasta caja de protección y medida en su caso, según esquemas unifilares, realizada según normas e instrucciones de la compañía suministradora, incluso ayudas de albañilería. Medida la unidad instalada.

| Código | Ud | Descripción | Rendimiento | Precio | Importe |
|---|---|---|---|---|---|
| IE13450 | u | ACOMETIDA ELECTRICA S/NORMA (material; 27/03/2010) | 1 | 290 | 290.00 |
|  |  | Total |  |  | 290 |

| Medición | Uds. | Parcial |
|---|---|---|
| Acometida Electrica | 1 | 1.00 |
| Total |  | 1 |

**01_07_02** u CAJA DE PROTECCION Y MEDIDA
1 u × 197.26 (209.1 con costes indirectos) = 209.10
Caja de protección y medida apta para dos contadores monofásicos o trifásicos, construida con materia aislante de clase a, resistente a los alcalis, autoextinguible y precintable, con orificios de ventilación y conexión de conductores, conteniendo ocho bases fusibles de 100 A de intensidad nominal, seccionador de neutro y bornas de conexión, colocada en nicho mural, pequeño material, montaje y ayudas de albañilería; construida según REBT y normas de la compañía suministradora. Medida la unidad instalada.

| Código | Ud | Descripción | Rendimiento | Precio | Importe |
|---|---|---|---|---|---|
| WW00400 | u | PEQUEÑO MATERIAL | 3 | 0.2 | 0.60 |
| WW00300 | u | MATERIAL COMPLEMENTARIO O PZAS. ESPECIALES | 3 | 0.36 | 1.08 |
| TO01800 | h | OF. 1ª ELECTRICISTA | 0.5 | 12.98 | 6.49 |
| IE0529022 | u | CARTUCHO FUSIBLE 100 A INTENSIDAD (material; 13/02/2020) | 8 | 5.56 | 44.48 |
| ATC00100 | h | CUADRILLA ALBAÑILERÍA, FORMADA POR OFICIAL 1ª Y PEÓN ESP. | 0.3 | 24.28 | 7.28 |
| IE04950345 | u | CAJA PROTECCIÓN Y MEDIDA 2 CONTADORES (material; 13/02/2020) | 1 | 137.33 | 137.33 |
|  |  | Total |  |  | 197.26 |

| Medición | Uds. | Parcial |
|---|---|---|
| CPM | 1 | 1.00 |
| Total |  | 1 |

**01_07_03** u CUADRO GENERAL DE MANDO Y PROTECCIÓN (25/10/2008)
1 u × 420.64 (445.88 con costes indirectos) = 445.88
CUADRO GENERAL DE MANDO Y PROTECCIÓN Según especificaciones de planos, memoria y descompuestos, Incluso cableado, material complementario, pequeño material y ayudas.realizado según REBT 842/2002, esquema unifilar y espacio de reserva 30%. medida la unidad instalada.. Compuesto principalmente por:
- Caja general de protección, equipada con bornes de conexión, bases unipolares previstas para colocar fusibles de intensidad máxima 100 A, para protección de la línea general de alimentación, formada por una envolvente aislante, precintable y autoventilada, según UNE-EN 60439-1, grado de inflamabilidad según se indica en UNE-EN 60439-3, con grados de protección IP 43 según UNE 20324 e IK 08 según UNE-EN 50102.
-Marco y puerta metálica con cerradura o candado, con grado de protección IK 10 según UNE-EN 50102, protegidos de la corrosión y normalizados por la empresa suministradora, para caja general de protección.
- 1 Interruptor general automático: 100 A,IV, PdeC:10ka, Curvas B,C,D
- 1 Interruptor automático magnetotérmico 50 A PdeC: 10kA, Curvas B,C,D
- 1 Interruptor automático magnetotérmico 32 A PdeC: 10kA, Curvas B,C,D

| Código | Ud | Descripción | Rendimiento | Precio | Importe |
|---|---|---|---|---|---|
| ATC00400 | Hr | CUA.FOR.POR OFI. 1ª INST. Y AYUDANTE ESP. (mano de obra; 25/10/2008) | 0.8 | 21.99 | 17.59 |
| ELEC01FS | u | CAJA GENERAL DE PROTECCIÓN Y MANDO, 100 A (material; 13/02/2020) | 1 | 18.96 | 18.96 |
| ELECT02FS | U | MARCO Y PUERTA ELECTR. CON CERR., IK10 (material; 13/02/2020) | 1 | 55.6 | 55.60 |
| ELECT82459 | u | I.G.A , 100 A, Pdc; 10 ka, curvas b,c,d, (material; 13/02/2020) | 1 | 248.52 | 248.52 |
| ELECT48209 | u | I. AUTOM. MAG, 50 A, 10kA, Curvas B,C,D (material; 13/02/2020) | 1 | 53.63 | 53.63 |
| ELECT5700 | u | I. AUTOM. MAG, 32 A, PdeC, 10Ka, Curvas B,C,D (material; 13/02/2020) | 1 | 21.58 | 21.58 |
| WW00400 | u | PEQUEÑO MATERIAL | 8.5 | 0.2 | 1.70 |
| WW00300 | u | MATERIAL COMPLEMENTARIO O PZAS. ESPECIALES | 8.5 | 0.36 | 3.06 |
|  |  | Total |  |  | 420.64 |

| Medición | Uds. | Parcial |
|---|---|---|
| CGPM | 1 | 1.00 |
| Total |  | 1 |

**01_07_04** m DERIVACIÓN ENTERR. TRIFÁSICA, 3X35/25+TT25 MM2 Cu, Tubo D.140 mm
90 m × 27.71 (29.37 con costes indirectos) = 2643.30
Derivación individual trifasica instalada con cable formada por cables unipolares con conductores de cobre, RZ1-K (AS) 3x35+2G25 mm², libre de halógenos, siendo su tensión asignada de 0,6/1 kV, bajo tubo protector de polietileno de doble pared, de 140 mm de diámetro. , incluso p.p. de cajas de derivación y ayudas de albañilería; construido según REBT y normas de la compañía suministradora. Medida la longitud ejecutada.

| Código | Ud | Descripción | Rendimiento | Precio | Importe |
|---|---|---|---|---|---|
| ATC00100 | h | CUADRILLA ALBAÑILERÍA, FORMADA POR OFICIAL 1ª Y PEÓN ESP. | 0.05 | 24.28 | 1.21 |
| TO01800 | h | OF. 1ª ELECTRICISTA | 0.05 | 12.98 | 0.65 |
| ME01400 | h | MINI RETROEXCAVADORA | 0.01 | 15.89 | 0.16 |
| MR00300 | h | RODILLO VIBRANTE MANUAL (maquinaria) | 0.1 | 2.53 | 0.25 |
| ELECT0857 | M | CABLE 3X35 mm2 Cu RZ1-K (AS), 0,6/1 kV (material; 13/02/2020) | 1 | 18.3 | 18.30 |
| ELECT0852 | M | CABLE 25 mm2 Cu RZ1-K (AS), 0,6/1 kV (material; 13/02/2020) | 2 | 2.77 | 5.54 |
| IE12300B | m | TUBO PVC FLEXIBLE PLIETILENO DOBLE PARED DIÁM. 140 mm (material; 13/02/2020) | 1.01 | 1.38 | 1.39 |
| WW00300 | u | MATERIAL COMPLEMENTARIO O PZAS. ESPECIALES | 0.3 | 0.36 | 0.11 |
| WW00400 | u | PEQUEÑO MATERIAL | 0.5 | 0.2 | 0.10 |
|  |  | Total |  |  | 27.71 |

| Medición | Uds. | Largo | Parcial |
|---|---|---|---|
| Derivación Piscinas | 1 | 90 | 90.00 |
| Total |  |  | 90 |

**01_07_05** u ARQUETA 40X40, IN SITU, CON TAPA DE FUNDICIÓN, ELECTRICIDAD
3 u × 74.83 (79.32 con costes indirectos) = 237.96
Arqueta de paso de 40X40 cm de profundidad de medio metro para electricidad, formada por: solera de hormigón HM-20 de 15 cm de espesor , fábrica de ladrillo perforado de 1/2 pie,enfoscada y bruñida por el interior, tapa defundición dúctil con cerco de perfil laminado L 50.5 y conexión de tubos de entrada y salida, incluso excavación y relleno. Medida la cantidad ejecutada.

| Código | Ud | Descripción | Rendimiento | Precio | Importe |
|---|---|---|---|---|---|
| ATC00100 | h | CUADRILLA ALBAÑILERÍA, FORMADA POR OFICIAL 1ª Y PEÓN ESP. | 1.25 | 24.28 | 30.35 |
| TP00100 | h | PEÓN ESPECIAL | 1.25 | 11.3 | 14.13 |
| AGM00500 | m3 | MORTERO DE CEMENTO M5 (1:6) CEM II/A-L 32,5 N | 0.04 | 34.59 | 1.38 |
| CH04120 | m3 | HORMIGÓN HM-20/P/40/I, SUMINISTRADO | 0.08 | 35.61 | 2.85 |
| FL01300 | mu | LADRILLO CERÁM. PERF. TALADRO PEQUEÑO REVESTIR 24x11,5x5 cm | 0.1 | 48.35 | 4.84 |
| SA00700B3 | m2 | TAPA PARA FORRAR b-125 40X40 CON CERCO | 1 | 20.92 | 20.92 |
| WW00300 | u | MATERIAL COMPLEMENTARIO O PZAS. ESPECIALES | 1 | 0.36 | 0.36 |
|  |  | Total |  |  | 74.83 |

| Medición | Uds. | Parcial |
|---|---|---|
| Arquetas electricidad | 3 | 3.00 |
| Total |  | 3 |

**01_07_06** m RED EQUIPOTENCIAL, CABLE AISLADO 750 V, 4 MM2
232.5 m × 0.24 (0.25 con costes indirectos) = 58.13
Red de equipotencialidad con conductor rígido unipolar de cobre, aislado, 750 V y 4 mm2 de sección, conectado a masa metálicas o equipos electricos mediante abrazaderas de latón. Medida longitud ejecutada.

| Código | Ud | Descripción | Rendimiento | Precio | Importe |
|---|---|---|---|---|---|
| TO01800 | h | OF. 1ª ELECTRICISTA | 0.005 | 12.98 | 0.06 |
| ELECT057 | m | CONDUCTOR DE COBRE AISLADO, 750 V Y 4 mm. (material; 14/02/2020) | 0.25 | 0.31 | 0.08 |
| ELECTR094 | u | PEQUEÑO MATERIAL ELECTRICO (material; 14/02/2020) | 0.1 | 0.99 | 0.10 |
|  |  | Total |  |  | 0.24 |

| Medición | Uds. | Largo | Parcial |
|---|---|---|---|
| Equipotencial entorno a vasos piscinas Zona 1 | 1 | 187 | 187.00 |
| Equipotencial cuarto de instalaciones | 1 | 45.5 | 45.50 |
| Total |  |  | 232.5 |

**01_07_07** m CABLE DESNUDO ENTERRADO, 35 mm2, PARA TOMA DE TIERRA
210 m × 3.47 (3.68 con costes indirectos) = 772.80
Ml. Toma de tierra con cable de cobre desnudo de 1x35 m2 con conexión mediante soldadura aluminotérmica, incluidas líneas de para conexión a tierra según planos e ITC-BT 18. Incluido todos los trabajos necesarios de zanjas y compactaciones. Medida longitud ejecutada.

| Código | Ud | Descripción | Rendimiento | Precio | Importe |
|---|---|---|---|---|---|
| ATC00100 | h | CUADRILLA ALBAÑILERÍA, FORMADA POR OFICIAL 1ª Y PEÓN ESP. | 0.01 | 24.28 | 0.24 |
| TO01800 | h | OF. 1ª ELECTRICISTA | 0.01 | 12.98 | 0.13 |
| ME01400 | h | MINI RETROEXCAVADORA | 0.01 | 15.89 | 0.16 |
| MR00300 | h | RODILLO VIBRANTE MANUAL | 0.05 | 2.53 | 0.13 |
| U30GA001 | Ml | CONDUCTOR COBRE DESNUDO 35MM2 (material; 14/02/2020) | 1.05 | 2.1 | 2.21 |
| WW00400 | u | PEQUEÑO MATERIAL | 3 | 0.2 | 0.60 |
|  |  | Total |  |  | 3.47 |

| Medición | Uds. | Largo | Parcial |
|---|---|---|---|
| Toma de Tierra | 1 | 210 | 210.00 |
| Total |  |  | 210 |

**01_07_08** U PICA DE ACERO COBRIZADA D=14,3 mm. y 2 m. de longitud. (25/10/2008)
3 U × 10.06 (10.66 con costes indirectos) = 31.98
Toma tierra con pica cobrizada de D=14,3 mm. y 2 m. de longitud, cable de cobre desnudo de 1x35 mm2. conexionado mediante soldadura aluminotérmica. Según ITC-BT 18. Medida longitud ejecutada.

| Código | Ud | Descripción | Rendimiento | Precio | Importe |
|---|---|---|---|---|---|
| ATC00400 | Hr | CUA.FOR.POR OFI. 1ª INST. Y AYUDANTE ESP. | 0.1 | 21.99 | 2.20 |
| TO01800 | h | OF. 1ª ELECTRICISTA | 0.05 | 12.98 | 0.65 |
| U30GA010 | Ud | PICA DE TIERRA 2000/14,3 I/BRI (material; 14/02/2020) | 1 | 6.21 | 6.21 |
| WW00400 | u | PEQUEÑO MATERIAL | 5 | 0.2 | 1.00 |
|  |  | Total |  |  | 10.06 |

| Medición | Uds. | Parcial |
|---|---|---|
| Picas TT | 3 | 3.00 |
| Total |  | 3 |

**01_07_09** u BASE DE ENCHUFE ESTANCA CON TAPA IP 65 (25/10/2008)
1 u × 15.61 (16.55 con costes indirectos) = 16.55
Base enchufe con tapa con toma de tierra lateral, protección IP-65, realizado en tubo PVC rígido de D=20 y conductor de cobre unipolar, aislados caracteristicas según esquema unifilar, de 2,5 mm2., (activo, neutro y protección), incluído caja de registro, caja mecanismo universal con tornillo, base enchufe 10/16 A (II+T.T.), sistema "Schuko", así como marco respectivo, totalmente montado e instalado.

| Código | Ud | Descripción | Rendimiento | Precio | Importe |
|---|---|---|---|---|---|
| ATC00400 | Hr | CUA.FOR.POR OFI. 1ª INST. Y AYUDANTE ESP. | 0.2 | 21.99 | 4.40 |
| U2450345 | Ud | Base enchufe 16A con tapa (material; 14/02/2020) | 1 | 5.56 | 5.56 |
| U30JW120 | Ml | Tubo PVC rígido estanco (material; 14/02/2020) | 2 | 0.59 | 1.18 |
| IE2622G | ML | CABLE COBRE 1X2.5 MM2 (material; 13/02/2009) | 9 | 0.41 | 3.69 |
| WW00400 | u | PEQUEÑO MATERIAL | 1 | 0.2 | 0.20 |
| WW00300 | u | MATERIAL COMPLEMENTARIO O PZAS. ESPECIALES | 1.6 | 0.36 | 0.58 |
|  |  | Total |  |  | 15.61 |

| Medición | Uds. | Parcial |
|---|---|---|
| Instalaciones | 1 | 1.00 |
| Total |  | 1 |

**01_07_10** u PANTALLA ESTANCA LED, IP-65, 40 W (25/10/2008)
3 u × 30.06 (31.86 con costes indirectos) = 95.58
Suministro y colocación de pantalla Estanca LED de 600mm con diseño rectangular y 40W de potencia. Resistentes al agua, al polvo y a la corrosión con un factor de protección IP65. Conectada mediante tubo de PVC d. 20 mm estanco. Cuenta con una carcasa de PC y una cubierta de PC. Medida unidades instaladas.

| Código | Ud | Descripción | Rendimiento | Precio | Importe |
|---|---|---|---|---|---|
| ATC00400 | Hr | CUA.FOR.POR OFI. 1ª INST. Y AYUDANTE ESP. | 0.15 | 21.99 | 3.30 |
| LUMINA7987 | u | PANTALLA ESTANCA LED, IP-65, 40 W (material; 14/02/2020) | 1 | 21.58 | 21.58 |
| U30JW120 | Ml | Tubo PVC rígido estanco | 4 | 0.59 | 2.36 |
| IE2622G4 | m | CABLE COBRE 1X1.5 MM2 (material; 14/02/2020) | 6 | 0.34 | 2.04 |
| WW00400 | u | PEQUEÑO MATERIAL | 1 | 0.2 | 0.20 |
| WW00300 | u | MATERIAL COMPLEMENTARIO O PZAS. ESPECIALES | 1.6 | 0.36 | 0.58 |
|  |  | Total |  |  | 30.06 |

| Medición | Uds. | Parcial |
|---|---|---|
| Pantallas sala instalaciones | 3 | 3.00 |
| Total |  | 3 |

**01_07_11** u INTERRUPTOR SENCILLO ESTANCO, IP 65 (25/10/2008)
1 u × 10.77 (11.42 con costes indirectos) = 11.42
Interruptor sencillo estanco, protección IP-65, realizado en tubo PVC rígido de D=20 y conductor de cobre unipolar, aislados caracteristicas según esquema unifilar, de 1,5 mm2, totalmente montado e instalado.

| Código | Ud | Descripción | Rendimiento | Precio | Importe |
|---|---|---|---|---|---|
| ATC00400 | Hr | CUA.FOR.POR OFI. 1ª INST. Y AYUDANTE ESP. | 0.1 | 21.99 | 2.20 |
| INTERR09875 | U | INTERRUPTOR SENCILLO ESTANCO , IP 65 (maquinaria; 14/02/2020) | 1 | 4.57 | 4.57 |
| U30JW120 | Ml | Tubo PVC rígido estanco | 2 | 0.59 | 1.18 |
| IE2622G4 | m | CABLE COBRE 1X1.5 MM2 | 6 | 0.34 | 2.04 |
| WW00400 | u | PEQUEÑO MATERIAL | 1 | 0.2 | 0.20 |
| WW00300 | u | MATERIAL COMPLEMENTARIO O PZAS. ESPECIALES | 1.6 | 0.36 | 0.58 |
|  |  | Total |  |  | 10.77 |

| Medición | Uds. | Parcial |
|---|---|---|
| Sala Inst | 1 | 1.00 |
| Total |  | 1 |

**01_07_12** u LUMINARIA DE EMERGENCIA ESTANCA ADOSADA A TECHO, 135 lm, IP65 (16/10/2006)
3 u × 23.37 (24.77 con costes indirectos) = 74.31
Ud de equipo autónomo de emergencia y señalización de 135 lúmenes, lED, estanca protección IP65, una hora de autonomía, incluso accesorios, fijación y conexión, instalado con tubo rígido estanco según el CTE DB-DI, RIPCI y REBT. medida la unidad instalada

| Código | Ud | Descripción | Rendimiento | Precio | Importe |
|---|---|---|---|---|---|
| ATC00400 | Hr | CUA.FOR.POR OFI. 1ª INST. Y AYUDANTE ESP. | 0.2 | 21.99 | 4.40 |
| AMP200000034E | U | EQUIPOAUTÓNOMO DE EMERGENCIA,135 Lm, IP-65 (material; 24/08/2013) | 1 | 14.05 | 14.05 |
| U30JW055G | Ml | CABLE COBRE 1x1,5 mm2 (material; 13/02/2009) | 9 | 0.26 | 2.34 |
| TUB3D | ml | TuboPVC rigido D=16mm (material; 16/10/2006) | 3 | 0.18 | 0.54 |
| WW00400 | u | PEQUEÑO MATERIAL | 3 | 0.2 | 0.60 |
| WW00300 | u | MATERIAL COMPLEMENTARIO O PZAS. ESPECIALES | 4 | 0.36 | 1.44 |
|  |  | Total |  |  | 23.37 |

| Medición | Uds. | Parcial |
|---|---|---|
| Instal. | 3 | 3.00 |
| Total |  | 3 |

### 01_08 VENTILACIÓN DE PISCINA (25/10/2008)
Importe: 530.4

**01_08_01** U VENT. LINEA, HELIC.., S&P TD-350/125 ECOWATT, + TEMP. IP54+ HIG (25/10/2008)
1 U × 142.5 (151.05 con costes indirectos) = 151.05
Montaje e instalación completa de ventilador en linea helicocentrico S&P TD-350/125 Ecowatt o equivalente, IP 54, 160m3/h de caudal, con temporizador, IP 54, e higrostato IP54 conectada a tubo de D. 125. Medida unidades instaladas

| Código | Ud | Descripción | Rendimiento | Precio | Importe |
|---|---|---|---|---|---|
| ATC00400 | Hr | CUA.FOR.POR OFI. 1ª INST. Y AYUDANTE ESP. | 0.2 | 21.99 | 4.40 |
| VENT79258 | u | VENTILADOR EN LINEA, HELIOC., S&P TD-350/125 ECOWATT (material; 15/07/2020) | 1 | 104.62 | 104.62 |
| ELECT07174 | U | TEMPORIZADOR, IP 54 (material; 24/02/2020) | 1 | 16.35 | 16.35 |
| ELECT07589 | U | HIGROSTATO (material; 24/02/2020) | 1 | 16.35 | 16.35 |
| WW00400 | u | PEQUEÑO MATERIAL | 1 | 0.2 | 0.20 |
| WW00300 | u | MATERIAL COMPLEMENTARIO O PZAS. ESPECIALES | 1.6 | 0.36 | 0.58 |
|  |  | Total |  |  | 142.5 |

| Medición | Uds. | Parcial |
|---|---|---|
| Sala de instalaciones | 1 | 1.00 |
| Total |  | 1 |

**01_08_02** m CONDUCTO ENTERRADO DE PVC D.125 mm. PARA VENTILACIÓN.
4.3 m × 6.1 (6.47 con costes indirectos) = 27.82
Conducto de ventilación enterrado PVC 4 kg/cm2, de 125 mm de diámetro, incluso p.p. de cinta de señalización, apisonado, piezas especiales, excavación entierras y relleno; construido según CTE. Medida longitud ejecutada.

| Código | Ud | Descripción | Rendimiento | Precio | Importe |
|---|---|---|---|---|---|
| ATC00100 | h | CUADRILLA ALBAÑILERÍA, FORMADA POR OFICIAL 1ª Y PEÓN ESP. | 0.08 | 24.28 | 1.94 |
| TO01900 | h | OF. 1ª FONTANERO | 0.08 | 12.98 | 1.04 |
| AA00300 | m3 | ARENA GRUESA | 0.09 | 6.58 | 0.59 |
| SC00600 | m | TUBO PVC DIÁM. 125 mm 4 kg/cm2 (material) | 1.01 | 1.7 | 1.72 |
| MR00200 | h | PISÓN MECÁNICO MANUAL | 0.125 | 1.97 | 0.25 |
| WW00300 | u | MATERIAL COMPLEMENTARIO O PZAS. ESPECIALES | 1 | 0.36 | 0.36 |
| WW00400 | u | PEQUEÑO MATERIAL | 1 | 0.2 | 0.20 |
|  |  | Total |  |  | 6.1 |

| Medición | Uds. | Largo | Parcial |
|---|---|---|---|
| Entrada Vent | 1 | 0.5 | 0.50 |
| Salida Vent | 1 | 3.8 | 3.80 |
| Total |  |  | 4.3 |

**01_08_03** M CONDUCTO PVC d. 63MM PARA VENTILACIÓN INTEGRADO EN LOSA
27.4 M × 5.77 (6.12 con costes indirectos) = 167.69
Tubería presión de PVC 4 kg/cm2, de 63 mm de diámetro nominal, incluso p.p. piezas especiales. Medida la longitud ejecutada.

| Código | Ud | Descripción | Rendimiento | Precio | Importe |
|---|---|---|---|---|---|
| TP00100 | h | PEÓN ESPECIAL | 0.3 | 11.3 | 3.39 |
| SC00600C | m | TUBO PVC DIÁM. 63 mm 4 kg/cm2 (material; 01/02/2020) | 1.01 | 0.99 | 1.00 |
| WW00300 | u | MATERIAL COMPLEMENTARIO O PZAS. ESPECIALES | 3 | 0.36 | 1.08 |
| WW00400 | u | PEQUEÑO MATERIAL | 1.5 | 0.2 | 0.30 |
|  |  | Total |  |  | 5.77 |

| Medición | Uds. | Largo | Parcial |
|---|---|---|---|
| Pasos ventilación en plataforma |  |  |  |
|  | 7 | 1.4 | 9.80 |
|  | 22 | 0.8 | 17.60 |
| Total |  |  | 27.4 |

**01_08_04** U REJILLA CIRCULAR D. 125, PVC GRÍS, VENTILACIÓN CON MALL ANTIMOSQ (25/10/2008)
2 U × 6.01 (6.37 con costes indirectos) = 12.74
Instalación de rejilla de PVC grís D. 125 mm. con malla antimosquitos. Medida unidades instaladas

| Código | Ud | Descripción | Rendimiento | Precio | Importe |
|---|---|---|---|---|---|
| ATC00400 | Hr | CUA.FOR.POR OFI. 1ª INST. Y AYUDANTE ESP. | 0.05 | 21.99 | 1.10 |
| VENT0817 | U | REJ. CIRCULAR D.125 mm., PVC Grís para ventilación (material; 15/02/2020) | 1 | 4.24 | 4.24 |
| VENT4241 | m | MALLA ANTIMOSQUITOS (material; 15/02/2020) | 0.04 | 9.81 | 0.39 |
| WW00400 | u | PEQUEÑO MATERIAL | 0.5 | 0.2 | 0.10 |
| WW00300 | u | MATERIAL COMPLEMENTARIO O PZAS. ESPECIALES | 0.5 | 0.36 | 0.18 |
|  |  | Total |  |  | 6.01 |

| Medición | Uds. | Parcial |
|---|---|---|
| Ventilador | 2 | 2.00 |
| Total |  | 2 |

**01_08_05** u REJILLA CIRCULAR D. 63, PVC GRÍS, VENTILACIÓN CON MALL ANTIMOSQ (25/10/2008)
29 u × 5.57 (5.9 con costes indirectos) = 171.10
Instalación de rejilla de PVC grís D. 63 mm. con malla antimosquitos. Medida unidades instaladas

| Código | Ud | Descripción | Rendimiento | Precio | Importe |
|---|---|---|---|---|---|
| ATC00400 | Hr | CUA.FOR.POR OFI. 1ª INST. Y AYUDANTE ESP. | 0.05 | 21.99 | 1.10 |
| VENT0889 | U | REJ. CIRCULAR D.63 mm., PVC Grís para ventilación (material; 15/02/2020) | 1 | 4.05 | 4.05 |
| VENT4241 | m | MALLA ANTIMOSQUITOS | 0.02 | 9.81 | 0.20 |
| WW00400 | u | PEQUEÑO MATERIAL | 0.4 | 0.2 | 0.08 |
| WW00300 | u | MATERIAL COMPLEMENTARIO O PZAS. ESPECIALES | 0.4 | 0.36 | 0.14 |
|  |  | Total |  |  | 5.57 |

| Medición | Uds. | Parcial |
|---|---|---|
| Dmisiones bajo voladizo | 29 | 29.00 |
| Total |  | 29 |

### 01_09 PROTECCIÓN CONTRA INCENDIOS PISCINA (05/02/2007)
Importe: 40.74

**01_09_01** u CARTEL LUMINISCENTE HOMOLOGADA DE EXTINCIÓN DE INCENDIOS (05/02/2007)
1 u × 4.81 (5.1 con costes indirectos) = 5.10
Ud. Señal luminiscente para elementos de extinción de incendios (extintores.), medidas según plano, por una cara en pvc rígido de 2 mm de espesor, totalmente instalada, según norma UNE 23033 y CTE/DB-SI 4.

| Código | Ud | Descripción | Rendimiento | Precio | Importe |
|---|---|---|---|---|---|
| TP00100 | h | PEÓN ESPECIAL | 0.08 | 11.3 | 0.90 |
| U35MA005A | Ud | CARTEL LUMINISCENTE HOMOLOGADA EXTINCIÓN DE INCENDIOS. (material; 05/02/2007) | 1 | 3.91 | 3.91 |
|  |  | Total |  |  | 4.81 |

| Medición | Uds. | Parcial |
|---|---|---|
| Extintores | 1 | 1.00 |
| Total |  | 1 |

**01_09_02** u CARTEL LUMINISCENTE HOMOLOGADA DE EVACUACIÓN (27/01/2020)
1 u × 4.81 (5.1 con costes indirectos) = 5.10
Ud. Señal luminiscente para indicación de la evacuación (salida, salida emergencia, direccionales, no salida....)medidas segun plano por una cara en pvc rígido de 2mm de espesor, totalmente montada según norma UNE 23033 y CTE/DB-SI 4.

| Código | Ud | Descripción | Rendimiento | Precio | Importe |
|---|---|---|---|---|---|
| TP00100 | h | PEÓN ESPECIAL | 0.08 | 11.3 | 0.90 |
| U35MA005B | U | CARTEL LUMINISCENTE HOMOLOGADA DE EVACUACIÓN (material; 14/02/2020) | 1 | 3.91 | 3.91 |
|  |  | Total |  |  | 4.81 |

| Medición | Uds. | Parcial |
|---|---|---|
| Salida Instal. | 1 | 1.00 |
| Total |  | 1 |

**01_09_03** u EXTINTOR MOVIL, DE CO2, 5 kg
1 u × 28.81 (30.54 con costes indirectos) = 30.54
Extintor portátil contra contactos electricos de nieve carbónica CO2, de eficacia 89B, con 5 kg de agente extintor, con manguera y trompa difusora, según UNE-EN 3.

| Código | Ud | Descripción | Rendimiento | Precio | Importe |
|---|---|---|---|---|---|
| TP00100 | h | PEÓN ESPECIAL | 0.3 | 11.3 | 3.39 |
| IP07800R | u | EXTINTOR MÓVIL, CO2, 5 kg EFICACIA 89B (material; 14/02/2020) | 1 | 24.86 | 24.86 |
| WW00300 | u | MATERIAL COMPLEMENTARIO O PZAS. ESPECIALES | 1 | 0.36 | 0.36 |
| WW00400 | u | PEQUEÑO MATERIAL | 1 | 0.2 | 0.20 |
|  |  | Total |  |  | 28.81 |

| Medición | Uds. | Parcial |
|---|---|---|
| Sala Inst. | 1 | 1.00 |
| Total |  | 1 |

### 01_10 GESTIÓN DE RESIDUOS DE PISCINA (13/11/2008)
Importe: 630.23

**01_10_01_** t GESTIÓN RESIDUOS HORMIGÓN VERTEDERO (13/11/2008)
181.1 t × 2.27 (2.41 con costes indirectos) = 436.45
Tasa para la deposición directa de residuos de construcción de hormigón separado exentos de materiales reciclables en vertedero autorizado por la comunidad autónoma correspondiente. Sin incluir carga ni transporte. Según operación enumerada D5 de acuerdo con la orden MAM 304/2002 por la que se publican las operaciones de valorización y eliminación de residuos.

| Código | Ud | Descripción | Rendimiento | Precio | Importe |
|---|---|---|---|---|---|
| SVGN100 | t | Tasa deposito directo en vertedero (13/11/2008) | 1 | 2.27 | 2.27 |
|  |  | Total |  |  | 2.27 |

**03_08_03_** t TRANSPORTE RESIDUOS NO PELIGROSOS
181.1 t × 1.01 (1.07 con costes indirectos) = 193.78
Tasa para la carga y el transporte de residuos no peligrosos de construcción y demolición desde la obra hasta las instalaciones de un gestor autorizado por la comunidad autónoma hasta un máximo de 20 km. Coeficiente de esponjamiento 1,5. Sin incluir gestión de los residuos.

| Código | Ud | Descripción | Rendimiento | Precio | Importe |
|---|---|---|---|---|---|
| MK00100 | h | CAMIÓN BASCULANTE | 0.06 | 16.75 | 1.01 |
|  |  | Total |  |  | 1.01 |

### 01_11 CONTROL DE CALIDAD DE PISCINA (02/04/2009)
Importe: 1315.81

**01_11_01** Ud TOMA MUESTRA HORMIGÓN, 3 PROB. (16/05/2018)
5 Ud × 121.68 (128.98 con costes indirectos) = 644.90
Toma en obra de muestra de hormigón fresco según UNE-EN 12350-1, con medida del asiento con el cono de Abrams según UNE-EN 12350-2; fabricación y curado de familia de 3 probetas cilíndricas de 15x30 cm según UNE-EN 12390-2, refrentado y rotura a compresión en laboratorio homologado según UNE-EN 12390-3, incluso desplazamiento a obra e informe de resultados.

| Código | Ud | Descripción | Rendimiento | Precio | Importe |
|---|---|---|---|---|---|
| U50EB015 | Ud | Toma de 3 muestras de hormigón freso, 5 p. (16/05/2018) | 3 | 40.56 | 121.68 |
|  |  | Total |  |  | 121.68 |

| Medición | Uds. | Parcial |
|---|---|---|
| Vaso piscina adultos | 1 | 1.00 |
| Vaso instalaciones | 1 | 1.00 |
| Vaso piscina chapoteo | 1 | 1.00 |
| Vaso piscina hidromasaje | 1 | 1.00 |
| Losa de forjado de plataforma piscinas | 1 | 1.00 |
| Total |  | 5 |

**01_11_02** u ENSAYO COMPLETO BARRAS CORRUG. ACERO (02/04/2009)
1 u × 74.02 (78.46 con costes indirectos) = 78.46
Ensayo completo e informe de resultados para determinar la calidad de las barras corrugadas de acero destinadas a formar parte en estructuras de hormigón armado mediante; la determinación de las características geométricas y ponderales; comprobando la ovalidad por calibrado, la sección equivalente y desviación de la masa y las características geométricas de los resaltos; ensayo físico completo para mediante una serie de pruebas de doblado-desdoblado; y ensayo mecánico completo determinando el límite elástico, tensión de rotura, alargamiento de rotura, registro continuo del diagrama cargas-deformaciones y módulo de elasticidad.

| Código | Ud | Descripción | Rendimiento | Precio | Importe |
|---|---|---|---|---|---|
| SEC130 | u | Ensayo geométrico barras corrug. de acero (02/04/2009) | 1 | 24.21 | 24.21 |
| SEC160 | u | Ensayo físico barras/alambres corrug. acero (02/04/2009) | 1 | 11.07 | 11.07 |
| SEC170 | u | Ensayo mecánico barras corrug. acero (02/04/2009) | 1 | 38.74 | 38.74 |
|  |  | Total |  |  | 74.02 |

| Medición | Uds. | Parcial |
|---|---|---|
| Losa de forjado de plataforma piscinas | 1 | 1.00 |
| Total |  | 1 |

**01_11_03** u ENSAYO COMPLETO MALLA ELECTR. ACERO (25/02/2020)
4 u × 60.83 (64.48 con costes indirectos) = 257.92
Ensayo completo e informe de resultados para determinar la calidad de las mallas electrosoldadas de acero destinadas a formar parte de las estructuras de hormigón armado; mediante la determinación de las características geométricas y realizando un ensayo mecánico completo para determinando la resistencia a tracción y despegue de nudos.

| Código | Ud | Descripción | Rendimiento | Precio | Importe |
|---|---|---|---|---|---|
| SEC150 | u | Ensayo geométrico mallas electros. de acero (25/02/2020) | 1 | 24.2 | 24.20 |
| SEC180 | u | Ensayo mecánico mallas electr. acero (25/02/2020) | 1 | 36.63 | 36.63 |
|  |  | Total |  |  | 60.83 |

| Medición | Uds. | Parcial |
|---|---|---|
| Vaso piscina adultos | 1 | 1.00 |
| Vaso instalaciones | 1 | 1.00 |
| Vaso piscina chapoteo | 1 | 1.00 |
| Vaso piscina hidromasaje | 1 | 1.00 |
| Total |  | 4 |

**01_11_04** u PRUEBA DE ESTANQUEIDAD (25/02/2020)
6 u × 41.2 (43.67 con costes indirectos) = 262.02
Prueba de servicio para comprobar la estanqueidad de una cubierta plana, mediante inundación, incluso desplazamiento a obra e informe justificativo.

| Código | Ud | Descripción | Rendimiento | Precio | Importe |
|---|---|---|---|---|---|
| SEC300 | u | Prueba de estanqueidad (25/02/2020) | 1 | 41.2 | 41.20 |
|  |  | Total |  |  | 41.2 |

| Medición | Uds. | Parcial |
|---|---|---|
| Piscina adultos | 1 | 1.00 |
| Deposito piscina adultos | 1 | 1.00 |
| Piscina chapoteo | 1 | 1.00 |
| Deposito chapoteo | 1 | 1.00 |
| Piscina hidromasaje | 1 | 1.00 |
| Deposito hidromasaje | 1 | 1.00 |
| Total |  | 6 |

**01_11_05** u ENSAYO PROCTOR NORMAL (27/02/2020)
1 u × 68.41 (72.51 con costes indirectos) = 72.51
Ensayo de Proctor Normal para compactación de suelos determinando la relación entre el contenido de humedad y el peso unitario seco de los suelos compactados en un molde. Incluso informe de resultados.

| Código | Ud | Descripción | Rendimiento | Precio | Importe |
|---|---|---|---|---|---|
| SEC965 | u | Ensayo Proctor Normal (27/02/2020) | 1 | 68.41 | 68.41 |
|  |  | Total |  |  | 68.41 |

| Medición | Uds. | Parcial |
|---|---|---|
| Zona de solado exterior | 1 | 1.00 |
| Total |  | 1 |

### 01_12 SEGURIDAD Y SALUD DE PISCINA (09/10/2007)
Importe: 383.2

**01_12_01** u SEÑAL METÁLICA "OBLIG. PROH." 42 cm, SIN SOPORTE (27/01/2020)
1 u × 9.2 (9.75 con costes indirectos) = 9.75
Señal de seguridad metálica tipo obligación o prohibición de 42 cm, sin soporte metálico, incluso colocación y p.p. de desmontaje de acuerdo con R.D. 485/97. Medida la unidad ejecutada.

| Código | Ud | Descripción | Rendimiento | Precio | Importe |
|---|---|---|---|---|---|
| TP00100 | h | PEÓN ESPECIAL | 0.045 | 11.3 | 0.51 |
| HS00800 | u | SEÑAL OBLIGACIÓN O PROHIBICIÓN 42 cm (material; 28/02/2020) | 1 | 8.69 | 8.69 |
|  |  | Total |  |  | 9.2 |

**01_12_02** m2 CERRAMIENTO PROV. OBRA, PANEL MALLA GALV. SOPORT. PREFABR. (09/10/2007)
45.52 m2 × 1.16 (1.23 con costes indirectos) = 55.99
Cerramiento provisional de obra, realizado con postes cada 3,50 m de perfiles tubulares galvanizados de 50 mm de diám. interior, panel rígido de malla galvanizada de 2 metros de altura y p.p. de piezas prefabricadas de hormigón moldeado para apoyo y alojamiento de postes y ayudas de albañilería. Medida la superficie ejecutada.

| Código | Ud | Descripción | Rendimiento | Precio | Importe |
|---|---|---|---|---|---|
| TP00100 | h | PEÓN ESPECIAL | 0.04 | 11.3 | 0.45 |
| CA02500 | kg | ACERO GALVANIZADO EN CALIENTE (material; 21/04/2008) | 0.04 | 2.05 | 0.08 |
| HS02150 | u | BASE HORMIGÓN CERRAMIENTO PROV. (material; 09/10/2007) | 0.04 | 2.16 | 0.09 |
| UU01510 | m2 | MALLA GALV. ELECTROSOLDADA EN PANELES RÍGIDOS (material; 26/02/2020) | 0.013 | 41.39 | 0.54 |
|  |  | Total |  |  | 1.16 |

| Medición | Uds. | Largo | Parcial |
|---|---|---|---|
| Separación con calle | 2 | 8 | 16.00 |
|  | 1 | 21.67 | 21.67 |
|  | 1 | 7.85 | 7.85 |
| Total |  |  | 45.52 |

**01_12_03** m VALLA METÁLICA PARA ACOTAMIENTO DE ESPACIOS, ELEM. PVC
131.65 m × 0.57 (0.6 con costes indirectos) = 78.99
Valla metálica para acotamiento de espacios, formada por elementos de PVC autónomos normalizados de 1,50x1,10 m, incluso montaje y desmontaje de los mismos. Medida la longitud ejecutada.

| Código | Ud | Descripción | Rendimiento | Precio | Importe |
|---|---|---|---|---|---|
| TP00100 | h | PEÓN ESPECIAL | 0.04 | 11.3 | 0.45 |
| HS03401 | u | VALLA AUTÓNOMA NORMALIZADA PVC (material) | 0.013 | 9.32 | 0.12 |
|  |  | Total |  |  | 0.57 |

| Medición | Uds. | Largo | Parcial |
|---|---|---|---|
|  | 1 | 25.62 | 25.62 |
|  | 1 | 13.79 | 13.79 |
|  | 1 | 25.66 | 25.66 |
|  | 1 | 13.68 | 13.68 |
|  | 1 | 4.42 | 4.42 |
|  | 1 | 5.72 | 5.72 |
|  | 1 | 11.07 | 11.07 |
|  | 1 | 2.77 | 2.77 |
|  | 1 | 4.1 | 4.10 |
|  | 1 | 5.19 | 5.19 |
|  | 1 | 19.63 | 19.63 |
| Total |  |  | 131.65 |

**01_12_04** m2 PROTECCIÓN HUECO , CÓN RED DE SEGURIDAD
0.64 m2 × 3.19 (3.38 con costes indirectos) = 2.16
Protección de hueco de patio con red de seguridad de poliamida (HT), incluso p.p. de anclaje de red, cuerdas de sujección y mantenimiento, según R.D. 1627/97. Medida la superficie del hueco protegido.

| Código | Ud | Descripción | Rendimiento | Precio | Importe |
|---|---|---|---|---|---|
| TO02200 | h | OFICIAL 2ª | 0.08 | 12.65 | 1.01 |
| TP00100 | h | PEÓN ESPECIAL | 0.08 | 11.3 | 0.90 |
| HR00200 | u | ANCLAJE DE RED (material) | 1.5 | 0.43 | 0.65 |
| HR00700 | m2 | RED DE SEGURIDAD DE POLIAMIDA (material) | 0.55 | 0.79 | 0.43 |
| WW00400 | u | PEQUEÑO MATERIAL | 1 | 0.2 | 0.20 |
|  |  | Total |  |  | 3.19 |

| Medición | Uds. | Largo | Ancho | Parcial |
|---|---|---|---|---|
|  | 1 | 0.8 | 0.8 | 0.64 |
| Total |  |  |  | 0.64 |

**01_12_05** m BARANDILLA DE PROTECCIÓN, MADERA, SIST. MORDAZA, BORDE (19/08/2012)
47.82 m × 1.88 (1.99 con costes indirectos) = 95.16
Barandilla resistente de protección de 0,90 m de altura, formada por: soportes metálicos sistema mordaza en borde, pasamanos, protección intermedia y rodapié de 0,20 m, de madera de pino en tabloncillo, incluso desmontado, p.p. de pequeño material y mantenimiento. según R.D. 1627/97. Medida la longitud ejecutada.

| Código | Ud | Descripción | Rendimiento | Precio | Importe |
|---|---|---|---|---|---|
| TO02200 | h | OFICIAL 2ª | 0.05 | 12.65 | 0.63 |
| TP00100 | h | PEÓN ESPECIAL | 0.05 | 11.3 | 0.57 |
| CM00100 | m3 | MADERA DE PINO EN TABLONCILLO (material; 19/08/2012) | 0.002 | 131.12 | 0.26 |
| HB00110 | u | SOPORTE METÁLICO BARANDILLA SISTEMA MORDAZA (material; 19/08/2012) | 0.02 | 1.14 | 0.02 |
| ABC | u | PEQUEÑO MATERIAL (material; 09/05/2018) | 2 | 0.2 | 0.40 |
|  |  | Total |  |  | 1.88 |

| Medición | Uds. | Largo | Parcial |
|---|---|---|---|
| Bordes Forjado |  |  |  |
|  | 1 | 2.66 | 2.66 |
|  | 1 | 10 | 10.00 |
|  | 1 | 10.44 | 10.44 |
|  | 1 | 5 | 5.00 |
|  | 1 | 5.58 | 5.58 |
|  | 1 | 14.14 | 14.14 |
| Total |  |  | 47.82 |

**01_12_06** u CASCO SEG. CONTRA IMPACTOS POLIETILENO ALTA (09/10/2007)
6 u × 0.85 (0.9 con costes indirectos) = 5.40
Casco de seguridad contra impactos polietileno alta densidad según R.D. 773/97 y marcado CE según R.D. 1407/92. Medida la unidad en obra.

| Código | Ud | Descripción | Rendimiento | Precio | Importe |
|---|---|---|---|---|---|
| HC01500 | u | CASCO DE SEGURIDAD ESTANDAR (material; 09/10/2007) | 1 | 0.85 | 0.85 |
|  |  | Total |  |  | 0.85 |

**01_12_07** u PAR TAPONES ANTIRRUIDO ESPUMA DE POLIEURETANO (09/10/2007)
6 u × 0.1 (0.11 con costes indirectos) = 0.66
Par de tapones antirruidodesechable fabricado espuma de polieuretano, según R.D. 773/97 y marcado CE según R.D. 1407/92. Medida la unidad en obra.

| Código | Ud | Descripción | Rendimiento | Precio | Importe |
|---|---|---|---|---|---|
| HC00400 | u | PAR DE TAPONES ANTIRRUIDO POLIURETANO (material; 09/10/2007) | 1 | 0.1 | 0.10 |
|  |  | Total |  |  | 0.1 |

**01_12_08** u GAFAS MONTURA VINILO, PANTALLA E POLICARBONATO (09/10/2007)
6 u × 5.84 (6.19 con costes indirectos) = 37.14
Gafas de montura de vinilo, pantalla exterior de policarbonato, pantalla interior antichoque y cámara de aire entre las dos pantallas para trabajos con riesgos de impactos en ojos, según R.D.1407/1992. Medida la unidad en obra.

| Código | Ud | Descripción | Rendimiento | Precio | Importe |
|---|---|---|---|---|---|
| HC03310 | u | GAFAS ANTI-IMPACTO DE MONTURA ACETATO C. AIRE (material; 09/10/2007) | 1 | 5.84 | 5.84 |
|  |  | Total |  |  | 5.84 |

**01_12_09** u PANTALLA SOLDADURA OXIACET. ADAPT. A CABEZA CARRACA (28/02/2020)
1 u × 2 (2.12 con costes indirectos) = 2.12
Pantalla de soldadura oxiacetilenica, abatible, resistente a la perforación y penetración por objeto candente, antiinflamable, ventanal abatible adaptable a cabeza mediante sistema de carraca, según R.D. 1407/1992. Medida la unidad en obra.

| Código | Ud | Descripción | Rendimiento | Precio | Importe |
|---|---|---|---|---|---|
| HC05700 | u | PANTALLA SOLDADURA OXIACETILÉNICA ADAPTABLE (material; 28/02/2020) | 1 | 2 | 2.00 |
|  |  | Total |  |  | 2 |

**01_12_10** u PAR GUANTES RIESGOS MECÁNICOS MÍN. PIEL FLOR CERDO (09/10/2007)
6 u × 1.11 (1.18 con costes indirectos) = 7.08
Par de guantes de protección para riesgos mecánicos mínimos, fabricado en piel de flor de cerdo, según R.D. 773/97 y marcado CE según R.D. 1407/92. Medida la unidad en obra.

| Código | Ud | Descripción | Rendimiento | Precio | Importe |
|---|---|---|---|---|---|
| HC04200 | u | PAR DE GUANTES RIESGOS MECÁNICOS MINIMOS PIEL CERDO (material; 09/10/2007) | 1 | 1.11 | 1.11 |
|  |  | Total |  |  | 1.11 |

**01_12_11** u PAR GUANTES PROTEC. SOLDADURA, SERRAJE. MANGA (01/02/2013)
3 u × 2.22 (2.35 con costes indirectos) = 7.05
Par de guantes de protección en trabajos de soldadura fabricado en serraje con manga, según R.D. 773/97 y marcado CE según R.D. 1407/92. Medida la unidad en obra.

| Código | Ud | Descripción | Rendimiento | Precio | Importe |
|---|---|---|---|---|---|
| HC04500 | u | PAR DE GUANTES SOLDADURA SERRAJE MANGA (material; 01/02/2013) | 1 | 2.22 | 2.22 |
|  |  | Total |  |  | 2.22 |

**01_12_12** u PAR ZAPATOS SEGURIDAD PIEL AFELPADA, PLANTILLA Y PUNTERA MET. (24/02/2013)
6 u × 12.55 (13.3 con costes indirectos) = 79.80
Par de zapatos de seguridad contra riesgos mecánicos, fabricados en piel afelpada, plantilla y puntera metálica, piso antideslizante según R.D. 773/97 y marcado CE según R.D. 1407/92. Medida la unidad en obra.

| Código | Ud | Descripción | Rendimiento | Precio | Importe |
|---|---|---|---|---|---|
| HC06300 | u | PAR DE ZAPATOS PIEL AFELPADA PLANTILLA Y PUNTERA METAL (material; 24/02/2013) | 1 | 12.55 | 12.55 |
|  |  | Total |  |  | 12.55 |

**01_12_13** u MANDIL PARA TRABAJOS DE SOLDADURA (09/10/2007)
1 u × 1.79 (1.9 con costes indirectos) = 1.90
Mandil para trabajos de soldadura, fabricado en cuero con sujección a cuello y cintura a traves de tiras según R.D. 773/97 y marcado CE según R.D. 1407/92. Medida la unidad en obra.

| Código | Ud | Descripción | Rendimiento | Precio | Importe |
|---|---|---|---|---|---|
| HC05100 | u | MANDIL PARA TRABAJOS DE SOLDADURA (material; 09/10/2007) | 1 | 1.79 | 1.79 |
|  |  | Total |  |  | 1.79 |

## 2 FASE VESTUARIOS (14/03/2006)
Importe: 88027.99

### 02_01 TRABAJOS PREVIOS VESTUARIOS (19/08/2012)
Importe: 3467.77

**02_01_01** m3 EXCAVACIÓN EN VACIADO, DE TIERRAS DE CONSIST. BLANDA (19/08/2012)
156.9 m3 × 0.91 (0.96 con costes indirectos) = 150.62
Excavación, en vaciado, de tierras de consistencia blanda, realizada con medios mecánicos, incluso p.p. de perfilado de fondos y laterales. Medido el volumen en perfil natural.

| Código | Ud | Descripción | Rendimiento | Precio | Importe |
|---|---|---|---|---|---|
| TP00100 | h | PEÓN ESPECIAL | 0.03 | 11.3 | 0.34 |
| ME00400 | h | RETROEXCAVADORA | 0.025 | 22.87 | 0.57 |
|  |  | Total |  |  | 0.91 |

| Medición | Uds. | Largo | Alto | Parcial |
|---|---|---|---|---|
| Cimentación losas vestuarios | 1 | 97.72 | 1.6 | 156.35 |
|  | 1 | 0.38 | 0.15 | 0.06 |
|  | 1 | 0.7 | 0.65 | 0.46 |
|  | 1 | 0.22 | 0.15 | 0.03 |
| Total |  |  |  | 156.9 |

**02_01_02** m3 TRANSPORTE TIERRAS, DIST. MÁX. 5 km CARGA M. MECÁNICOS
235.35 m3 × 1.99 (2.11 con costes indirectos) = 496.59
Transporte de tierras, realizado en camión basculante a una distancia máxima de 5 km, incluso carga con medios mecánicos. Medido en perfil esponjado.Coeficiente teórico de esponjamiento 1,5.

| Código | Ud | Descripción | Rendimiento | Precio | Importe |
|---|---|---|---|---|---|
| ME00300 | h | PALA CARGADORA | 0.02 | 15.61 | 0.31 |
| MK00100 | h | CAMIÓN BASCULANTE | 0.1 | 16.75 | 1.68 |
|  |  | Total |  |  | 1.99 |

| Medición | Uds. | Largo | Ancho | Alto | Parcial |
|---|---|---|---|---|---|
| Cimentación losas vestuarios | 1 | 97.72 | 1.5 | 1.6 | 234.53 |
|  | 1 | 0.38 | 1.5 | 0.15 | 0.09 |
|  | 1 | 0.7 | 1.5 | 0.65 | 0.68 |
|  | 1 | 0.22 | 1.5 | 0.15 | 0.05 |
| Total |  |  |  |  | 235.35 |

**02_01_03** m3 DEMOLICIÓN MASIVA DE INTERIOR DE EDIFICIO, M. MANUALES (27/01/2020)
296.98 m3 × 2.27 (2.41 con costes indirectos) = 715.72
Demolición masiva, con medios manuales, de interior de edificio consistente en eliminación de: tabiques interiores, revestimientos, instalaciones, capinterias y cualquier otro elemento para dejar diáfano espacio interior. Incluso rebaje del suelo 30 cms. Medido el volumen interior afectado.

| Código | Ud | Descripción | Rendimiento | Precio | Importe |
|---|---|---|---|---|---|
| TO02100 | h | OFICIAL 1ª | 0.02 | 11.97 | 0.24 |
| TP00100 | h | PEÓN ESPECIAL | 0.18 | 11.3 | 2.03 |
|  |  | Total |  |  | 2.27 |

| Medición | Uds. | Largo | Alto | Parcial |
|---|---|---|---|---|
| Interior vestuarios existentes | 1 | 100.67 | 2.95 | 296.98 |
| Total |  |  |  | 296.98 |

**02_01_04** m2 CERRADO DE HUECOS CON MURO B.C. DE 24 CMS
15.84 m2 × 21.82 (23.13 con costes indirectos) = 366.38
Cerrado de huecos existentes con fábrica de 24 cm de espesor, con bloques machihembrados de arcilla aligerada de 30x19x24 cm, recibidos con mortero M5 de cemento CEM II/A-L 32,5 N; según CTE. Medida deduciendo huecos.

| Código | Ud | Descripción | Rendimiento | Precio | Importe |
|---|---|---|---|---|---|
| TO00100 | h | OF. 1ª ALBAÑILERÍA | 0.6 | 12.98 | 7.79 |
| TP00100 | h | PEÓN ESPECIAL | 0.3 | 11.3 | 3.39 |
| AGM01600 | m3 | MORTERO BASTARDO M10 (1:0,5:4) CEM II/A-L 32,5 N Y CAL (material) | 0.018 | 64.19 | 1.16 |
| FB80020 | u | BLOQUE ARCILLA ALIGERADA 30x19x24 cm (material) | 14.08 | 0.57 | 8.03 |
| WW00300 | u | MATERIAL COMPLEMENTARIO O PZAS. ESPECIALES | 4.02 | 0.36 | 1.45 |
|  |  | Total |  |  | 21.82 |

| Medición | Uds. | Largo | Alto | Parcial |
|---|---|---|---|---|
| Ventanas vestuario | 8 | 2.06 | 0.55 | 9.06 |
| Puertas vestuarios | 2 | 1.54 | 2.2 | 6.78 |
| Total |  |  |  | 15.84 |

**02_01_05** m2 PICADO DE ENFOSCADO DE MORTERO EN PAREDES (27/01/2020)
182.67 m2 × 3.05 (3.23 con costes indirectos) = 590.02
Picado con medios manuales de enfoscado de mortero en paredes. Medida a cinta corrida sin deducir huecos.

| Código | Ud | Descripción | Rendimiento | Precio | Importe |
|---|---|---|---|---|---|
| TP00100 | h | PEÓN ESPECIAL | 0.27 | 11.3 | 3.05 |
|  |  | Total |  |  | 3.05 |

| Medición | Uds. | Largo | Alto | Parcial |
|---|---|---|---|---|
| Fachadas Laterales vestuarios | 2 | 16.91 | 3.05 | 103.15 |
| Cornisas laterales | 2 | 17.11 | 0.7 | 23.95 |
| Fachadas Fondos vestuario | 2 | 6.77 | 4 | 54.16 |
| Saliente cubierta | 1 | 4.7 | 0.3 | 1.41 |
| Total |  |  |  | 182.67 |

**02_01_06** m2 REVISIÓN Y REPARACIÓN LIGERA DE CUBIERTA DE TEJA CERÁMICA
135.88 m2 × 1.47 (1.56 con costes indirectos) = 211.97
Revisión y reparación ligera de cubierta inclinada de teja consistente en revisar el estado de cubierta, reparar aquellas tejas o elementos que se encuentren en mal estado incluso reposición de tejas que falten (nunca superior al 5% de la cubierta). Medida superficie afectada.

| Código | Ud | Descripción | Rendimiento | Precio | Importe |
|---|---|---|---|---|---|
| ATC00100 | h | CUADRILLA ALBAÑILERÍA, FORMADA POR OFICIAL 1ª Y PEÓN ESP. | 0.05 | 24.28 | 1.21 |
| AGM00600 | m3 | MORTERO DE CEMENTO M2,5 (1:8) CEM II/A-L 32,5 N (material) | 0.001 | 31.31 | 0.03 |
| QT00800 | u | TEJA CERÁMICA PLANA (material) | 0.5 | 0.32 | 0.16 |
| WW00300 | u | MATERIAL COMPLEMENTARIO O PZAS. ESPECIALES | 0.2 | 0.36 | 0.07 |
|  |  | Total |  |  | 1.47 |

| Medición | Uds. | Largo | Alto | Parcial |
|---|---|---|---|---|
| Faldón cubierta vestuarios | 2 | 17.51 | 3.88 | 135.88 |
| Total |  |  |  | 135.88 |

**02_01_07** m3 RELLENO ESTRUCTURAL PG-3 AL 95% PROCTOR
87.95 m3 × 8.33 (8.83 con costes indirectos) = 776.60
Relleno estructural realizado con medios mecánicos, en tongadas de 20 cms, comprendiendo: extendido, regado y compactado con material de aporte seleccionado PG-3, compactado al 95% del Proctor. Medido volumen a ajecutar.Medido el volumen en perfil compactado.

| Código | Ud | Descripción | Rendimiento | Precio | Importe |
|---|---|---|---|---|---|
| GTRN100 | m3 | MATERIAL DE APORTE SELECCIONADO PG-3 (material; 21/02/2020) | 1.4 | 5.56 | 7.78 |
| GW00100 | m3 | AGUA POTABLE | 0.3 | 0.36 | 0.11 |
| ME00300 | h | PALA CARGADORA | 0.01 | 15.61 | 0.16 |
| MK00200 | h | CAMIÓN CISTERNA (maquinaria) | 0.005 | 19.81 | 0.10 |
| MR00400 | h | RULO VIBRATORIO (maquinaria) | 0.012 | 15.22 | 0.18 |
|  |  | Total |  |  | 8.33 |

| Medición | Uds. | Largo | Alto | Parcial |
|---|---|---|---|---|
| Cimentación losas vestuarios | 1 | 97.72 | 0.9 | 87.95 |
| Total |  |  |  | 87.95 |

**02_01_08** TALADO, CARGA Y TRASPORTE DE ARBOLES PORTE MEDIANO (19/08/2012)
3 × 8.88 (9.41 con costes indirectos) = 28.23
Talado, carga y trasporte de arboles de porte mediano menor de 30 cms de diámetro de tronco, con motosierra y camión con cesta.Incluso arrancado de raices y reposición de terreno. Medido en unidades intervenidas.

| Código | Ud | Descripción | Rendimiento | Precio | Importe |
|---|---|---|---|---|---|
| V_002 | h | Motosierra a gasolina, 2 kW | 0.15 | 1.91 | 0.29 |
| ME00400 | h | RETROEXCAVADORA | 0.04 | 22.87 | 0.91 |
| V_003 | h | Camión con cesta de 16 m. altura | 0.05 | 12.02 | 0.60 |
| V_004 | h | Rodillo vibrante guiado manual, 700 Kg y anchura 70 cms | 0.1 | 5.35 | 0.54 |
| TO00800 | h | OF. 1ª JARDINERO | 0.25 | 12.58 | 3.15 |
| TP00100 | h | PEÓN ESPECIAL | 0.3 | 11.3 | 3.39 |
|  |  | Total |  |  | 8.88 |

| Medición | Uds. | Parcial |
|---|---|---|
| Arboles medianos | 3 | 3.00 |
| Total |  | 3 |

**02_01_09** U DESMONTADO Y MONTADO DE POSTE DE RED
2 U × 37.95 (40.23 con costes indirectos) = 80.46
Desmontado y montado de poste de red deportiva a una distancia de unos 50 cms mediante el mismo sistema de placa de anclaje y tornillos con resina. Medida las unidades ejecutadas.

| Código | Ud | Descripción | Rendimiento | Precio | Importe |
|---|---|---|---|---|---|
| TP00100 | h | PEÓN ESPECIAL | 1.5 | 11.3 | 16.95 |
| WW00300 | u | MATERIAL COMPLEMENTARIO O PZAS. ESPECIALES | 50 | 0.36 | 18.00 |
| WW00400 | u | PEQUEÑO MATERIAL | 15 | 0.2 | 3.00 |
|  |  | Total |  |  | 37.95 |

| Medición | Uds. | Parcial |
|---|---|---|
| Postes de red desplazados | 2 | 2.00 |
| Total |  | 2 |

**02_01_10** U TRASLADO DE KIOSKO PREFABRICADO DE MADERA (23/01/2020)
1 U × 48.28 (51.18 con costes indirectos) = 51.18
Traslado de Kiosko de Madera de tamaño pequeño (<10 m2) a una distancia no superior a 1 Km. Medida unidades ejecutadas.

| Código | Ud | Descripción | Rendimiento | Precio | Importe |
|---|---|---|---|---|---|
| TP00100 | h | PEÓN ESPECIAL | 0.8 | 11.3 | 9.04 |
| MK004002 | h | CAMION CON GRUA (maquinaria; 23/01/2020) | 1.5 | 26.16 | 39.24 |
|  |  | Total |  |  | 48.28 |

| Medición | Uds. | Parcial |
|---|---|---|
| Kiosko | 1 | 1.00 |
| Total |  | 1 |

### 02_02 CIMENTACIÓN Y ESTRUCTURA DE VESTUARIOS (04/04/2006)
Importe: 10162.2

**02_02_01** m2 CAPA DE HORMIGÓN DE LIMPIEZA 10 cm ESP. MEDIO
98.88 m2 × 6.19 (6.56 con costes indirectos) = 648.65
Capa de hormigón de limpieza HM-20/B/20/I, consistencia blanda y tamaño máximo del árido 20 mm, de 10 cm de espesor mínimo, en elementos de cimentación, suministrado y puesto en obra, incluso p.p. de alisado de la superficie; según instrucción EHE y CTE. .Medida la superficie ejecutada.

| Código | Ud | Descripción | Rendimiento | Precio | Importe |
|---|---|---|---|---|---|
| TO02200 | h | OFICIAL 2ª | 0.1 | 12.65 | 1.27 |
| TP00100 | h | PEÓN ESPECIAL | 0.075 | 11.3 | 0.85 |
| CH04020 | m3 | HORMIGÓN HM-20/B/20/I, SUMINISTRADO | 0.11 | 37.04 | 4.07 |
|  |  | Total |  |  | 6.19 |

| Medición | Uds. | Largo | Parcial |
|---|---|---|---|
| Losa de cimentación | 1 | 95.54 | 95.54 |
| Losa entrada | 1 | 3.34 | 3.34 |
| Total |  |  | 98.88 |

**02_02_02** m3 HORMIGÓN PARA ARMAR HA-25/P/20/IIb
46.55 m3 × 50.07 (53.07 con costes indirectos) = 2470.41
Hormigón para armar HA-25/P/20/IIb, consistencia plástica y tamaño máximo del árido 20 mm, en vigas, suministrado y puesto en obra, incluso p.p. de limpieza de fondos, vibrado y curado; construido según EHE y NCSR-02. Medido el volumen teórico ejecutado

| Código | Ud | Descripción | Rendimiento | Precio | Importe |
|---|---|---|---|---|---|
| TO02100 | h | OFICIAL 1ª | 0.2 | 11.97 | 2.39 |
| TP00100 | h | PEÓN ESPECIAL | 0.6 | 11.3 | 6.78 |
| CH02920 | m3 | HORMIGÓN HA-25/P/20/IIb, SUMINISTRADO (material) | 1.03 | 39.42 | 40.60 |
| MV00100 | h | VIBRADOR | 0.3 | 0.99 | 0.30 |
|  |  | Total |  |  | 50.07 |

| Medición | Uds. | Largo | Alto | Parcial |
|---|---|---|---|---|
| Losa de cimentación | 1 | 95.54 | 0.4 | 38.22 |
| Losa entrada | 1 | 3.34 | 0.4 | 1.34 |
| Pilares | 1 | 2.91 |  | 2.91 |
| Losa techo entrada | 1 | 6.9 | 0.2 | 1.38 |
| Losa techo vestuarios | 1 | 1.73 | 0.2 | 0.35 |
| Losa lucernario | 1 | 11.75 | 0.2 | 2.35 |
| Total |  |  |  | 46.55 |

**02_02_03** kg ACERO EN BARRAS CORRUGADAS TIPO B500S
2695.22 kg × 0.86 (0.91 con costes indirectos) = 2452.65
Acero en barras corrugadas tipo B 500 S para losas y vigas, incluso corte, labrado, colocación y p.p. de atado con alambre recocido, separadores y puesta en obra; según instrucción EHE. Medido en peso nominal más un 10 % de solapes y despuntes.

| Código | Ud | Descripción | Rendimiento | Precio | Importe |
|---|---|---|---|---|---|
| TO00600 | h | OF. 1ª FERRALLISTA | 0.02 | 12.98 | 0.26 |
| CA00320 | kg | ACERO B 500 S | 1 | 0.59 | 0.59 |
| CA01700 | kg | ALAMBRE DE ATAR | 0.005 | 0.8 | 0.00 |
| WW00400 | u | PEQUEÑO MATERIAL | 0.05 | 0.2 | 0.01 |
|  |  | Total |  |  | 0.86 |

| Medición | Uds. | Largo | Ancho | Alto | Parcial |
|---|---|---|---|---|---|
| Losa cimentación | 1 | 1589 | 1.1 |  | 1747.90 |
| Losa ciment. entrada | 1 | 18.4 | 1.1 |  | 20.24 |
| Pilares | 1 | 489 | 1.1 |  | 537.90 |
| Losa techo entrada | 1 | 6.9 | 1.1 | 17.36 | 131.76 |
| Losa techo vestuarios | 1 | 1.73 | 1.1 | 17.36 | 33.04 |
| Losa lucernario | 1 | 11.75 | 1.1 | 17.36 | 224.38 |
| Total |  |  |  |  | 2695.22 |

**02_02_04** u TALADRO RESINA ESTRUCTURAL 20 CMS
8 u × 4.21 (4.46 con costes indirectos) = 35.68
Taladro de 20 cms de profundidad máxima para albergar redondos corrugados del 12 cogidos con resina estructural. Medidos la unidad.

| Código | Ud | Descripción | Rendimiento | Precio | Importe |
|---|---|---|---|---|---|
| ESTAR00000002 | kg | CARTUCHO DE RESINA ESTRUCTURAL | 0.08 | 11.38 | 0.91 |
| TP00100 | h | PEÓN ESPECIAL | 0.1 | 11.3 | 1.13 |
| TO02200 | h | OFICIAL 2ª | 0.1 | 12.65 | 1.27 |
| WW00300 | u | MATERIAL COMPLEMENTARIO O PZAS. ESPECIALES | 2.5 | 0.36 | 0.90 |
|  |  | Total |  |  | 4.21 |

| Medición | Uds. | Parcial |
|---|---|---|
| Losa entrada | 8 | 8.00 |
| Total |  | 8 |

**02_02_05** m2 ENCOFRADO DE MADERA EN LOSAS PARA REVESTIR
31.48 m2 × 10.64 (11.28 con costes indirectos) = 355.09
Encofrado de madera de pino en losas y vigas asociadas, para revestir, incluso limpieza, humedecido, aplicación del desencofrante, y p.p. de elementos complementarios para su estabilidad y adecuada ejecución; construido según EHE. Medida la superficie de encofrado útil sin descontar huecos <1m2.

| Código | Ud | Descripción | Rendimiento | Precio | Importe |
|---|---|---|---|---|---|
| TO00400 | h | OF. 1ª ENCOFRADOR | 0.55 | 12.98 | 7.14 |
| TP00100 | h | PEÓN ESPECIAL | 0.2 | 11.3 | 2.26 |
| CE00200 | u | PUNTAL METÁLICO DE 3 m | 0.01 | 13.61 | 0.14 |
| CM00200B | m3 | LISTÓN MADERA DE PINO 2X2 CMS | 0.004 | 0.26 | 0.00 |
| CM00300 | m3 | MADERA DE PINO EN TABLON | 0.003 | 147.56 | 0.44 |
| CW00600 | l | DESENCOFRANTE | 0.35 | 1.13 | 0.40 |
| WW00300 | u | MATERIAL COMPLEMENTARIO O PZAS. ESPECIALES | 0.5 | 0.36 | 0.18 |
| WW00400 | u | PEQUEÑO MATERIAL | 0.4 | 0.2 | 0.08 |
|  |  | Total |  |  | 10.64 |

| Medición | Uds. | Largo | Ancho | Alto | Parcial |
|---|---|---|---|---|---|
| laterales cortos losa cimentación |  |  |  |  |  |
|  | 1 | 5.75 |  | 0.4 | 2.30 |
|  | 1 | 6.5 |  | 0.4 | 2.60 |
| losa entrada | 1 | 2.6 |  | 0.4 | 1.04 |
| Losa techo entrada | 1 | 6.9 |  |  | 6.90 |
|  | 1 | 11.8 |  | 0.2 | 2.36 |
| Losa techo vestuarios | 1 | 1.73 |  |  | 1.73 |
|  | 1 | 4.2 |  | 0.2 | 0.84 |
| Losa Lucernario | 1 | 11.75 |  |  | 11.75 |
|  | 2 | 2.42 | 1.16 | 0.2 | 1.12 |
|  | 1 | 4.2 |  | 0.2 | 0.84 |
| Total |  |  |  |  | 31.48 |

**02_02_06** m2 DESENCOFRADO DE MADERA EN LOSAS PARA REVESTIR
31.48 m2 × 2.09 (2.22 con costes indirectos) = 69.89
Desencofrado de elementos estructurales varios de hormigón para revestir, encofrados con madera, incluso p.p. de limpieza y reparación; según instrucción EHE. Medida la superficie de encofrado útil sin contar huecos <1m2.

| Código | Ud | Descripción | Rendimiento | Precio | Importe |
|---|---|---|---|---|---|
| TO00400 | h | OF. 1ª ENCOFRADOR | 0.03 | 12.98 | 0.39 |
| TP00100 | h | PEÓN ESPECIAL | 0.15 | 11.3 | 1.70 |
|  |  | Total |  |  | 2.09 |

| Medición | Uds. | Largo | Ancho | Alto | Parcial |
|---|---|---|---|---|---|
| laterales cortos losa cimentación |  |  |  |  |  |
|  | 1 | 5.75 |  | 0.4 | 2.30 |
|  | 1 | 6.5 |  | 0.4 | 2.60 |
| losa entrada | 1 | 2.6 |  | 0.4 | 1.04 |
| Losa techo entrada | 1 | 6.9 |  |  | 6.90 |
|  | 1 | 11.8 |  | 0.2 | 2.36 |
| Losa techo vestuarios | 1 | 1.73 |  |  | 1.73 |
|  | 1 | 4.2 |  | 0.2 | 0.84 |
| Losa Lucernario | 1 | 11.75 |  |  | 11.75 |
|  | 2 | 2.42 | 1.16 | 0.2 | 1.12 |
|  | 1 | 4.2 |  | 0.2 | 0.84 |
| Total |  |  |  |  | 31.48 |

**02_02_07** m2 ENCOFRADO METÁLICO EN PILARES PARA REVESTIR
35.2 m2 × 4.99 (5.29 con costes indirectos) = 186.21
Encofrado metálico en pilares para revestir, incluso limpieza, aplicación del desencofrante y p.p. de elementos complementarios para su estabilidad y adecuada ejecución; construido según EHE. Medida la superficie de encofrado útil.

| Código | Ud | Descripción | Rendimiento | Precio | Importe |
|---|---|---|---|---|---|
| TO00400 | h | OF. 1ª ENCOFRADOR | 0.2 | 12.98 | 2.60 |
| TP00100 | h | PEÓN ESPECIAL | 0.1 | 11.3 | 1.13 |
| CM00600 | u | PANEL METÁLICO 50x50 cm (material) | 0.1 | 8.08 | 0.81 |
| CW00600 | l | DESENCOFRANTE | 0.3 | 1.13 | 0.34 |
| WW00300 | u | MATERIAL COMPLEMENTARIO O PZAS. ESPECIALES | 0.3 | 0.36 | 0.11 |
|  |  | Total |  |  | 4.99 |

| Medición | Uds. | Largo | Parcial |
|---|---|---|---|
| Pilares rectangulares | 1 | 35.2 | 35.20 |
| Total |  |  | 35.2 |

**02_02_08** m2 ENCOFRADO METÁLICO EN PILARES CIRCULARES
5.1 m2 × 6.14 (6.51 con costes indirectos) = 33.20
Encofrado metálico en pilares circulares para hormigón visto, incluso limpieza, aplicación del desencofrante, y p.p. de elementos complementarios para su estabilidad y adecuada ejecución; construido según EHE. Medida la superficie de encofrado útil.

| Código | Ud | Descripción | Rendimiento | Precio | Importe |
|---|---|---|---|---|---|
| TO00400 | h | OF. 1ª ENCOFRADOR | 0.2 | 12.98 | 2.60 |
| TP00100 | h | PEÓN ESPECIAL | 0.1 | 11.3 | 1.13 |
| CM00700 | u | PANEL METÁLICO ENCOFRADO CIRCULAR DIÁM. 35 cm (material) | 0.01 | 196.43 | 1.96 |
| CW00600 | l | DESENCOFRANTE | 0.3 | 1.13 | 0.34 |
| WW00300 | u | MATERIAL COMPLEMENTARIO O PZAS. ESPECIALES | 0.3 | 0.36 | 0.11 |
|  |  | Total |  |  | 6.14 |

| Medición | Uds. | Largo | Parcial |
|---|---|---|---|
| Pilares redondos | 1 | 5.1 | 5.10 |
| Total |  |  | 5.1 |

**02_02_09** m2 DESENCOFRADO ELEM. HORM. A REVESTIR ENC. CON PANELES METÁLICOS (27/01/2020)
40.3 m2 × 1.13 (1.2 con costes indirectos) = 48.36
Desencofrado de elementos estructurales varios de hormigón para revestir, encofrados con paneles metálicos, incluso p.p. de limpieza y reparación; según instrucción EHE. Medida la superficie de encofrado útil.

| Código | Ud | Descripción | Rendimiento | Precio | Importe |
|---|---|---|---|---|---|
| TP00100 | h | PEÓN ESPECIAL | 0.1 | 11.3 | 1.13 |
|  |  | Total |  |  | 1.13 |

| Medición | Uds. | Largo | Parcial |
|---|---|---|---|
| Pilares | 1 | 40.3 | 40.30 |
| Total |  |  | 40.3 |

**02_02_10** m2 FORJADO UNIDIRECCIONAL NERVIOS "IN SITU" 20+5 cm (04/04/2006)
104.38 m2 × 34.91 (37 con costes indirectos) = 3862.06
Forjado unidireccional "in situ" de hormigón armado HA-25/P/20/IIa, consistencia plástica y tamaño máximo del árido 20 mm, formado por nervios de 12 cm de ancho, canto de 20+5 cm e intereje de 70 cm, bovedilla de hormigón, capa de compresión de 5 cm, incluso p.p de zunchos, mallazo B500T 20x20x6, cuantía de acero de 13 kg/m2 y 0,165 m3 de hormigón por m2, encofrados complementarios, apeos, desencofrado, vibrado y curado; construido según NCSR-02, EHE y NCSR-02. Medido de fuera a fuera deduciendo huecos mayores de 1 m2.

| Código | Ud | Descripción | Rendimiento | Precio | Importe |
|---|---|---|---|---|---|
| TO02100 | h | OFICIAL 1ª | 0.5 | 11.97 | 5.99 |
| TP00100 | h | PEÓN ESPECIAL | 0.5 | 11.3 | 5.65 |
| TO00600 | h | OF. 1ª FERRALLISTA | 0.04 | 12.98 | 0.52 |
| CM00300 | m3 | MADERA DE PINO EN TABLON | 0.02 | 147.56 | 2.95 |
| CA00320 | kg | ACERO B 500 S | 14.06 | 0.59 | 8.30 |
| CH02920 | m3 | HORMIGÓN HA-25/P/20/IIb, SUMINISTRADO | 0.165 | 39.42 | 6.50 |
| CE00200 | u | PUNTAL METÁLICO DE 3 m | 0.005 | 13.61 | 0.07 |
| CB00600 | u | BOVEDILLLA DE MORTERO CEMENTO (material; 04/04/2006) | 6.7 | 0.55 | 3.69 |
| CA00520 | kg | ACERO ELECTROSOLDADO ME B 500 S EN MALLA (material; 21/04/2008) | 0.99 | 0.61 | 0.60 |
| MV00100 | h | VIBRADOR | 0.08 | 0.99 | 0.08 |
| WW00300 | u | MATERIAL COMPLEMENTARIO O PZAS. ESPECIALES | 1 | 0.36 | 0.36 |
| ABC | u | PEQUEÑO MATERIAL | 1 | 0.2 | 0.20 |
|  |  | Total |  |  | 34.91 |

| Medición | Uds. | Largo | Parcial |
|---|---|---|---|
| Forjado +2.55 | 1 | 28.34 | 28.34 |
| Forjado +2.85 | 1 | 76.04 | 76.04 |
| Total |  |  | 104.38 |

### 02_03 ALBAÑILERÍA DE VESTUARIOS (25/03/2010)
Importe: 7426.37

**02_03_01** m2 FÁBRICA LIGERA 29 cm ESP. BLOQUES ARCILLA ALIGERADA
26.26 m2 × 23.77 (25.2 con costes indirectos) = 661.75
Fábrica de 29 cm de espesor, con bloques machiembrados de arcilla aligerada de 30x19x29 cm, recibidos con mortero M5 de cemento CEM II/A-L 32,5 N; según CTE. Medida deduciendo huecos.

| Código | Ud | Descripción | Rendimiento | Precio | Importe |
|---|---|---|---|---|---|
| TO00100 | h | OF. 1ª ALBAÑILERÍA | 0.66 | 12.98 | 8.57 |
| TP00100 | h | PEÓN ESPECIAL | 0.33 | 11.3 | 3.73 |
| AGM01600 | m3 | MORTERO BASTARDO M10 (1:0,5:4) CEM II/A-L 32,5 N Y CAL | 0.022 | 64.19 | 1.41 |
| FB80030 | u | BLOQUE ARCILLA ALIGERADA 30x19x29 cm (material) | 14.08 | 0.59 | 8.31 |
| WW00300 | u | MATERIAL COMPLEMENTARIO O PZAS. ESPECIALES | 4.85 | 0.36 | 1.75 |
|  |  | Total |  |  | 23.77 |

| Medición | Uds. | Largo | Alto | Parcial |
|---|---|---|---|---|
| CUBIERTAS |  |  |  |  |
| Antepechos cubiertas | 1 | 25.85 | 0.35 | 9.05 |
|  | 1 | 3.8 | 0.35 | 1.33 |
|  | 1 | 8.9 | 0.35 | 3.12 |
|  | 2 | 0.25 | 0.35 | 0.18 |
| Cubierta inclinada |  |  |  |  |
| laterales | 3 | 2.7 | 0.9 | 7.29 |
| frontal | 1 | 4.85 | 1.65 | 8.00 |
| -ventana | -1 | 2.6 |  | -2.60 |
| - cantos forjado | -2 | 2.7 | 0.2 | -1.08 |
|  | 1 | 4.85 | 0.2 | 0.97 |
| Total |  |  |  | 26.26 |

**02_03_02** m2 FÁBRICA LIGERA 24 cm ESP. BLOQUES ARCILLA ALIGERADA
72.06 m2 × 21.82 (23.13 con costes indirectos) = 1666.75
Fábrica de 24 cm de espesor, con bloques machihembrados de arcilla aligerada de 30x19x24 cm, recibidos con mortero M5 de cemento CEM II/A-L 32,5 N; según CTE. Medida deduciendo huecos.

| Código | Ud | Descripción | Rendimiento | Precio | Importe |
|---|---|---|---|---|---|
| TO00100 | h | OF. 1ª ALBAÑILERÍA | 0.6 | 12.98 | 7.79 |
| TP00100 | h | PEÓN ESPECIAL | 0.3 | 11.3 | 3.39 |
| AGM01600 | m3 | MORTERO BASTARDO M10 (1:0,5:4) CEM II/A-L 32,5 N Y CAL | 0.018 | 64.19 | 1.16 |
| FB80020 | u | BLOQUE ARCILLA ALIGERADA 30x19x24 cm | 14.08 | 0.57 | 8.03 |
| WW00300 | u | MATERIAL COMPLEMENTARIO O PZAS. ESPECIALES | 4.02 | 0.36 | 1.45 |
|  |  | Total |  |  | 21.82 |

| Medición | Uds. | Largo | Alto | Parcial |
|---|---|---|---|---|
|  | 1 | 3.97 | 2.7 | 10.72 |
|  | 1 | 2.13 | 2.7 | 5.75 |
|  | 1 | 4.17 | 2.7 | 11.26 |
|  | 1 | 5.97 | 2.7 | 16.12 |
| -V3 | -1 | 4.62 | 0.5 | -2.31 |
|  | 1 | 5.8 | 2.7 | 15.66 |
|  | 2 | 1.23 | 2.4 | 5.90 |
|  | 1 | 1.07 | 3.2 | 3.42 |
|  | 2 | 0.8 | 3.2 | 5.12 |
|  | 1 | 1.05 | 0.4 | 0.42 |
| Total |  |  |  | 72.06 |

**02_03_03** m2 FÁBRICA LIGERA 19 cm ESP. BLOQUES ARCILLA ALIGERADA
19.01 m2 × 18.47 (19.58 con costes indirectos) = 372.22
Fábrica de 19 cm de espesor, con bloques machihembrados de arcilla aligerada de 30x19x19 cm, recibidos con mortero M5 de cemento CEM II/A-L 32,5 N; según CTE. Medida deduciendo huecos.

| Código | Ud | Descripción | Rendimiento | Precio | Importe |
|---|---|---|---|---|---|
| TO00100 | h | OF. 1ª ALBAÑILERÍA | 0.54 | 12.98 | 7.01 |
| TP00100 | h | PEÓN ESPECIAL | 0.27 | 11.3 | 3.05 |
| AGM01600 | m3 | MORTERO BASTARDO M10 (1:0,5:4) CEM II/A-L 32,5 N Y CAL | 0.01 | 64.19 | 0.64 |
| FB80010 | u | BLOQUE ARCILLA ALIGERADA 30x19x19 cm (material) | 14.08 | 0.47 | 6.62 |
| WW00300 | u | MATERIAL COMPLEMENTARIO O PZAS. ESPECIALES | 3.19 | 0.36 | 1.15 |
|  |  | Total |  |  | 18.47 |

| Medición | Uds. | Largo | Alto | Parcial |
|---|---|---|---|---|
|  | 1 | 5.94 | 3.2 | 19.01 |
| Total |  |  |  | 19.01 |

**02_03_04** m2 FABRICA RESISTENTE 20 cm ESP. BLOQUE HORMIGÓN RELLENO
17.15 m2 × 24.58 (26.05 con costes indirectos) = 446.76
Fabrica resistente de 20 cm de espesor, con bloque hueco de carga de hormigón de 40x20x20 cm RELLENO, para revestir, recibido con mortero M5 de cemento CEM II/A-L 32,5 N, con plastificante; construida según CTE y NCSR-02. Medida deduciendo huecos.

| Código | Ud | Descripción | Rendimiento | Precio | Importe |
|---|---|---|---|---|---|
| TO00100 | h | OF. 1ª ALBAÑILERÍA | 0.56 | 12.98 | 7.27 |
| TP00100 | h | PEÓN ESPECIAL | 0.28 | 11.3 | 3.16 |
| AGM00800 | m3 | MORTERO DE CEMENTO M5 (1:6) CEM II/A-L 32,5 N + PLAST. | 0.18 | 35.65 | 6.42 |
| FB00200 | u | BLOQUE HORMIGÓN DE CARGA 40x20X20 cm (material) | 12.875 | 0.6 | 7.73 |
|  |  | Total |  |  | 24.58 |

| Medición | Uds. | Largo | Alto | Parcial |
|---|---|---|---|---|
| Entrada principal | 1 |  |  | 1.00 |
|  | 1 | 1.2 | 2.6 | 3.12 |
|  | 1 | 2.23 | 2.6 | 5.80 |
| Entrada vestuarios | 2 | 0.45 | 2.6 | 2.34 |
| Arranque muro fachada |  |  |  |  |
|  | 1 | 3.97 | 0.2 | 0.79 |
|  | 1 | 2.13 | 0.2 | 0.43 |
|  | 1 | 4.17 | 0.2 | 0.83 |
|  | 1 | 5.97 | 0.2 | 1.19 |
|  | 1 | 5.8 | 0.2 | 1.16 |
|  | 2 | 1.23 | 0.2 | 0.49 |
| Total |  |  |  | 17.15 |

**02_03_05** m2 FÁBRICA 11 cm ESP. CON BLOQUE CERÁMICO LHT + ANTIIMPACTO (25/03/2010)
220.79 m2 × 10.14 (10.75 con costes indirectos) = 2373.49
Fabrica de 11 cm de espesor, con bloque cerámico hueco TRIPLE , recibido con mortero M5 de cemento CEM II/A-L 32,5 N; con lámina antiimpacto en la base construido según CTE. Medida deduciendo huecos >1m2.

| Código | Ud | Descripción | Rendimiento | Precio | Importe |
|---|---|---|---|---|---|
| TO00100 | h | OF. 1ª ALBAÑILERÍA | 0.435 | 12.98 | 5.65 |
| TP00100 | h | PEÓN ESPECIAL | 0.22 | 11.3 | 2.49 |
| FB01300 | mu | BLOQUE CERAMICO HUECO 40x19 cm (material; 25/03/2010) | 0.014 | 102.66 | 1.44 |
| AGM00800 | m3 | MORTERO DE CEMENTO M5 (1:6) CEM II/A-L 32,5 N + PLAST. | 0.01 | 35.65 | 0.36 |
| ABC | u | PEQUEÑO MATERIAL | 1 | 0.2 | 0.20 |
|  |  | Total |  |  | 10.14 |

| Medición | Uds. | Largo | Alto | Parcial |
|---|---|---|---|---|
|  | 1 | 1.23 | 2.9 | 3.57 |
|  | 1 | 5.97 | 2.9 | 17.31 |
| -V3 | -1 | 4.62 | 0.5 | -2.31 |
|  | 1 | 4.62 | 2.9 | 13.40 |
|  | 1 | 0.4 | 2.6 | 1.04 |
|  | 1 | 0.55 | 2.6 | 1.43 |
|  | 1 | 1.09 | 2.6 | 2.83 |
|  | 1 | 1.62 | 2.6 | 4.21 |
|  | 1 | 16.64 | 2.6 | 43.26 |
| -P2 | -1 | 1 | 2.1 | -2.10 |
|  | 1 | 1.61 | 3.2 | 5.15 |
|  | 1 | 2 | 3.2 | 6.40 |
|  | 1 | 4.35 | 3.2 | 13.92 |
|  | 1 | 16.23 | 3.2 | 51.94 |
|  | 1 | 1.3 | 0.5 | 0.65 |
| -V3 | -1 | 4.62 | 0.7 | -3.23 |
| -V-1 | -1 | 1 | 2.3 | -2.30 |
| -V5 | -1 | 2.63 |  | -2.63 |
|  | 1 | 5.94 | 3.2 | 19.01 |
|  | 1 | 2.69 | 3.2 | 8.61 |
| -P-1 | -1 | 0.9 | 2.1 | -1.89 |
|  | 1 | 6.14 | 3.2 | 19.65 |
| -P-1 | -1 | 0.9 | 2.1 | -1.89 |
|  | 1 | 6.14 | 3.2 | 19.65 |
| -P-1 | -1 | 0.9 | 2.1 | -1.89 |
| -P-2 | -1 | 1 | 2.1 | -2.10 |
|  | 1 | 2.6 | 3.2 | 8.32 |
| chimenea vent. | 1 | 1.2 | 0.65 | 0.78 |
| Total |  |  |  | 220.79 |

**02_03_06** m2 FÁBRICA 7 cm ESP. CON BLOQUE CERÁMICO LHD + ANTIIMPACTO (19/08/2012)
18.36 m2 × 7.59 (8.05 con costes indirectos) = 147.80
Fabrica de 7 cm de espesor, con bloque cerámico hueco de 40x20x7 cm, recibido con mortero M5 de cemento CEM II/A-L 32,5 N; construido según CTE sobre lámina antiimpacto. Medida deduciendo huecos.

| Código | Ud | Descripción | Rendimiento | Precio | Importe |
|---|---|---|---|---|---|
| TO00100 | h | OF. 1ª ALBAÑILERÍA | 0.31 | 12.98 | 4.02 |
| TP00100 | h | PEÓN ESPECIAL | 0.155 | 11.3 | 1.75 |
| AGM00800 | m3 | MORTERO DE CEMENTO M5 (1:6) CEM II/A-L 32,5 N + PLAST. | 0.005 | 35.65 | 0.18 |
| FB01500 | mu | BLOQUE CERÁMICO HUECO 40x20x7 cm (material; 19/08/2012) | 0.012 | 120.24 | 1.44 |
| ABC | u | PEQUEÑO MATERIAL | 1 | 0.2 | 0.20 |
|  |  | Total |  |  | 7.59 |

| Medición | Uds. | Largo | Alto | Parcial |
|---|---|---|---|---|
| Emparchado de pilares | 1 | 0.5 | 2.6 | 1.30 |
|  | 1 | 0.75 | 2.6 | 1.95 |
|  | 1 | 0.5 | 2.9 | 1.45 |
|  | 1 | 0.75 | 2.9 | 2.18 |
|  | 2 | 0.4 | 2.9 | 2.32 |
|  | 2 | 0.5 | 2.9 | 2.90 |
| Canto forjado | 1 | 27.3 | 0.2 | 5.46 |
|  | 1 | 4 | 0.2 | 0.80 |
| Total |  |  |  | 18.36 |

**02_03_07** m CARGADERO FORMADO POR VIGUETA AUTORRESISTENTE (19/08/2012)
28.8 m × 11.89 (12.6 con costes indirectos) = 362.88
Cargadero formado por vigueta de hormigón pretensado, incluso p.p. de emparchado con elementos de fábrica de ladrillo. Medida la longitud ejecutada.

| Código | Ud | Descripción | Rendimiento | Precio | Importe |
|---|---|---|---|---|---|
| TO00100 | h | OF. 1ª ALBAÑILERÍA | 0.302 | 12.98 | 3.92 |
| TP00100 | h | PEÓN ESPECIAL | 0.151 | 11.3 | 1.71 |
| AGM00500 | m3 | MORTERO DE CEMENTO M5 (1:6) CEM II/A-L 32,5 N | 0.026 | 34.59 | 0.90 |
| CV00200 | m | VIGUETA AUTORRESISTENTE PRETENSADA (material; 22/05/2016) | 1.02 | 4.24 | 4.32 |
| FL00500 | mu | LADRILLO CERÁM. HUECO SENCILLO 24x11,5x4 cm (material; 19/08/2012) | 0.018 | 37.94 | 0.68 |
| WW00300 | u | MATERIAL COMPLEMENTARIO O PZAS. ESPECIALES | 1 | 0.36 | 0.36 |
|  |  | Total |  |  | 11.89 |

| Medición | Uds. | Largo | Parcial |
|---|---|---|---|
| v1 | 2 | 1.4 | 2.80 |
| V3 | 3 | 5 | 15.00 |
| V4 | 3 | 1 | 3.00 |
| V5 | 1 | 2 | 2.00 |
| Entrada vest femenino | 1 | 1.6 | 1.60 |
| Entrada almcen | 2 | 2.2 | 4.40 |
| Total |  |  | 28.8 |

**02_03_08** m2 BASE DE SUELOS (19/08/2012)
177.42 m2 × 6.69 (7.09 con costes indirectos) = 1257.91
Base de suelo d formado por: Capa de arena fina de 15 cms, capa de mortero de cemento M-5 de 5 cms de espesor nivelado. Medida en proyección horizontal.

| Código | Ud | Descripción | Rendimiento | Precio | Importe |
|---|---|---|---|---|---|
| TO00100 | h | OF. 1ª ALBAÑILERÍA | 0.2 | 12.98 | 2.60 |
| TP00100 | h | PEÓN ESPECIAL | 0.1 | 11.3 | 1.13 |
| AGM00800 | m3 | MORTERO DE CEMENTO M5 (1:6) CEM II/A-L 32,5 N + PLAST. | 0.06 | 35.65 | 2.14 |
| AA00200 | m3 | ARENA FINA (material; 19/08/2012) | 0.16 | 5.15 | 0.82 |
|  |  | Total |  |  | 6.69 |

| Medición | Uds. | Largo | Parcial |
|---|---|---|---|
| Porche entrada | 1 | 0.87 | 0.87 |
| Porche vestuarios | 2 | 1.64 | 3.28 |
| Vestuario Masculino | 1 | 45.82 | 45.82 |
| Vestuario Femenino | 1 | 49.72 | 49.72 |
| Almacén | 1 | 39.62 | 39.62 |
| Distribuidor | 1 | 9.42 | 9.42 |
| Botiquín/socorristas | 1 | 9.81 | 9.81 |
| Vest. socorristas | 1 | 5.32 | 5.32 |
| Taquillas Kiosko | 1 | 9.37 | 9.37 |
| Inst. ACS | 1 | 4.19 | 4.19 |
| Total |  |  | 177.42 |

**02_03_09** m2 APERTURA DE HUECOS EN MURO DE BLOQUE DE 20 CMS, (27/01/2020)
16.53 m2 × 6.78 (7.19 con costes indirectos) = 118.85
Apertura de huecos en fachada de bloque de 20 cms una vez colocado el cargadero. Medida hueco ejecutado.

| Código | Ud | Descripción | Rendimiento | Precio | Importe |
|---|---|---|---|---|---|
| TP00100 | h | PEÓN ESPECIAL | 0.6 | 11.3 | 6.78 |
|  |  | Total |  |  | 6.78 |

| Medición | Uds. | Largo | Alto | Parcial |
|---|---|---|---|---|
| Entrada Vestuarios | 1 | 1.2 | 2.3 | 2.76 |
| V-3 | 1 | 4.62 | 0.5 | 2.31 |
| V-4 | 1 | 0.6 | 2 | 1.20 |
| V5 | 1 | 2.64 |  | 2.64 |
| Entrada General | 1 | 1.2 | 2.3 | 2.76 |
| Entrada almacén | 1 | 1.8 | 2.7 | 4.86 |
| Total |  |  |  | 16.53 |

**02_03_10** m2 FALSO TECHO DE RASILLA CERÁMICA DE 4 CMS
0.8 m2 × 21.18 (22.45 con costes indirectos) = 17.96
Falso techo de rasilla cerámica empotrada en obra con mortero de cemento M-5. Medida superficie ejecutada.

| Código | Ud | Descripción | Rendimiento | Precio | Importe |
|---|---|---|---|---|---|
| TO00100 | h | OF. 1ª ALBAÑILERÍA | 0.7 | 12.98 | 9.09 |
| TP00100 | h | PEÓN ESPECIAL | 0.35 | 11.3 | 3.96 |
| AGM00800 | m3 | MORTERO DE CEMENTO M5 (1:6) CEM II/A-L 32,5 N + PLAST. | 0.045 | 35.65 | 1.60 |
| FL00300B | mu | RASILLA CERÁMICA 100X30X4 CMS (material; 23/02/2020) | 3.33 | 1.96 | 6.53 |
|  |  | Total |  |  | 21.18 |

| Medición | Uds. | Largo | Parcial |
|---|---|---|---|
| Falso techo entrada general | 1 | 0.8 | 0.80 |
| Total |  |  | 0.8 |

### 02_04 CUBIERTAS DE VESTUARIOS (04/04/2006)
Importe: 2730.99

**02_04_01** m2 CUBIERTA NO TRANST. PLANA CON AISLAMIENTO, BALD. C. BÁSICA (04/04/2006)
55.05 m2 × 30.03 (31.83 con costes indirectos) = 1752.24
Cubierta plana no transitable, no ventilada, con solado fijo, tipo invertida, pendiente del 1% al 5%, , compuesta de: aislamiento térmico: panel rígido de poliestireno extruido, de superficie lisa y mecanizado lateral a media madera, de 80 mm de espesor;formación de pendientes: hormigón de cemento a base de cemento CEM II/A-P 32,5 R resistencia a compresión mayor o igual a 0,2 MPa, con espesor medio de 5cm; impermeabilización monocapa adherida solapada 20 cms en paramentos verticales: lámina de betún modificado con elastómero SBS, LBM(SBS)-40/FP (140) colocada con imprimación asfáltica, tipo EA; capa separadora bajo protección; capa de protección: baldosas de gres CALIDAD BÁSICA incluido rodapié 30x30 cm cm colocadas con junta abierta (separación entre 3 y 15 mm), en capa fina con adhesivo cementoso normal, C1, gris, sobre capa de regularización de mortero, rejuntadas con mortero de juntas cementoso con resistencia elevada a la abrasión y absorción de agua reducida, CG2, para junta abierta (entre 3 y 15 mm), con la misma tonalidad de las piezas. Medicion en superficie horizontal incluyendo encuentros.

| Código | Ud | Descripción | Rendimiento | Precio | Importe |
|---|---|---|---|---|---|
| TO00700 | h | OF. 1ª IMPERMEABILIZADOR | 0.1 | 12.98 | 1.30 |
| TO01100 | h | OF. 1ª SOLADOR | 0.3 | 12.98 | 3.89 |
| TP00100 | h | PEÓN ESPECIAL | 0.27 | 11.3 | 3.05 |
| QW00100 | m3 | HORMIGÓN MORTERO CEMENTO (material; 04/04/2006) | 0.08 | 18.22 | 1.46 |
| AMP0000000037 | M2 | IMPRIMACIÓN ASFÁLTICA TIPO EA (material; 19/08/2013) | 0.3 | 0.47 | 0.14 |
| AMP0000000036 | M2 | LÁMINA DE BETUN MODIFICADO con elastómero SBS, LBM(SBS)-40/FP (1 (material; 14/05/2018) | 1.1 | 4.91 | 5.40 |
| MNO0000000033 | m2 | PLANCHAS DE POLIET. EXTRUD. 80 MM. (material; 14/05/2018) | 1.02 | 6.21 | 6.33 |
| AMP0000000043 | Kg | ADHESIVO CEMENTOSO C1 (material; 19/08/2013) | 4 | 0.15 | 0.60 |
| ABC | u | PEQUEÑO MATERIAL | 1 | 0.2 | 0.20 |
| AMP0000000045 | Kg | MORTERO CEMENTOSO JUNTAS CG2 (material; 19/08/2013) | 0.3 | 0.48 | 0.14 |
| MNO0000000044 | m2 | BALDOSA GRES CALIDAD BÁSICA, ANTIDESLIZANTE CON RODAPIÉ (material; 22/02/2020) | 1.15 | 6.54 | 7.52 |
|  |  | Total |  |  | 30.03 |

| Medición | Uds. | Largo | Parcial |
|---|---|---|---|
| Cubierta | 1 | 19.2 | 19.20 |
|  | 1 | 35.85 | 35.85 |
| Total |  |  | 55.05 |

**02_04_02** m2 CUBIERTA NO TRANSITABLE C/CÁMARA AIRE, BALD. C. BÁSICA (19/08/2013)
14.91 m2 × 43.53 (46.14 con costes indirectos) = 687.95
Cubierta sobre cámara de aire hecha con tabiquillos compuesta de: aislamiento térmico: panel de lana mineral de 8 cms con fieltro de aluminio, de superficie lisa y mecanizado lateral a media madera, formación de pendientes: tablero cerámico hueco machihembrado, para revestir, 100x20x4 cm sobre tabiques aligerados ; cobertura: capa de regularización de 5 cms de mortero de hormigón H-25 impermeabilización monocapa adherida: lámina de betún modificado con elastómero SBS, LBM(SBS)-40/FP (140) colocada con imprimación asfáltica, tipo EA solapada 20 cms con paramentos y encuentros especiales;: baldosas de gres Gris antideslizante calidad Básica ), 30x30 cm incluido rodapié colocadas con junta abierta (separación entre 3 y 15 mm), en capa fina con adhesivo cementoso normal, C1, gris, sobre capa de regularización de mortero DE 10 CMS, rejuntadas con mortero de juntas cementoso con resistencia elevada a la abrasión y absorción de agua reducida, CG2, para junta abierta (entre 3 y 15 mm), con la misma tonalidad de las piezas. Incluida Junta perimetral de 2 cms de poliestireno expandido. Medicion en superficie horizontal incluyendo encuentros con antepechos.

| Código | Ud | Descripción | Rendimiento | Precio | Importe |
|---|---|---|---|---|---|
| TO00700 | h | OF. 1ª IMPERMEABILIZADOR | 0.1 | 12.98 | 1.30 |
| TO01100 | h | OF. 1ª SOLADOR | 0.3 | 12.98 | 3.89 |
| TP00100 | h | PEÓN ESPECIAL | 0.27 | 11.3 | 3.05 |
| FL01500 | m | RASILLON CERAMICO 100x25x4 cm (material; 19/08/2013) | 10.9 | 0.17 | 1.85 |
| O000000000052 | M3 | HORMIGÓN HA-25/p/20/IIA, SUMINISTRADO (material; 20/06/2017) | 0.15 | 35.32 | 5.30 |
| AMP0000000036 | M2 | LÁMINA DE BETUN MODIFICADO con elastómero SBS, LBM(SBS)-40/FP (1 | 1.1 | 4.91 | 5.40 |
| AMP0000000043 | Kg | ADHESIVO CEMENTOSO C1 | 4 | 0.15 | 0.60 |
| ABC | u | PEQUEÑO MATERIAL | 1 | 0.2 | 0.20 |
| MNO0000000044 | m2 | BALDOSA GRES CALIDAD BÁSICA, ANTIDESLIZANTE CON RODAPIÉ | 1.05 | 6.54 | 6.87 |
| AMP0000000045 | Kg | MORTERO CEMENTOSO JUNTAS CG2 | 0.3 | 0.48 | 0.14 |
| TO00100 | h | OF. 1ª ALBAÑILERÍA | 0.7 | 12.98 | 9.09 |
| O000000000050 | m2 | LANA DE ROCA DE 80 MM CON FIELTRO DE ALUMINIO (material; 22/02/2020) | 1.05 | 5.56 | 5.84 |
|  |  | Total |  |  | 43.53 |

| Medición | Uds. | Largo | Parcial |
|---|---|---|---|
| Cubierta | 1 | 14.91 | 14.91 |
| Total |  |  | 14.91 |

**02_04_03** m2 CUBIERTA NO TRANSITABLE INCLINADA CON AISLAMIENTO (04/04/2006)
9.47 m2 × 27.91 (29.58 con costes indirectos) = 280.12
Cubierta inclinada no transitable, no ventilada, con solado fijo, tipo invertida, pendiente del 1% al 5%, , compuesta de: aislamiento térmico: Reflexivo de 1 cms,;formación de pendientes: hormigón de cemento a base de cemento CEM II/A-P 32,5 R resistencia a compresión mayor o igual a 0,2 MPa, con espesor medio de 3cm; impermeabilización monocapa adherida solapada 20 cms en paramentos verticales: lámina de betún modificado con elastómero SBS, LBM(SBS)-40/FP (140) colocada con imprimación asfáltica, tipo EA; capa separadora bajo protección; capa de protección: baldosas de gres CALIDAD BÁSICA (8 E/m2) 30x30 cm cm colocadas con junta abierta (separación entre 3 y 15 mm)incluido rodapié, en capa fina con adhesivo cementoso normal, C1, gris, sobre capa de regularización de mortero, rejuntadas con mortero de juntas cementoso con resistencia elevada a la abrasión y absorción de agua reducida, CG2, para junta abierta (entre 3 y 15 mm), con la misma tonalidad de las piezas. Medicion en superficie horizontal incluyendo encuentros.

| Código | Ud | Descripción | Rendimiento | Precio | Importe |
|---|---|---|---|---|---|
| TO00700 | h | OF. 1ª IMPERMEABILIZADOR | 0.1 | 12.98 | 1.30 |
| TO01100 | h | OF. 1ª SOLADOR | 0.5 | 12.98 | 6.49 |
| TP00100 | h | PEÓN ESPECIAL | 0.27 | 11.3 | 3.05 |
| QW00100 | m3 | HORMIGÓN MORTERO CEMENTO | 0.04 | 18.22 | 0.73 |
| AMP0000000037 | M2 | IMPRIMACIÓN ASFÁLTICA TIPO EA | 0.3 | 0.47 | 0.14 |
| AMP0000000036 | M2 | LÁMINA DE BETUN MODIFICADO con elastómero SBS, LBM(SBS)-40/FP (1 | 1.1 | 4.91 | 5.40 |
| O000000000046 | M2 | AISLAMIENTO REFLEXIVO 10 MM (mano de obra; 20/06/2017) | 1.05 | 2.23 | 2.34 |
| AMP0000000043 | Kg | ADHESIVO CEMENTOSO C1 | 4 | 0.15 | 0.60 |
| ABC | u | PEQUEÑO MATERIAL | 1 | 0.2 | 0.20 |
| AMP0000000045 | Kg | MORTERO CEMENTOSO JUNTAS CG2 | 0.3 | 0.48 | 0.14 |
| MNO0000000044 | m2 | BALDOSA GRES CALIDAD BÁSICA, ANTIDESLIZANTE CON RODAPIÉ | 1.15 | 6.54 | 7.52 |
|  |  | Total |  |  | 27.91 |

| Medición | Uds. | Largo | Alto | Parcial |
|---|---|---|---|---|
| Cubierta inclinada | 1 | 8.16 | 1.16 | 9.47 |
| Total |  |  |  | 9.47 |

**02_04_04** U GÁRGOLA DE PIEDRA ARTIFICIAL BLANCA (05/06/2014)
1 U × 10.08 (10.68 con costes indirectos) = 10.68
Gárgola de piedra artificial blanca como rebosadero de cubiertas de paso de 150x100 cms.

| Código | Ud | Descripción | Rendimiento | Precio | Importe |
|---|---|---|---|---|---|
| ATC00100 | h | CUADRILLA ALBAÑILERÍA, FORMADA POR OFICIAL 1ª Y PEÓN ESP. | 0.2 | 24.28 | 4.86 |
| PARRA00000030 | u | GÁRGOLA DE PIEDRA ARTIFICIAL BLANCA Int 150x100 mm (material; 05/06/2014) | 1 | 5.22 | 5.22 |
|  |  | Total |  |  | 10.08 |

| Medición | Uds. | Parcial |
|---|---|---|
| en cubierta | 1 | 1.00 |
| Total |  | 1 |

### 02_05 AISLAMIENTOS E IMPERMEABILIZACIONES DE VESTUARIOS (19/08/2012)
Importe: 3173.4

**02_05_01** m2 AISLAMIENTO POLIURETANO PROY. 50 mm (50 Kg/m2) (19/08/2012)
220.25 m2 × 6.48 (6.87 con costes indirectos) = 1513.12
Aislamiento formado por capa de poliuretano proyectado de 50 mm de espesor medio y densidad 50 kg/m3, incluso p.p. de preparación del paramento y limpieza; según CTE . Medida a cinta corrida sin descontar huecos.

| Código | Ud | Descripción | Rendimiento | Precio | Importe |
|---|---|---|---|---|---|
| TO00300 | h | OF. 1ª COLOCADOR (mano de obra; 06/09/2012) | 0.12 | 11.82 | 1.42 |
| TP00100 | h | PEÓN ESPECIAL | 0.12 | 11.3 | 1.36 |
| XT14300 | m3 | POLIURETANO DENSIDAD 35 kg/m3 (material; 19/08/2012) | 0.05 | 69.93 | 3.50 |
| MC00200 | h | COMPRESOR PARA PROYECTAR (maquinaria; 19/08/2012) | 0.12 | 1.64 | 0.20 |
|  |  | Total |  |  | 6.48 |

| Medición | Uds. | Largo | Alto | Parcial |
|---|---|---|---|---|
| Paredes |  |  |  |  |
|  | 1 | 1.3 | 2.9 | 3.77 |
|  | 1 | 6.02 | 2.9 | 17.46 |
|  | 1 | 4.76 | 2.9 | 13.80 |
|  | 1 | 1.2 | 2.9 | 3.48 |
|  | 2 | 1.45 | 0.4 | 1.16 |
|  | 1 | 28.2 | 3.2 | 90.24 |
| Techos |  |  |  |  |
| Porche entrada | 1 | 0.87 |  | 0.87 |
| Porche vestuarios | 1 | 1.64 |  | 1.64 |
| Vestuario Femenino | 1 | 49.72 |  | 49.72 |
| Distribuidor | 1 | 9.42 |  | 9.42 |
| Botiquín/socorristas | 1 | 9.81 |  | 9.81 |
| Vest. socorristas | 1 | 5.32 |  | 5.32 |
| Taquillas Kiosko | 1 | 9.37 |  | 9.37 |
| Inst. ACS | 1 | 4.19 |  | 4.19 |
| Total |  |  |  | 220.25 |

**02_05_02** m2 AISLAMIENTO REFLEXIVO, 10MM. (06/09/2012)
12.25 m2 × 4.75 (5.04 con costes indirectos) = 61.74
evestimiento reflexivo con capa de aluminio. De 10 mm de espesor para encuentros especiales pilares y recercados de ventanas. Medida longitud ejecutada.

| Código | Ud | Descripción | Rendimiento | Precio | Importe |
|---|---|---|---|---|---|
| TO00300 | h | OF. 1ª COLOCADOR | 0.1 | 11.82 | 1.18 |
| TP00100 | h | PEÓN ESPECIAL | 0.1 | 11.3 | 1.13 |
| O000000000046 | M2 | AISLAMIENTO REFLEXIVO 10 MM | 1.05 | 2.23 | 2.34 |
| ABC | u | PEQUEÑO MATERIAL | 0.5 | 0.2 | 0.10 |
|  |  | Total |  |  | 4.75 |

| Medición | Uds. | Largo | Alto | Parcial |
|---|---|---|---|---|
| Emparchado de pilares |  |  |  |  |
|  | 1 | 0.35 | 2.9 | 1.02 |
|  | 1 | 0.5 | 2.9 | 1.45 |
|  | 1 | 0.65 | 2.9 | 1.89 |
|  | 1 | 0.65 | 2.3 | 1.50 |
| Canto de forjados |  |  |  |  |
|  | 1 | 27.8 | 0.2 | 5.56 |
|  | 1 | 4.15 | 0.2 | 0.83 |
| Total |  |  |  | 12.25 |

**02_05_03** m2 AISLAMIENTO POLIESTILENO EXTRUIDO DE ALTA DENSIDAD 50 mm (06/09/2012)
203.95 m2 × 5.75 (6.1 con costes indirectos) = 1244.10
Aislamiento de suelo en cubiertas con planchas rígidas de poliestireno extruido de alta densidad, pisable, de 50 mm de espesor con uniones a media madera, incluso p.p. de elementos de fijación, corte y colocación; según CTE. Medida la superficie ejecutada.

| Código | Ud | Descripción | Rendimiento | Precio | Importe |
|---|---|---|---|---|---|
| TO00300 | h | OF. 1ª COLOCADOR | 0.05 | 11.82 | 0.59 |
| TP00100 | h | PEÓN ESPECIAL | 0.06 | 11.3 | 0.68 |
| XT13825 | m2 | POLIESTIRENO EXTRUSIONADO EN PLANCHAS ALTA DENSDAD 50mm (material; 22/02/2020) | 1.01 | 4.24 | 4.28 |
| ABC | u | PEQUEÑO MATERIAL | 1 | 0.2 | 0.20 |
|  |  | Total |  |  | 5.75 |

| Medición | Uds. | Largo | Alto | Parcial |
|---|---|---|---|---|
| Bajo losa de cimentación | 1 | 97.72 |  | 97.72 |
| laterales losa cimentación | 1 | 45.95 | 0.4 | 18.38 |
| Vestuario Femenino | 1 | 49.74 |  | 49.74 |
| Botiquin/Socorr | 1 | 9.81 |  | 9.81 |
| Vest. Socorrista | 1 | 5.32 |  | 5.32 |
| Distribuidor | 1 | 9.42 |  | 9.42 |
| Taquilla/kiosko | 1 | 9.37 |  | 9.37 |
| Inst. ACS | 1 | 4.19 |  | 4.19 |
| Total |  |  |  | 203.95 |

**02_05_04** m2 IMPERMEAB. SUELOS, B. VAPOR LÁMINA POLIETILENO 0.2 mm
116.1 m2 × 0.92 (0.98 con costes indirectos) = 113.78
Impermeabilización de suelos formada por barrera de vapor-estanqueidad con una lámina de polietileno de 0,2 mm, colocada no adherida, incluso p.p. de solapes, cortes y limpieza del soporte. Medida la superficie ejecutada.

| Código | Ud | Descripción | Rendimiento | Precio | Importe |
|---|---|---|---|---|---|
| TO00700 | h | OF. 1ª IMPERMEABILIZADOR | 0.02 | 12.98 | 0.26 |
| TP00100 | h | PEÓN ESPECIAL | 0.02 | 11.3 | 0.23 |
| XI01100 | m2 | LÁMINA POLIETILENO 0,2 mm (material) | 1.111 | 0.39 | 0.43 |
|  |  | Total |  |  | 0.92 |

| Medición | Uds. | Largo | Alto | Parcial |
|---|---|---|---|---|
| Bajo losa de cimentación | 1 | 97.72 |  | 97.72 |
| laterales losa cimentación | 1 | 45.95 | 0.4 | 18.38 |
| Total |  |  |  | 116.1 |

**02_05_05** m2 IMPERMEAB. SUELOS, MEMBRANA BETÚN 4 mm
16.62 m2 × 13.66 (14.48 con costes indirectos) = 240.66
Impermeabilización de suelos formada por, membrana de betún modificado IBM-48, incluso capas de mortero de regularización y protección de 2 cm de espesor con mortero M5 (1:6) y p.p. de solapes. Medida la superficie ejecutada.

| Código | Ud | Descripción | Rendimiento | Precio | Importe |
|---|---|---|---|---|---|
| ATC00100 | h | CUADRILLA ALBAÑILERÍA, FORMADA POR OFICIAL 1ª Y PEÓN ESP. | 0.25 | 24.28 | 6.07 |
| TO00700 | h | OF. 1ª IMPERMEABILIZADOR | 0.1 | 12.98 | 1.30 |
| AGM00800 | m3 | MORTERO DE CEMENTO M5 (1:6) CEM II/A-L 32,5 N + PLAST. | 0.041 | 35.65 | 1.46 |
| XI01800 | m2 | MEMBRANA BETÚN MODIF. ARM. DOBLE POLIETILENO 4 mm (material) | 1.111 | 4.35 | 4.83 |
|  |  | Total |  |  | 13.66 |

| Medición | Uds. | Largo | Alto | Parcial |
|---|---|---|---|---|
| Arranque perímetro fachada | 1 | 27.7 | 0.6 | 16.62 |
| Total |  |  |  | 16.62 |

### 02_06 REVESTIMIENTOS DE VESTUARIOS (04/04/2006)
Importe: 16412.09

**02_06_01** m2 SOLADO GRES PORCELÁNICO, 60x60 cm, GRIS, C. MEDIA. ADHESIVO (09/10/2007)
173.27 m2 × 23.29 (24.69 con costes indirectos) = 4278.04
Solado con baldosas de gres porcelánico 60X60 cms, color gris, grado de resbaladicidad 3, Calidad Media, Higienico y antideslizante, recibidas con adhesivo, pasta de alisado, enlechado y limpieza del pavimento; construido según CTE. Medida la superficie ejecutada.

| Código | Ud | Descripción | Rendimiento | Precio | Importe |
|---|---|---|---|---|---|
| TO01100 | h | OF. 1ª SOLADOR | 0.65 | 12.98 | 8.44 |
| TP00100 | h | PEÓN ESPECIAL | 0.3 | 11.3 | 3.39 |
| GP00100 | kg | PASTA ADHESIVA (material; 19/08/2012) | 1 | 0.14 | 0.14 |
| GP00300 | m2 | PASTA NIVELADORA (material; 09/10/2007) | 1 | 1.02 | 1.02 |
| RS02575 | u | BALDOSA GRES PORCELÁNICO, 60x60, GRIS, C. MEDIA, RESB. 3 (material; 22/02/2020) | 1.05 | 9.81 | 10.30 |
|  |  | Total |  |  | 23.29 |

| Medición | Uds. | Largo | Parcial |
|---|---|---|---|
| Vestuario Masculino | 1 | 45.82 | 45.82 |
| Vestuario Femenino | 1 | 49.72 | 49.72 |
| Almacén | 1 | 39.62 | 39.62 |
| Distribuidor | 1 | 9.42 | 9.42 |
| Botiquín/socorristas | 1 | 9.81 | 9.81 |
| Vest. socorristas | 1 | 5.32 | 5.32 |
| Taquillas Kiosko | 1 | 9.37 | 9.37 |
| Inst. ACS | 1 | 4.19 | 4.19 |
| Total |  |  | 173.27 |

**02_06_02** m2 ENFOSCADO MAESTREADO FRATASADO Y RAYADO PARA ALICATADO
147.53 m2 × 7.04 (7.46 con costes indirectos) = 1100.57
Enfoscado maestreado, fratasado y rayado en paramentos verticales, preparado para recibir alicatado con adhesivo, con mortero M5 (1:6). Medida la superficie ejecutada deduciendo huecos.

| Código | Ud | Descripción | Rendimiento | Precio | Importe |
|---|---|---|---|---|---|
| ATC00100 | h | CUADRILLA ALBAÑILERÍA, FORMADA POR OFICIAL 1ª Y PEÓN ESP. | 0.26 | 24.28 | 6.31 |
| AGM00500 | m3 | MORTERO DE CEMENTO M5 (1:6) CEM II/A-L 32,5 N | 0.021 | 34.59 | 0.73 |
|  |  | Total |  |  | 7.04 |

| Medición | Uds. | Largo | Alto | Parcial |
|---|---|---|---|---|
| Vestuario masculino | 1 | 32.6 | 2.1 | 68.46 |
| - espejo | -1 | 4.77 | 0.9 | -4.29 |
| Vestuario Femenino | 1 | 33.34 | 2.1 | 70.01 |
| - espejo | -1 | 4.77 | 0.9 | -4.29 |
| Vestuario socorristas | 1 | 9.3 | 2.1 | 19.53 |
| -P1 | -1 | 0.9 | 2.1 | -1.89 |
| Total |  |  |  | 147.53 |

**02_06_03** m2 ALICATADO GRES PORCELÁNICO 60x30 cm, ADHESIVO, CALIDAD MEDIA (19/08/2012)
167.4 m2 × 23.27 (24.67 con costes indirectos) = 4129.76
Alicatado con placa de gres porcelanico CALIDAD MEDIA, 60x30 cms blanco Mate canto recto, recibido con adhesivo, incluso cortes y p.p. de piezas romas o ingletes, rejuntado y limpieza. Con juntas verticales cerradas fraguadas y horizontales abiertas 6 mm sin fraguar. Medida la superficie ejecutada.

| Código | Ud | Descripción | Rendimiento | Precio | Importe |
|---|---|---|---|---|---|
| TO00100 | h | OF. 1ª ALBAÑILERÍA | 0.25 | 12.98 | 3.25 |
| TO00200 | h | OF. 1ª ALICATADOR (mano de obra; 06/09/2012) | 0.65 | 11.82 | 7.68 |
| GP00100 | kg | PASTA ADHESIVA | 12 | 0.14 | 1.68 |
| RA05520 | u | PLACA GRES PORCELÁNICO 60x30 cm, Blanco Mate, Canto recto (material; 22/02/2020) | 1.05 | 9.81 | 10.30 |
| WW00300 | u | MATERIAL COMPLEMENTARIO O PZAS. ESPECIALES | 1 | 0.36 | 0.36 |
|  |  | Total |  |  | 23.27 |

| Medición | Uds. | Largo | Ancho | Alto | Parcial |
|---|---|---|---|---|---|
| Vestuario masculino | 1 | 32.6 |  | 2.1 | 68.46 |
| Rodapie pilar | 1 | 1 |  | 0.3 | 0.30 |
| - espejo | -1 | 4.77 |  | 0.9 | -4.29 |
| Vestuario Femenino | 1 | 33.34 |  | 2.1 | 70.01 |
| - espejo | -1 | 4.77 |  | 0.9 | -4.29 |
| Vestuario socorristas | 1 | 9.3 |  | 2.1 | 19.53 |
| -P1 | -1 | 0.9 |  | 2.1 | -1.89 |
| Rodapies H=30 cm paredes con yeso |  |  |  |  |  |
| Almacén | 1 | 25.72 |  | 0.3 | 7.72 |
| -Puerta | -1 | 1 |  | 0.3 | -0.30 |
| Distribuidor | 1 | 12.63 |  | 0.3 | 3.79 |
| -Puerta | -1 | 0.9 |  | 0.3 | -0.27 |
| Distribuidor | 1 | 15.83 |  | 0.3 | 4.75 |
| -Puertas | -2 | 1 |  | 0.3 | -0.60 |
| -Puertas | -2 | 0.9 |  | 0.3 | -0.54 |
| Taquilla/Kiosko | 1 | 9.37 |  | 0.3 | 2.81 |
| -Puerta | -1 | 0.9 |  | 0.3 | -0.27 |
| Inst ACS | 1 | 9.27 |  | 0.3 | 2.78 |
| -Puerta | -1 | 1 | 0.3 |  | -0.30 |
| Total |  |  |  |  | 167.4 |

**02_06_04** m2 YESO PROYECTADO MAESTREADO E=15 mm (04/04/2006)
316.53 m2 × 5.2 (5.51 con costes indirectos) = 1744.08
Revestimiento de yeso de construcción B1, proyectado, maestreado, sobre paramento vertical u horizontal, de hasta 3 m de altura, previa colocación de malla antiálcalis en cambios de material, acabado enlucido con yeso de aplicación en capa fina C6, de 15 mm de espesor, con guardavivos. Medida a cinta corrida sin descontar huecos desde arista superior de rodapié.

| Código | Ud | Descripción | Rendimiento | Precio | Importe |
|---|---|---|---|---|---|
| TO01200 | h | OF. 1ª YESERO (mano de obra; 21/04/2008) | 0.4 | 10.62 | 4.25 |
| AGY00100 | m3 | YESO PROYECTADO B1 (material; 04/04/2006) | 0.015 | 63.22 | 0.95 |
|  |  | Total |  |  | 5.2 |

| Medición | Uds. | Largo | Ancho | Alto | Parcial |
|---|---|---|---|---|---|
| Vestuario Masculino | 1 | 18.5 |  | 0.5 | 9.25 |
|  | 1 | 15.4 |  | 0.2 | 3.08 |
| Pilar | 1 | 1 |  | 2.1 | 2.10 |
| Techo vest. | 1 | 45.82 |  |  | 45.82 |
| Desnivel techo | 1 | 6.8 |  | 0.3 | 2.04 |
| Vestuario femenino | 1 | 19.4 |  | 0.5 | 9.70 |
|  | 1 | 15.4 |  | 0.2 | 3.08 |
| Botiquín/socorristas | 1 | 12.65 |  | 2.3 | 29.10 |
| Vest. socorristas | 1 | 9.3 |  | 0.2 | 1.86 |
| Distribuidor | 1 | 15.83 |  | 2.3 | 36.41 |
| Taquilla-Kiosko | 1 | 12.44 |  | 2.3 | 28.61 |
| Ins. ACs | 1 | 9.27 |  | 2.3 | 21.32 |
| Almacén | 1 | 15.2 |  | 2.3 | 34.96 |
|  | 1 | 10.3 |  | 2 | 20.60 |
| Pilar | 1 | 10.3 |  | 2 | 20.60 |
| Laterales lucern | 2 | 1.43 |  |  | 2.86 |
|  | 1 | 3.7 |  | 0.6 | 2.22 |
| Desnivel techos | 1 | 7.08 |  | 0.3 | 2.12 |
| Techos planos | 1 | 32.24 |  |  | 32.24 |
| Techo lucernario | 1 | 7.38 | 1.16 |  | 8.56 |
| Total |  |  |  |  | 316.53 |

**02_06_05** m2 REVESTIMIENTO MONOCAPA TERMINACIÓN RASPADO,BLANCO/GRIS/MARRÓN (09/05/2018)
283.75 m2 × 10.85 (11.5 con costes indirectos) = 3263.13
Revestimiento monocapa con terminación raspado,color blanco, aplicado con llana sobre paramentos enfoscados, o de fábrica de ladrillo, realizado con ligante a base de mortero modificado, plastificantes y resinas con un espesor mínimo de 15 mm, formado por: limpieza y preparación del soporte, extendido, planeado y regulación, raspado de la superficie hasta dejar un espesor de 20 mm y posterior cepillado, incluso p.p. de despieces y aristados. incluso perfiles de PVC y remates. Incluido repercusión de andamiajes donde lo precisara. Medida a cinta corrida descontando solo huecos de más de 5m2.

| Código | Ud | Descripción | Rendimiento | Precio | Importe |
|---|---|---|---|---|---|
| TO02100 | h | OFICIAL 1ª | 0.5 | 11.97 | 5.99 |
| ABC | u | PEQUEÑO MATERIAL | 10 | 0.2 | 2.00 |
| GC00100 | t | MORTERO MONOCAPA (material; 16/05/2018) | 0.35 | 8.17 | 2.86 |
|  |  | Total |  |  | 10.85 |

| Medición | Uds. | Largo | Ancho | Alto | Parcial |
|---|---|---|---|---|---|
| Fachada Sur |  |  |  |  |  |
|  | 1 | 5.95 | 3.35 |  | 19.93 |
|  | 1 | 6.67 | 4 |  | 26.68 |
|  | 1 | 7.9 | 0.2 |  | 1.58 |
|  | 1 | 4.8 | 0.2 |  | 0.96 |
|  | 1 | 0.23 |  |  | 0.23 |
| Fachada Norte |  |  |  |  |  |
|  | 1 | 4.32 | 3.38 |  | 14.60 |
|  | 1 | 1.7 | 0.7 |  | 1.19 |
|  | 1 | 1.7 | 1.22 |  | 2.07 |
|  | 1 | 4.92 | 4 |  | 19.68 |
|  | 1 | 7.9 | 0.2 |  | 1.58 |
|  | 1 | 8.5 | 2.5 |  | 21.25 |
|  | 1 | 3.05 | 2.3 |  | 7.02 |
| Fachada Este | 1 | 9.19 | 3.05 |  | 28.03 |
|  | 1 | 7.72 | 2.55 |  | 19.69 |
| Fachada Oeste | 1 | 16.91 | 3 |  | 50.73 |
|  | 2 | 7.47 | 1.16 |  | 17.33 |
|  | 2 | 1 | 2.3 |  | 4.60 |
|  | 1 | 1 |  |  | 1.00 |
| Interior Cubierta | 1 | 28.65 | 0.4 |  | 11.46 |
|  | 1 | 3.75 | 0.75 |  | 2.81 |
|  | 1 | 3.94 | 0.8 |  | 3.15 |
|  | 1 | 3.94 | 0.85 |  | 3.35 |
| Cornisa lateral a cubierta | 1 | 17.14 | 0.6 |  | 10.28 |
| Cubierta lucernario | 2 | 1.45 |  |  | 2.90 |
|  | 1 | 6.9 |  |  | 6.90 |
|  | 1 | 4.25 | 0.4 |  | 1.70 |
|  | 1 | 2.4 | 0.4 | 1.16 | 1.11 |
| Saliente cumbrera | 1 | 4.85 | 0.4 |  | 1.94 |
| Total |  |  |  |  | 283.75 |

**02_06_07** m ALFÉIZAR MÁRMOL "BLANCO MACAEL" A=35 cm, E=2cms, 1ª CAL, PULIDO
9.84 m × 23.19 (24.58 con costes indirectos) = 241.87
Alfeizar de mármol blanco Macael de 1ª CALIDAD PULIDAde 35 cm de anchura y 2 cm de espesor, con goterón, recibido con mortero bastardo M10 (1:0,5:4), incluso rejuntado con lechada de cemento blanco BL II/A-L 42,5 R, p.p. de sellado de juntas con paramentos y limpieza. Medida la anchura libre del hueco.

| Código | Ud | Descripción | Rendimiento | Precio | Importe |
|---|---|---|---|---|---|
| ATC00100 | h | CUADRILLA ALBAÑILERÍA, FORMADA POR OFICIAL 1ª Y PEÓN ESP. | 0.3 | 24.28 | 7.28 |
| AGL00100 | m3 | LECHADA DE CEMENTO CEM II/A-L 32,5 N (material) | 0.001 | 72.22 | 0.07 |
| AGM01600 | m3 | MORTERO BASTARDO M10 (1:0,5:4) CEM II/A-L 32,5 N Y CAL | 0.009 | 64.19 | 0.58 |
| RW00400 | m | ALFÉIZAR MÁRMOL BLANCO MACAEL 35x2 cm, 1ª CALIDAD , PULIDO (material) | 1.081 | 13.8 | 14.92 |
| RW01900 | m | JUNTA DE SELLADO (material) | 0.4 | 0.85 | 0.34 |
|  |  | Total |  |  | 23.19 |

| Medición | Uds. | Largo | Parcial |
|---|---|---|---|
| v-3 | 2 | 4.62 | 9.24 |
| V-4 | 1 | 0.6 | 0.60 |
| Total |  |  | 9.84 |

**02_06_08** m MOSTRADOR MARM. "GRIS MACAEL" A=35 cms, E=3 cms, 1ª CAL, PULIDO
1.9 m × 30.52 (32.35 con costes indirectos) = 61.47
Mostrador de mármol grís Macael de 1ª CALIDAD PULIDO de 35 cm de anchura y 3 cm de espesor, con goterón, recibido con mortero bastardo M10 (1:0,5:4), incluso rejuntado con lechada de cemento blanco BL II/A-L 42,5 R, p.p. de sellado de juntas con paramentos y limpieza. Medida la anchura libre del hueco.

| Código | Ud | Descripción | Rendimiento | Precio | Importe |
|---|---|---|---|---|---|
| ATC00100 | h | CUADRILLA ALBAÑILERÍA, FORMADA POR OFICIAL 1ª Y PEÓN ESP. | 0.3 | 24.28 | 7.28 |
| AGL00100 | m3 | LECHADA DE CEMENTO CEM II/A-L 32,5 N | 0.001 | 72.22 | 0.07 |
| AGM01600 | m3 | MORTERO BASTARDO M10 (1:0,5:4) CEM II/A-L 32,5 N Y CAL | 0.009 | 64.19 | 0.58 |
| RW00401 | M | MOSTRADOR MÁRMOL GRIS MACAEL, 3523 cm, 1ª CALIDAD, PULIDO (material; 23/02/2020) | 1.08 | 20.6 | 22.25 |
| RW01900 | m | JUNTA DE SELLADO | 0.4 | 0.85 | 0.34 |
|  |  | Total |  |  | 30.52 |

| Medición | Uds. | Largo | Parcial |
|---|---|---|---|
| Mostrador | 1 | 1.9 | 1.90 |
| Total |  |  | 1.9 |

**02_06_09** m2 TECHO CONTINUO CON PLACAS DE YESO LAMINADO
32.79 m2 × 14.11 (14.96 con costes indirectos) = 490.54
Techo continuo con placas de yeso laminado de 12 mm de espesor, atornillados a entramado horizontal de acero galvanizado, incluso replanteo, nivelación y repaso de juntas; construido según especificaciones del fabricante de los paneles. Medido superficie ejecutada a cinta corrida.

| Código | Ud | Descripción | Rendimiento | Precio | Importe |
|---|---|---|---|---|---|
| TO00900 | h | OF. 1ª MONTADOR (mano de obra) | 0.4 | 12.98 | 5.19 |
| TP00100 | h | PEÓN ESPECIAL | 0.058 | 11.3 | 0.66 |
| FP01100 | m2 | PLACA DE YESO LAMINADO DE 12 mm (material; 23/02/2020) | 1.1 | 3.31 | 3.64 |
| FP01800 | kg | PASTA PARA JUNTAS DE PLACAS DE YESO LAMINADO (material) | 0.4 | 0.73 | 0.29 |
| RT04111 | m2 | ENTRAMADO METÁLICO PARA TECHO DE PL. YESO LAMINADO (material) | 1 | 3.57 | 3.57 |
| WW00300 | u | MATERIAL COMPLEMENTARIO O PZAS. ESPECIALES | 1 | 0.36 | 0.36 |
| WW00400 | u | PEQUEÑO MATERIAL | 2 | 0.2 | 0.40 |
|  |  | Total |  |  | 14.11 |

| Medición | Uds. | Largo | Parcial |
|---|---|---|---|
| Techos |  |  |  |
| Taquilla/Kiosko | 1 | 9.37 | 9.37 |
| Inst. ACS | 1 | 4.19 | 4.19 |
| Distribuidor | 1 | 9.42 | 9.42 |
| Botiqúin/socorrista | 1 | 9.81 | 9.81 |
| Total |  |  | 32.79 |

**02_06_10** m2 TECHO CONTINUO CON PLACAS DE YESO LAMINADO HIDRÓFUGO
58.4 m2 × 14.93 (15.83 con costes indirectos) = 924.47
Techo continuo con placas de yeso laminado Hidrófugode 12 mm de espesor, atornillados a entramado horizontal de acero galvanizado, incluso replanteo, nivelación y repaso de juntas; construido según especificaciones del fabricante de los paneles. Medido superficie ejecutada a cinta corrida.

| Código | Ud | Descripción | Rendimiento | Precio | Importe |
|---|---|---|---|---|---|
| TO00900 | h | OF. 1ª MONTADOR | 0.4 | 12.98 | 5.19 |
| TP00100 | h | PEÓN ESPECIAL | 0.058 | 11.3 | 0.66 |
| FP01101 | m2 | PLACA DE YESO LAMINADO DE 12 mm, Hidrófugo (material; 23/02/2020) | 1.1 | 4.05 | 4.46 |
| FP01800 | kg | PASTA PARA JUNTAS DE PLACAS DE YESO LAMINADO | 0.4 | 0.73 | 0.29 |
| RT04111 | m2 | ENTRAMADO METÁLICO PARA TECHO DE PL. YESO LAMINADO | 1 | 3.57 | 3.57 |
| WW00300 | u | MATERIAL COMPLEMENTARIO O PZAS. ESPECIALES | 1 | 0.36 | 0.36 |
| WW00400 | u | PEQUEÑO MATERIAL | 2 | 0.2 | 0.40 |
|  |  | Total |  |  | 14.93 |

| Medición | Uds. | Largo | Alto | Parcial |
|---|---|---|---|---|
| Vestuario Femenino | 1 | 49.74 |  | 49.74 |
| Tabica | 1 | 6.8 | 0.3 | 2.04 |
| Entrada Vest. Femeni | 1 | 1.3 |  | 1.30 |
| Vestuario Socorrista | 1 | 5.32 |  | 5.32 |
| Total |  |  |  | 58.4 |

**02_06_11** m2 SOLADO PIEDRA ARENISCA MARINA ROSAL STONE 60X60X2 cm, ABUJ. FINO
4.15 m2 × 40.5 (42.93 con costes indirectos) = 178.16
Solado exterior de piedra arenisca Marina Rosal Stone o equivalente 60x60x2 cm con acabado abujardado fino , recibidas con adhesivo cementoso mejorado, C2 y rejuntadas con mortero de juntas cementoso, CG1, para junta mínima (entre 1,5 y 3 mm) en juntas transversales, y abiertas 4 mm en juntas longitudinales. Con certificado de Resistencia al deslizamiento Rd>45 según UNE-ENV 12633, resbaladicidad clase 3 según CTE.Incluso pretratamiento en taller hidrorrepelente en cara posterior y oleorrepelente en obra en cara delantera según especificaciones del fabricante. Solado con certificado de Resbaladicidad Rd>50 según clasificación CTE y demás prestaciones exigidas por CTE. Incluso matado de cantos vivos en taller de piezas con pequeño chaflan (1 mm). Medidos m2 ejecutados.

| Código | Ud | Descripción | Rendimiento | Precio | Importe |
|---|---|---|---|---|---|
| TO01100 | h | OF. 1ª SOLADOR | 0.365 | 12.98 | 4.74 |
| TP00100 | h | PEÓN ESPECIAL | 0.356 | 11.3 | 4.02 |
| DIST | kg | ADHESIVO CEMENTOSO MEJORADO C2 TE | 7 | 0.75 | 5.25 |
| AA001000B3 | kg | MORTERO JUNTAS CEMENTOSO,CG1 | 0.1 | 0.46 | 0.05 |
| RS00400B | m2 | PIEDRA ARENISCA MARINA ROSAL STONE 60x60x2 cm | 1 | 19.61 | 19.61 |
| RS00400B1 | m2 | ABUJARDADO FINO EN PIEDRA NATURAL | 1 | 3.92 | 3.92 |
| RS00400B2 | m2 | PRETRATAMIENTO CARA POSTERIOR HIDRORREPELENTE | 1 | 0.82 | 0.82 |
| RS00400B3 | M2 | TRATAMIENTO OLEORREPELENTE CARA DELANTERA | 1 | 0.79 | 0.79 |
| TO01000 | h | OF. 1ª PINTOR | 0.1 | 12.98 | 1.30 |
|  |  | Total |  |  | 40.5 |

| Medición | Uds. | Largo | Parcial |
|---|---|---|---|
| Porche entrada vestuarios | 1 | 0.87 | 0.87 |
| Porche vestuarios | 2 | 1.64 | 3.28 |
| Total |  |  | 4.15 |

### 02_07 CARPINTERÍAS Y VIDRIOS DE VESTUARIOS (04/04/2006)
Importe: 13473.31

**02_07_01** m2 PUERTA PASO 1 H. ABATIBLE CIEGA LACADA (18/04/2008)
4.95 m2 × 88.28 (93.58 con costes indirectos) = 463.22
Puerta de paso lacada en taller, con hoja ciega abatible lisa, formada por: precerco de pino flandes de70x30 mm con garras de fijación, cerco de 70x40 mm, tapajuntas de 60x15 mm y hoja prefabricada de tablero aglomerado chapado en blanco normalizada de 35 mm lacada en taller, canteada por dos cantos, herrajes de colgar, seguridad y cierre, con pomo o manivela, en acero inoxidable de primera calidad, incluso colgado. Medida según tamaño hoja de apertura.

| Código | Ud | Descripción | Rendimiento | Precio | Importe |
|---|---|---|---|---|---|
| TO01500 | h | OF. 1ª CARPINTERÍA | 2.1 | 12.98 | 27.26 |
| KM01000 | m | CERCO SAPELLY 70X40 mm (material; 19/08/2012) | 2.8 | 4.06 | 11.37 |
| KM02900 | u | HOJA NORMALIZADA AGLOMERADO CHAPADO 35 mm (material; 23/02/2020) | 0.56 | 26.16 | 14.65 |
| KM04200 | m | LISTÓN PINO FLANDES 70X30 mm (material; 19/08/2012) | 2.85 | 1.8 | 5.13 |
| KM05300 | m3 | MADERA SAPELLY (material; 18/04/2008) | 0.001 | 468.33 | 0.47 |
| KM08000 | m | TAPAJUNTAS SAPELLY 60X15 mm (material; 19/08/2012) | 5.7 | 0.89 | 5.07 |
| KW02500 | u | JUEGO DE POMOS O MANIVELAS DE ACERO INOX. (material; 23/02/2020) | 0.56 | 26.16 | 14.65 |
| KW03200 | u | PERNIOS DE A. INOX. 11 cm (material; 23/02/2020) | 1.7 | 3.92 | 6.66 |
| KW03500 | u | PICAPORTE DE RESBALÓN (material; 23/02/2020) | 1 | 2.46 | 2.46 |
| WW00300 | u | MATERIAL COMPLEMENTARIO O PZAS. ESPECIALES | 1 | 0.36 | 0.36 |
| ABC | u | PEQUEÑO MATERIAL | 1 | 0.2 | 0.20 |
|  |  | Total |  |  | 88.28 |

| Medición | Uds. | Largo | Parcial |
|---|---|---|---|
| P-1 | 3 | 1.65 | 4.95 |
| Total |  |  | 4.95 |

**02_07_02** m2 PUERTA CORTAFUEGO ABATIBLE 1 HOJA TIPO EI2/45/C5 (19/08/2012)
3.72 m2 × 143.6 (152.22 con costes indirectos) = 566.26
Puerta cortafuego abatible de 1 hoja tipo EI2/45/C5 formada por: cerco de perfil metálico de acero de 2,5 mm de espesor de 22,5x53x37 mm corte a 45 grados y soldado, hoja de 48 mm de chapa de acero doble pared de 1 mm con relleno de material termo-aislante, densidad 120 kg/m2, con dos bisagras especiales, una con resorte regulable de cierre automático cerradura tipo cortafuegos con llave, manillas con alma de acero recubiertas de plástico resistente al calor y escudos metálicos, acabada con capa de pintura de resina epoxi en polvo polimerizada al horno, incluso material complementario y ayudas de albañilería. Adaptada según CTE. Medida de fuera a fuera del cerco.

| Código | Ud | Descripción | Rendimiento | Precio | Importe |
|---|---|---|---|---|---|
| ATC00100 | h | CUADRILLA ALBAÑILERÍA, FORMADA POR OFICIAL 1ª Y PEÓN ESP. | 0.5 | 24.28 | 12.14 |
| TO01600 | h | OF. 1ª CERRAJERO-CHAPISTA (mano de obra) | 0.8 | 12.98 | 10.38 |
| KA02500 | m2 | PUERTA CORTAFUEGO ABATIBLE 1 HOJA TIPO EI2/45, LAC. BLANCO (material; 19/08/2012) | 1 | 119.96 | 119.96 |
| WW00300 | u | MATERIAL COMPLEMENTARIO O PZAS. ESPECIALES | 2 | 0.36 | 0.72 |
| ABC | u | PEQUEÑO MATERIAL | 2 | 0.2 | 0.40 |
|  |  | Total |  |  | 143.6 |

| Medición | Uds. | Largo | Parcial |
|---|---|---|---|
| P-2 | 2 | 1.86 | 3.72 |
| Total |  |  | 3.72 |

**02_07_03** U FRONTAL CABINA SANITARIA 2,10X0,90 m., FENÓLICO HPL 13 mm
1 U × 259.69 (275.27 con costes indirectos) = 275.27
Frontal de cabina sanitaria, de 900x2100 mm, de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989 | U | FRONTAL CABINA SAN. 2,10x0,90 m., FENÓL. 13 MM., AC. INOX. (material; 23/02/2020) | 1 | 248.52 | 248.52 |
|  |  | Total |  |  | 259.69 |

| Medición | Uds. | Parcial |
|---|---|---|
| f-1 | 1 | 1.00 |
| Total |  | 1 |

**02_07_04** U FRONTAL CABINA SANITARIA 2,10X1,24 m., FENÓLICO HPL 13 mm
1 U × 279.32 (296.08 con costes indirectos) = 296.08
Frontal de cabina sanitaria, de 1240x2100 mm, de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989B | U | FRONTAL CABINA SAN. 2,10x1,24 m., FENÓL. 13 MM., AC. INOX. (material; 23/02/2020) | 1 | 268.15 | 268.15 |
|  |  | Total |  |  | 279.32 |

| Medición | Uds. | Parcial |
|---|---|---|
| F-2 | 1 | 1.00 |
| Total |  | 1 |

**02_07_05** U FRONTAL CABINA SANITARIA 2,10X1,42 m., FENÓLICO HPL 13 mm
1 U × 292.4 (309.94 con costes indirectos) = 309.94
Frontal de cabina sanitaria, de 1420x2100 mm, de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989C | u | FRONTAL CABINA SAN. 2,10x1,42 m., FENÓL. 13 MM., AC. INOX. (material; 23/02/2020) | 1 | 281.23 | 281.23 |
|  |  | Total |  |  | 292.4 |

| Medición | Uds. | Parcial |
|---|---|---|
| F-3 | 1 | 1.00 |
| Total |  | 1 |

**02_07_06** U FRONTAL CABINA SANITARIA 2,10X3,04 m. FENÓLICO HPL 13 mm
1 U × 370.89 (393.14 con costes indirectos) = 393.14
Frontal de cabina sanitaria, de 3040x2100 mm, de tablero fenólico HPL, de 13 mm de espesor de 2000 mm de altura, colorGris RAL; incluida puerta de 850 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989D | U | FRONTAL CABINA SAN. 3,04x1,42 m., FENÓL. 13 MM., AC. INOX. (material; 23/02/2020) | 1 | 359.72 | 359.72 |
|  |  | Total |  |  | 370.89 |

| Medición | Uds. | Parcial |
|---|---|---|
| F-4 | 1 | 1.00 |
| Total |  | 1 |

**02_07_07** U FRONTAL CABINA SANITARIA 2,10X2,66 m. FENOLICO HPL 13 mm
1 U × 351.25 (372.33 con costes indirectos) = 372.33
Frontal de cabina sanitaria, de 2660x2100 mm, de tablero fenólico HPL, de 13 mm de espesor de 2000 mm de altura, colorGris RAL; incluida puerta de 850 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989E | U | FRONTAL CABINA SAN. 2,66x2,10 m., FENÓL. 13 MM., AC. INOX. (material; 23/02/2020) | 1 | 340.08 | 340.08 |
|  |  | Total |  |  | 351.25 |

| Medición | Uds. | Parcial |
|---|---|---|
| F-5 | 1 | 1.00 |
| Total |  | 1 |

**02_07_08** U FRONTAL Y LATERAL CAB. SANITARIA, 0,90+1,60X2,10 M., F.HPL 13 mm
5 U × 305.46 (323.79 con costes indirectos) = 1618.95
Frontal, 900x2100, mm, y lateral , 1600x2100 mm, de cabina sanitaria de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989F | u | FRONTAL Y LAT. CAB. SANIT. 0,90+1,60X2,10. FENÓL. 13mm, Ac. Inox (material; 23/02/2020) | 1 | 294.29 | 294.29 |
|  |  | Total |  |  | 305.46 |

| Medición | Uds. | Parcial |
|---|---|---|
| F-6 | 5 | 5.00 |
| Total |  | 5 |

**02_07_09** U FRONTAL Y LATERAL CAB. SANITARIA, 1.24+1,98X2,10 M., F.HPL 13 mm
4 U × 331.63 (351.53 con costes indirectos) = 1406.12
Frontal, 1240x2100, mm, y lateral , 1980x2100 mm, de cabina sanitaria de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989G | U | FRONTAL Y LAT. CAB. SANIT. 1,24+1,98X2,10. FENÓL. 13mm, Ac. Inox (material; 23/02/2020) | 1 | 320.46 | 320.46 |
|  |  | Total |  |  | 331.63 |

| Medición | Uds. | Parcial |
|---|---|---|
| F-7 | 4 | 4.00 |
| Total |  | 4 |

**02_07_10** U FRONTAL Y LATERAL CAB. SANITARIA, 1.42+1,98X2,10 M., F.HPL 13 mm
4 U × 341.45 (361.94 con costes indirectos) = 1447.76
Frontal, 1420x2100, mm, y lateral , 1980x2100 mm, de cabina sanitaria de tablero fenólico HPL, de 13 mm de espesor de 2000 mm de altura, colorGris RAL; incluida puerta de 600 mm; estructura soporte de acero inoxidable y herrajes de acero inoxidable AISI 316L. Con bisagras de muelle y tirador con condena e indicación de ocupado. Con pies inferiores de acero inoxidable y guía superior de D. 25mm con pinzas de acero inoxidable. Medida unidades instaladas.

| Código | Ud | Descripción | Rendimiento | Precio | Importe |
|---|---|---|---|---|---|
| ATC00100 | h | CUADRILLA ALBAÑILERÍA, FORMADA POR OFICIAL 1ª Y PEÓN ESP. | 0.3 | 24.28 | 7.28 |
| TO01600 | h | OF. 1ª CERRAJERO-CHAPISTA | 0.3 | 12.98 | 3.89 |
| DRWW989H | U | FRONTAL Y LAT. CAB. SANIT. 1,42+1,98X2,10. FENÓL. 13mm, Ac. Inox (material; 23/02/2020) | 1 | 330.28 | 330.28 |
|  |  | Total |  |  | 341.45 |

| Medición | Uds. | Parcial |
|---|---|---|
| F-8 | 4 | 4.00 |
| Total |  | 4 |

**02_07_11** m2 PUERTA ALUM. LACADO GRIS C/R.P.T., GAMA MEDIA. (19/08/2012)
7.64 m2 × 245.35 (260.07 con costes indirectos) = 1986.93
Puerta abatiblecon rotura de puente térmico, ejecutada con perfiles de aleación de aluminio con espesor de 1,5 mm y capa de lacado gris antracita según normas GSB, espesor mínimo 60 micras incluso precerco de perfil tubular conformado en frío de acero galvanizado con patillas de fijación, junquillos, junta de estanqueidad de neopreno, vierteaguas, herrajes de deslizamiento y cierre, llave con cerradura y tirador y p.p. de sellado de juntas con masilla elástica. La carpintería debe cumplir los parámetros de permeabilidad, estanqueidad y resistencia al vientos egún CTE. Medida de fuera a fuera del cerco.

| Código | Ud | Descripción | Rendimiento | Precio | Importe |
|---|---|---|---|---|---|
| TO01600 | h | OF. 1ª CERRAJERO-CHAPISTA | 0.5 | 12.98 | 6.49 |
| TP00100 | h | PEÓN ESPECIAL | 0.3 | 11.3 | 3.39 |
| KA01200D | m | PRECERCO TUBO ACERO GALVANIZADO (material; 19/08/2012) | 4 | 2.34 | 9.36 |
| KL8031BD | m2 | PUERTA ALUMINIO LACADO GRIS C/R.P.T. T-II) (material; 23/02/2020) | 1 | 222.35 | 222.35 |
| RW01900 | m | JUNTA DE SELLADO | 4 | 0.85 | 3.40 |
| WW00300 | u | MATERIAL COMPLEMENTARIO O PZAS. ESPECIALES | 1 | 0.36 | 0.36 |
|  |  | Total |  |  | 245.35 |

| Medición | Uds. | Largo | Alto | Parcial |
|---|---|---|---|---|
| V-1 | 1 | 1 | 2.3 | 2.30 |
| V-2 | 2 | 1.16 | 2.3 | 5.34 |
| Total |  |  |  | 7.64 |

**02_07_12** m2 VENTANA CORREDERA ALUM. LACADO GRIS C/R.P.T., GAMA MEDIA (19/08/2012)
7.21 m2 × 258.6 (274.12 con costes indirectos) = 1976.41
Ventana de hojas corredera con rotura de puente térmico, ejecutada con perfiles de aleación de aluminio con espesor de 1,5 mm y lacado gris antracita, , incluso precerco de perfil tubular conformado en frío de acero galvanizado con patillas de fijación, junquillos,juntas de estanqueidad de neopreno, vierteaguas, herrajes de deslizamiento, cierre y seguridad y p.p. de sellado de juntas con masilla elástica. La carpintería debe cumplir los parámetros de permeabilidad, estanqueidad, y resistencia al viento en las zonas según CTE. Medida de fuera a fuera del cerco.

| Código | Ud | Descripción | Rendimiento | Precio | Importe |
|---|---|---|---|---|---|
| TO01600 | h | OF. 1ª CERRAJERO-CHAPISTA | 0.5 | 12.98 | 6.49 |
| TP00100 | h | PEÓN ESPECIAL | 0.3 | 11.3 | 3.39 |
| KA01200 | m | PRECERCO TUBO ACERO GALVANIZADO CORREDERA (material; 19/08/2012) | 2 | 2.34 | 4.68 |
| KL80336E | m2 | VENTANA CORREDERA ALUMINIO LACADO C/R.P.T. (material; 23/02/2020) | 1 | 241.98 | 241.98 |
| RW01900 | m | JUNTA DE SELLADO | 2 | 0.85 | 1.70 |
| WW00300 | u | MATERIAL COMPLEMENTARIO O PZAS. ESPECIALES | 1 | 0.36 | 0.36 |
|  |  | Total |  |  | 258.6 |

| Medición | Uds. | Largo | Alto | Parcial |
|---|---|---|---|---|
| VE-3 | 2 | 4.62 | 0.5 | 4.62 |
| V-6 | 1 | 3.7 | 0.7 | 2.59 |
| Total |  |  |  | 7.21 |

**02_07_13** m2 VENTANA ABATIBLES+OSCILO. ALUM. LACADO GR C/R.P.T., GAMA MEDIA (19/08/2012)
1.2 m2 × 258.43 (273.94 con costes indirectos) = 328.73
Ventana gama media de hojas abatibles y oscilobatientes (incluso paños fijos), con rotura de puente térmico, ejecutada con perfiles de aleación de aluminio con espesor de 1,5 mm y capa de lacado gris antracita según normas GSB, espesor mínimo 60 micras incluso precerco de perfil tubular conformado en frío de acero galvanizado con patillas de fijación, junquillos, junta de estanqueidad de neopreno, vierteaguas, herrajes de deslizamiento y cierre y p.p. de sellado de juntas con masilla elástica. La carpintería debe cumplir los parámetros de permeabilidad, estanqueidad y resistencia al vientosegún CTE. Medida de fuera a fuera del cerco.

| Código | Ud | Descripción | Rendimiento | Precio | Importe |
|---|---|---|---|---|---|
| TO01600 | h | OF. 1ª CERRAJERO-CHAPISTA | 0.5 | 12.98 | 6.49 |
| TP00100 | h | PEÓN ESPECIAL | 0.3 | 11.3 | 3.39 |
| KA01200 | m | PRECERCO TUBO ACERO GALVANIZADO CORREDERA | 4 | 2.34 | 9.36 |
| KL8031BG | m2 | VENTANA ABATIBLE ALUMINIO LACADO GRIS C/R.P.T. (material; 23/02/2020) | 1 | 235.43 | 235.43 |
| RW01900 | m | JUNTA DE SELLADO | 4 | 0.85 | 3.40 |
| WW00300 | u | MATERIAL COMPLEMENTARIO O PZAS. ESPECIALES | 1 | 0.36 | 0.36 |
|  |  | Total |  |  | 258.43 |

| Medición | Uds. | Largo | Alto | Parcial |
|---|---|---|---|---|
| V-4 | 1 | 0.6 | 2 | 1.20 |
| Total |  |  |  | 1.2 |

**02_07_14** m2 VENTANA ABATIBLES ALUM. LACADO GR C/R.P.T., GAMA MEDIA (19/08/2012)
2.64 m2 × 258.43 (273.94 con costes indirectos) = 723.20
Ventana gama media de hojas abatibles (incluso paños fijos), con rotura de puente térmico, ejecutada con perfiles de aleación de aluminio con espesor de 1,5 mm y capa de lacado gris antracita según normas GSB, espesor mínimo 60 micras incluso precerco de perfil tubular conformado en frío de acero galvanizado con patillas de fijación, junquillos, junta de estanqueidad de neopreno, vierteaguas, herrajes de deslizamiento y cierre y p.p. de sellado de juntas con masilla elástica. La carpintería debe cumplir los parámetros de permeabilidad, estanqueidad y resistencia al vientosegún CTE. Medida de fuera a fuera del cerco.

| Código | Ud | Descripción | Rendimiento | Precio | Importe |
|---|---|---|---|---|---|
| TO01600 | h | OF. 1ª CERRAJERO-CHAPISTA | 0.5 | 12.98 | 6.49 |
| TP00100 | h | PEÓN ESPECIAL | 0.3 | 11.3 | 3.39 |
| KA01200 | m | PRECERCO TUBO ACERO GALVANIZADO CORREDERA | 4 | 2.34 | 9.36 |
| KL8031BG | m2 | VENTANA ABATIBLE ALUMINIO LACADO GRIS C/R.P.T. | 1 | 235.43 | 235.43 |
| RW01900 | m | JUNTA DE SELLADO | 4 | 0.85 | 3.40 |
| WW00300 | u | MATERIAL COMPLEMENTARIO O PZAS. ESPECIALES | 1 | 0.36 | 0.36 |
|  |  | Total |  |  | 258.43 |

| Medición | Uds. | Largo | Parcial |
|---|---|---|---|
| v-5 | 1 | 2.64 | 2.64 |
| Total |  |  | 2.64 |

**02_07_15** M2 Doble acrist. 6 (Templado/16/4+4(seguridad laminar) (04/04/2006)
13.25 M2 × 93.2 (98.79 con costes indirectos) = 1308.97
Doble Acristalamiento termoacústico, formado por luna interior de 6 mm templada (traslúcida o no), cámara de aire deshidratado de 16 mm, perfil metálico separador,y vidrio exterior 4+4 seguridad laminar, desecante y doble sellado perimetral, colocado con perfil continuo, incluso perfil en U de neopreno, cortes y colocación de junquillos; construido según instrucciones del fabricante. Medida la superficie acristalada.

| Código | Ud | Descripción | Rendimiento | Precio | Importe |
|---|---|---|---|---|---|
| TO01700 | h | OF. 1ª CRISTALERO (mano de obra; 21/04/2008) | 0.439 | 7.41 | 3.25 |
| MNOLLI00098 | m2 | LAMR. TERMOACUSTICO SEG. 6/16/4+4 (BE+CS) (material; 23/02/2020) | 1.05 | 85.02 | 89.27 |
| AREA | m | PERFIL EN "U" DE NEOPRENO Y ANCLAJES (material; 04/04/2006) | 4 | 0.17 | 0.68 |
|  |  | Total |  |  | 93.2 |

| Medición | Uds. | Largo | Parcial |
|---|---|---|---|
| V-1 | 1 | 1.85 | 1.85 |
| V-2 | 2 | 2.2 | 4.40 |
| V-3 | 4 | 0.75 | 3.00 |
| V-4 | 1 | 0.9 | 0.90 |
| V-5 | 1 | 2 | 2.00 |
| V-6 | 1 | 1.1 | 1.10 |
| Total |  |  | 13.25 |

### 02_08 SANITARIOS Y EQUIPAMIENTO DE VESTUARIOS (04/04/2006)
Importe: 8725.6

**02_08_01** u INODORO T. BAJO, PORCELANA VIT. BLANCO ROCA THE GAP (09/10/2007)
9 u × 196.45 (208.24 con costes indirectos) = 1874.16
Inodoro de tanque bajo, de porcelana vitrificada de color blanco, MODELO ROCA THE GAP O EQUIVALENTE formado por taza con salida vertical, tanque con tapa, juego de mecanismos, tornillos de fijación, asiento y tapa y llave de regulación, construido según CTE, e instrucciones del fabricante, incluso colocación, sellado y ayudas de albañilería. Medida la unidad instalada.

| Código | Ud | Descripción | Rendimiento | Precio | Importe |
|---|---|---|---|---|---|
| ATC00100 | h | CUADRILLA ALBAÑILERÍA, FORMADA POR OFICIAL 1ª Y PEÓN ESP. | 0.093 | 24.28 | 2.26 |
| TO01900 | h | OF. 1ª FONTANERO | 1.318 | 12.98 | 17.11 |
| IF22600 | u | LLAVE PASO ESCUADRA DIÁM. 1/2" (material; 09/10/2007) | 1 | 1.85 | 1.85 |
| IF151005 | u | INODORO CON TANQUE BAJO ROCA THE GAP (material; 15/05/2018) | 1 | 163.5 | 163.50 |
| IF00600 | u | ASIENTO Y TAPA PVC (material; 23/02/2020) | 1 | 9.81 | 9.81 |
| IF17200 | u | JUEGO TORNILLOS FIJACIÓN CROMADOS CAL. MEDIA (material; 09/10/2007) | 1 | 1.18 | 1.18 |
| WW00300 | u | MATERIAL COMPLEMENTARIO O PZAS. ESPECIALES | 1.5 | 0.36 | 0.54 |
| ABC | u | PEQUEÑO MATERIAL | 1 | 0.2 | 0.20 |
|  |  | Total |  |  | 196.45 |

| Medición | Uds. | Parcial |
|---|---|---|
| I-1 | 9 | 9.00 |
| Total |  | 9 |

**02_08_02** URINARIO MURAL PORCELANA BLANCA (09/10/2007)
2 × 161.02 (170.68 con costes indirectos) = 341.36
Urinario mural de porcelana sanitaria blanca con sifón de acero inoxidable incorporado, sujeto a la pared mediante fijaciones y con sellado perimetral. Incluso manguito de alimentación y tapón de limpieza. Medido unidad instalada.

| Código | Ud | Descripción | Rendimiento | Precio | Importe |
|---|---|---|---|---|---|
| ATC00100 | h | CUADRILLA ALBAÑILERÍA, FORMADA POR OFICIAL 1ª Y PEÓN ESP. | 0.093 | 24.28 | 2.26 |
| TO01900 | h | OF. 1ª FONTANERO | 1.318 | 12.98 | 17.11 |
| SPIFAU400 | u | Urinario mural de porcelana blanca (material; 18/03/2009) | 1 | 118.81 | 118.81 |
| IF78298O | u | SIFÓN VISTO ACERO INOXIDABLE (material; 23/02/2020) | 1 | 20.92 | 20.92 |
| IF17200 | u | JUEGO TORNILLOS FIJACIÓN CROMADOS CAL. MEDIA | 1 | 1.18 | 1.18 |
| WW00300 | u | MATERIAL COMPLEMENTARIO O PZAS. ESPECIALES | 1.5 | 0.36 | 0.54 |
| ABC | u | PEQUEÑO MATERIAL | 1 | 0.2 | 0.20 |
|  |  | Total |  |  | 161.02 |

| Medición | Uds. | Parcial |
|---|---|---|
| Vestuario masculino | 2 | 2.00 |
| Total |  | 2 |

**02_08_03** u BARRA ABATIBLE DISCAPAC EN "U"., ALUMINIO Y NYLON
2 u × 41.15 (43.62 con costes indirectos) = 87.24
Instalación completa de barra para discapacidad abatible colocado en pared, abatible, de aluminio y nylon, de dimensiones totales 796x180 mm, incluso fijaciones de acero inoxidable.. Medida unidades instaladas.

| Código | Ud | Descripción | Rendimiento | Precio | Importe |
|---|---|---|---|---|---|
| TO01500 | h | OF. 1ª CARPINTERÍA | 0.65 | 12.98 | 8.44 |
| DISC890 | u | BARRA ABATIBLE DISC. EN "U", ALUMINIO Y NYLON (material; 23/02/2020) | 1 | 32.71 | 32.71 |
|  |  | Total |  |  | 41.15 |

| Medición | Uds. | Parcial |
|---|---|---|
| S-1 | 2 | 2.00 |
| Total |  | 2 |

**02_08_04** u ASIENTO ABATIBLE DISCAPAC EN "U"., ALUMINIO Y NYLON
2 u × 41.15 (43.62 con costes indirectos) = 87.24
Instalación completa de asiento para discapacidad abatible colocado en pared, abatible, de aluminio y nylon, de dimensiones totales 480x450 mm, incluso fijaciones de acero inoxidable.. Medida unidades instaladas.

| Código | Ud | Descripción | Rendimiento | Precio | Importe |
|---|---|---|---|---|---|
| TO01500 | h | OF. 1ª CARPINTERÍA | 0.65 | 12.98 | 8.44 |
| DISCED | u | ASIENTO ABATIBLE DISC., ALUMINIO Y NYLON (material; 28/02/2020) | 1 | 32.71 | 32.71 |
|  |  | Total |  |  | 41.15 |

| Medición | Uds. | Parcial |
|---|---|---|
| S-1 | 2 | 2.00 |
| Total |  | 2 |

**02_08_05** m2 DUCHA DE COMPACTO DE CUARZO (04/04/2006)
16.49 m2 × 161.37 (171.05 con costes indirectos) = 2820.61
Ducha de compacto de cuarzo, Calidad Media, color Gris con sumidero de acero inoxidable integrado y lámina de PVC imperm. incorporada solapada sobre paredes incluso ayudas de albañilería.Medidas en verdadera magnitud.

| Código | Ud | Descripción | Rendimiento | Precio | Importe |
|---|---|---|---|---|---|
| ATC00100 | h | CUADRILLA ALBAÑILERÍA, FORMADA POR OFICIAL 1ª Y PEÓN ESP. | 0.8 | 24.28 | 19.42 |
| TO01900 | h | OF. 1ª FONTANERO | 0.5 | 12.98 | 6.49 |
| WW00300 | u | MATERIAL COMPLEMENTARIO O PZAS. ESPECIALES | 1 | 0.36 | 0.36 |
| XI00400 | kg | COLA DE CONTACTO (material; 04/04/2006) | 1 | 3.18 | 3.18 |
| XI00200 | kg | ADHESIVO PVC LÍQUIDO (material; 04/04/2006) | 0.2 | 5.55 | 1.11 |
| DUCCUARZ63 | M2 | DUCHA DE COMPACTO DE CUARZO CON SUM. AC. INOX (material; 23/02/2020) | 1 | 130.81 | 130.81 |
|  |  | Total |  |  | 161.37 |

| Medición | Uds. | Largo | Alto | Parcial |
|---|---|---|---|---|
| D-1 | 5 | 1.24 | 0.9 | 5.58 |
| D-2 | 5 | 1.4 | 0.9 | 6.30 |
| D-3 | 2 | 1.98 | 0.96 | 3.80 |
| d-4 | 1 | 0.9 | 0.9 | 0.81 |
| Total |  |  |  | 16.49 |

**02_08_06** U LAVABO MURAL SIN PEDESTAL, ROCA THE GAP, A=60 CMS
3 U × 83.9 (88.93 con costes indirectos) = 266.79
Lavabo mural de porcelana vitrificada SIN PEDESTAL ROCA THE GAP O EQUIVALENTE 60x47 cm, de color blanco con soportes articulados de hierro fundido con topes de goma, rebosadero integral, sifón visto de acero inoxidable y orificios insinuados para grifería, construido según CTE, e instrucciones del fabricante, incluso colocación, sellado y ayudas de albañilería. Medida la cantidad ejecutada.

| Código | Ud | Descripción | Rendimiento | Precio | Importe |
|---|---|---|---|---|---|
| ATC00100 | h | CUADRILLA ALBAÑILERÍA, FORMADA POR OFICIAL 1ª Y PEÓN ESP. | 0.085 | 24.28 | 2.06 |
| TO01900 | h | OF. 1ª FONTANERO | 0.6 | 12.98 | 7.79 |
| IF17300 | u | JUEGO, SOPORTES, HIERRO FUNDIDO (material) | 1 | 13.26 | 13.26 |
| IF19000R | u | LAVABO MURAL SIN PEDESTAL PORC. C. BLANCO ROCA THE GAP (material; 23/02/2020) | 1 | 39.24 | 39.24 |
| IF78298O | u | SIFÓN VISTO ACERO INOXIDABLE | 1 | 20.92 | 20.92 |
| WW00300 | u | MATERIAL COMPLEMENTARIO O PZAS. ESPECIALES | 1.2 | 0.36 | 0.43 |
| WW00400 | u | PEQUEÑO MATERIAL | 1 | 0.2 | 0.20 |
|  |  | Total |  |  | 83.9 |

| Medición | Uds. | Parcial |
|---|---|---|
| L-1 | 3 | 3.00 |
| Total |  | 3 |

**02_08_07** U ENCIMERA SILESTONE 0,52X4,80 M. CON 4 LAVABOS ROCA FORO
2 U × 812.55 (861.3 con costes indirectos) = 1722.60
Encimera en Silestone Blanco Zeus o equivalente de 2 cms con medidas de 4,80x0,52 m. con faja inferior de 14 cms en la que se encastran 4 lavabos circulares para empotrar bajo encimera Roca Foro o equivalente de Diam. 42 cms. Con sifones vistos de acero inoxidable. Totalmente instalada con soportes de acero inoxidable. Medida unidades colocadas.

| Código | Ud | Descripción | Rendimiento | Precio | Importe |
|---|---|---|---|---|---|
| ATC00100 | h | CUADRILLA ALBAÑILERÍA, FORMADA POR OFICIAL 1ª Y PEÓN ESP. | 0.085 | 24.28 | 2.06 |
| TO01900 | h | OF. 1ª FONTANERO | 0.6 | 12.98 | 7.79 |
| IF17900B | u | ENCIMERA SILESTONE BLANCO ZEUS 2 CMS (material; 23/02/2020) | 3.16 | 156.96 | 495.99 |
| FRFGR78 | U | LAVABO ROCA FORO D. 42 CMS (material; 23/02/2020) | 4 | 55.6 | 222.40 |
| IF78298O | u | SIFÓN VISTO ACERO INOXIDABLE | 4 | 20.92 | 83.68 |
| WW00300 | u | MATERIAL COMPLEMENTARIO O PZAS. ESPECIALES | 1.2 | 0.36 | 0.43 |
| ABC | u | PEQUEÑO MATERIAL | 1 | 0.2 | 0.20 |
|  |  | Total |  |  | 812.55 |

| Medición | Uds. | Parcial |
|---|---|---|
| e-1 | 2 | 2.00 |
| Total |  | 2 |

**02_08_08** u TAQUILLA 1800X400X500 MM, FENÓLICO HPL 13 MM, 2 PUERTAS
2 u × 162.15 (171.88 con costes indirectos) = 343.76
Taquilla modular para vestuario, de 400 mm de anchura, 500 mm de profundidad y 1800 mm de altura, de tablero fenólico HPL, color a elegir formada por dos puertas de 900 mm de altura y 13 mm de espesor, laterales, estantes, techo, división y suelo de 10 mm de espesor, y fondo perforado para ventilación de 3 mm de espesor, incluso patas regulables de PVC, cerraduras de resbalón, llaves, placas de numeración, bisagras antivandálicas de acero inoxidable y barras para colgar de aluminio con colgadores antideslizantes de ABS.

| Código | Ud | Descripción | Rendimiento | Precio | Importe |
|---|---|---|---|---|---|
| TO01500 | h | OF. 1ª CARPINTERÍA | 0.4 | 12.98 | 5.19 |
| TQFRFR8 | U | TAQUILLA 1800X400X500 MM, FENOLICO HPL, 13 MM, 2 PUERTAS (material; 23/02/2020) | 1 | 156.96 | 156.96 |
|  |  | Total |  |  | 162.15 |

| Medición | Uds. | Parcial |
|---|---|---|
| t-1 | 2 | 2.00 |
| Total |  | 2 |

**02_08_09** u BANCO 1000X390X420 MM, FENÓLICO HPL 13 MM, 2 PUERTAS
11 u × 76.51 (81.1 con costes indirectos) = 892.10
Banco para vestuario con zapatero, de 1000 mm de longitud, 390 mm de profundidad y 420 mm de altura, formado por asiento de dos listones y zapatero de un listón, de tablero fenólico HPL, color a elegir, de 150x13 mm de sección, fijados a una estructura tubular de acero, de 35x35 mm de sección, pintada con resina de epoxi/poliéster color blanco, incluso accesorios de montaje.

| Código | Ud | Descripción | Rendimiento | Precio | Importe |
|---|---|---|---|---|---|
| TO01500 | h | OF. 1ª CARPINTERÍA | 0.1 | 12.98 | 1.30 |
| TREFGE4 | U | BANCO 1000X390X420 MM, FENOLICO HPL 13 MM (material; 23/02/2020) | 1 | 75.21 | 75.21 |
|  |  | Total |  |  | 76.51 |

| Medición | Uds. | Parcial |
|---|---|---|
| N-1 | 11 | 11.00 |
| Total |  | 11 |

**02_08_10** U ESPEJO ENCASTRADO, 4 mm
10.26 U × 26.64 (28.24 con costes indirectos) = 289.74
Espejo de luna pulida plateada incolora de 4 mm de espesor, colocado con adhesivo sobre enfoscado de cement nivelado , recibido con masilla elastica neutra monocomponente ; construido según CTE e instrucciones del fabricante. Medida la superficie ejecutada.

| Código | Ud | Descripción | Rendimiento | Precio | Importe |
|---|---|---|---|---|---|
| TO01500 | h | OF. 1ª CARPINTERÍA | 0.4 | 12.98 | 5.19 |
| VW03100 | m2 | ESPEJO LUNA PULIDA PLATEADA INCOLORA 4 mm (material; 23/02/2020) | 1 | 19.61 | 19.61 |
| MEHE6 | l | MASILLA NEUTRA MONOCOMPONENTE (maquinaria; 23/02/2020) | 0.1 | 9.16 | 0.92 |
| WW00300 | u | MATERIAL COMPLEMENTARIO O PZAS. ESPECIALES | 2 | 0.36 | 0.72 |
| WW00400 | u | PEQUEÑO MATERIAL | 1 | 0.2 | 0.20 |
|  |  | Total |  |  | 26.64 |

| Medición | Uds. | Largo | Alto | Parcial |
|---|---|---|---|---|
| E-1 | 2 | 4.8 | 0.9 | 8.64 |
| E-2 | 3 | 0.6 | 0.9 | 1.62 |
| Total |  |  |  | 10.26 |

### 02_09 PINTURAS DE VESTUARIOS
Importe: 2286.01

**02_09_01** m2 PINTURA PLÁSTICA LISA SOBRE LADRILLO, YESO O CEMENTO
407.72 m2 × 2.67 (2.83 con costes indirectos) = 1153.85
Pintura plastica lisa sobre paramentos horizontales y verticales de ladrillo, yeso o cemento,formada por: lijado y limpieza del soporte, mano de fondo, plastecido, nueva mano de fondo y dos manos de acabado. Medida la superficie ejecutada.

| Código | Ud | Descripción | Rendimiento | Precio | Importe |
|---|---|---|---|---|---|
| TO01000 | h | OF. 1ª PINTOR | 0.09 | 12.98 | 1.17 |
| PP00100 | kg | PINTURA PLÁSTICA (material) | 0.45 | 1.11 | 0.50 |
| PW00300 | kg | SELLADORA (material) | 0.35 | 2.75 | 0.96 |
| WW00400 | u | PEQUEÑO MATERIAL | 0.2 | 0.2 | 0.04 |
|  |  | Total |  |  | 2.67 |

| Medición | Uds. | Largo | Ancho | Alto | Parcial |
|---|---|---|---|---|---|
| Sobre Yeso |  |  |  |  |  |
| Vestuario Masculino | 1 | 18.5 |  | 0.5 | 9.25 |
|  | 1 | 15.4 |  | 0.2 | 3.08 |
| Pilar | 1 | 1 |  | 2.1 | 2.10 |
| Techo vest. | 1 | 45.82 |  |  | 45.82 |
| Desnivel techo | 1 | 6.8 |  | 0.3 | 2.04 |
| Vestuario femenino | 1 | 19.4 |  | 0.5 | 9.70 |
|  | 1 | 15.4 |  | 0.2 | 3.08 |
| Botiquín/socorristas | 1 | 12.65 |  | 2.3 | 29.10 |
| Vest. socorristas | 1 | 9.3 |  | 0.2 | 1.86 |
| Distribuidor | 1 | 15.83 |  | 2.3 | 36.41 |
| Taquilla-Kiosko | 1 | 12.44 |  | 2.3 | 28.61 |
| Ins. ACs | 1 | 9.27 |  | 2.3 | 21.32 |
| Almacén | 1 | 15.2 |  | 2.3 | 34.96 |
|  | 1 | 10.3 |  | 2 | 20.60 |
| Pilar | 1 | 10.3 |  | 2 | 20.60 |
| Laterales lucern | 2 | 1.43 |  |  | 2.86 |
|  | 1 | 3.7 |  | 0.6 | 2.22 |
| Desnivel techos | 1 | 7.08 |  | 0.3 | 2.12 |
| Techos planos | 1 | 32.24 |  |  | 32.24 |
| Techo lucernario | 1 | 7.38 | 1.16 |  | 8.56 |
| Sobre placas de cartón yeso |  |  |  |  |  |
| Taquilla/Kiosko | 1 | 9.37 |  |  | 9.37 |
| Inst. ACS | 1 | 4.19 |  |  | 4.19 |
| Distribuidor | 1 | 9.42 |  |  | 9.42 |
| Botiqúin/socorrista | 1 | 9.81 |  |  | 9.81 |
| Sobre placas de cartón yeso hidrófugo |  |  |  |  |  |
| Vestuario Femenino | 1 | 49.74 |  |  | 49.74 |
| Tabica | 1 | 6.8 |  | 0.3 | 2.04 |
| Entrada Vest. Femeni | 1 | 1.3 |  |  | 1.30 |
| Vestuario Socorrista | 1 | 5.32 |  |  | 5.32 |
| Total |  |  |  |  | 407.72 |

**02_09_02** m2 PINTURA AL SILICATO ESPECIAL MONOCAPA BLANCO/COLOR RAL
283.75 m2 × 3.76 (3.99 con costes indirectos) = 1132.16
Pintura al silicato sobre paramentos verticales y horizontales de mortero monocapa blanco/color RAL, formada por: limpieza del soporte, mano de fondo y mano de acabado. Medida la superficie ejecutada.

| Código | Ud | Descripción | Rendimiento | Precio | Importe |
|---|---|---|---|---|---|
| TO01000 | h | OF. 1ª PINTOR | 0.25 | 12.98 | 3.25 |
| PS00100 | kg | PINTURA AL SILICATO (material) | 0.5 | 1.02 | 0.51 |
|  |  | Total |  |  | 3.76 |

| Medición | Uds. | Largo | Ancho | Alto | Parcial |
|---|---|---|---|---|---|
| Sobre Monocapa |  |  |  |  |  |
| Fachada Sur |  |  |  |  |  |
|  | 1 | 5.95 | 3.35 |  | 19.93 |
|  | 1 | 6.67 | 4 |  | 26.68 |
|  | 1 | 7.9 | 0.2 |  | 1.58 |
|  | 1 | 4.8 | 0.2 |  | 0.96 |
|  | 1 | 0.23 |  |  | 0.23 |
| Fachada Norte |  |  |  |  |  |
|  | 1 | 4.32 | 3.38 |  | 14.60 |
|  | 1 | 1.7 | 0.7 |  | 1.19 |
|  | 1 | 1.7 | 1.22 |  | 2.07 |
|  | 1 | 4.92 | 4 |  | 19.68 |
|  | 1 | 7.9 | 0.2 |  | 1.58 |
|  | 1 | 8.5 | 2.5 |  | 21.25 |
|  | 1 | 3.05 | 2.3 |  | 7.02 |
| Fachada Este | 1 | 9.19 | 3.05 |  | 28.03 |
|  | 1 | 7.72 | 2.55 |  | 19.69 |
| Fachada Oeste | 1 | 16.91 | 3 |  | 50.73 |
|  | 2 | 7.47 | 1.16 |  | 17.33 |
|  | 2 | 1 | 2.3 |  | 4.60 |
|  | 1 | 1 |  |  | 1.00 |
| Interior Cubierta | 1 | 28.65 | 0.4 |  | 11.46 |
|  | 1 | 3.75 | 0.75 |  | 2.81 |
|  | 1 | 3.94 | 0.8 |  | 3.15 |
|  | 1 | 3.94 | 0.85 |  | 3.35 |
| Cornisa lateral a cubierta | 1 | 17.14 | 0.6 |  | 10.28 |
| Cubierta lucernario | 2 | 1.45 |  |  | 2.90 |
|  | 1 | 6.9 |  |  | 6.90 |
|  | 1 | 4.25 | 0.4 |  | 1.70 |
|  | 1 | 2.4 | 0.4 | 1.16 | 1.11 |
| Saliente cumbrera | 1 | 4.85 | 0.4 |  | 1.94 |
| Total |  |  |  |  | 283.75 |

### 02_10 SANEAMIENTO Y VENTILACIÓN DE VESTUARIOS (09/10/2007)
Importe: 2814.42

**02_10_01** U ARQUETA DE REGISTRO 40x40 CM, TAPA PARA FORRAR
2 U × 87.81 (93.08 con costes indirectos) = 186.16
Arqueta de paso de 40X40 cm de profundidad variable (media de un metro) para abastecimiento y saneamiento, formada por: solera de hormigón HM-20 de 15 cm de espesor con formación de pendientes, fábrica de ladrillo perforado de 1/2 pie,enfoscada y bruñida por el interior, tapa para forrar B.125 con cerco de perfil laminado L 50.5 y conexión de tubos de entrada y salida, incluso excavación y relleno. Medida la cantidad ejecutada.

| Código | Ud | Descripción | Rendimiento | Precio | Importe |
|---|---|---|---|---|---|
| ATC00100 | h | CUADRILLA ALBAÑILERÍA, FORMADA POR OFICIAL 1ª Y PEÓN ESP. | 1.56 | 24.28 | 37.88 |
| TP00100 | h | PEÓN ESPECIAL | 1.5 | 11.3 | 16.95 |
| AGM00500 | m3 | MORTERO DE CEMENTO M5 (1:6) CEM II/A-L 32,5 N | 0.06 | 34.59 | 2.08 |
| CH04120 | m3 | HORMIGÓN HM-20/P/40/I, SUMINISTRADO | 0.08 | 35.61 | 2.85 |
| FL01300 | mu | LADRILLO CERÁM. PERF. TALADRO PEQUEÑO REVESTIR 24x11,5x5 cm | 0.14 | 48.35 | 6.77 |
| SA00700B3 | m2 | TAPA PARA FORRAR b-125 40X40 CON CERCO | 1 | 20.92 | 20.92 |
| WW00300 | u | MATERIAL COMPLEMENTARIO O PZAS. ESPECIALES | 1 | 0.36 | 0.36 |
|  |  | Total |  |  | 87.81 |

| Medición | Uds. | Parcial |
|---|---|---|
| Saneamiento fecales | 2 | 2.00 |
| Total |  | 2 |

**02_10_02** m CANALIZACIÓN DE PVC CON TUBERÍA REFORZADA DE 300 mm, enterrada
1.7 m × 23.38 (24.78 con costes indirectos) = 42.13
Canalización enterrada de PVC con tubería reforzada SN4 teja de 300 mm de diámetro, incluso formación de pendientes con puntos de hormigón, envoltura de arena con un espesor de 15 cm y p.p. de piezas especiales y adhesivos. Incluso compactado de zanja terminada.Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| CH04120 | m3 | HORMIGÓN HM-20/P/40/I, SUMINISTRADO | 0.006 | 35.61 | 0.21 |
| UA01600 | m | TUBERÍA PVC SN4 DIÁM. 300 mm TEJA | 1.01 | 13.07 | 13.20 |
| WW00400 | u | PEQUEÑO MATERIAL | 1 | 0.2 | 0.20 |
|  |  | Total |  |  | 23.38 |

| Medición | Uds. | Largo | Parcial |
|---|---|---|---|
| Conexión arqueta existente | 1 | 1.7 | 1.70 |
| Total |  |  | 1.7 |

**02_10_03** m CANALIZACIÓN DE PVC CON TUBERÍA REFORZADA DE 250 mm, enterrada
18.5 m × 16.92 (17.94 con costes indirectos) = 331.89
Canalización enterrada de PVC con tubería reforzada SN4 teja de 250 mm de diámetro, incluso formación de pendientes con puntos de hormigón, envoltura de arena con un espesor de 15 cm y p.p. de piezas especiales y adhesivos. Incluso compactado de zanja terminada.Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| CH04120 | m3 | HORMIGÓN HM-20/P/40/I, SUMINISTRADO | 0.006 | 35.61 | 0.21 |
| UA016268 | m | TUBERÍA PVC SN4 DIÁM. 250 mm TEJA (material; 24/02/2020) | 1.01 | 6.67 | 6.74 |
| WW00400 | u | PEQUEÑO MATERIAL | 1 | 0.2 | 0.20 |
|  |  | Total |  |  | 16.92 |

| Medición | Uds. | Largo | Parcial |
|---|---|---|---|
| Fecales | 1 | 18.5 | 18.50 |
| Total |  |  | 18.5 |

**02_10_04** m CANALIZACIÓN DE PVC CON TUBERÍA REFORZADA DE 200 mm, enterrada
18.2 m × 13.75 (14.58 con costes indirectos) = 265.36
Canalización enterrada de PVC con tubería reforzada SN4 teja de 250 mm de diámetro, incluso formación de pendientes con puntos de hormigón, envoltura de arena con un espesor de 15 cm y p.p. de piezas especiales y adhesivos. Incluso compactado de zanja terminada.Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| UA01500 | m | TUBERÍA PVC SN4 DIÁM. 200 mm TEJA | 1.01 | 3.53 | 3.57 |
| CH04120 | m3 | HORMIGÓN HM-20/P/40/I, SUMINISTRADO | 0.006 | 35.61 | 0.21 |
| WW00400 | u | PEQUEÑO MATERIAL | 1 | 0.2 | 0.20 |
|  |  | Total |  |  | 13.75 |

| Medición | Uds. | Largo | Parcial |
|---|---|---|---|
| Fecales | 1 | 18.2 | 18.20 |
| Total |  |  | 18.2 |

**02_10_05** M COLECTOR ENTERRADO TUBERIA PRES. PVC. DIAM.110 mm.
57 M × 6.16 (6.53 con costes indirectos) = 372.21
Colector enterrado de tubería presión de PVC 4 kg/cm2, de 110 mm de diámetro nominal, incluso p.p. de cinta de señalización, apisonado, piezas especiales, excavación entierras y relleno; construido según CTE. Medido entre ejes .

| Código | Ud | Descripción | Rendimiento | Precio | Importe |
|---|---|---|---|---|---|
| TP00100 | h | PEÓN ESPECIAL | 0.1 | 11.3 | 1.13 |
| TO01900 | h | OF. 1ª FONTANERO | 0.1 | 12.98 | 1.30 |
| PLANETAS00034 | m | TUBO PVC DIÁM. 110 mm 4 kg/cm2 (material; 15/05/2018) | 1.01 | 3.14 | 3.17 |
| WW00300 | u | MATERIAL COMPLEMENTARIO O PZAS. ESPECIALES | 1 | 0.36 | 0.36 |
| WW00400 | u | PEQUEÑO MATERIAL | 1 | 0.2 | 0.20 |
|  |  | Total |  |  | 6.16 |

| Medición | Uds. | Largo | Parcial |
|---|---|---|---|
| Pluviales | 1 | 3.2 | 3.20 |
| Fecales |  |  |  |
|  | 1 | 3.5 | 3.50 |
|  | 1 | 4.7 | 4.70 |
|  | 1 | 8.8 | 8.80 |
|  | 1 | 5.2 | 5.20 |
|  | 1 | 5.6 | 5.60 |
|  | 1 | 6.2 | 6.20 |
|  | 1 | 5.7 | 5.70 |
|  | 1 | 3.5 | 3.50 |
|  | 1 | 5 | 5.00 |
|  | 1 | 5.6 | 5.60 |
| Total |  |  | 57 |

**02_10_06** m BAJANTE DE PVC REFORZADO, DIÁM. 110 mm (19/08/2012)
3.2 m × 7.84 (8.31 con costes indirectos) = 26.59
Bajante de PVC reforzado, de 110 mm de diámetro nominal, incluso sellado de uniones, paso de forjados, abrazaderas y p.p. de piezas especiales; construido según CTE. Medida la longitud terminada.

| Código | Ud | Descripción | Rendimiento | Precio | Importe |
|---|---|---|---|---|---|
| ATC00100 | h | CUADRILLA ALBAÑILERÍA, FORMADA POR OFICIAL 1ª Y PEÓN ESP. | 0.15 | 24.28 | 3.64 |
| MNOSB00900 | m | BAJANTE PVC DIÁM. 110 mm (material; 19/08/2012) | 1.01 | 2.36 | 2.38 |
| WW00300 | u | MATERIAL COMPLEMENTARIO O PZAS. ESPECIALES | 4.5 | 0.36 | 1.62 |
| ABC | u | PEQUEÑO MATERIAL | 1 | 0.2 | 0.20 |
|  |  | Total |  |  | 7.84 |

| Medición | Uds. | Largo | Parcial |
|---|---|---|---|
| Pluviales | 1 | 3.2 | 3.20 |
| Total |  |  | 3.2 |

**02_10_07** m COLECTOR ENTERRADO TUBERIA PRES. PVC DIAM 40 mm (17/08/2013)
100.44 m × 4.08 (4.32 con costes indirectos) = 433.90
Colector enterrado de tubería presión de PVC 4 kg/cm2, de 40 mm de diámetro nominal, colocado sobre lecho de arena de 10 cm de espesor, incluso p.p. de cinta de señalización, apisonado, piezas especiales, excavación entierras y relleno; construido según CTE. Medido entre ejes de arquetas.

| Código | Ud | Descripción | Rendimiento | Precio | Importe |
|---|---|---|---|---|---|
| TP00100 | h | PEÓN ESPECIAL | 0.1 | 11.3 | 1.13 |
| TO01900 | h | OF. 1ª FONTANERO | 0.1 | 12.98 | 1.30 |
| LLINC00000194 | m | TUBO pvc DIAM 40 mm 4 Kg/cm2 (material; 17/08/2013) | 1.01 | 0.83 | 0.84 |
| MR00200 | h | PISÓN MECÁNICO MANUAL | 0.137 | 1.97 | 0.27 |
| AA00300 | m3 | ARENA GRUESA | 0.04 | 6.58 | 0.26 |
| WW00300 | u | MATERIAL COMPLEMENTARIO O PZAS. ESPECIALES | 0.5 | 0.36 | 0.18 |
| WW00400 | u | PEQUEÑO MATERIAL | 0.5 | 0.2 | 0.10 |
|  |  | Total |  |  | 4.08 |

| Medición | Uds. | Largo | Parcial |
|---|---|---|---|
| Fecales |  |  |  |
|  | 1 | 6.5 | 6.50 |
|  | 1 | 4.6 | 4.60 |
|  | 1 | 8.9 | 8.90 |
|  | 1 | 7.5 | 7.50 |
|  | 1 | 5.8 | 5.80 |
|  | 2 | 1.8 | 3.60 |
|  | 2 | 2.4 | 4.80 |
|  | 2 | 3.8 | 7.60 |
|  | 2 | 4.8 | 9.60 |
|  | 1 | 2.7 | 2.70 |
|  | 1 | 4.2 | 4.20 |
|  | 1 | 5 | 5.00 |
|  | 1 | 1.2 | 1.20 |
|  | 1 | 2.24 | 2.24 |
|  | 1 | 8.8 | 8.80 |
|  | 1 | 7.8 | 7.80 |
|  | 1 | 6.2 | 6.20 |
|  | 1 | 1.2 | 1.20 |
|  | 1 | 2.2 | 2.20 |
| Total |  |  | 100.44 |

**02_10_08** u DESAGÜE DE INODORO VERTEDERO CON MANGUETÓN PVC 113 mm (09/10/2007)
7 u × 21.47 (22.76 con costes indirectos) = 159.32
Desagüe de inodoro o vertedero formado por manguetón de PVC de 113 mm de diámetro exterior y 3 mm de espesor, incluso conexiones, contratubo, uniones con piezas especiales, pequeño material y ayudas de albañilería. Medida la unidad ejecutada.

| Código | Ud | Descripción | Rendimiento | Precio | Importe |
|---|---|---|---|---|---|
| ATC00100 | h | CUADRILLA ALBAÑILERÍA, FORMADA POR OFICIAL 1ª Y PEÓN ESP. | 0.25 | 24.28 | 6.07 |
| TO01900 | h | OF. 1ª FONTANERO | 0.35 | 12.98 | 4.54 |
| IF22700 | m | MANGUETÓN PVC DIÁM. 113 mm (material; 09/10/2007) | 1 | 8.5 | 8.50 |
| WW00300 | u | MATERIAL COMPLEMENTARIO O PZAS. ESPECIALES | 6 | 0.36 | 2.16 |
| WW00400 | u | PEQUEÑO MATERIAL | 1 | 0.2 | 0.20 |
|  |  | Total |  |  | 21.47 |

| Medición | Uds. | Parcial |
|---|---|---|
| Inodoros | 7 | 7.00 |
| Total |  | 7 |

**02_10_09** u DESAGÜE LAVABO/FREGADERO/DUCHA CON SIFÓN IND. CON PVC 40 mm (09/10/2007)
25 u × 14.09 (14.94 con costes indirectos) = 373.50
Desagüe de lavabo de un seno con sifón individual formado por tubo y sifón de PVC de 35 mm de diámetro exterior, instalado desde la válvula hasta el manguetón o canalización de derivación, incluso conexiones, contratubo, uniones con piezas especiales, pequeño material y ayudas de albañilería. Medida la unidad ejecutada.

| Código | Ud | Descripción | Rendimiento | Precio | Importe |
|---|---|---|---|---|---|
| ATC00100 | h | CUADRILLA ALBAÑILERÍA, FORMADA POR OFICIAL 1ª Y PEÓN ESP. | 0.22 | 24.28 | 5.34 |
| TO01900 | h | OF. 1ª FONTANERO | 0.494 | 12.98 | 6.41 |
| IF25000 | u | SIFÓN BOTELLA INDIVIDUAL DIÁM. 40 mm (material; 09/10/2007) | 1 | 0.6 | 0.60 |
| IF29000 | m | TUBO PVC DIÁM. 40 mm (material; 09/10/2007) | 1.818 | 0.49 | 0.89 |
| WW00300 | u | MATERIAL COMPLEMENTARIO O PZAS. ESPECIALES | 1.8 | 0.36 | 0.65 |
| WW00400 | u | PEQUEÑO MATERIAL | 1 | 0.2 | 0.20 |
|  |  | Total |  |  | 14.09 |

| Medición | Uds. | Parcial |
|---|---|---|
| Desagües D. 40 | 25 | 25.00 |
| Total |  | 25 |

**02_10_10** u SUMIDERO SIFÓNICO ACERO INOX SALIDA DE DIÁM. 40 MM
1 u × 19.67 (20.85 con costes indirectos) = 20.85
Sumidero sifonico de PVC con salida de 40 de diametro, con rejilla plana de acero inoxidable, incluso pequeño material de recibido y colocacion.; construido segun CTE DB HS-5: medida la unidad terminada.

| Código | Ud | Descripción | Rendimiento | Precio | Importe |
|---|---|---|---|---|---|
| WW00400 | u | PEQUEÑO MATERIAL | 1 | 0.2 | 0.20 |
| ATC00100 | h | CUADRILLA ALBAÑILERÍA, FORMADA POR OFICIAL 1ª Y PEÓN ESP. | 0.25 | 24.28 | 6.07 |
| SS00300 | u | SUMIDERO SIFÓNICO PVC DIÁM. 40 MM Y TAPA DE AC. INOXIDABLE (material; 24/02/2020) | 1 | 13.4 | 13.40 |
|  |  | Total |  |  | 19.67 |

| Medición | Uds. | Parcial |
|---|---|---|
| Inst. ACS | 1 | 1.00 |
| Total |  | 1 |

**02_10_11** u CANALETA HORIZONTAL DRENAJE CON TAPA DE ACERO GALV. A=120 MM
1 u × 16.52 (17.51 con costes indirectos) = 17.51
Colocación de canaleta prefabricada de drenaje para uso público del de Hormigón Polímero tipo ULMA, modelo EUROKIT o equivalente, ancho exterior 120mm, ancho interior 98mm y altura exterior 85mm, para recogida de aguas pluviales, en módulos de 1 ML de longitud, sistema de fijación por presión o click. , con refuerzo lateral de acero galvanizado, con rejilla pasarela de acero galvanizado clase A-15 (Uso peatonal). Totalmente instalada y conectada a red de saneamiento de pluviales. Medida en metros lineales ejecutadas.

| Código | Ud | Descripción | Rendimiento | Precio | Importe |
|---|---|---|---|---|---|
| ATC00100 | h | CUADRILLA ALBAÑILERÍA, FORMADA POR OFICIAL 1ª Y PEÓN ESP. | 0.25 | 24.28 | 6.07 |
| TREO4002 | u | CANALETA HORIZONTAL DE DRENAJE ULMA EUROKIT | 1.05 | 8.17 | 8.58 |
| CH04020 | m3 | HORMIGÓN HM-20/B/20/I, SUMINISTRADO | 0.04 | 37.04 | 1.48 |
| RIEH870 | U | PEQUEÑO MATERIAL | 1.5 | 0.26 | 0.39 |
|  |  | Total |  |  | 16.52 |

| Medición | Uds. | Largo | Parcial |
|---|---|---|---|
| Pluviales Cubierta | 1 | 1 | 1.00 |
| Total |  |  | 1 |

**02_10_12** m COLECTOR COLGADO/EMP. DE PVC DIÁM. 150 mm, VENT.
1 m × 17.53 (18.58 con costes indirectos) = 18.58
Colector colgado/empotrado de PVC, presión 4 kg/cm2 para ventilación, de 150 mm de diámetro nominal, incluso p.p. de piezas especiales, abrazaderas, contratubo, pequeño material y ayudas de albañilería; construido según CTE. Medida la longitud ejecutada.

| Código | Ud | Descripción | Rendimiento | Precio | Importe |
|---|---|---|---|---|---|
| TO01900 | h | OF. 1ª FONTANERO | 0.8 | 12.98 | 10.38 |
| TO02100 | h | OFICIAL 1ª | 0.25 | 11.97 | 2.99 |
| SC00800 | m | TUBO PVC DIÁM. 150 mm 4 kg/cm2 (material) | 1.01 | 2.3 | 2.32 |
| WW00300 | u | MATERIAL COMPLEMENTARIO O PZAS. ESPECIALES | 4 | 0.36 | 1.44 |
| WW00400 | u | PEQUEÑO MATERIAL | 2 | 0.2 | 0.40 |
|  |  | Total |  |  | 17.53 |

| Medición | Uds. | Parcial |
|---|---|---|
| Ventilacion | 1 | 1.00 |
| Total |  | 1 |

**02_10_13** m COLECTOR COLGADO/EMPOT DE PVC DIÁM. 125 mm, VENT
2.8 m × 14.34 (15.2 con costes indirectos) = 42.56
Colector colgado/empotrado de PVC, presión 4 kg/cm2 para ventilación, de 125 mm de diámetro nominal, incluso p.p. de piezas especiales, abrazaderas, contratubo,pequeño material y ayudas de albañilería; construido según CTE. Medida la longitud ejecutada.

| Código | Ud | Descripción | Rendimiento | Precio | Importe |
|---|---|---|---|---|---|
| TO01900 | h | OF. 1ª FONTANERO | 0.6 | 12.98 | 7.79 |
| TO02100 | h | OFICIAL 1ª | 0.25 | 11.97 | 2.99 |
| SC00600 | m | TUBO PVC DIÁM. 125 mm 4 kg/cm2 | 1.01 | 1.7 | 1.72 |
| WW00300 | u | MATERIAL COMPLEMENTARIO O PZAS. ESPECIALES | 4 | 0.36 | 1.44 |
| WW00400 | u | PEQUEÑO MATERIAL | 2 | 0.2 | 0.40 |
|  |  | Total |  |  | 14.34 |

| Medición | Uds. | Largo | Parcial |
|---|---|---|---|
| Ventilación | 1 | 2.8 | 2.80 |
| Total |  |  | 2.8 |

**02_10_14** m COLECTOR COLGADO/EMPOTRADO DE PVC DIÁM. 110 mm, VENT.
7.15 m × 13.92 (14.76 con costes indirectos) = 105.53
Colector colgado/empotrado de PVC, presión 4 kg/cm2 para ventilación, de 110 mm de diámetro nominal, incluso p.p. de piezas especiales, abrazaderas, contratubo, pequeño material y ayudas de albañilería; construido según CTE. Medida la longitud ejecutada.

| Código | Ud | Descripción | Rendimiento | Precio | Importe |
|---|---|---|---|---|---|
| TO01900 | h | OF. 1ª FONTANERO | 0.6 | 12.98 | 7.79 |
| TO02100 | h | OFICIAL 1ª | 0.25 | 11.97 | 2.99 |
| SC00500 | m | TUBO PVC DIÁM. 110 mm 4 kg/cm2 (material) | 1.01 | 1.29 | 1.30 |
| WW00300 | u | MATERIAL COMPLEMENTARIO O PZAS. ESPECIALES | 4 | 0.36 | 1.44 |
| WW00400 | u | PEQUEÑO MATERIAL | 2 | 0.2 | 0.40 |
|  |  | Total |  |  | 13.92 |

| Medición | Uds. | Largo | Parcial |
|---|---|---|---|
| Ventilación | 1 | 1.6 | 1.60 |
|  | 1 | 0.9 | 0.90 |
|  | 2 | 0.8 | 1.60 |
|  | 7 | 0.4 | 2.80 |
|  | 1 | 0.25 | 0.25 |
| Total |  |  | 7.15 |

**02_10_15** U EXTRACTOR CUBIERTA HELICOCENTRIFUGO, S&P TH-500/150 ECOWATT (25/10/2008)
1 U × 284.27 (301.33 con costes indirectos) = 301.33
Montaje e instalación completa de ventilador de cubierta helicocentrico S&P TH-500/150 Ecowatt o equivalente, IP 54, 470m3/h de caudal, conectada a tubo de D. 150. Medida unidades instaladas

| Código | Ud | Descripción | Rendimiento | Precio | Importe |
|---|---|---|---|---|---|
| ATC00400 | Hr | CUA.FOR.POR OFI. 1ª INST. Y AYUDANTE ESP. | 0.4 | 21.99 | 8.80 |
| VENT98474 | U | VENT. CUBIERTA HELICONCETRIFUGO, S&P TH-500/150 ECOWATT (material; 24/02/2020) | 1 | 274.69 | 274.69 |
| WW00400 | u | PEQUEÑO MATERIAL | 1 | 0.2 | 0.20 |
| WW00300 | u | MATERIAL COMPLEMENTARIO O PZAS. ESPECIALES | 1.6 | 0.36 | 0.58 |
|  |  | Total |  |  | 284.27 |

| Medición | Uds. | Parcial |
|---|---|---|
| Edif. Vestuarios | 1 | 1.00 |
| Total |  | 1 |

**02_10_16** U REJILLA CIRCULAR DE PÁSTICO D. 125 MM CON MOSQUITERA (24/02/2020)
2 U × 9.32 (9.88 con costes indirectos) = 19.76
Rejilla circular de plástico D.125 mm empotrado con malla antimosquitos. Totalmente instalada

| Código | Ud | Descripción | Rendimiento | Precio | Importe |
|---|---|---|---|---|---|
| TO02100 | h | OFICIAL 1ª | 0.15 | 11.97 | 1.80 |
| AMP0000000022 | u | REJILLAS DE PLÁSTICO. DIAM. 125 MM CON M. ANTISQUITOS (material; 24/02/2020) | 1 | 7.52 | 7.52 |
|  |  | Total |  |  | 9.32 |

| Medición | Uds. | Parcial |
|---|---|---|
| Ventilación | 2 | 2.00 |
| Total |  | 2 |

**02_10_17** U REJILLA CIRCULAR DE PÁSTICO D. 125 MM CON MOSQUITERA (24/02/2020)
17 U × 5.4 (5.72 con costes indirectos) = 97.24
Rejilla circular de plástico D.110 mm empotrado con malla antimosquitos. Totalmente instalada

| Código | Ud | Descripción | Rendimiento | Precio | Importe |
|---|---|---|---|---|---|
| TO02100 | h | OFICIAL 1ª | 0.15 | 11.97 | 1.80 |
| AMP804276 | U | REJILLAS DE PLÁSTICO. DIAM. 110 MM CON M. ANTISQUITOS (material; 24/02/2020) | 1 | 3.6 | 3.60 |
|  |  | Total |  |  | 5.4 |

| Medición | Uds. | Parcial |
|---|---|---|
| ventilacion | 17 | 17.00 |
| Total |  | 17 |

### 02_11 FONTANERÍA Y ACS DE VESTUARIOS (09/10/2007)
Importe: 8786.17

**02_11_01** m TUBERÍA POLIETILENO D. 63 mm, PE-100, 16 atm, ENTERRADA
46.8 m × 3.97 (4.21 con costes indirectos) = 197.03
Conducción de polietileno de alta densidad diámetro tubo de polietileno PE 100, enterrada, de color negro con bandas azules, de 63 mm de diámetro exterior y 5,8 mm de espesor, SDR11, PN=16 atm apta para uso alimentario, incluso p.p. de piezas especiales y accesorios ,de soldadura a tope de juntas y prueba en zanja a presión normalizada. Totalmente instalada y comprobada. Medida la longitud ejecutada.

| Código | Ud | Descripción | Rendimiento | Precio | Importe |
|---|---|---|---|---|---|
| TO01900 | h | OF. 1ª FONTANERO | 0.06 | 12.98 | 0.78 |
| TP00100 | h | PEÓN ESPECIAL | 0.06 | 11.3 | 0.68 |
| US1013063 | m | TUBO POLIETILENO DIÁM. 63 mm PE100, 16 atm | 1.1 | 2.1 | 2.31 |
| WW00400 | u | PEQUEÑO MATERIAL | 1 | 0.2 | 0.20 |
|  |  | Total |  |  | 3.97 |

| Medición | Uds. | Largo | Parcial |
|---|---|---|---|
| Abastecimimiento D. 63 mm |  |  |  |
| Desde arqueta hacia piscina hasta pasado vestuarios | 1 | 46.8 | 46.80 |
| Total |  |  | 46.8 |

**02_01_02_** U ARQUETA DE REGISTRO 40x40 CM, TAPA PARA FORRAR
1 U × 87.81 (93.08 con costes indirectos) = 93.08
Arqueta de paso de 40X40 cm de profundidad variable (media de un metro) para abastecimiento y saneamiento, formada por: solera de hormigón HM-20 de 15 cm de espesor con formación de pendientes, fábrica de ladrillo perforado de 1/2 pie,enfoscada y bruñida por el interior, tapa para forrar B.125 con cerco de perfil laminado L 50.5 y conexión de tubos de entrada y salida, incluso excavación y relleno. Medida la cantidad ejecutada.

| Código | Ud | Descripción | Rendimiento | Precio | Importe |
|---|---|---|---|---|---|
| ATC00100 | h | CUADRILLA ALBAÑILERÍA, FORMADA POR OFICIAL 1ª Y PEÓN ESP. | 1.56 | 24.28 | 37.88 |
| TP00100 | h | PEÓN ESPECIAL | 1.5 | 11.3 | 16.95 |
| AGM00500 | m3 | MORTERO DE CEMENTO M5 (1:6) CEM II/A-L 32,5 N | 0.06 | 34.59 | 2.08 |
| CH04120 | m3 | HORMIGÓN HM-20/P/40/I, SUMINISTRADO | 0.08 | 35.61 | 2.85 |
| FL01300 | mu | LADRILLO CERÁM. PERF. TALADRO PEQUEÑO REVESTIR 24x11,5x5 cm | 0.14 | 48.35 | 6.77 |
| SA00700B3 | m2 | TAPA PARA FORRAR b-125 40X40 CON CERCO | 1 | 20.92 | 20.92 |
| WW00300 | u | MATERIAL COMPLEMENTARIO O PZAS. ESPECIALES | 1 | 0.36 | 0.36 |
|  |  | Total |  |  | 87.81 |

| Medición | Uds. | Parcial |
|---|---|---|
| Abastecimiento | 1 | 1.00 |
| Total |  | 1 |

**02_11_03** m CANALIZACION PP-R, 40 mm, EMPOTRADA/COLGADA
11.1 m × 6.25 (6.63 con costes indirectos) = 73.59
Canalización de PP-R, Polipropileno Copolímero Ramdom, de 40 mm de diámetro exterior y 6,7 mm de espesor, apto uso alimentario, PN 20 y resistente al agua caliente sanitaria, incluso p.p. de enfundado de protección, piezas especiales, pequeño material y ayudas de albañilería; instalada según CTE. Medida la longitud ejecutada.

| Código | Ud | Descripción | Rendimiento | Precio | Importe |
|---|---|---|---|---|---|
| ATC00200 | h | CUADRILLA ALBAÑILERIA, FORMADA POR OFICIAL 2¦ Y PEON ESP. (mano de obra; 27/01/2020) | 0.03 | 26.3 | 0.79 |
| TO01900 | h | OF. 1ª FONTANERO | 0.06 | 12.98 | 0.78 |
| IF9486 | m | TUBO PP-R, 40 mm (material; 24/02/2020) | 1.1 | 4.11 | 4.52 |
| WW00300 | u | MATERIAL COMPLEMENTARIO O PZAS. ESPECIALES | 0.4 | 0.36 | 0.14 |
| WW00400 | u | PEQUEÑO MATERIAL | 0.1 | 0.2 | 0.02 |
|  |  | Total |  |  | 6.25 |

| Medición | Uds. | Largo | Parcial |
|---|---|---|---|
| Agua Fría |  |  |  |
|  | 1 | 9.3 | 9.30 |
|  | 1 | 1.8 | 1.80 |
| ACS |  |  |  |
| Total |  |  | 11.1 |

**02_11_04** m CANALIZACION PP-R, 32 mm, EMPOTRADA/COLGADA
97.95 m × 4.61 (4.89 con costes indirectos) = 478.98
Canalización de PP-R, Polipropileno Copolímero Ramdom, de 32 mm de diámetro exterior y 5,4 mm de espesor, apto uso alimentario, PN 20 y resistente al agua caliente sanitaria, incluso p.p. de enfundado de protección, piezas especiales, pequeño material y ayudas de albañilería; instalada según CTE. Medida la longitud ejecutada.

| Código | Ud | Descripción | Rendimiento | Precio | Importe |
|---|---|---|---|---|---|
| ATC00200 | h | CUADRILLA ALBAÑILERIA, FORMADA POR OFICIAL 2¦ Y PEON ESP. | 0.03 | 26.3 | 0.79 |
| TO01900 | h | OF. 1ª FONTANERO | 0.06 | 12.98 | 0.78 |
| IF9587 | m | TUBO PP-R 32 mm (material; 24/02/2020) | 1.1 | 2.62 | 2.88 |
| WW00300 | u | MATERIAL COMPLEMENTARIO O PZAS. ESPECIALES | 0.4 | 0.36 | 0.14 |
| WW00400 | u | PEQUEÑO MATERIAL | 0.1 | 0.2 | 0.02 |
|  |  | Total |  |  | 4.61 |

| Medición | Uds. | Largo | Parcial |
|---|---|---|---|
| Agua fría | 2 | 14.8 | 29.60 |
|  | 1 | 15.65 | 15.65 |
| ACS | 2 | 18.1 | 36.20 |
|  | 1 | 16.5 | 16.50 |
| Total |  |  | 97.95 |

**02_11_05** m CANALIZACIÓN PP-R, 25 mm, EMPOTRADA/COLGADA
50.8 m × 3.19 (3.38 con costes indirectos) = 171.70
Canalización de PP-R, Polipropileno Copolímero Ramdom, de 25 mm de diámetro exterior y 2,30 mm de espesor, apto uso alimentario, PN 20 y resistente al agua caliente sanitaria, incluso p.p. de enfundado de protección, piezas especiales, pequeño material y ayudas de albañilería; instalada según CTE. Medida la longitud ejecutada

| Código | Ud | Descripción | Rendimiento | Precio | Importe |
|---|---|---|---|---|---|
| ATC00200 | h | CUADRILLA ALBAÑILERIA, FORMADA POR OFICIAL 2¦ Y PEON ESP. | 0.02 | 26.3 | 0.53 |
| TO01900 | h | OF. 1ª FONTANERO | 0.05 | 12.98 | 0.65 |
| IF92991 | m | TUBO PP-R 25 mm (material; 24/02/2020) | 1.01 | 1.54 | 1.56 |
| WW00300 | u | MATERIAL COMPLEMENTARIO O PZAS. ESPECIALES | 0.85 | 0.36 | 0.31 |
| WW00400 | u | PEQUEÑO MATERIAL | 0.7 | 0.2 | 0.14 |
|  |  | Total |  |  | 3.19 |

| Medición | Uds. | Largo | Parcial |
|---|---|---|---|
| Agua Fria | 2 | 9.4 | 18.80 |
|  | 2 | 6.6 | 13.20 |
| ACS | 2 | 9.4 | 18.80 |
| Total |  |  | 50.8 |

**02_11_06** m CANALIZACIÓN PP-R, 20 mm EMPOTRADA/COLGADA (17/01/2008)
28 m × 4.25 (4.51 con costes indirectos) = 126.28
Canalización de PP-R, Polipropileno Copolímero Ramdom, de 20 mm de diámetro exterior y 1,90 mm de espesor, apto uso alimentario, PN 20 y resistente al agua caliente sanitaria, incluso p.p. de enfundado de protección, piezas especiales, pequeño material y ayudas de albañilería; instalada según CTE. Medida la longitud ejecutada

| Código | Ud | Descripción | Rendimiento | Precio | Importe |
|---|---|---|---|---|---|
| ATC00200 | h | CUADRILLA ALBAÑILERIA, FORMADA POR OFICIAL 2¦ Y PEON ESP. | 0.033 | 26.3 | 0.87 |
| TO01900 | h | OF. 1ª FONTANERO | 0.209 | 12.98 | 2.71 |
| IF92990 | m | TUBO POLIPROPILENO DIÁM. 20 mm (material; 17/01/2008) | 1.01 | 0.31 | 0.31 |
| WW00300 | u | MATERIAL COMPLEMENTARIO O PZAS. ESPECIALES | 0.62 | 0.36 | 0.22 |
| WW00400 | u | PEQUEÑO MATERIAL | 0.7 | 0.2 | 0.14 |
|  |  | Total |  |  | 4.25 |

| Medición | Uds. | Largo | Parcial |
|---|---|---|---|
| Agua Fria | 2 | 4.4 | 8.80 |
|  | 1 | 2.2 | 2.20 |
| ACS | 2 | 2.2 | 4.40 |
|  | 1 | 10.8 | 10.80 |
|  | 1 | 1.8 | 1.80 |
| Total |  |  | 28 |

**02_11_07** u LLAVE PASO DIÁM. 1" (22/25 mm) (06/06/2014)
3 u × 10.62 (11.26 con costes indirectos) = 33.78
Llave de paso cromada a juego con grifería, colocada en canalización de 1" (22/25 mm) de diámetro, incluso pequeño material; construida según CTE DB HS-4, e instrucciones del fabricante. Medida la unidad instalada.

| Código | Ud | Descripción | Rendimiento | Precio | Importe |
|---|---|---|---|---|---|
| IF21900 | u | LLAVE PASO DIÁM. 1" (22/25 mm) (material; 06/06/2014) | 1 | 6.15 | 6.15 |
| TO01900 | h | OF. 1ª FONTANERO | 0.329 | 12.98 | 4.27 |
| WW00400 | u | PEQUEÑO MATERIAL | 1 | 0.2 | 0.20 |
|  |  | Total |  |  | 10.62 |

| Medición | Uds. | Parcial |
|---|---|---|
| Llaves de paso Agua fría | 1 | 1.00 |
| Agua caliente | 2 | 2.00 |
| Total |  | 3 |

**02_11_08** u LLAVE PASO DIAM 1 1/2" (32/40 mm)
7 u × 12.07 (12.79 con costes indirectos) = 89.53
Llave de paso cromada a juego con grifería, colocada en canalización de 1 1/2" (32/40 mm) de diámetro, incluso pequeño material; construida según CTE DB HS-4, e instrucciones del fabricante. Medida la unidad instalada.

| Código | Ud | Descripción | Rendimiento | Precio | Importe |
|---|---|---|---|---|---|
| IF21906 | u | LLAVE PASO DIAM. 1 1/2"(32/40 mm) (material; 24/02/2020) | 1 | 7.33 | 7.33 |
| TO01900 | h | OF. 1ª FONTANERO | 0.35 | 12.98 | 4.54 |
| WW00400 | u | PEQUEÑO MATERIAL | 1 | 0.2 | 0.20 |
|  |  | Total |  |  | 12.07 |

| Medición | Uds. | Parcial |
|---|---|---|
| Agua Fría | 4 | 4.00 |
| ACS | 3 | 3.00 |
| Total |  | 7 |

**02_11_09** u EQUIPO GRIFERÍA LAVABO TEMPORIZADA MEZCLADORA 1ª CALIDAD (09/10/2007)
9 u × 51.22 (54.29 con costes indirectos) = 488.61
Equipo de grifería temporizada mezcladora antivandalica , para lavabo, de latón cromado de primera calidad, con desagüe automático y llaves de regulacion; instalado según CTE e instrucciones del fabricante. Medida la cantidad ejecutada.

| Código | Ud | Descripción | Rendimiento | Precio | Importe |
|---|---|---|---|---|---|
| TO01900 | h | OF. 1ª FONTANERO | 0.45 | 12.98 | 5.84 |
| IF07800 | u | DESAGUE AUTOMÁTICO LAVABO (material) | 1 | 11.9 | 11.90 |
| IF14500 | u | GRIFO TEMPORIZADO MEZCLADOR LAVABO DE 1ª C. (material) | 1 | 26.69 | 26.69 |
| IF16700 | u | JUEGO DE RAMALILLOS (material) | 1 | 2.53 | 2.53 |
| IF22600 | u | LLAVE PASO ESCUADRA DIÁM. 1/2" | 2 | 1.85 | 3.70 |
| WW00300 | u | MATERIAL COMPLEMENTARIO O PZAS. ESPECIALES | 1 | 0.36 | 0.36 |
| WW00400 | u | PEQUEÑO MATERIAL | 1 | 0.2 | 0.20 |
|  |  | Total |  |  | 51.22 |

| Medición | Uds. | Parcial |
|---|---|---|
| Lavabos | 9 | 9.00 |
| Total |  | 9 |

**02_11_10** u EQUIPO GRIFERIA LAVABO GERONTOLÓGICO USO PERS CON DISC (09/10/2007)
2 u × 62.32 (66.06 con costes indirectos) = 132.12
Equipo de grifería monomando gerontológico para lavabo, accesible para personas co discapacidad, de latón cromado, con gran palanca de apertura y cierre, mezclador con aireador, desagüe automático, enlaces de alimentación flexible, y llaves de regulación; construido según CTE/DB-HS 4 e instrucciones del fabricante. Medida la cantidad ejecutada.

| Código | Ud | Descripción | Rendimiento | Precio | Importe |
|---|---|---|---|---|---|
| TO01900 | h | OF. 1ª FONTANERO | 0.5 | 12.98 | 6.49 |
| IF09550 | u | EQUIPO GRIFERIA GERONTOLÓGICO PARA LAVABO (material; 24/02/2020) | 1 | 49.04 | 49.04 |
| IF16700 | u | JUEGO DE RAMALILLOS | 1 | 2.53 | 2.53 |
| IF22600 | u | LLAVE PASO ESCUADRA DIÁM. 1/2" | 2 | 1.85 | 3.70 |
| WW00300 | u | MATERIAL COMPLEMENTARIO O PZAS. ESPECIALES | 1 | 0.36 | 0.36 |
| WW00400 | u | PEQUEÑO MATERIAL | 1 | 0.2 | 0.20 |
|  |  | Total |  |  | 62.32 |

| Medición | Uds. | Parcial |
|---|---|---|
| Lavabos disc. | 2 | 2.00 |
| Total |  | 2 |

**02_11_11** u EQUIPO GRIFERÍA EMPOTRADA DUCHA TEMPOR/MEZ. PRIMERA CALIDAD
11 u × 114.46 (121.33 con costes indirectos) = 1334.63
Equipo de grifería temporizada mezcladora para ducha empotrada antivandalica, primera calidad, pulsador de pie, placa de acero inoxidable, entrada y salida horizontal, válvula de desagüe,rociador superior empotrado, instalado según CTE e instrucciones del fabricante. Medida la cantidad ejecutada.

| Código | Ud | Descripción | Rendimiento | Precio | Importe |
|---|---|---|---|---|---|
| TO01900 | h | OF. 1ª FONTANERO | 0.5 | 12.98 | 6.49 |
| IF08100 | u | DESAGUE DUCHA CON REJILLA (material) | 1 | 2.78 | 2.78 |
| IF14300 | u | EQUIPO DE GRIFERIA TEMP./MEZC TEMPORIZADO DUCHA EMPOTRADO (material; 24/02/2020) | 1 | 104.63 | 104.63 |
| WW00300 | u | MATERIAL COMPLEMENTARIO O PZAS. ESPECIALES | 1 | 0.36 | 0.36 |
| WW00400 | u | PEQUEÑO MATERIAL | 1 | 0.2 | 0.20 |
|  |  | Total |  |  | 114.46 |

| Medición | Uds. | Parcial |
|---|---|---|
| Duchas | 11 | 11.00 |
| Total |  | 11 |

**02_11_12** u EQUIPO GRIFERIA DUCHA GERONTOLÓGICO USO PERS CON DISC (09/10/2007)
2 u × 65.61 (69.55 con costes indirectos) = 139.10
Equipo de grifería monomando gerontológico para ducha gerontológica, accesible para personas co discapacidad, de latón cromado, con gran palanca de apertura y cierre, mezclador con aireador, desagüe automático, rociador, enlaces de alimentación flexible, y llaves de regulación; construido según CTE/DB-HS 4 e instrucciones del fabricante. Medida la cantidad ejecutada.

| Código | Ud | Descripción | Rendimiento | Precio | Importe |
|---|---|---|---|---|---|
| TO01900 | h | OF. 1ª FONTANERO | 0.5 | 12.98 | 6.49 |
| IF09897 | U | EQUIPO GRIFERIA GERONTOLÓGICO PARA DUCHA (material; 24/02/2020) | 1 | 52.33 | 52.33 |
| IF16700 | u | JUEGO DE RAMALILLOS | 1 | 2.53 | 2.53 |
| IF22600 | u | LLAVE PASO ESCUADRA DIÁM. 1/2" | 2 | 1.85 | 3.70 |
| WW00300 | u | MATERIAL COMPLEMENTARIO O PZAS. ESPECIALES | 1 | 0.36 | 0.36 |
| WW00400 | u | PEQUEÑO MATERIAL | 1 | 0.2 | 0.20 |
|  |  | Total |  |  | 65.61 |

| Medición | Uds. | Parcial |
|---|---|---|
| Ducha disc | 2 | 2.00 |
| Total |  | 2 |

**02_11_13** u EQUIPO SOLAR COMPLETO DE PRODUCCIÓN DE ACS
1 u × 4944.89 (5241.58 con costes indirectos) = 5241.58
Suministro, montaje e instalación de equipo completo de producción de agua caliente sanitaria.Totalmente instalado y probado para su correcto funcionamiento. Con los siguientes características y componentes:
- Termo eléctrico para el servicio de A.C.S. ", resistencia envainada, capacidad 300 l, potencia 3200 W. Incluso soporte y anclajes de fijación, llaves de corte de esfera y latiguillos flexibles, tanto en la entrada de agua como en la salida. Totalmente montado, instalado, conexionado y comprobado. Incluye: Replanteo mediante plantilla. Fijación en paramento mediante elementos de anclaje. Colocación del aparato. Conexión a las redes de distribución. Protección del elemento frente a golpes y salpicaduras.
- 4 Captadores solares planos de 2000x1000 mm, de 2,00 m2 de superficie útil de captación, con rendimiento óptico 0,74 ycoeficiente
de pérdidas de 3 W/m2·ºC (te), compuesto de: panel de vidrio solar de seguridad de 4 mm de espesor y alta transmitancia (91% ); carcasa de aluminio con aislamiento lateral y trasero de 60 mm de espesor y capacidad calorífica 4.7 kJ/m2.K; absorbedor: chapa de conducción térmica ,con recubrimiento
altamente selectivo, y tubo de cobre. Incluso montaje sobre cubierta plana compuesto de: perfiles de aluminio con acoplamietnos, tornillos con cabeza de martillo para fijación al tejado, tubos flexibles de acero inoxidable con aislamiento resistente a rayos UVA (long. 250mm y 900mm). Incluso parte proporcional
de accesorios de montaje y fijación a la cubierta, conjunto de conexiones hidráulicas, líquido de relleno para captador solar térmico y demás accesorios necesarios para su correcto funcionamiento. Totalmente montado, conexionado, probado y funcionando.
- Vaso de expansión cerrado marca Sedical, modelo N 50/6, o equivalente aprobado por la d.f., con membrana elástica, presión 3bar,1.5 bar de presión inicial, temperatura 120ºC, válvula de seguridad 3kg/cm2 con embudo de desagüe en salida, manómetro, conexión roscada R 3/4", homologado por
minist. industria según directiva 97/23/CE de aparatos a presión, incluso p.p. de bridas, soportes, antivibratorios,juntas, tornilleria, conexiones hidraulicas, piezas especiales, accesorios de montaje instalación. Totalmente montado, conexionado, probado y funcionando.
-Grupo hidráulico CIRCO 5, o equivalente aprobado por la d.f., formado por bomba de 3 velocodades ST25/6, 2 grifos de llenado con llave de paso, 2 termómetros y caudalímetro, válvula de seguridad de 6bar y manómetro libre de mantenimiento, para montaje in-line. Medio de impulsión: Agua glicolada hasta el 50 % . Temp. de trabajo de -25ºC hasta +110°C. Presión de trabajo / nominal: 10 bar. Incluso caja de conexiones eléctricas, p.p. fr bridas, soportes, antivibratorios, piezas especiales, juntas, tornillería, cableado a la central remota correspondiente y conexiones electricas de fuerza, maniobra y control, conexiones hidráulicas y accesorios, instalado, verificaciones, ensayos, conexiones, enclavamientos, controles, pruebas, certificados, homologaciones, etc, comprobado y puesta en marcha comprobado su correcto funcionamiento.
-Acumulador intercambiador para el servicio de agua caliente del campo SOLAR acumulada. Depósito de capacidad útil 750 litros con boca de inspeción. Depósito de chapa de acero esmaltada Glasstec a 850 º C , con protección por ánodo de sacrificio y aislamiento exterior de poliuretano rígido de 100mm de espesor con acabado externo con chapa lacada. Temperatura de acumulación de 40 ºC a 60 ºC. Temperatura de desinfección de depósito de 70 ºC. Máxima temperatura de trabajo 95ºC. Control de temperatura por sonda NTC. Presión máxima admisible del depósito de 10 bar. Termómetro y punto de conexión para recirculación. Dimensiones Ø 850 x 2200 mm de altura. Incluso parte proporcional de codos, tes, uniones, accesorios y piezas especiales. Totalmente montado, conexionado, probado y funcionando.
- Centralita solar de regulación instalación común, con 5 entradas fijas para sondas de temperatura, 1 salida con velocidad variable 230 VAC 50Hz. 1 salida todo/nada. Dimensiones: 173 x 138 x 51 mm. Montaje sobre pared. Incluso3 sondas de temperatura Incluso conexiones eléctricas, p.p. piezas especiales, juntas, tornillería, cableado y conexiones electricas de fuerza, maniobra y control, conexiones hidráulicas y accesorios. Totalmente montado, conexionado, probado y funcionando.
- Bomba de llenado para el llenado y la puesta en marcha de instalaciones solares térmicas. Con motor monofásico alimentación 1 ~ 230 V, 50 Hz. Carcasa de la bomba en acero inoxidable, con manguera de entrada 3/4" y de salida 1/2" con filtro.Medio de impulsión: Agua glicolada hasta el 50 % . Temperatura máxima del fluido 40ºC. Incluso caja de conexiones eléctricas, p.p. fr bridas, soportes, antivibratorios, piezas especiales, juntas, tornillería, cableado a la central remota correspondiente y conexiones electricas de fuerza, maniobra y control, conexiones hidráulicas y accesorios, instalado, verificaciones, ensayos, conexiones, enclavamientos, controles, pruebas, certificados, homologaciones, etc, comprobado y puesta en
marcha comprobado su correcto funcionamiento.
Además la instalación se completa con los siguientes trabajos:
- Suministro, colocación y montaje de tuberías de PERT multicapa en presión de distintos diámetros, incluso manguitos, codos,accesorios, piezas especiales, anclajes para tramos enterrados y sujeciones para tramos en aéreos.
- Suministro, colocación y montaje de válvulas:
- Válvulas de retención, de 3/4" (20 mm.) de diámetro, de latón fundido; colocada mediante unión roscada, totalmente equipada, instalada y funcionando. s/CTE-HS-4.
- Válvulas de equilibrado, tipo asiento, de 3/4" de diámetro, de latón fundido,para temperaturas hasta 150º C, con tomas de presión para determinación de caudal; colocada mediante unión roscada, totalmente instalada y funcionando. S/CTE-DB-HE.
- Válvula mezcladora termostática de latón fundido y 22 mm de diámetro,temperatura máxima de entrada 90º C y temperatura de salida regulable entre 35 y 60º C; colocada mediante unión roscada, totalmente instalada y funcionando. S/CTE-DB-HE-4.
- Válvula de tres vías de 1 1/2", instalada, i/servomotor, pequeño material y accesorios.
- Válvulas de corte por esfera, de 3/4" (20 mm.) de diámetro, de latón cromado PN-25, colocada mediante unión roscada, totalmente equipada, instalada y funcionando.s/CTE-HS-4.
- Válvulas de seguridad tarada a 6 Bar, de 3/4" de diámetro, de latón fundido,para temperaturas hasta 120º C; colocada mediante unión roscada, totalmente instalada y funcionando. S/CTE-DB-HE-4.
- Termómetros de esfera para calefacción con escala 0ºC-120ºC, incluso p.p. accesorios y pequeñomaterial, completamente montada, probada y funcionando.
- Calorímetro de caudal nominal 0.6m3/h, incluso p.p. accesorios y pequeño material, completamentemontada, probada y funcionando.
- Kit de 2 purgadores automáticos con llaves de paso resistentes temperatura de hasta 200ºC, conexión3/8". Incluso p.p. accesorios y pequeño material, completamente montada, probada y funcionando.
- Separador de aire , con purgadormanual para instalación vertical de colectores, aislamiento de espuma blanca resistente a altastemperaturas, 19x54 mm, conexión rosca M 1
- Envase de 25L de líquido anticongelante DC20 a base de propilenglicol para la protección del circuito solar contra heladas y corrosión, inocuo para el hombre y biodegradable, para mezclar con agua.
- Adecuación y conexión de los puntos de desagüe.
- Cualquier otro elementos necesario para el correcto funcionamiento de la nueva instalación, según criterio de la Dirección Facultativa de las obras.
- Pruebas de funcionamiento de la instalación.
-

| Código | Ud | Descripción | Rendimiento | Precio | Importe |
|---|---|---|---|---|---|
| TO01400 | h | OF. 1ª CALEFACTOR O MECÁNICO (mano de obra) | 35 | 12.98 | 454.30 |
| TA00200 | h | AYUDANTE ESPECIALISTA | 35 | 12.45 | 435.75 |
| SOLAR425 | u | EQUIPO SOLAR COMPLETO PRODUCCION ACS (material; 24/02/2020) | 1 | 4054.84 | 4054.84 |
|  |  | Total |  |  | 4944.89 |

| Medición | Uds. | Parcial |
|---|---|---|
| Equipo Solar ACS | 1 | 1.00 |
| Total |  | 1 |

**02_11_14** U ARQUETA DE REGISTRO 40x40 CM, TAPA PARA FORRAR
2 U × 87.81 (93.08 con costes indirectos) = 186.16
Arqueta de paso de 40X40 cm de profundidad variable (media de un metro) para abastecimiento y saneamiento, formada por: solera de hormigón HM-20 de 15 cm de espesor con formación de pendientes, fábrica de ladrillo perforado de 1/2 pie,enfoscada y bruñida por el interior, tapa para forrar B.125 con cerco de perfil laminado L 50.5 y conexión de tubos de entrada y salida, incluso excavación y relleno. Medida la cantidad ejecutada.

| Código | Ud | Descripción | Rendimiento | Precio | Importe |
|---|---|---|---|---|---|
| ATC00100 | h | CUADRILLA ALBAÑILERÍA, FORMADA POR OFICIAL 1ª Y PEÓN ESP. | 1.56 | 24.28 | 37.88 |
| TP00100 | h | PEÓN ESPECIAL | 1.5 | 11.3 | 16.95 |
| AGM00500 | m3 | MORTERO DE CEMENTO M5 (1:6) CEM II/A-L 32,5 N | 0.06 | 34.59 | 2.08 |
| CH04120 | m3 | HORMIGÓN HM-20/P/40/I, SUMINISTRADO | 0.08 | 35.61 | 2.85 |
| FL01300 | mu | LADRILLO CERÁM. PERF. TALADRO PEQUEÑO REVESTIR 24x11,5x5 cm | 0.14 | 48.35 | 6.77 |
| SA00700B3 | m2 | TAPA PARA FORRAR b-125 40X40 CON CERCO | 1 | 20.92 | 20.92 |
| WW00300 | u | MATERIAL COMPLEMENTARIO O PZAS. ESPECIALES | 1 | 0.36 | 0.36 |
|  |  | Total |  |  | 87.81 |

| Medición | Uds. | Parcial |
|---|---|---|
| Saneamiento fecales | 2 | 2.00 |
| Total |  | 2 |

### 02_12 ELECTRICIDAD E ILUMINACIÓN VESTUARIOS (14/03/2006)
Importe: 6198.85

**02_12_01** m DERIVACIÓN ENTERR. TRIFÁSICA 3X16/16+TTX25 MM2 Cu, Tubo D. 140mm
110 m × 13.42 (14.23 con costes indirectos) = 1565.30
Derivación individual trifasica instalada con cable formada por cables unipolares con conductores de cobre, RZ1-K (AS) 3x16+2G16 mm², libre de halógenos, siendo su tensión asignada de 0,6/1 kV, bajo tubo protector de polietileno de doble pared, de 140 mm de diámetro. , incluso p.p. de cajas de derivación y ayudas de albañilería; construido según REBT y normas de la compañía suministradora. Medida la longitud ejecutada.

| Código | Ud | Descripción | Rendimiento | Precio | Importe |
|---|---|---|---|---|---|
| ATC00100 | h | CUADRILLA ALBAÑILERÍA, FORMADA POR OFICIAL 1ª Y PEÓN ESP. | 0.03 | 24.28 | 0.73 |
| TO01800 | h | OF. 1ª ELECTRICISTA | 0.05 | 12.98 | 0.65 |
| ME01400 | h | MINI RETROEXCAVADORA | 0.01 | 15.89 | 0.16 |
| MR00300 | h | RODILLO VIBRANTE MANUAL | 0.1 | 2.53 | 0.25 |
| ELECT0874 | M | CABLE 5X16 mm2 Cu RZ1-K(AS), 0,6/1 kV (material; 13/02/2020) | 1.02 | 9.81 | 10.01 |
| IE12300B | m | TUBO PVC FLEXIBLE PLIETILENO DOBLE PARED DIÁM. 140 mm | 1.02 | 1.38 | 1.41 |
| WW00300 | u | MATERIAL COMPLEMENTARIO O PZAS. ESPECIALES | 0.3 | 0.36 | 0.11 |
| WW00400 | u | PEQUEÑO MATERIAL | 0.5 | 0.2 | 0.10 |
|  |  | Total |  |  | 13.42 |

| Medición | Uds. | Largo | Parcial |
|---|---|---|---|
| Derivación Vestuarios | 1 | 110 | 110.00 |
| Total |  |  | 110 |

**02_12_02** u COFRE PARA CUADRO DE MANDO Y DISTRIBUCIÓN, DE 30X40 cm (19/08/2012)
1 u × 46.27 (49.05 con costes indirectos) = 49.05
Cofre para cuadro de mando y distribución, de 30x40 cm construido en plástico, irrompible,montaje superficial, con aparellaje, incluso ayudas de albañilería y conexiones; construido según REBT. Medida la unidad instalada.

| Código | Ud | Descripción | Rendimiento | Precio | Importe |
|---|---|---|---|---|---|
| ATC00100 | h | CUADRILLA ALBAÑILERÍA, FORMADA POR OFICIAL 1ª Y PEÓN ESP. | 0.09 | 24.28 | 2.19 |
| TO01800 | h | OF. 1ª ELECTRICISTA | 0.25 | 12.98 | 3.25 |
| IE06300 | u | COFRE POLIESTER DE MANDOS Y DISTR. 30x40 cm COMPL. (material; 19/08/2012) | 1 | 39.15 | 39.15 |
| WW00300 | u | MATERIAL COMPLEMENTARIO O PZAS. ESPECIALES | 3 | 0.36 | 1.08 |
| ABC | u | PEQUEÑO MATERIAL | 3 | 0.2 | 0.60 |
|  |  | Total |  |  | 46.27 |

**03_07_01** u ARQUETA 40X40, IN SITU, CON TAPA DE FUNDICIÓN, ELECTRICIDAD
2 u × 74.83 (79.32 con costes indirectos) = 158.64
Arqueta de paso de 40X40 cm de profundidad de medio metro para electricidad, formada por: solera de hormigón HM-20 de 15 cm de espesor , fábrica de ladrillo perforado de 1/2 pie,enfoscada y bruñida por el interior, tapa defundición dúctil con cerco de perfil laminado L 50.5 y conexión de tubos de entrada y salida, incluso excavación y relleno. Medida la cantidad ejecutada.

| Código | Ud | Descripción | Rendimiento | Precio | Importe |
|---|---|---|---|---|---|
| ATC00100 | h | CUADRILLA ALBAÑILERÍA, FORMADA POR OFICIAL 1ª Y PEÓN ESP. | 1.25 | 24.28 | 30.35 |
| TP00100 | h | PEÓN ESPECIAL | 1.25 | 11.3 | 14.13 |
| AGM00500 | m3 | MORTERO DE CEMENTO M5 (1:6) CEM II/A-L 32,5 N | 0.04 | 34.59 | 1.38 |
| CH04120 | m3 | HORMIGÓN HM-20/P/40/I, SUMINISTRADO | 0.08 | 35.61 | 2.85 |
| FL01300 | mu | LADRILLO CERÁM. PERF. TALADRO PEQUEÑO REVESTIR 24x11,5x5 cm | 0.1 | 48.35 | 4.84 |
| SA00700B3 | m2 | TAPA PARA FORRAR b-125 40X40 CON CERCO | 1 | 20.92 | 20.92 |
| WW00300 | u | MATERIAL COMPLEMENTARIO O PZAS. ESPECIALES | 1 | 0.36 | 0.36 |
|  |  | Total |  |  | 74.83 |

| Medición | Uds. | Parcial |
|---|---|---|
| Arquetas electricidad | 2 | 2.00 |
| Total |  | 2 |

**02_12_03** u ARMARIO CUADRO MANDO Y DISTRIB. 36 ELEM. METÁLICO EMPOTRADO
1 u × 31.38 (33.26 con costes indirectos) = 33.26
Armario para cuadro de mando y distribución, para 36 elementos, metálico, para empotrar, con aparellaje, incluso ayudas de albñileria y conexión, construido según REBT. Medida la unidad instalada.

| Código | Ud | Descripción | Rendimiento | Precio | Importe |
|---|---|---|---|---|---|
| ATC00100 | h | CUADRILLA ALBAÑILERÍA, FORMADA POR OFICIAL 1ª Y PEÓN ESP. | 0.06 | 24.28 | 1.46 |
| TO01800 | h | OF. 1ª ELECTRICISTA | 0.2 | 12.98 | 2.60 |
| IE00100 | u | ARMARIO METÁL. PARA MANDOS Y DISTR. 36 ELEM. EMPOTRAR (material; 15/05/2018) | 1 | 26.16 | 26.16 |
| WW00300 | u | MATERIAL COMPLEMENTARIO O PZAS. ESPECIALES | 2 | 0.36 | 0.72 |
| ABC | u | PEQUEÑO MATERIAL | 2.2 | 0.2 | 0.44 |
|  |  | Total |  |  | 31.38 |

**02_12_04** u INTERRUPTOR MAG. TETRAPOLAR 32 A.
1 u × 25.51 (27.04 con costes indirectos) = 27.04
Ud de interruptor magnetotermico tetrapolar de 32A, poder de corte 10KA, alojado en armario general, incluida pp de pequeño material, totalmente instalado.

| Código | Ud | Descripción | Rendimiento | Precio | Importe |
|---|---|---|---|---|---|
| TO01800 | h | OF. 1ª ELECTRICISTA | 0.1 | 12.98 | 1.30 |
| AMP00000002KF | U | MAG. TETRAPOLAR 32 A, 10 KA. (material; 24/02/2020) | 1 | 23.55 | 23.55 |
| WW00300 | u | MATERIAL COMPLEMENTARIO O PZAS. ESPECIALES | 1 | 0.36 | 0.36 |
| WW00400 | u | PEQUEÑO MATERIAL | 1.5 | 0.2 | 0.30 |
|  |  | Total |  |  | 25.51 |

| Medición | Uds. | Parcial |
|---|---|---|
| Vestuarios | 1 | 1.00 |
| Total |  | 1 |

**02_12_05** u INTERRUPTOR MAG. BIPOLAR 32 A.
1 u × 18.31 (19.41 con costes indirectos) = 19.41
Ud de interruptor magnetotermico bipolar de 32A, poder de corte 10KA, alojado en armario general, incluida pp de pequeño material, totalmente instalado.

| Código | Ud | Descripción | Rendimiento | Precio | Importe |
|---|---|---|---|---|---|
| TO01800 | h | OF. 1ª ELECTRICISTA | 0.1 | 12.98 | 1.30 |
| AMP2674723 | 2 | MAG. BIPOLAR 32 a, 10kA (material; 24/02/2020) | 1 | 16.35 | 16.35 |
| WW00300 | u | MATERIAL COMPLEMENTARIO O PZAS. ESPECIALES | 1 | 0.36 | 0.36 |
| WW00400 | u | PEQUEÑO MATERIAL | 1.5 | 0.2 | 0.30 |
|  |  | Total |  |  | 18.31 |

| Medición | Uds. | Parcial |
|---|---|---|
| Vestuarios | 1 | 1.00 |
| Total |  | 1 |

**02_12_06** u INTERRUPTOR MAG. BIPOLAR 16 A.
5 u × 15.36 (16.28 con costes indirectos) = 81.40

| Código | Ud | Descripción | Rendimiento | Precio | Importe |
|---|---|---|---|---|---|
| TO01800 | h | OF. 1ª ELECTRICISTA | 0.1 | 12.98 | 1.30 |
| AMP0000000143 | U | MAG. BIPOLAR 16 A, 10 KA (material; 24/02/2020) | 1 | 13.4 | 13.40 |
| WW00300 | u | MATERIAL COMPLEMENTARIO O PZAS. ESPECIALES | 1 | 0.36 | 0.36 |
| WW00400 | u | PEQUEÑO MATERIAL | 1.5 | 0.2 | 0.30 |
|  |  | Total |  |  | 15.36 |

| Medición | Uds. | Parcial |
|---|---|---|
| Vestuarios | 5 | 5.00 |
| Total |  | 5 |

**02_12_07** U INTERRUPTOR MAG. BIPOLAR DE 10 A. (23/08/2013)
4 U × 12.63 (13.39 con costes indirectos) = 53.56
Ud de interruptor magnetotermico bipolar de 10A, poder de corte 10 KA, alojado en armario general, incluida pp de pequeño material, totalmente instalado.

| Código | Ud | Descripción | Rendimiento | Precio | Importe |
|---|---|---|---|---|---|
| TO01800 | h | OF. 1ª ELECTRICISTA | 0.1 | 12.98 | 1.30 |
| AMP0000000139 | U | INTERRUPTOR BIPOLAR 10A, 10KA (material; 23/08/2013) | 1 | 10.67 | 10.67 |
| WW00300 | u | MATERIAL COMPLEMENTARIO O PZAS. ESPECIALES | 1 | 0.36 | 0.36 |
| WW00400 | u | PEQUEÑO MATERIAL | 1.5 | 0.2 | 0.30 |
|  |  | Total |  |  | 12.63 |

| Medición | Uds. | Parcial |
|---|---|---|
| Vestuarios | 4 | 4.00 |
| Total |  | 4 |

**02_12_08** u DIFERENCIAL BIPOLAR 2X25A/30mA
4 u × 34.01 (36.05 con costes indirectos) = 144.20
Ud de diferencial bipolar 2*25A/30mA, alojado en armario general, incluida pp de pequeño material, totalmente instalado.

| Código | Ud | Descripción | Rendimiento | Precio | Importe |
|---|---|---|---|---|---|
| TO01800 | h | OF. 1ª ELECTRICISTA | 0.1 | 12.98 | 1.30 |
| AMP000000015K | U | DIF. BIPOLAR 2X25A/30mA (material; 24/02/2020) | 1 | 32.05 | 32.05 |
| WW00300 | u | MATERIAL COMPLEMENTARIO O PZAS. ESPECIALES | 1 | 0.36 | 0.36 |
| WW00400 | u | PEQUEÑO MATERIAL | 1.5 | 0.2 | 0.30 |
|  |  | Total |  |  | 34.01 |

| Medición | Uds. | Parcial |
|---|---|---|
| Vestuarios | 4 | 4.00 |
| Total |  | 4 |

**02_12_09** m CIRCUITO DE ALUMBRADO 3x1,5 mm2 (19/08/2012)
95 m × 1.84 (1.95 con costes indirectos) = 185.25
Circuito de alumbrado, instalado con cable de cobre libre de halógenos de tres conductores H07V-K de 1,5 mm2 de sección nominal, empotrado y aislado con tubo de PVC flexible de 20 mm de diámetro, incluso p.p. de cajas de derivación y ayudas de albañilería; construido según REBT. Medida la longitud ejecutada desde la caja de protección hasta la caja de registro del ultimo recinto suministrado.

| Código | Ud | Descripción | Rendimiento | Precio | Importe |
|---|---|---|---|---|---|
| ATC00100 | h | CUADRILLA ALBAÑILERÍA, FORMADA POR OFICIAL 1ª Y PEÓN ESP. | 0.03 | 24.28 | 0.73 |
| TO01800 | h | OF. 1ª ELECTRICISTA | 0.02 | 12.98 | 0.26 |
| IE01900 | m | CABLE COBRE 3x1,5 mm2 H07V-K (material; 24/02/2020) | 1.03 | 0.52 | 0.54 |
| IE11900 | m | TUBO PVC FLEXIBLE CORRUGADO DIÁM. 20 mm (material; 19/08/2012) | 1.01 | 0.1 | 0.10 |
| WW00300 | u | MATERIAL COMPLEMENTARIO O PZAS. ESPECIALES | 0.3 | 0.36 | 0.11 |
| ABC | u | PEQUEÑO MATERIAL | 0.5 | 0.2 | 0.10 |
|  |  | Total |  |  | 1.84 |

| Medición | Uds. | Largo | Parcial |
|---|---|---|---|
|  | 1 | 20 | 20.00 |
|  | 3 | 25 | 75.00 |
| Total |  |  | 95 |

**02_12_10** m CIRCUITO DE OTROS USOS 3x2,5 mm2 (19/08/2012)
105 m × 2.32 (2.46 con costes indirectos) = 258.30
Circuito de otros usos, instalado con cable de cobre libre de halógenos de tres conductores H07V-K de 2,5 mm2 de sección nominal, empotrado y aislado con tubo de PVC flexible de 20 mm de diámetro, incluso p.p. de cajas de derivación y ayudas de albañilería; construido según REBT. Medida la longitud ejecutada desde la caja de protección hasta la caja de registro del ultimo recinto suministrado.

| Código | Ud | Descripción | Rendimiento | Precio | Importe |
|---|---|---|---|---|---|
| ATC00100 | h | CUADRILLA ALBAÑILERÍA, FORMADA POR OFICIAL 1ª Y PEÓN ESP. | 0.03 | 24.28 | 0.73 |
| TO01800 | h | OF. 1ª ELECTRICISTA | 0.046 | 12.98 | 0.60 |
| IE02000 | m | CABLE COBRE 3x2,5 mm2 H07V-K (material; 24/02/2020) | 1 | 0.68 | 0.68 |
| IE11900 | m | TUBO PVC FLEXIBLE CORRUGADO DIÁM. 20 mm | 1.01 | 0.1 | 0.10 |
| WW00300 | u | MATERIAL COMPLEMENTARIO O PZAS. ESPECIALES | 0.3 | 0.36 | 0.11 |
| ABC | u | PEQUEÑO MATERIAL | 0.5 | 0.2 | 0.10 |
|  |  | Total |  |  | 2.32 |

| Medición | Uds. | Largo | Parcial |
|---|---|---|---|
|  | 1 | 20 | 20.00 |
|  | 1 | 15 | 15.00 |
|  | 2 | 25 | 50.00 |
|  | 2 | 10 | 20.00 |
| Total |  |  | 105 |

**02_12_11** m CIRCUITO DE. 3x4 mm2 (19/08/2012)
10 m × 2.72 (2.88 con costes indirectos) = 28.80
Circuito con cable de cobre libre de halógenos de tres conductores H07V-K de 4 mm2 de sección nominal, empotrado y aislado con tubo de PVC flexible de 25 mm de diámetro, incluso p.p. de cajas de derivación y ayudas de albañilería; construido según REBT. Medida la longitud ejecutada desde la caja de protección hasta la caja de registro del ultimo recinto suministrado.

| Código | Ud | Descripción | Rendimiento | Precio | Importe |
|---|---|---|---|---|---|
| ATC00100 | h | CUADRILLA ALBAÑILERÍA, FORMADA POR OFICIAL 1ª Y PEÓN ESP. | 0.03 | 24.28 | 0.73 |
| TO01800 | h | OF. 1ª ELECTRICISTA | 0.046 | 12.98 | 0.60 |
| IE02100 | m | CABLE COBRE 3x4 mm2 H07V-K (material; 24/02/2020) | 1 | 1.05 | 1.05 |
| IE12000 | m | TUBO PVC FLEXIBLE CORRUGADO DIÁM. 20 mm (material; 19/08/2012) | 1.01 | 0.13 | 0.13 |
| WW00300 | u | MATERIAL COMPLEMENTARIO O PZAS. ESPECIALES | 0.3 | 0.36 | 0.11 |
| ABC | u | PEQUEÑO MATERIAL | 0.5 | 0.2 | 0.10 |
|  |  | Total |  |  | 2.72 |

**02_12_12** u PUNTO DE LUZ SENCILLO EMPOTRADO (19/08/2012)
62 u × 14.19 (15.04 con costes indirectos) = 932.48
Ud de punto de luz sencillo empotrado, instalado con cables libre de halógenos de cobre de 1,5mm2 de sección nominal, mecanismo marca niessen, modelo Niessen Zenit o calidad equivalente, aislado con tubo e PVC flexible de 13mm de diámetro, empotrados y pp de cajas de derivación y ayudas a la albañilería y legalización, construido según REBT, medida la unidad instalada,

| Código | Ud | Descripción | Rendimiento | Precio | Importe |
|---|---|---|---|---|---|
| ATC00100 | h | CUADRILLA ALBAÑILERÍA, FORMADA POR OFICIAL 1ª Y PEÓN ESP. | 0.18 | 24.28 | 4.37 |
| TO01800 | h | OF. 1ª ELECTRICISTA | 0.3 | 12.98 | 3.89 |
| IE01900 | m | CABLE COBRE 3x1,5 mm2 H07V-K | 8 | 0.52 | 4.16 |
| IE05200 | u | CAJILLO UNIVERSAL ENLAZABLE (material; 19/08/2012) | 1 | 0.21 | 0.21 |
| IE11000 | u | INTERRUPTOR SENCILLO (material; 19/08/2012) | 1 | 0.95 | 0.95 |
| IE11900 | m | TUBO PVC FLEXIBLE CORRUGADO DIÁM. 20 mm | 4.04 | 0.1 | 0.40 |
| WW00300 | u | MATERIAL COMPLEMENTARIO O PZAS. ESPECIALES | 0.3 | 0.36 | 0.11 |
| WW00400 | u | PEQUEÑO MATERIAL | 0.5 | 0.2 | 0.10 |
|  |  | Total |  |  | 14.19 |

| Medición | Uds. | Parcial |
|---|---|---|
| Vestuarios | 62 | 62.00 |
| Total |  | 62 |

**02_12_13** u PUNTO DE LUZ CONMUTADO EMPOTRADO (19/08/2012)
2 u × 29.26 (31.02 con costes indirectos) = 62.04
Ud de punto de luz conmutado empotrado, instalado con cables libre de halógenos de cobre de 1,5mm2 de sección nominal, mecanismo marca niessen, modelo arco base, o calidad equivalente, aislado con tubo e PVC flexible de 13mm de diámetro, empotrados y pp de cajas de derivación y ayudas a la albañilería y legalización, construido según REBT, medida la unidad instalada,

| Código | Ud | Descripción | Rendimiento | Precio | Importe |
|---|---|---|---|---|---|
| ATC00100 | h | CUADRILLA ALBAÑILERÍA, FORMADA POR OFICIAL 1ª Y PEÓN ESP. | 0.36 | 24.28 | 8.74 |
| TO01800 | h | OF. 1ª ELECTRICISTA | 0.4 | 12.98 | 5.19 |
| IE01900 | m | CABLE COBRE 3x1,5 mm2 H07V-K | 24 | 0.52 | 12.48 |
| IE05200 | u | CAJILLO UNIVERSAL ENLAZABLE | 2 | 0.21 | 0.42 |
| IE07600 | u | INTERRUPTOR CONMUTADO NORMAL (material; 19/08/2012) | 2 | 0.6 | 1.20 |
| IE11900 | m | TUBO PVC FLEXIBLE CORRUGADO DIÁM. 20 mm | 8.08 | 0.1 | 0.81 |
| WW00300 | u | MATERIAL COMPLEMENTARIO O PZAS. ESPECIALES | 0.6 | 0.36 | 0.22 |
| WW00400 | u | PEQUEÑO MATERIAL | 1 | 0.2 | 0.20 |
|  |  | Total |  |  | 29.26 |

| Medición | Uds. | Parcial |
|---|---|---|
| Vestuarios | 2 | 2.00 |
| Total |  | 2 |

**02_12_14** u BASE DE ENCHUFE ESTANCA CON TAPA IP 65 (25/10/2008)
2 u × 15.61 (16.55 con costes indirectos) = 33.10
Base enchufe con tapa con toma de tierra lateral, protección IP-65, realizado en tubo PVC rígido de D=20 y conductor de cobre unipolar, aislados caracteristicas según esquema unifilar, de 2,5 mm2., (activo, neutro y protección), incluído caja de registro, caja mecanismo universal con tornillo, base enchufe 10/16 A (II+T.T.), sistema "Schuko", así como marco respectivo, totalmente montado e instalado.

| Código | Ud | Descripción | Rendimiento | Precio | Importe |
|---|---|---|---|---|---|
| ATC00400 | Hr | CUA.FOR.POR OFI. 1ª INST. Y AYUDANTE ESP. | 0.2 | 21.99 | 4.40 |
| U2450345 | Ud | Base enchufe 16A con tapa | 1 | 5.56 | 5.56 |
| U30JW120 | Ml | Tubo PVC rígido estanco | 2 | 0.59 | 1.18 |
| IE2622G | ML | CABLE COBRE 1X2.5 MM2 | 9 | 0.41 | 3.69 |
| WW00400 | u | PEQUEÑO MATERIAL | 1 | 0.2 | 0.20 |
| WW00300 | u | MATERIAL COMPLEMENTARIO O PZAS. ESPECIALES | 1.6 | 0.36 | 0.58 |
|  |  | Total |  |  | 15.61 |

**02_12_15** u TOMA CORRIENTE EMPOTRADA 16 A CON 2,5 mm2 (19/08/2012)
27 u × 23.07 (24.45 con costes indirectos) = 660.15
Ud de toma de corriente empotrada de 16A con puesta atierra, instalada con cable libre de halógenos de cobre de 2,5mm2 de sección nominal, mecanismo marca Niessen modelo Zenit, o de calidad equivalente, empotrado y aislado bajo tubo de PVC flexible de Ø20 y pp de cajas de derivación y ayudas de albañilería, construido según REBT. medida la unidad instalada.

| Código | Ud | Descripción | Rendimiento | Precio | Importe |
|---|---|---|---|---|---|
| ATC00100 | h | CUADRILLA ALBAÑILERÍA, FORMADA POR OFICIAL 1ª Y PEÓN ESP. | 0.21 | 24.28 | 5.10 |
| TO01800 | h | OF. 1ª ELECTRICISTA | 0.4 | 12.98 | 5.19 |
| IE01400 | u | BASE ENCHUFE II+T 16 A C/PLACA T.T. LATERAL (material; 19/08/2012) | 1 | 1.65 | 1.65 |
| IE02000 | m | CABLE COBRE 3x2,5 mm2 H07V-K | 15 | 0.68 | 10.20 |
| IE05200 | u | CAJILLO UNIVERSAL ENLAZABLE | 1 | 0.21 | 0.21 |
| IE11900 | m | TUBO PVC FLEXIBLE CORRUGADO DIÁM. 20 mm | 5.05 | 0.1 | 0.51 |
| WW00300 | u | MATERIAL COMPLEMENTARIO O PZAS. ESPECIALES | 0.3 | 0.36 | 0.11 |
| WW00400 | u | PEQUEÑO MATERIAL | 0.5 | 0.2 | 0.10 |
|  |  | Total |  |  | 23.07 |

| Medición | Uds. | Parcial |
|---|---|---|
| Vestuarios | 27 | 27.00 |
| Total |  | 27 |

**02_12_16** u TOMA CORRIENTE MONTAJE SUPERFICIAL 16 A CON 2,5 mm2 (19/08/2012)
6 u × 19.5 (20.67 con costes indirectos) = 124.02
Toma de corriente en montaje superficial de 16 A con puesta a tierra, instalada con cable de cobre H07V-K de 2,5 mm2 de sección nominal, aislado con tubo de PVC rígido de 13 mm de diámetro y 1 mm de pared, toma de corriente formada por caja estanca, mecanismo y tapa articulada, colocado con prensaestopas, muelles de acero inoxidable y conos, incluso cajas de conexiones, grapas, ayudas de albañilería y conexiones; construida según REBT. Medida la unidad instalada.

| Código | Ud | Descripción | Rendimiento | Precio | Importe |
|---|---|---|---|---|---|
| TO01800 | h | OF. 1ª ELECTRICISTA | 0.5 | 12.98 | 6.49 |
| TP00100 | h | PEÓN ESPECIAL | 0.05 | 11.3 | 0.57 |
| IE01500 | u | BASE ENCHUFE II+T 16 A SUP. CAJA ESTANCA C/TAPA (material; 19/08/2012) | 1 | 4.12 | 4.12 |
| IE02000 | m | CABLE COBRE 3x2,5 mm2 H07V-K | 9 | 0.68 | 6.12 |
| IE12500 | m | TUBO PVC RIGIDO DIÁM. 13 mm (material; 19/08/2012) | 3.03 | 0.5 | 1.52 |
| WW00300 | u | MATERIAL COMPLEMENTARIO O PZAS. ESPECIALES | 1.6 | 0.36 | 0.58 |
| ABC | u | PEQUEÑO MATERIAL | 0.5 | 0.2 | 0.10 |
|  |  | Total |  |  | 19.5 |

| Medición | Uds. | Parcial |
|---|---|---|
| Vestuarios | 6 | 6.00 |
| Total |  | 6 |

**02_12_17** u TOMA CORRIENTE EMPOTRADA 25 A CON 4 mm2 (19/08/2012)
1 u × 18.4 (19.5 con costes indirectos) = 19.50
Toma de corriente empotrada de 25 A con puesta a tierra, instalada con cable de cobre H07V-K de 6 mm2 de sección nominal, empotrado y aislado bajo tubo de PVC flexible de 23 mm de diámetro, incluso mecanismos de primera calidad y p.p. de cajas de derivación y ayudas de albañilería; construido según REBT. Medida la unidad instalada.

| Código | Ud | Descripción | Rendimiento | Precio | Importe |
|---|---|---|---|---|---|
| ATC00100 | h | CUADRILLA ALBAÑILERÍA, FORMADA POR OFICIAL 1ª Y PEÓN ESP. | 0.15 | 24.28 | 3.64 |
| TO01800 | h | OF. 1ª ELECTRICISTA | 0.6 | 12.98 | 7.79 |
| IE01700 | u | BASE ENCHUFE II+T 25 A C/PLACA (material; 03/03/2020) | 1 | 5.97 | 5.97 |
| IE05200 | u | CAJILLO UNIVERSAL ENLAZABLE | 1 | 0.21 | 0.21 |
| IE12100 | m | TUBO PVC FLEXIBLE CORRUGADO DIÁM. 23 mm (material; 19/08/2012) | 3.03 | 0.19 | 0.58 |
| WW00300 | u | MATERIAL COMPLEMENTARIO O PZAS. ESPECIALES | 0.3 | 0.36 | 0.11 |
| ABC | u | PEQUEÑO MATERIAL | 0.5 | 0.2 | 0.10 |
|  |  | Total |  |  | 18.4 |

**02_12_18** m DERIVACIÓN DE PUESTA A TIERRA (19/08/2012)
2 m × 2.01 (2.13 con costes indirectos) = 4.26
Derivación de puesta a tierra instalada con conductor de cobre desnudo de 16 mm2 de sección nominal, empotrado y aislado con tubo de PVC flexible de 13 mm de diámetro, incluso p.p. de cajas de derivación y ayudas de albañilería; construido según REBT. Medido desde la caja de protección individual hasta la línea principal de puesta a tierra.

| Código | Ud | Descripción | Rendimiento | Precio |
|---|---|---|---|---|
| ATC00100 | h | CUADRILLA ALBAÑILERÍA, FORMADA POR OFICIAL 1ª Y PEÓN ESP. | 0 | 24.28 |
| TO01800 | h | OF. 1ª ELECTRICISTA | 0 | 12.98 |
| IE03800 | kg | CABLE DE COBRE DESNUDO (material; 19/08/2012) | 0 | 2.86 |
| IE11900 | m | TUBO PVC FLEXIBLE CORRUGADO DIÁM. 20 mm | 0 | 0.1 |
| WW00300 | u | MATERIAL COMPLEMENTARIO O PZAS. ESPECIALES | 0 | 0.36 |
| ABC | u | PEQUEÑO MATERIAL | 0 | 0.2 |

**02_12_19** U DOWNLIGHT D. 80 mm EMPOTRADO LED 7W Y 500 Lm (25/10/2008)
13 U × 13.09 (13.88 con costes indirectos) = 180.44
Luminaria de techo para empotrar Downlight, de 80 mm de diámetro y 40 mm de altura, para led 7W/500 lm, aro embellecedor de aluminio inyectado, termoesmaltado, blanco; protección IP 20 y aislamiento clase F, incluso placa de led y convertidor electrónico. Incluso aro de colocación. Totalmente instalada.

| Código | Ud | Descripción | Rendimiento | Precio | Importe |
|---|---|---|---|---|---|
| ATC00400 | Hr | CUA.FOR.POR OFI. 1ª INST. Y AYUDANTE ESP. | 0.15 | 21.99 | 3.30 |
| SRJSYR64 | U | DOWNLIGHTS D=80 mm, LED, 7 W/500LM (material; 03/03/2020) | 1 | 4.81 | 4.81 |
| JSTYSU65 | U | FUENTE ALIMENTACIÓN LED (material; 24/02/2020) | 1 | 2.94 | 2.94 |
| WW00400 | u | PEQUEÑO MATERIAL | 3 | 0.2 | 0.60 |
| WW00300 | u | MATERIAL COMPLEMENTARIO O PZAS. ESPECIALES | 4 | 0.36 | 1.44 |
|  |  | Total |  |  | 13.09 |

**02_12_20** U DOWNLIGHT D=80 mmEMPOTRADO LED 7W Y 500 Lm, IP-54 (25/10/2008)
1 U × 14.4 (15.26 con costes indirectos) = 15.26
Luminaria de techo para empotrar Downlight, de 80 mm de diámetro y 40 mm de altura, para led 7W/500 lm, aro embellecedor de aluminio inyectado, termoesmaltado, blanco; protección IP 54 y aislamiento clase F, incluso placa de led y convertidor electrónico. Incluso aro de colocación. Totalmente instalada.

| Código | Ud | Descripción | Rendimiento | Precio | Importe |
|---|---|---|---|---|---|
| ATC00400 | Hr | CUA.FOR.POR OFI. 1ª INST. Y AYUDANTE ESP. | 0.15 | 21.99 | 3.30 |
| SWEWHTE | U | DOWNLIGHTS LED, 7 W/500LM, IP-54 (material; 03/03/2020) | 1 | 6.12 | 6.12 |
| JSTYSU65 | U | FUENTE ALIMENTACIÓN LED | 1 | 2.94 | 2.94 |
| WW00400 | u | PEQUEÑO MATERIAL | 3 | 0.2 | 0.60 |
| WW00300 | u | MATERIAL COMPLEMENTARIO O PZAS. ESPECIALES | 4 | 0.36 | 1.44 |
|  |  | Total |  |  | 14.4 |

**02_12_21** U DOWNLIGHT D. 180 mm EMPOTRADO LED 12W Y 960 Lm (25/10/2008)
31 U × 13.84 (14.67 con costes indirectos) = 454.77
Luminaria de techo para empotrar Downlight, de 180 mm de diámetro y 40 mm de altura, para led 12W/960 lm, aro embellecedor de aluminio inyectado, termoesmaltado, blanco; protección IP 20 y aislamiento clase F, incluso placa de led y convertidor electrónico. Incluso aro de colocación. Totalmente instalada.

| Código | Ud | Descripción | Rendimiento | Precio | Importe |
|---|---|---|---|---|---|
| ATC00400 | Hr | CUA.FOR.POR OFI. 1ª INST. Y AYUDANTE ESP. | 0.15 | 21.99 | 3.30 |
| SUYF8RQEW7 | U | DOWNLIGHTS D=180 mm, LED, 12 W/960LM (material; 24/02/2020) | 1 | 5.56 | 5.56 |
| JSTYSU65 | U | FUENTE ALIMENTACIÓN LED | 1 | 2.94 | 2.94 |
| WW00400 | u | PEQUEÑO MATERIAL | 3 | 0.2 | 0.60 |
| WW00300 | u | MATERIAL COMPLEMENTARIO O PZAS. ESPECIALES | 4 | 0.36 | 1.44 |
|  |  | Total |  |  | 13.84 |

| Medición | Uds. | Largo | Parcial |
|---|---|---|---|
| Vestuarios | 1 | 31 | 31.00 |
| Total |  |  | 31 |

**02_12_22** U DOWNLIGHT D. 180 mm EMPOTRADO LED 12W Y 960 Lm, IP-54 (25/10/2008)
14 U × 15.47 (16.4 con costes indirectos) = 229.60
Luminaria de techo para empotrar Downlight, de 180 mm de diámetro y 40 mm de altura, para led 12W/960 lm, aro embellecedor de aluminio inyectado, termoesmaltado, blanco; protección IP 54 y aislamiento clase F, incluso placa de led y convertidor electrónico. Incluso aro de colocación. Totalmente instalada.

| Código | Ud | Descripción | Rendimiento | Precio | Importe |
|---|---|---|---|---|---|
| ATC00400 | Hr | CUA.FOR.POR OFI. 1ª INST. Y AYUDANTE ESP. | 0.15 | 21.99 | 3.30 |
| SERWA654Y | U | DOWNLIGHTS D=180 mm, LED, 12 W/960LM,IP-54 (material; 24/02/2020) | 1 | 7.19 | 7.19 |
| JSTYSU65 | U | FUENTE ALIMENTACIÓN LED | 1 | 2.94 | 2.94 |
| WW00400 | u | PEQUEÑO MATERIAL | 3 | 0.2 | 0.60 |
| WW00300 | u | MATERIAL COMPLEMENTARIO O PZAS. ESPECIALES | 4 | 0.36 | 1.44 |
|  |  | Total |  |  | 15.47 |

**02_12_23** U BAÑADOR DE PARED EMPOTRADO LED, 8 W Y 330 LM, IP5-54 (25/10/2008)
6 U × 36.1 (38.27 con costes indirectos) = 229.62
Bañador de pared para empotrar 215x65x70 mm , para led 8W/330 lm, aro embellecedor de aluminio inyectado, termoesmaltado, gris; protección IP 54 y aislamiento clase F, incluso placa de led y convertidor electrónico.Totalmente instalada.

| Código | Ud | Descripción | Rendimiento | Precio | Importe |
|---|---|---|---|---|---|
| ATC00400 | Hr | CUA.FOR.POR OFI. 1ª INST. Y AYUDANTE ESP. | 0.15 | 21.99 | 3.30 |
| AGEA3465YH | u | BAÑ. PARED EMP. LED 8 /330 LM, 215X65X70 mm (material; 24/02/2020) | 1 | 26.16 | 26.16 |
| GSAATE66 | U | EQUIPO ELECT LUMINARIA (material; 06/06/2014) | 1 | 4.6 | 4.60 |
| WW00400 | u | PEQUEÑO MATERIAL | 3 | 0.2 | 0.60 |
| WW00300 | u | MATERIAL COMPLEMENTARIO O PZAS. ESPECIALES | 4 | 0.36 | 1.44 |
|  |  | Total |  |  | 36.1 |

| Medición | Uds. | Parcial |
|---|---|---|
| Exteriores | 6 | 6.00 |
| Total |  | 6 |

**02_12_24** u DETECTOR DE PRESENCIA PIR 120º (14/03/2006)
28 u × 7.78 (8.25 con costes indirectos) = 231.00
Detector de presencia de bulbo PIR 120º realizado con conductores de cobre rígidos aislados de 1,5 mm2. de sección y para una tensión nominal de 750 V.,Detector de presencia con posibilidad de instalación empotrable o de montaje sobre pared/techo, con 120º de ángulo de cobertura y con un campo de detección de hasta 7-10 metros aprox. a una altura de 1.8~2.5m.Capaz de captar emisiones invisibles infrarrojas procedentes de cualquier fuente de calor sin emitir ningún tipo de radiación.El detector activa su circuito de salida cuando una fuente de calor se mueve delante del interruptor y se desactiva una vez se deje de captar el movimiento, tras un tiempo de retardo regulable.- Instalación en pared o empotrado.- Sensibilidad luminosa ajustable.- Tiempo de retardo regulable: A elegir entre 5 seg, 30 seg, 1 min, 3min, 5 min y 8 min.- Velocidad de detección: 0.6~1.5 m/s.Cargas: 300W LED. Colocado bajo tubo de PVC corrugado de 20 mm. de diámetro. Incluso caja de registro, caja de mecanismos y conexionado. Medido unidad instalada.

| Código | Ud | Descripción | Rendimiento | Precio | Importe |
|---|---|---|---|---|---|
| SOIE100 | h | Oficial 1ª electricista (mano de obra; 14/03/2006) | 0.1 | 15.41 | 1.54 |
| SOIE200 | h | Ayudante electricista (mano de obra; 06/04/2006) | 0.1 | 12.42 | 1.24 |
| SPILU310 | m | Tubo PVC corrugado diám. 20 mm. (material; 21/02/2007) | 1 | 0.17 | 0.17 |
| SPILU320 | m | Conductor rígido 750 V. 1,5 mm2. Cu (material; 21/02/2007) | 1 | 0.24 | 0.24 |
| SPILU3302 | u | Detector de presencia PIR 120º (material; 03/03/2020) | 1 | 4.59 | 4.59 |
|  |  | Total |  |  | 7.78 |

| Medición | Uds. | Parcial |
|---|---|---|
| Detectores | 28 | 28.00 |
| Total |  | 28 |

**02_12_25** u LUMINARIA EMERG. ESTANCA EMPOTRADA LED, 210 Lm.,IP-65. (16/10/2006)
8 u × 24.68 (26.16 con costes indirectos) = 209.28
Ud de equipo autónomo de emergencia y señalización de 210 lúmenes, lED para empotrar, estanca protección IP65, una hora de autonomía, incluso accesorios, fijación y conexión, instalado con tubo rígido estanco según el CTE DB-DI, RIPCI y REBT. medida la unidad instalada

| Código | Ud | Descripción | Rendimiento | Precio | Importe |
|---|---|---|---|---|---|
| ATC00400 | Hr | CUA.FOR.POR OFI. 1ª INST. Y AYUDANTE ESP. | 0.2 | 21.99 | 4.40 |
| AMP227335488T | u | EQUIPO AUTONOMO EMERG. EMPOTRAR LED, 210 Lm,IP-65 (material; 25/02/2020) | 1 | 15.36 | 15.36 |
| U30JW055G | Ml | CABLE COBRE 1x1,5 mm2 | 9 | 0.26 | 2.34 |
| TUB3D | ml | TuboPVC rigido D=16mm | 3 | 0.18 | 0.54 |
| WW00400 | u | PEQUEÑO MATERIAL | 3 | 0.2 | 0.60 |
| WW00300 | u | MATERIAL COMPLEMENTARIO O PZAS. ESPECIALES | 4 | 0.36 | 1.44 |
|  |  | Total |  |  | 24.68 |

| Medición | Uds. | Parcial |
|---|---|---|
| Vestuarios | 8 | 8.00 |
| Total |  | 8 |

**02_12_26** u LUMINARIA EMERG. ESTANCA EMPOTRADA LED, 210 Lm, IP-20 (16/10/2006)
4 u × 24.04 (25.48 con costes indirectos) = 101.92
Ud de equipo autónomo de emergencia y señalización de 210 lúmenes, lED para empotrar, estanca protección IP20, una hora de autonomía, incluso accesorios, fijación y conexión, instalado con tubo rígido estanco según el CTE DB-DI, RIPCI y REBT. medida la unidad instalada

| Código | Ud | Descripción | Rendimiento | Precio | Importe |
|---|---|---|---|---|---|
| ATC00400 | Hr | CUA.FOR.POR OFI. 1ª INST. Y AYUDANTE ESP. | 0.2 | 21.99 | 4.40 |
| AMP200042889T | u | EQUIPO AUTONOMO EMERG. EMPOTRAR LED, 210 Lm,IP-20 (material; 25/02/2020) | 1 | 14.72 | 14.72 |
| U30JW055G | Ml | CABLE COBRE 1x1,5 mm2 | 9 | 0.26 | 2.34 |
| TUB3D | ml | TuboPVC rigido D=16mm | 3 | 0.18 | 0.54 |
| WW00400 | u | PEQUEÑO MATERIAL | 3 | 0.2 | 0.60 |
| WW00300 | u | MATERIAL COMPLEMENTARIO O PZAS. ESPECIALES | 4 | 0.36 | 1.44 |
|  |  | Total |  |  | 24.04 |

| Medición | Uds. | Parcial |
|---|---|---|
| Edif_Vest | 4 | 4.00 |
| Total |  | 4 |

**02_12_27** u PULSADOR DE ALARMA IDENTIFICABLE CON CORDÓN (25/10/2008)
2 u × 28.46 (30.17 con costes indirectos) = 60.34
Pulsador de alarma para identificación individual, con cordón; conectado a baliza, instalado según CTE y RIPCI. Medida la cantidad ejecutada.

| Código | Ud | Descripción | Rendimiento | Precio | Importe |
|---|---|---|---|---|---|
| ATC00400 | Hr | CUA.FOR.POR OFI. 1ª INST. Y AYUDANTE ESP. | 0.1 | 21.99 | 2.20 |
| IP09390 | u | PULSADOR DE ALARMA IDENTIFICABLE CPN CORDÓN (material; 03/03/2020) | 1 | 26.26 | 26.26 |
|  |  | Total |  |  | 28.46 |

| Medición | Uds. | Parcial |
|---|---|---|
| En Aseo Discapac | 2 | 2.00 |
| Total |  | 2 |

**02_12_28** u BALIZA ACÚSTICO-LUMÍNICA INTERIOR (25/10/2008)
1 u × 44.21 (46.86 con costes indirectos) = 46.86
Baliza acústico-lumínica de alarma para instalación interior, conectado a pulsador; instalado según CTE y RIPCI. Medida la cantidad ejecutada.

| Código | Ud | Descripción | Rendimiento | Precio | Importe |
|---|---|---|---|---|---|
| ATC00400 | Hr | CUA.FOR.POR OFI. 1ª INST. Y AYUDANTE ESP. | 0.1 | 21.99 | 2.20 |
| IP00220 | u | AVISADOR ACUSTICO INTERIOR (material; 03/03/2020) | 1 | 42.01 | 42.01 |
|  |  | Total |  |  | 44.21 |

| Medición | Uds. | Parcial |
|---|---|---|
| Para Aseo Minusvalido | 1 | 1.00 |
| Total |  | 1 |

### 02_13 PROTECCIÓN CONTRAINCENDIOS VESTUARIOS (05/02/2007)
Importe: 126.06

**02_13_01** U CARTEL LUMINISCENTE HOMOLOGADA DE EXTINCIÓN DE INCENDIOS (05/02/2007)
3 U × 4.81 (5.1 con costes indirectos) = 15.30
Ud. Señal luminiscente para elementos de extinción de incendios (extintores.), medidas según plano, por una cara en pvc rígido de 2 mm de espesor, totalmente instalada, según norma UNE 23033 y CTE/DB-SI 4.

| Código | Ud | Descripción | Rendimiento | Precio | Importe |
|---|---|---|---|---|---|
| TP00100 | h | PEÓN ESPECIAL | 0.08 | 11.3 | 0.90 |
| U35MA005A | Ud | CARTEL LUMINISCENTE HOMOLOGADA EXTINCIÓN DE INCENDIOS. | 1 | 3.91 | 3.91 |
|  |  | Total |  |  | 4.81 |

| Medición | Uds. | Parcial |
|---|---|---|
| Vestuarios | 3 | 3.00 |
| Total |  | 3 |

**02_13_02** u CARTEL LUMINISCENTE HOMOLOGADA DE EVACUACIÓN (27/01/2020)
3 u × 4.81 (5.1 con costes indirectos) = 15.30
Ud. Señal luminiscente para indicación de la evacuación (salida, salida emergencia, direccionales, no salida....)medidas segun plano por una cara en pvc rígido de 2mm de espesor, totalmente montada según norma UNE 23033 y CTE/DB-SI 4.

| Código | Ud | Descripción | Rendimiento | Precio | Importe |
|---|---|---|---|---|---|
| TP00100 | h | PEÓN ESPECIAL | 0.08 | 11.3 | 0.90 |
| U35MA005B | U | CARTEL LUMINISCENTE HOMOLOGADA DE EVACUACIÓN | 1 | 3.91 | 3.91 |
|  |  | Total |  |  | 4.81 |

**02_13_03** u EXTINTOR MOVIL, DE CO2, 5 kg
1 u × 28.81 (30.54 con costes indirectos) = 30.54
Extintor portátil contra contactos electricos de nieve carbónica CO2, de eficacia 89B, con 5 kg de agente extintor, con manguera y trompa difusora, según UNE-EN 3.

| Código | Ud | Descripción | Rendimiento | Precio | Importe |
|---|---|---|---|---|---|
| TP00100 | h | PEÓN ESPECIAL | 0.3 | 11.3 | 3.39 |
| IP07800R | u | EXTINTOR MÓVIL, CO2, 5 kg EFICACIA 89B | 1 | 24.86 | 24.86 |
| WW00300 | u | MATERIAL COMPLEMENTARIO O PZAS. ESPECIALES | 1 | 0.36 | 0.36 |
| WW00400 | u | PEQUEÑO MATERIAL | 1 | 0.2 | 0.20 |
|  |  | Total |  |  | 28.81 |

**02_13_04** u EXTINTOR MÓVIL, DE POLVO ABC, 6 kg
2 u × 30.62 (32.46 con costes indirectos) = 64.92
Extintor móvil, de polvo ABC, con 6 kg de capacidad eficacia 13-A, 89-B, formado por recipiente de chapa de acero electrosoldada, con presión incorporada, homologado por el M.I., según rgto. de recipientes a presión, válvula de descarga, de asiento con palanca para interrupción, manómetro, herrajes de cuelgue, placa de timbre, incluso pequeño material, montaje y ayudas de albañilería; instalado según CTE y RIPCI. Medida la cantidad ejecutada.

| Código | Ud | Descripción | Rendimiento | Precio | Importe |
|---|---|---|---|---|---|
| ATC00100 | h | CUADRILLA ALBAÑILERÍA, FORMADA POR OFICIAL 1ª Y PEÓN ESP. | 0.4 | 24.28 | 9.71 |
| IP07800 | u | EXTINTOR MÓVIL, POLVO ABC, 6 kg EFICACIA 8-A, 39-B (material) | 1 | 20.35 | 20.35 |
| WW00300 | u | MATERIAL COMPLEMENTARIO O PZAS. ESPECIALES | 1 | 0.36 | 0.36 |
| WW00400 | u | PEQUEÑO MATERIAL | 1 | 0.2 | 0.20 |
|  |  | Total |  |  | 30.62 |

### 02_14 GESTIÓN DE RESIDUOS DE VESTUARIOS (13/11/2008)
Importe: 988.72

**02_14_01_** t GESTIÓN RESIDUOS HORMIGÓN VERTEDERO (13/11/2008)
281.75 t × 2.27 (2.41 con costes indirectos) = 679.02
Tasa para la deposición directa de residuos de construcción de hormigón separado exentos de materiales reciclables en vertedero autorizado por la comunidad autónoma correspondiente. Sin incluir carga ni transporte. Según operación enumerada D5 de acuerdo con la orden MAM 304/2002 por la que se publican las operaciones de valorización y eliminación de residuos.

| Código | Ud | Descripción | Rendimiento | Precio | Importe |
|---|---|---|---|---|---|
| SVGN100 | t | Tasa deposito directo en vertedero | 1 | 2.27 | 2.27 |
|  |  | Total |  |  | 2.27 |

**02_14_02_** t GESTIÓN RESIDUOS TEJAS Y MAT. CERÁMICO VERTEDERO (14/11/2008)
3.35 t × 2.27 (2.41 con costes indirectos) = 8.07
Tasa para la deposición directa de residuos de construcción de tejas y material cerámico exentos de materiales reciclables en vertedero autorizado por la comunidad autónoma correspondiente. Sin incluir carga ni transporte. Según operación enumerada D5 de acuerdo con la orden MAM 304/2002 por la que se publican las operaciones de valorización y eliminación de residuos.

| Código | Ud | Descripción | Rendimiento | Precio | Importe |
|---|---|---|---|---|---|
| SVGN450 | t | Tasa deposit residuo tejas y mat. cerám. vertedero (14/11/2008) | 1 | 2.27 | 2.27 |
|  |  | Total |  |  | 2.27 |

**02_14_03_** t GESTIÓN RESIDUOS MEZCL. C/ MATERIAL NP GESTOR (13/11/2008)
0.26 t × 19.94 (21.14 con costes indirectos) = 5.50
Tasa para la gestión de residuos mezclados de construcción no peligrosos en un gestor autorizado por la comunidad autónoma correspondiente. Sin incluir carga ni transporte.

| Código | Ud | Descripción | Rendimiento | Precio | Importe |
|---|---|---|---|---|---|
| SVGM200 | t | Tasa vertido residuos mezclados c/mat. gestor (13/11/2008) | 1 | 19.94 | 19.94 |
|  |  | Total |  |  | 19.94 |

**02_14_04_** t GESTIÓN RESIDUOS YESOS Y DERIVADOS VERTEDERO (14/11/2008)
1.01 t × 3.89 (4.12 con costes indirectos) = 4.16
Tasa para la deposición directa de residuos de construcción de yesos y sus derivados exentos de materiales reciclables en vertedero autorizado por la comunidad autónoma correspondiente. Sin incluir carga ni transporte. Según operación enumerada D5 de acuerdo con la orden MAM 304/2002 por la que se publican las operaciones de valorización y eliminación de residuos.

| Código | Ud | Descripción | Rendimiento | Precio | Importe |
|---|---|---|---|---|---|
| SVGN775 | t | Tasa deposito residuos yesos y derivados vertedero (14/11/2008) | 1 | 3.89 | 3.89 |
|  |  | Total |  |  | 3.89 |

**02_14_05_** t GESTIÓN RESIDUOS ACERO Y OTROS METÁLES VALORIZ. (15/01/2009)
0.12 t × -168.93 (-179.07 con costes indirectos) = -21.49
Precio para la gestión del residuo de acero y otros metales a un gestor autorizado por la comunidad autónoma correspondiente, para su reutilización, recuperación o valorización. Sin carga ni transporte. Según operación enumerada R 04 de acuerdo con la orden MAM 304/2002 por la que se publican las operaciones de valorización y eliminación de residuos.

| Código | Ud | Descripción | Rendimiento | Precio | Importe |
|---|---|---|---|---|---|
| SVGR375 | t | Tasa valorizacion acero y otros met. con gestor (15/01/2009) | 1 | -168.93 | -168.93 |
|  |  | Total |  |  | -168.93 |

**02_14_06_** kg GESTIÓN RESIDUOS ENVASES PELIGROSOS GESTOR (13/11/2008)
10.4 kg × 0.24 (0.25 con costes indirectos) = 2.60
Precio para la gestión del residuo de envases peligrosos con gestor autorizado por la comunidad autónoma para su recuperación, reutilización, o reciclado. Según operación enumerada R 04 de acuerdo con la orden MAM 304/2002 por la que se publican las operaciones de valorización y eliminación de residuos.

| Código | Ud | Descripción | Rendimiento | Precio | Importe |
|---|---|---|---|---|---|
| SVGP250 | kg | Tasa gestión envases metálicos peligro con gestor (13/11/2008) | 1 | 0.24 | 0.24 |
|  |  | Total |  |  | 0.24 |

**02_14_07_** kg GESTIÓN RESIDUOS AEROSOLES GESTOR (13/11/2008)
4.4 kg × 0.62 (0.66 con costes indirectos) = 2.90
Precio para la gestión del residuo aerosoles con gestor autorizado por la comunidad autónoma para su recuperación, reutilización, o reciclado. Según operación enumerada R13 de acuerdo con la orden MAM 304/2002 por la que se publican las operaciones de valorización y eliminación de residuos.

| Código | Ud | Descripción | Rendimiento | Precio | Importe |
|---|---|---|---|---|---|
| SVGP350 | kg | Tasa gestión residuos de aerosoles con gestor (13/11/2008) | 1 | 0.62 | 0.62 |
|  |  | Total |  |  | 0.62 |

**02_14_08_** t TRANSPORTE RESIDUOS NO PELIGROSOS
286.49 t × 1.01 (1.07 con costes indirectos) = 306.54
Tasa para el transporte de residuos no peligrosos de construcción y demolición desde la obra hasta las instalaciones de un gestor autorizado por la comunidad autónoma hasta un máximo de 20 km. Sin incluir gestión de los residuos.

| Código | Ud | Descripción | Rendimiento | Precio | Importe |
|---|---|---|---|---|---|
| MK00100 | h | CAMIÓN BASCULANTE | 0.06 | 16.75 | 1.01 |
|  |  | Total |  |  | 1.01 |

**02_14_09_** t TRANSPORTE RESIDUOS PELIGROSOS
0.1 t × 13.4 (14.2 con costes indirectos) = 1.42
Tasa para el transporte de residuos peligrosos de construcción y demolición desde la obra hasta las instalaciones de un gestor autorizado por la comunidad autónoma. Sin incluir gestión de los residuos.

| Código | Ud | Descripción | Rendimiento | Precio | Importe |
|---|---|---|---|---|---|
| MK00100 | h | CAMIÓN BASCULANTE | 0.8 | 16.75 | 13.40 |
|  |  | Total |  |  | 13.4 |

### 02_15 CONTROL DE CALIDAD DE VESTUARIOS (02/04/2009)
Importe: 802.98

**02_15_01** Ud TOMA MUESTRA HORMIGÓN, 3 PROB. (16/05/2018)
3 Ud × 121.68 (128.98 con costes indirectos) = 386.94
Toma en obra de muestra de hormigón fresco según UNE-EN 12350-1, con medida del asiento con el cono de Abrams según UNE-EN 12350-2; fabricación y curado de familia de 3 probetas cilíndricas de 15x30 cm según UNE-EN 12390-2, refrentado y rotura a compresión en laboratorio homologado según UNE-EN 12390-3, incluso desplazamiento a obra e informe de resultados.

| Código | Ud | Descripción | Rendimiento | Precio | Importe |
|---|---|---|---|---|---|
| U50EB015 | Ud | Toma de 3 muestras de hormigón freso, 5 p. | 3 | 40.56 | 121.68 |
|  |  | Total |  |  | 121.68 |

| Medición | Uds. | Parcial |
|---|---|---|
| Losa cimentación vestuarios | 1 | 1.00 |
| Pilares vestuarios | 1 | 1.00 |
| Forjado cubierta vestuarios | 1 | 1.00 |
| Total |  | 3 |

**02_15_02** u ENSAYO COMPLETO BARRAS CORRUG. ACERO (02/04/2009)
3 u × 74.02 (78.46 con costes indirectos) = 235.38
Ensayo completo e informe de resultados para determinar la calidad de las barras corrugadas de acero destinadas a formar parte en estructuras de hormigón armado mediante; la determinación de las características geométricas y ponderales; comprobando la ovalidad por calibrado, la sección equivalente y desviación de la masa y las características geométricas de los resaltos; ensayo físico completo para mediante una serie de pruebas de doblado-desdoblado; y ensayo mecánico completo determinando el límite elástico, tensión de rotura, alargamiento de rotura, registro continuo del diagrama cargas-deformaciones y módulo de elasticidad.

| Código | Ud | Descripción | Rendimiento | Precio | Importe |
|---|---|---|---|---|---|
| SEC130 | u | Ensayo geométrico barras corrug. de acero | 1 | 24.21 | 24.21 |
| SEC160 | u | Ensayo físico barras/alambres corrug. acero | 1 | 11.07 | 11.07 |
| SEC170 | u | Ensayo mecánico barras corrug. acero | 1 | 38.74 | 38.74 |
|  |  | Total |  |  | 74.02 |

| Medición | Uds. | Parcial |
|---|---|---|
| Losa cimentación vestuarios | 1 | 1.00 |
| Pilares vestuarios | 1 | 1.00 |
| Forjado cubierta vestuarios | 1 | 1.00 |
| Total |  | 3 |

**02_15_03** u ENSAYO COMPLETO MALLA ELECTR. ACERO (25/02/2020)
1 u × 60.83 (64.48 con costes indirectos) = 64.48
Ensayo completo e informe de resultados para determinar la calidad de las mallas electrosoldadas de acero destinadas a formar parte de las estructuras de hormigón armado; mediante la determinación de las características geométricas y realizando un ensayo mecánico completo para determinando la resistencia a tracción y despegue de nudos.

| Código | Ud | Descripción | Rendimiento | Precio | Importe |
|---|---|---|---|---|---|
| SEC150 | u | Ensayo geométrico mallas electros. de acero | 1 | 24.2 | 24.20 |
| SEC180 | u | Ensayo mecánico mallas electr. acero | 1 | 36.63 | 36.63 |
|  |  | Total |  |  | 60.83 |

| Medición | Uds. | Parcial |
|---|---|---|
| Forjado cubiertas vestuarios | 1 | 1.00 |
| Total |  | 1 |

**02_15_04** u PRUEBA DE ESTANQUEIDAD (25/02/2020)
1 u × 41.2 (43.67 con costes indirectos) = 43.67
Prueba de servicio para comprobar la estanqueidad de una cubierta plana, mediante inundación, incluso desplazamiento a obra e informe justificativo.

| Código | Ud | Descripción | Rendimiento | Precio | Importe |
|---|---|---|---|---|---|
| SEC300 | u | Prueba de estanqueidad | 1 | 41.2 | 41.20 |
|  |  | Total |  |  | 41.2 |

| Medición | Uds. | Parcial |
|---|---|---|
| Cubierta vestuario | 1 | 1.00 |
| Total |  | 1 |

**02_15_05** u ENSAYO PROCTOR NORMAL (27/02/2020)
1 u × 68.41 (72.51 con costes indirectos) = 72.51
Ensayo de Proctor Normal para compactación de suelos determinando la relación entre el contenido de humedad y el peso unitario seco de los suelos compactados en un molde. Incluso informe de resultados.

| Código | Ud | Descripción | Rendimiento | Precio | Importe |
|---|---|---|---|---|---|
| SEC965 | u | Ensayo Proctor Normal | 1 | 68.41 | 68.41 |
|  |  | Total |  |  | 68.41 |

| Medición | Uds. | Parcial |
|---|---|---|
| Cimentación vestuarios | 1 | 1.00 |
| Total |  | 1 |

### 02_16 SEGURIDAD Y SALUD DE VESTUARIOS (09/10/2007)
Importe: 453.05

**02_16_01** u SEÑAL METÁLICA "OBLIG. PROH." 42 cm, SIN SOPORTE (27/01/2020)
2 u × 9.2 (9.75 con costes indirectos) = 19.50
Señal de seguridad metálica tipo obligación o prohibición de 42 cm, sin soporte metálico, incluso colocación y p.p. de desmontaje de acuerdo con R.D. 485/97. Medida la unidad ejecutada.

| Código | Ud | Descripción | Rendimiento | Precio | Importe |
|---|---|---|---|---|---|
| TP00100 | h | PEÓN ESPECIAL | 0.045 | 11.3 | 0.51 |
| HS00800 | u | SEÑAL OBLIGACIÓN O PROHIBICIÓN 42 cm | 1 | 8.69 | 8.69 |
|  |  | Total |  |  | 9.2 |

**02_16_02** m2 CERRAMIENTO PROV. OBRA, PANEL MALLA GALV. SOPORT. PREFABR. (09/10/2007)
110.62 m2 × 1.16 (1.23 con costes indirectos) = 136.06
Cerramiento provisional de obra, realizado con postes cada 3,50 m de perfiles tubulares galvanizados de 50 mm de diám. interior, panel rígido de malla galvanizada de 2 metros de altura y p.p. de piezas prefabricadas de hormigón moldeado para apoyo y alojamiento de postes y ayudas de albañilería. Medida la superficie ejecutada.

| Código | Ud | Descripción | Rendimiento | Precio | Importe |
|---|---|---|---|---|---|
| TP00100 | h | PEÓN ESPECIAL | 0.04 | 11.3 | 0.45 |
| CA02500 | kg | ACERO GALVANIZADO EN CALIENTE | 0.04 | 2.05 | 0.08 |
| HS02150 | u | BASE HORMIGÓN CERRAMIENTO PROV. | 0.04 | 2.16 | 0.09 |
| UU01510 | m2 | MALLA GALV. ELECTROSOLDADA EN PANELES RÍGIDOS | 0.013 | 41.39 | 0.54 |
|  |  | Total |  |  | 1.16 |

| Medición | Uds. | Largo | Parcial |
|---|---|---|---|
| Separación con calle | 2 | 8 | 16.00 |
|  | 1 | 21.67 | 21.67 |
| Separación con pistas deportivas | 2 | 3 | 6.00 |
|  | 1 | 3.67 | 3.67 |
|  | 1 | 24.98 | 24.98 |
| Separación con piscina | 1 | 18.78 | 18.78 |
|  | 1 | 19.52 | 19.52 |
| Total |  |  | 110.62 |

**02_16_03** m2 PROTECCIÓN HUECO DE PATIO, CÓN RED DE SEGURIDAD
7.73 m2 × 3.19 (3.38 con costes indirectos) = 26.13
Protección de hueco de patio con red de seguridad de poliamida (HT), incluso p.p. de anclaje de red, cuerdas de sujección y mantenimiento, según R.D. 1627/97. Medida la superficie del hueco protegido.

| Código | Ud | Descripción | Rendimiento | Precio | Importe |
|---|---|---|---|---|---|
| TO02200 | h | OFICIAL 2ª | 0.08 | 12.65 | 1.01 |
| TP00100 | h | PEÓN ESPECIAL | 0.08 | 11.3 | 0.90 |
| HR00200 | u | ANCLAJE DE RED | 1.5 | 0.43 | 0.65 |
| HR00700 | m2 | RED DE SEGURIDAD DE POLIAMIDA | 0.55 | 0.79 | 0.43 |
| WW00400 | u | PEQUEÑO MATERIAL | 1 | 0.2 | 0.20 |
|  |  | Total |  |  | 3.19 |

| Medición | Uds. | Largo | Ancho | Parcial |
|---|---|---|---|---|
|  | 1 | 2.09 | 3.7 | 7.73 |
| Total |  |  |  | 7.73 |

**02_16_04** m BARANDILLA DE PROTECCIÓN, MADERA, SIST. MORDAZA, BORDE (19/08/2012)
28.86 m × 1.88 (1.99 con costes indirectos) = 57.43
Barandilla resistente de protección de 0,90 m de altura, formada por: soportes metálicos sistema mordaza en borde, pasamanos, protección intermedia y rodapié de 0,20 m, de madera de pino en tabloncillo, incluso desmontado, p.p. de pequeño material y mantenimiento. según R.D. 1627/97. Medida la longitud ejecutada.

| Código | Ud | Descripción | Rendimiento | Precio | Importe |
|---|---|---|---|---|---|
| TO02200 | h | OFICIAL 2ª | 0.05 | 12.65 | 0.63 |
| TP00100 | h | PEÓN ESPECIAL | 0.05 | 11.3 | 0.57 |
| CM00100 | m3 | MADERA DE PINO EN TABLONCILLO | 0.002 | 131.12 | 0.26 |
| HB00110 | u | SOPORTE METÁLICO BARANDILLA SISTEMA MORDAZA | 0.02 | 1.14 | 0.02 |
| ABC | u | PEQUEÑO MATERIAL | 2 | 0.2 | 0.40 |
|  |  | Total |  |  | 1.88 |

| Medición | Uds. | Largo | Parcial |
|---|---|---|---|
| Bordes Forjado | 1 | 6.05 | 6.05 |
|  | 1 | 16.84 | 16.84 |
|  | 1 | 5.97 | 5.97 |
| Total |  |  | 28.86 |

**02_16_05** m LÍNEA DE VIDA HORIZONTAL FLEXIBLE POLIÉSTER (19/08/2012)
17.33 m × 2.91 (3.08 con costes indirectos) = 53.38
Línea de vida horizontal flexible de fibra de poliéster recubierta con neopreno, capa interior roja para detección visual al desgaste, según R.D. 773/97 y marcado CE según R.D. 1407/92. Medida la longitud ejecutada

| Código | Ud | Descripción | Rendimiento | Precio | Importe |
|---|---|---|---|---|---|
| TO02100 | h | OFICIAL 1ª | 0.05 | 11.97 | 0.60 |
| TP00100 | h | PEÓN ESPECIAL | 0.05 | 11.3 | 0.57 |
| HC02520 | m | LINEA DE VIDA HORIZONTAL DE POLIESTER (material; 19/08/2012) | 1 | 1.74 | 1.74 |
|  |  | Total |  |  | 2.91 |

| Medición | Uds. | Largo | Parcial |
|---|---|---|---|
| Sobre cumbrera | 1 | 17.33 | 17.33 |
| Total |  |  | 17.33 |

**02_16_06** u ARNÉS ANTICAÍDAS DE POLIAMIDA (19/08/2012)
2 u × 9.15 (9.7 con costes indirectos) = 19.40
Arnés anticaídas de poliamida, anillas de acero, cuerda de longitud y mosquetón de acero, con hombreras y perneras regulables según R.D. 773/97 y marcado CE según R.D. 1407/92. Medida la unidad en obra.

| Código | Ud | Descripción | Rendimiento | Precio | Importe |
|---|---|---|---|---|---|
| HC02200 | u | ARNES DE SEGURIDAD DE SUJECIÓN POLIAMIDA (material; 19/08/2012) | 0.25 | 36.58 | 9.15 |
|  |  | Total |  |  | 9.15 |

**02_16_07** u CASCO SEG. CONTRA IMPACTOS POLIETILENO ALTA (09/10/2007)
6 u × 0.85 (0.9 con costes indirectos) = 5.40
Casco de seguridad contra impactos polietileno alta densidad según R.D. 773/97 y marcado CE según R.D. 1407/92. Medida la unidad en obra.

| Código | Ud | Descripción | Rendimiento | Precio | Importe |
|---|---|---|---|---|---|
| HC01500 | u | CASCO DE SEGURIDAD ESTANDAR | 1 | 0.85 | 0.85 |
|  |  | Total |  |  | 0.85 |

**02_16_08** u PAR TAPONES ANTIRRUIDO ESPUMA DE POLIEURETANO (09/10/2007)
6 u × 0.1 (0.11 con costes indirectos) = 0.66
Par de tapones antirruidodesechable fabricado espuma de polieuretano, según R.D. 773/97 y marcado CE según R.D. 1407/92. Medida la unidad en obra.

| Código | Ud | Descripción | Rendimiento | Precio | Importe |
|---|---|---|---|---|---|
| HC00400 | u | PAR DE TAPONES ANTIRRUIDO POLIURETANO | 1 | 0.1 | 0.10 |
|  |  | Total |  |  | 0.1 |

**02_16_09** u GAFAS MONTURA VINILO, PANTALLA E POLICARBONATO (09/10/2007)
6 u × 5.84 (6.19 con costes indirectos) = 37.14
Gafas de montura de vinilo, pantalla exterior de policarbonato, pantalla interior antichoque y cámara de aire entre las dos pantallas para trabajos con riesgos de impactos en ojos, según R.D.1407/1992. Medida la unidad en obra.

| Código | Ud | Descripción | Rendimiento | Precio | Importe |
|---|---|---|---|---|---|
| HC03310 | u | GAFAS ANTI-IMPACTO DE MONTURA ACETATO C. AIRE | 1 | 5.84 | 5.84 |
|  |  | Total |  |  | 5.84 |

**02_16_10** u PANTALLA SOLDADURA OXIACET. ADAPT. A CABEZA CARRACA (28/02/2020)
1 u × 2 (2.12 con costes indirectos) = 2.12
Pantalla de soldadura oxiacetilenica, abatible, resistente a la perforación y penetración por objeto candente, antiinflamable, ventanal abatible adaptable a cabeza mediante sistema de carraca, según R.D. 1407/1992. Medida la unidad en obra.

| Código | Ud | Descripción | Rendimiento | Precio | Importe |
|---|---|---|---|---|---|
| HC05700 | u | PANTALLA SOLDADURA OXIACETILÉNICA ADAPTABLE | 1 | 2 | 2.00 |
|  |  | Total |  |  | 2 |

**02_16_11** u PAR GUANTES RIESGOS MECÁNICOS MÍN. PIEL FLOR CERDO (09/10/2007)
6 u × 1.11 (1.18 con costes indirectos) = 7.08
Par de guantes de protección para riesgos mecánicos mínimos, fabricado en piel de flor de cerdo, según R.D. 773/97 y marcado CE según R.D. 1407/92. Medida la unidad en obra.

| Código | Ud | Descripción | Rendimiento | Precio | Importe |
|---|---|---|---|---|---|
| HC04200 | u | PAR DE GUANTES RIESGOS MECÁNICOS MINIMOS PIEL CERDO | 1 | 1.11 | 1.11 |
|  |  | Total |  |  | 1.11 |

**02_16_12** u PAR GUANTES PROTEC. SOLDADURA, SERRAJE. MANGA (01/02/2013)
3 u × 2.22 (2.35 con costes indirectos) = 7.05
Par de guantes de protección en trabajos de soldadura fabricado en serraje con manga, según R.D. 773/97 y marcado CE según R.D. 1407/92. Medida la unidad en obra.

| Código | Ud | Descripción | Rendimiento | Precio | Importe |
|---|---|---|---|---|---|
| HC04500 | u | PAR DE GUANTES SOLDADURA SERRAJE MANGA | 1 | 2.22 | 2.22 |
|  |  | Total |  |  | 2.22 |

**02_16_13** u PAR ZAPATOS SEGURIDAD PIEL AFELPADA, PLANTILLA Y PUNTERA MET. (24/02/2013)
6 u × 12.55 (13.3 con costes indirectos) = 79.80
Par de zapatos de seguridad contra riesgos mecánicos, fabricados en piel afelpada, plantilla y puntera metálica, piso antideslizante según R.D. 773/97 y marcado CE según R.D. 1407/92. Medida la unidad en obra.

| Código | Ud | Descripción | Rendimiento | Precio | Importe |
|---|---|---|---|---|---|
| HC06300 | u | PAR DE ZAPATOS PIEL AFELPADA PLANTILLA Y PUNTERA METAL | 1 | 12.55 | 12.55 |
|  |  | Total |  |  | 12.55 |

**02_16_14** u MANDIL PARA TRABAJOS DE SOLDADURA (09/10/2007)
1 u × 1.79 (1.9 con costes indirectos) = 1.90
Mandil para trabajos de soldadura, fabricado en cuero con sujección a cuello y cintura a traves de tiras según R.D. 773/97 y marcado CE según R.D. 1407/92. Medida la unidad en obra.

| Código | Ud | Descripción | Rendimiento | Precio | Importe |
|---|---|---|---|---|---|
| HC05100 | u | MANDIL PARA TRABAJOS DE SOLDADURA | 1 | 1.79 | 1.79 |
|  |  | Total |  |  | 1.79 |

## 3 FASE URBANIZACIÓN (09/10/2007)
Importe: 65838.14

### 03_01 TRABAJOS PREVIOS DE URBANIZACIÓN (19/08/2012)
Importe: 2398.9

**03_01_01** U TALADO, CARGA Y TRASPORTE DE ARBOLES GRAN PORTE (19/08/2012)
11 U × 24.97 (26.47 con costes indirectos) = 291.17
Talado, carga y trasporte de arboles de entre 30 y 60 cms de diametro de tronco, con motosierra y camión con cesta. Incluso arrancado de raices y reposición de terreno.Medido en unidades intervenidas.

| Código | Ud | Descripción | Rendimiento | Precio | Importe |
|---|---|---|---|---|---|
| V_002 | h | Motosierra a gasolina, 2 kW | 0.4 | 1.91 | 0.76 |
| ME00400 | h | RETROEXCAVADORA | 0.12 | 22.87 | 2.74 |
| V_003 | h | Camión con cesta de 16 m. altura | 0.25 | 12.02 | 3.01 |
| V_004 | h | Rodillo vibrante guiado manual, 700 Kg y anchura 70 cms | 0.1 | 5.35 | 0.54 |
| TO00800 | h | OF. 1ª JARDINERO | 0.75 | 12.58 | 9.44 |
| TP00100 | h | PEÓN ESPECIAL | 0.75 | 11.3 | 8.48 |
|  |  | Total |  |  | 24.97 |

| Medición | Uds. | Parcial |
|---|---|---|
| Arboles gran porte | 11 | 11.00 |
| Total |  | 11 |

**03_01_02** U TALADO, CARGA Y TRASPORTE DE ARBOLES PORTE MEDIANO (19/08/2012)
1 U × 8.88 (9.41 con costes indirectos) = 9.41
Talado, carga y trasporte de arboles de porte mediano menor de 30 cms de diámetro de tronco, con motosierra y camión con cesta.Incluso arrancado de raices y reposición de terreno. Medido en unidades intervenidas.

| Código | Ud | Descripción | Rendimiento | Precio | Importe |
|---|---|---|---|---|---|
| V_002 | h | Motosierra a gasolina, 2 kW | 0.15 | 1.91 | 0.29 |
| ME00400 | h | RETROEXCAVADORA | 0.04 | 22.87 | 0.91 |
| V_003 | h | Camión con cesta de 16 m. altura | 0.05 | 12.02 | 0.60 |
| V_004 | h | Rodillo vibrante guiado manual, 700 Kg y anchura 70 cms | 0.1 | 5.35 | 0.54 |
| TO00800 | h | OF. 1ª JARDINERO | 0.25 | 12.58 | 3.15 |
| TP00100 | h | PEÓN ESPECIAL | 0.3 | 11.3 | 3.39 |
|  |  | Total |  |  | 8.88 |

| Medición | Uds. | Parcial |
|---|---|---|
| Arboles medianos | 1 | 1.00 |
| Total |  | 1 |

**03_01_03** m2 RETIRADA DE CESPED NATURAL
940.34 m2 × 0.27 (0.29 con costes indirectos) = 272.70
Retirada de cesped natural en una capa de 10 cms incluyendo demolición masiva y relleno de instalaciones existentes como arquetas y conducciones . Incluso nivelación. Medida en superficie a intervenir.

| Código | Ud | Descripción | Rendimiento | Precio | Importe |
|---|---|---|---|---|---|
| ME00300 | h | PALA CARGADORA | 0.01 | 15.61 | 0.16 |
| TP00100 | h | PEÓN ESPECIAL | 0.01 | 11.3 | 0.11 |
|  |  | Total |  |  | 0.27 |

| Medición | Uds. | Largo | Parcial |
|---|---|---|---|
| Cesped natural existente | 1 | 510.14 | 510.14 |
|  | 1 | 430.2 | 430.20 |
| Total |  |  | 940.34 |

**03_01_04** m2 DEMOLICIÓN MASIVA DE SOLADO CONT. HORMIGÓN IMPRESO
495.18 m2 × 2.83 (3 con costes indirectos) = 1485.54
Demolición masiva con medios mecánicos de solado continuo de hormigón impreso de 10 cms de espesor incluyendo demolición masiva y relleno de instalaciones existentes como arquetas y conducciones. Incluso nivelación de terreno resultante. Medida superficie ejecutada.

| Código | Ud | Descripción | Rendimiento | Precio | Importe |
|---|---|---|---|---|---|
| TP00100 | h | PEÓN ESPECIAL | 0.237 | 11.3 | 2.68 |
| MC00100 | h | COMPRESOR DOS MARTILLOS | 0.035 | 4.15 | 0.15 |
|  |  | Total |  |  | 2.83 |

| Medición | Uds. | Largo | Parcial |
|---|---|---|---|
| Suelo de hormigón impreso existente | 1 | 315.24 | 315.24 |
|  | 1 | 179.94 | 179.94 |
| Total |  |  | 495.18 |

**03_01_05** m DESMONTADO DE VALLADO DE TORSIÓN SIMPLE DE H=1,5 M (27/01/2020)
228.53 m × 0.23 (0.24 con costes indirectos) = 54.85
Desmontado manual de vallado de 1,5 metros de altura de malla de torsión simple con postes de acero galvanizado. Incluso acopio y carga de material. Medida longitud ejecutada.

| Código | Ud | Descripción | Rendimiento | Precio | Importe |
|---|---|---|---|---|---|
| TP00100 | h | PEÓN ESPECIAL | 0.02 | 11.3 | 0.23 |
|  |  | Total |  |  | 0.23 |

| Medición | Uds. | Largo | Parcial |
|---|---|---|---|
| Lados Sur y Este | 1 | 100.48 | 100.48 |
| Lados Norte y Oeste | 1 | 128.05 | 128.05 |
| Total |  |  | 228.53 |

**03_01_06** m DESMONTADO MANUAL VALLA MIXTA MURETE CON REJA DE ACERO
8.7 m × 4.61 (4.89 con costes indirectos) = 42.54
Desmontado de murete de 95 cms de altura y valla de enrejado metálico de 1,65 mtos de altura. Incluso machones laterales y cancelas tipo reja de acero. Incluso zuncho de cimentación que soporta dicha valla. Medida longitud ejecutada.

| Código | Ud | Descripción | Rendimiento | Precio | Importe |
|---|---|---|---|---|---|
| TP00100 | h | PEÓN ESPECIAL | 0.05 | 11.3 | 0.57 |
| ME00500 | h | RETROEXCAVADORA CON MARTILLO | 0.1 | 40.41 | 4.04 |
|  |  | Total |  |  | 4.61 |

| Medición | Uds. | Largo | Parcial |
|---|---|---|---|
| Valla de entrada | 1 | 8.7 | 8.70 |
| Total |  |  | 8.7 |

**03_01_07** m DEMOLICIÓN DE FABRICA DE BLOQUE DE HORMIGÓN (27/01/2020)
15.43 m × 1.13 (1.2 con costes indirectos) = 18.52
Demolición selectiva con medios manuales de fabrica de bloque de hormigón. Medida la superficie ejecutada.

| Código | Ud | Descripción | Rendimiento | Precio | Importe |
|---|---|---|---|---|---|
| TP00100 | h | PEÓN ESPECIAL | 0.1 | 11.3 | 1.13 |
|  |  | Total |  |  | 1.13 |

| Medición | Uds. | Largo | Alto | Parcial |
|---|---|---|---|---|
| Esquina SurEste | 1 | 15.43 | 1 | 15.43 |
| Total |  |  |  | 15.43 |

**03_01_08** m3 EXCAVACIÓN EN VACIADO, DE TIERRAS DE CONSIST. BLANDA (19/08/2012)
18.67 m3 × 0.91 (0.96 con costes indirectos) = 17.92
Excavación, en vaciado, de tierras de consistencia blanda, realizada con medios mecánicos, incluso p.p. de perfilado de fondos y laterales. Medido el volumen en perfil natural.

| Código | Ud | Descripción | Rendimiento | Precio | Importe |
|---|---|---|---|---|---|
| TP00100 | h | PEÓN ESPECIAL | 0.03 | 11.3 | 0.34 |
| ME00400 | h | RETROEXCAVADORA | 0.025 | 22.87 | 0.57 |
|  |  | Total |  |  | 0.91 |

| Medición | Uds. | Largo | Ancho | Alto | Parcial |
|---|---|---|---|---|---|
| Profundidad -0.10 |  |  |  |  |  |
| Almacén de Jardinería | 1 | 13.21 |  | 0.1 | 1.32 |
| Profundidad -0.20 |  |  |  |  |  |
| Para grava | 1 | 15.3 |  | 0.2 | 3.06 |
|  | 1 | 27.27 |  | 0.2 | 5.45 |
| Profundidad -0.50 |  |  |  |  |  |
| Vigas cimentación muros |  |  |  |  |  |
|  | 1 | 8.5 | 0.4 | 0.5 | 1.70 |
|  | 1 | 11.7 | 0.4 | 0.5 | 2.34 |
| Profundidad -1.00 |  |  |  |  |  |
| Vias cimentación almacen jardineria | 1 | 3.54 | 0.8 | 0.5 | 1.42 |
|  | 1 | 8.45 | 0.8 | 0.5 | 3.38 |
| Total |  |  |  |  | 18.67 |

**01_01_17** m3 TRANSPORTE TIERRAS, DIST. MÁX. 5 km CARGA M. MECÁNICOS
169.06 m3 × 1.15 (1.22 con costes indirectos) = 206.25
Transporte de tierras, realizado en camión basculante a una distancia máxima de 5 km, incluso carga con medios mecánicos. Medido en perfil esponjado. Coeficiente de esponjamiento teórico de 1,5.

| Código | Ud | Descripción | Rendimiento | Precio | Importe |
|---|---|---|---|---|---|
| ME00300 | h | PALA CARGADORA | 0.02 | 15.61 | 0.31 |
| MK00100 | h | CAMIÓN BASCULANTE | 0.05 | 16.75 | 0.84 |
|  |  | Total |  |  | 1.15 |

| Medición | Uds. | Largo | Ancho | Alto | Parcial |
|---|---|---|---|---|---|
| Excavaciones 03_01_08 | 1 | 18.67 |  | 1.5 | 28.01 |
| Cesped natural | 1 | 940.34 | 0.1 | 1.5 | 141.05 |
| Total |  |  |  |  | 169.06 |

### 03_02 ESTRUCTURAS URBANIZACIÓN
Importe: 781.18

**03_02_01_** M2 CAPA DE HORMIGÓN DE LIMPIEZA 10 cm ESP. MEDIO
17.47 M2 × 6.19 (6.56 con costes indirectos) = 114.60
Capa de hormigón de limpieza HM-20/B/20/I, consistencia blanda y tamaño máximo del árido 20 mm, de 10 cm de espesor mínimo, en elementos de cimentación, suministrado y puesto en obra, incluso p.p. de alisado de la superficie; según instrucción EHE y CTE. Previa compactación superficial realizada con pisón mecánico al 95% proctor, en 20 cm de profundidad, incluso p.p. de regado y refino de la superficie final.Medida la superficie ejecutada.

| Código | Ud | Descripción | Rendimiento | Precio | Importe |
|---|---|---|---|---|---|
| TO02200 | h | OFICIAL 2ª | 0.1 | 12.65 | 1.27 |
| TP00100 | h | PEÓN ESPECIAL | 0.075 | 11.3 | 0.85 |
| CH04020 | m3 | HORMIGÓN HM-20/B/20/I, SUMINISTRADO | 0.11 | 37.04 | 4.07 |
|  |  | Total |  |  | 6.19 |

| Medición | Uds. | Largo | Ancho | Parcial |
|---|---|---|---|---|
| Vigas de cimentación de muros |  |  |  |  |
|  | 1 | 11.7 | 0.4 | 4.68 |
|  | 1 | 8.7 | 0.4 | 3.48 |
|  | 1 | 3.54 | 0.8 | 2.83 |
|  | 1 | 8.1 | 0.8 | 6.48 |
| Total |  |  |  | 17.47 |

**03_02_02_** Kg ACERO EN BARRAS CORRUGADAS TIPO B500S
237.24 Kg × 0.86 (0.91 con costes indirectos) = 215.89
Acero en barras corrugadas tipo B 500 S para losas y vigas, incluso corte, labrado, colocación y p.p. de atado con alambre recocido, separadores y puesta en obra; según instrucción EHE. Medido en peso nominal más un 10 % de solapes y despuntes.

| Código | Ud | Descripción | Rendimiento | Precio | Importe |
|---|---|---|---|---|---|
| TO00600 | h | OF. 1ª FERRALLISTA | 0.02 | 12.98 | 0.26 |
| CA00320 | kg | ACERO B 500 S | 1 | 0.59 | 0.59 |
| CA01700 | kg | ALAMBRE DE ATAR | 0.005 | 0.8 | 0.00 |
| WW00400 | u | PEQUEÑO MATERIAL | 0.05 | 0.2 | 0.01 |
|  |  | Total |  |  | 0.86 |

| Medición | Uds. | Largo | Ancho | Alto | Parcial |
|---|---|---|---|---|---|
| Vigas ciment.en muros zona entrada | 1 | 8.5 | 1.1 | 5.76 | 53.86 |
|  | 1 | 11.7 | 1.1 | 5.7 | 73.36 |
| Vigas cimentación almacen jardineria | 1 | 3.6 | 1.1 | 8.3 | 32.87 |
|  | 1 | 8.45 | 1.1 | 8.3 | 77.15 |
| Total |  |  |  |  | 237.24 |

**03_02_03_** m3 HORMIGÓN PARA ARMAR HA-25/P/20/IIa
7.82 m3 × 50.07 (53.07 con costes indirectos) = 415.01
Hormigón para armar HA-25/P/20/IIa, consistencia plástica y tamaño máximo del árido 20 mm, en vigas, suministrado y puesto en obra, incluso p.p. de limpieza de fondos, vibrado y curado; construido según EHE y NCSR-02. Medido el volumen teórico ejecutado

| Código | Ud | Descripción | Rendimiento | Precio | Importe |
|---|---|---|---|---|---|
| TO02100 | h | OFICIAL 1ª | 0.2 | 11.97 | 2.39 |
| TP00100 | h | PEÓN ESPECIAL | 0.6 | 11.3 | 6.78 |
| CH02920 | m3 | HORMIGÓN HA-25/P/20/IIb, SUMINISTRADO | 1.03 | 39.42 | 40.60 |
| MV00100 | h | VIBRADOR | 0.3 | 0.99 | 0.30 |
|  |  | Total |  |  | 50.07 |

| Medición | Uds. | Largo | Ancho | Alto | Parcial |
|---|---|---|---|---|---|
| Vigas de cimentación de muros |  |  |  |  |  |
|  | 1 | 3.54 | 0.8 | 0.5 | 1.42 |
|  | 1 | 7.93 | 0.8 | 0.5 | 3.17 |
|  | 1 | 8.5 | 0.4 | 0.4 | 1.36 |
|  | 1 | 11.7 | 0.4 | 0.4 | 1.87 |
| Total |  |  |  |  | 7.82 |

**03_02_04_** u TALADRO RESINA ESTRUCTURAL 20 CMS
8 u × 4.21 (4.46 con costes indirectos) = 35.68
Taladro de 20 cms de profundidad máxima para albergar redondos corrugados del 12 cogidos con resina estructural. Medidos la unidad.

| Código | Ud | Descripción | Rendimiento | Precio | Importe |
|---|---|---|---|---|---|
| ESTAR00000002 | kg | CARTUCHO DE RESINA ESTRUCTURAL | 0.08 | 11.38 | 0.91 |
| TP00100 | h | PEÓN ESPECIAL | 0.1 | 11.3 | 1.13 |
| TO02200 | h | OFICIAL 2ª | 0.1 | 12.65 | 1.27 |
| WW00300 | u | MATERIAL COMPLEMENTARIO O PZAS. ESPECIALES | 2.5 | 0.36 | 0.90 |
|  |  | Total |  |  | 4.21 |

| Medición | Uds. | Largo | Parcial |
|---|---|---|---|
| Vigas cimentación muro entrada | 1 | 8 | 8.00 |
| Total |  |  | 8 |

### 03_03 ALBAÑILERÍA URBANIZACIÓN
Importe: 9940.46

**03_03_01_** m2 BASE DE SOLERA DE HORMIGÓN ARMADO DE ESPESOR 10 CMS
118.38 m2 × 7.03 (7.45 con costes indirectos) = 881.93
Solera de hormigónHM-20/P/20/I, consistencia plástica y tamaño máximo del árido 20 mm, de 10 cm de espesor mínimo, en elementos de cimentación, con mallazo electrosolado 200,300,5 de acero B500T suministrado y puesto en obra, incluso p.p. de alisado de la superficie; Incluso juntas de dilatación en cuadrículas de 5x5 metros hechas con disco de corte según instrucción EHE y CTE. Medida la superficie ejecutada sin descontar huecos < 1 mto.

| Código | Ud | Descripción | Rendimiento | Precio | Importe |
|---|---|---|---|---|---|
| TO02200 | h | OFICIAL 2ª | 0.08 | 12.65 | 1.01 |
| TP00100 | h | PEÓN ESPECIAL | 0.08 | 11.3 | 0.90 |
| CH04020 | m3 | HORMIGÓN HM-20/B/20/I, SUMINISTRADO | 0.11 | 37.04 | 4.07 |
| CA00620 | kg | ACERO ELECTROSOLDADO ME B 500 T EN MALLA | 1.25 | 0.72 | 0.90 |
| MS00105 | h | SIERRA MECÁNICA DE CORTE, MANUAL | 0.1 | 1.51 | 0.15 |
|  |  | Total |  |  | 7.03 |

| Medición | Uds. | Largo | Parcial |
|---|---|---|---|
| Bases de Suelos |  |  |  |
| Bajo enlosado entorno vestuarios | 1 | 75.72 | 75.72 |
| Bajo enlosado continuación a restaurante | 1 | 9.06 | 9.06 |
| Sobre superficies de homigón |  |  |  |
| Zona vestuarios-jardín-arquetas | 1 | 4.16 | 4.16 |
| Zona almacen jardín | 1 | 14.15 | 14.15 |
| Bajo grava junto a vestuario | 1 | 15.29 | 15.29 |
| Total |  |  | 118.38 |

**03_03_02** m2 MURO DE BLOQUE HUECO DE HORMIGÓN REFORZADO E=20 CMS.
152.29 m2 × 21.45 (22.74 con costes indirectos) = 3463.07
Fabrica de 20 cm de espesor, con bloque hueco de hormigón REFORZADO de 40x20x20 cm, para revestir, Y recibido con mortero M5 de cemento CEM II/A-L 32,5 N, con plastificante; El refuerzo consiste en cada 1 metro rellenar una columna de 16 x16 cms dentro del bloque con mortero de cemento M-5 y 2R10 de acero b500S cogidos en la base mediante solape a otros 2R12 de 60 cms de longitud taladrados en muro o cimiento en 15 cms con resina estructural. Además de rellenar la última hilada superior con mortero M-5 y 2R10 conectados con los de las columnas, c nstruida según CTE. Incluso realización de juntas de dilatación cada 15 metros máximo. Medida deduciendo huecos <1 M2.

| Código | Ud | Descripción | Rendimiento | Precio | Importe |
|---|---|---|---|---|---|
| TO00100 | h | OF. 1ª ALBAÑILERÍA | 0.55 | 12.98 | 7.14 |
| TP00100 | h | PEÓN ESPECIAL | 0.3 | 11.3 | 3.39 |
| AGM00800 | m3 | MORTERO DE CEMENTO M5 (1:6) CEM II/A-L 32,5 N + PLAST. | 0.05 | 35.65 | 1.78 |
| CA00320 | kg | ACERO B 500 S | 2.6 | 0.59 | 1.53 |
| ESTAR00000002 | kg | CARTUCHO DE RESINA ESTRUCTURAL | 0.08 | 11.38 | 0.91 |
| FB01000 | u | BLOQUE HORMIGÓN 40x20X20 cm | 12.875 | 0.52 | 6.70 |
|  |  | Total |  |  | 21.45 |

| Medición | Uds. | Largo | Alto | Parcial |
|---|---|---|---|---|
| Muros zona de entrada |  |  |  |  |
| Muro fachada | 1 | 5.7 | 2.35 | 13.40 |
| Muro separación con rest | 1 | 11.7 | 1.6 | 18.72 |
| Almcén jardín | 1 | 7.6 | 2.85 | 21.66 |
| - Puerta | -1 | 0.8 | 2.25 | -1.80 |
|  | 1 | 3.94 | 2.85 | 11.23 |
| Recrecido muro Este |  |  |  |  |
|  | 1 | 6.45 | 1.95 | 12.58 |
|  | 1 | 10.7 | 1.8 | 19.26 |
|  | 1 | 15.3 | 1.3 | 19.89 |
|  | 1 | 9.7 | 1.8 | 17.46 |
|  | 1 | 15.3 | 1.3 | 19.89 |
| Total |  |  |  | 152.29 |

**03_03_03** m2 MURO DOBLE HOJA TRABADA DE BLOQUE HUECO DE HORMIGÓN
111.87 m2 × 26.29 (27.87 con costes indirectos) = 3117.82
Fabrica de doble hoja trabada de espesor 30 a 40 cms de espesor cm de espesor, con bloque hueco de hormigón de 40x20x20 cm y 40x20x10 cm, para revestir, recibido con mortero M5 de cemento CEM II/A-L 32,5 N, con plastificante; construida según CTE. Incluso realización de juntas de dilatación cada 15 metros máximo. Medida deduciendo huecos <1 M2.

| Código | Ud | Descripción | Rendimiento | Precio | Importe |
|---|---|---|---|---|---|
| TO00100 | h | OF. 1ª ALBAÑILERÍA | 0.8 | 12.98 | 10.38 |
| TP00100 | h | PEÓN ESPECIAL | 0.32 | 11.3 | 3.62 |
| AGM00800 | m3 | MORTERO DE CEMENTO M5 (1:6) CEM II/A-L 32,5 N + PLAST. | 0.016 | 35.65 | 0.57 |
| FB01000 | u | BLOQUE HORMIGÓN 40x20X20 cm | 12.875 | 0.52 | 6.70 |
| FB00500 | u | BLOQUE HORMIGÓN 40x20x10 cm (material) | 12.875 | 0.39 | 5.02 |
|  |  | Total |  |  | 26.29 |

| Medición | Uds. | Largo | Alto | Parcial |
|---|---|---|---|---|
| Suplementado de Muro Oeste y Norte | 1 | 124.3 | 0.9 | 111.87 |
| Total |  |  |  | 111.87 |

**03_03_04** m VIGA HORMIGÓN ARMADO COMO BORDILLO 20X15 CMS
292.75 m × 5.98 (6.34 con costes indirectos) = 1856.04
Viga de hormigón armado como bordillo de 20x15 cms con hormigón HM-20/B/20/I suministrado. Con armado longitudinal de 4R8 y estribos de R6 cada 25 cms de acero B500S. Incluso encofrados laterales de dicha viga y achaflanamiento de esquina viva de bordillo. Incluso juntas de dilatación cada 20 metros máximo. Medido metros lineales ejecutados.

| Código | Ud | Descripción | Rendimiento | Precio | Importe |
|---|---|---|---|---|---|
| TO02200 | h | OFICIAL 2ª | 0.1 | 12.65 | 1.27 |
| TP00100 | h | PEÓN ESPECIAL | 0.1 | 11.3 | 1.13 |
| CH04020 | m3 | HORMIGÓN HM-20/B/20/I, SUMINISTRADO | 0.04 | 37.04 | 1.48 |
| CA00320 | kg | ACERO B 500 S | 1.9 | 0.59 | 1.12 |
| CA01700 | kg | ALAMBRE DE ATAR | 0.005 | 0.8 | 0.00 |
| WW00400 | u | PEQUEÑO MATERIAL | 0.05 | 0.2 | 0.01 |
| CM00300 | m3 | MADERA DE PINO EN TABLON | 0.005 | 147.56 | 0.74 |
| CW00600 | l | DESENCOFRANTE | 0.2 | 1.13 | 0.23 |
|  |  | Total |  |  | 5.98 |

| Medición | Uds. | Largo | Parcial |
|---|---|---|---|
| Sep. Cesped Este | 1 | 67.8 | 67.80 |
| Sep. Cesped Norte | 1 | 31.8 | 31.80 |
| Viga rodeo piscna | 1 | 138.95 | 138.95 |
| Viga cesped sep restaurante | 1 | 14.4 | 14.40 |
| Viga cesped grava zona delantera | 1 | 39.8 | 39.80 |
| Total |  |  | 292.75 |

**03_03_05** m EMPARCHADO LHS h= 1,50 M. E= 4CMS MÁS ANG. 40,3 ATORNILLADO
37.65 m × 15.58 (16.51 con costes indirectos) = 621.60
Emparchado de Muro prefabricado de hormigón con un muro trasdosado de LHS cerámico de 4 cms de espesor y 1,5 mtos de altura con mortero de cemento M-5. Con atronillado de angular L40,3 con imprimación anticorrosiva en coronación para aumentar la base de apoyo de muro superior. Medida longitud ejecutada.

| Código | Ud | Descripción | Rendimiento | Precio | Importe |
|---|---|---|---|---|---|
| TO00100 | h | OF. 1ª ALBAÑILERÍA | 0.3 | 12.98 | 3.89 |
| TP00100 | h | PEÓN ESPECIAL | 0.16 | 11.3 | 1.81 |
| AGM00800 | m3 | MORTERO DE CEMENTO M5 (1:6) CEM II/A-L 32,5 N + PLAST. | 0.006 | 35.65 | 0.21 |
| FB01100 | mu | BLOQUE CERÁMICO HUECO 33x15x4 cm (material) | 0.025 | 44.86 | 1.12 |
| TO01600 | h | OF. 1ª CERRAJERO-CHAPISTA | 0.3 | 12.98 | 3.89 |
| CA80120 | kg | ACERO PERFIL TUBULAR LAMINADO FRIO S 275 JR (material; 01/02/2020) | 2.5 | 1.64 | 4.10 |
| PI00300 | kg | IMPRIMACIÓN ANTIOXIDANTE (material) | 0.2 | 2.8 | 0.56 |
|  |  | Total |  |  | 15.58 |

| Medición | Uds. | Largo | Parcial |
|---|---|---|---|
| Muro zona Este en gradas |  |  |  |
|  | 2 | 15 | 30.00 |
|  | 1 | 7.65 | 7.65 |
| Total |  |  | 37.65 |

### 03_04 REVESTIMIENTOS URBANIZACIÓN
Importe: 33417.93

**03_04_01** m2 ENFOSCADO MAESTREADO DE CEMENTO
817.36 m2 × 6.31 (6.69 con costes indirectos) = 5468.14
Enfoscado maestreado y fratasado en paredes con mortero M5 (1:6). Medido a cinta corrida.

| Código | Ud | Descripción | Rendimiento | Precio | Importe |
|---|---|---|---|---|---|
| ATC00100 | h | CUADRILLA ALBAÑILERÍA, FORMADA POR OFICIAL 1ª Y PEÓN ESP. | 0.23 | 24.28 | 5.58 |
| AGM00500 | m3 | MORTERO DE CEMENTO M5 (1:6) CEM II/A-L 32,5 N | 0.021 | 34.59 | 0.73 |
|  |  | Total |  |  | 6.31 |

| Medición | Uds. | Largo | Alto | Parcial |
|---|---|---|---|---|
| Muro entrada | 2 | 5.7 | 2.25 | 25.65 |
|  | 1 | 5.7 | 0.2 | 1.14 |
|  | 2 | 0.3 | 2.25 | 1.35 |
| Muro separación con restaurante | 2 | 11.7 | 1.5 | 35.10 |
|  | 1 | 11.7 | 0.2 | 2.34 |
|  | 1 | 0.2 | 1.5 | 0.30 |
| Muro Oeste y Norte |  |  |  |  |
| Parte nueva exterior, coronación e interior hasta respaldo | 1 | 124.9 | 3.05 | 380.95 |
| Parte bajo asiento. Solo zona con banco de piedra | 1 | 75.1 | 0.35 | 26.29 |
| Muro Este |  |  |  |  |
| Cara exterior y cornación de muro | 1 | 6.6 | 2.05 | 13.53 |
|  | 1 | 10.7 | 2 | 21.40 |
|  | 1 | 15.3 | 1.5 | 22.95 |
|  | 1 | 9.65 | 2 | 19.30 |
|  | 1 | 15.3 | 1.5 | 22.95 |
|  | 1 | 9.65 | 2 | 19.30 |
|  | 1 | 8 | 2 | 16.00 |
| Cara interior | 1 | 6 | 2.35 | 14.10 |
|  | 1 | 68.3 | 2.1 | 143.43 |
| Muros almacén jardín | 2 | 3.9 | 2.25 | 17.55 |
|  | 1 | 3.9 | 0.3 | 1.17 |
|  | 1 | 0.3 | 2.25 | 0.68 |
|  | 1 | 4.9 | 2.25 | 11.03 |
|  | 1 | 0.3 | 2.25 | 0.68 |
|  | 1 | 7.9 | 2.25 | 17.78 |
|  | 1 | 7.95 | 0.3 | 2.39 |
| Total |  |  |  | 817.36 |

**03_04_02** m2 PINTURA AL SILICATO
817.36 m2 × 2.46 (2.61 con costes indirectos) = 2133.31
Pintura al silicato sobre paramentos verticales y horizontales de ladrillo o cemento, formada por: limpieza del soporte, mano de fondo y mano de acabado. Medida la superficie ejecutada.

| Código | Ud | Descripción | Rendimiento | Precio | Importe |
|---|---|---|---|---|---|
| TO01000 | h | OF. 1ª PINTOR | 0.15 | 12.98 | 1.95 |
| PS00100 | kg | PINTURA AL SILICATO | 0.5 | 1.02 | 0.51 |
|  |  | Total |  |  | 2.46 |

| Medición | Uds. | Largo | Alto | Parcial |
|---|---|---|---|---|
| Muro entrada | 2 | 5.7 | 2.25 | 25.65 |
|  | 1 | 5.7 | 0.2 | 1.14 |
|  | 2 | 0.3 | 2.25 | 1.35 |
| Muro separación con restaurante | 2 | 11.7 | 1.5 | 35.10 |
|  | 1 | 11.7 | 0.2 | 2.34 |
|  | 1 | 0.2 | 1.5 | 0.30 |
| Muro Oeste y Norte |  |  |  |  |
| Parte nueva exterior, coronación e interior hasta respaldo | 1 | 124.9 | 3.05 | 380.95 |
| Parte bajo asiento. Solo zona con banco de piedra | 1 | 75.1 | 0.35 | 26.29 |
| Muro Este |  |  |  |  |
| Cara exterior y cornación de muro | 1 | 6.6 | 2.05 | 13.53 |
|  | 1 | 10.7 | 2 | 21.40 |
|  | 1 | 15.3 | 1.5 | 22.95 |
|  | 1 | 9.65 | 2 | 19.30 |
|  | 1 | 15.3 | 1.5 | 22.95 |
|  | 1 | 9.65 | 2 | 19.30 |
|  | 1 | 8 | 2 | 16.00 |
| Cara interior | 1 | 6 | 2.35 | 14.10 |
|  | 1 | 68.3 | 2.1 | 143.43 |
| Muros almacén jardín | 2 | 3.9 | 2.25 | 17.55 |
|  | 1 | 3.9 | 0.3 | 1.17 |
|  | 1 | 0.3 | 2.25 | 0.68 |
|  | 1 | 4.9 | 2.25 | 11.03 |
|  | 1 | 0.3 | 2.25 | 0.68 |
|  | 1 | 7.9 | 2.25 | 17.78 |
|  | 1 | 7.95 | 0.3 | 2.39 |
| Total |  |  |  | 817.36 |

**03_04_03** m2 SOLADO PIEDRA ARENISCA MARINA ROSAL STONE 60X60X2 cm, ABUJ. FINO
87.44 m2 × 40.5 (42.93 con costes indirectos) = 3753.80
Solado exterior de piedra arenisca Marina Rosal Stone o equivalente 60x60x2 cm con acabado abujardado fino , recibidas con adhesivo cementoso mejorado, C2 y rejuntadas con mortero de juntas cementoso, CG1, para junta mínima (entre 1,5 y 3 mm) en juntas transversales, y abiertas 4 mm en juntas longitudinales. Con certificado de Resistencia al deslizamiento Rd>45 según UNE-ENV 12633, resbaladicidad clase 3 según CTE.Incluso pretratamiento en taller hidrorrepelente en cara posterior y oleorrepelente en obra en cara delantera según especificaciones del fabricante. Solado con certificado de Resbaladicidad Rd>50 según clasificación CTE y demás prestaciones exigidas por CTE. Incluso matado de cantos vivos en taller de piezas con pequeño chaflan (1 mm). Medidos m2 ejecutados.

| Código | Ud | Descripción | Rendimiento | Precio | Importe |
|---|---|---|---|---|---|
| TO01100 | h | OF. 1ª SOLADOR | 0.365 | 12.98 | 4.74 |
| TP00100 | h | PEÓN ESPECIAL | 0.356 | 11.3 | 4.02 |
| DIST | kg | ADHESIVO CEMENTOSO MEJORADO C2 TE | 7 | 0.75 | 5.25 |
| AA001000B3 | kg | MORTERO JUNTAS CEMENTOSO,CG1 | 0.1 | 0.46 | 0.05 |
| RS00400B | m2 | PIEDRA ARENISCA MARINA ROSAL STONE 60x60x2 cm | 1 | 19.61 | 19.61 |
| RS00400B1 | m2 | ABUJARDADO FINO EN PIEDRA NATURAL | 1 | 3.92 | 3.92 |
| RS00400B2 | m2 | PRETRATAMIENTO CARA POSTERIOR HIDRORREPELENTE | 1 | 0.82 | 0.82 |
| RS00400B3 | M2 | TRATAMIENTO OLEORREPELENTE CARA DELANTERA | 1 | 0.79 | 0.79 |
| TO01000 | h | OF. 1ª PINTOR | 0.1 | 12.98 | 1.30 |
|  |  | Total |  |  | 40.5 |

| Medición | Uds. | Largo | Parcial |
|---|---|---|---|
| Pasillo a restaurante | 1 | 10.03 | 10.03 |
| Pasillo a salida | 1 | 23.24 | 23.24 |
| Entorno a vestuario | 1 | 53.27 | 53.27 |
| Alfeizar entrada | 1 | 0.9 | 0.90 |
| Total |  |  | 87.44 |

**03_04_04** m2 SOLADO BANCO P. AREN. MARINA ROSAL STONE 60X45X2 cm, APOMAZ.
33.84 m2 × 42.47 (45.02 con costes indirectos) = 1523.48
Solado banco exterior de piedra arenisca Marina Rosal Stone o equivalente 60x45x2 cm con acabado apomazado , recibidas con adhesivo cementoso mejorado, C2 y rejuntadas con mortero de juntas cementoso, CG1, para junta mínima (entre 1,5 y 3 mm) en juntas transversales, y abiertas 4 mm en juntas longitudinales. Incluso pretratamiento en taller hidrorrepelente en cara posterior y oleorrepelente en obra en cara delantera según especificaciones del fabricante. El borde volará 2 cms sobre banco, tendrá goterón y canto redondeado de diám. 0,5 cms.Incluso matado de cantos vivos en taller de piezas con pequeño chaflan (1 mm). Medidos m2 ejecutados.

| Código | Ud | Descripción | Rendimiento | Precio | Importe |
|---|---|---|---|---|---|
| TO01100 | h | OF. 1ª SOLADOR | 0.365 | 12.98 | 4.74 |
| TP00100 | h | PEÓN ESPECIAL | 0.356 | 11.3 | 4.02 |
| DIST | kg | ADHESIVO CEMENTOSO MEJORADO C2 TE | 7 | 0.75 | 5.25 |
| AA001000B3 | kg | MORTERO JUNTAS CEMENTOSO,CG1 | 0.1 | 0.46 | 0.05 |
| RS000400BB4 | m2 | PIEDRA ARENISCA MARINA ROSAL STONE 60X45X2 cms (material; 27/01/2020) | 1 | 19.61 | 19.61 |
| RS00400B1B | m2 | ACABADO APOMAZADO EN PIEDRA NATURAL (material; 27/01/2020) | 1 | 2.94 | 2.94 |
| RS00400B1B2 | m2 | GOTERÓN Y CANTO REDONDEADO (material; 27/01/2020) | 2.5 | 1.18 | 2.95 |
| RS00400B2 | m2 | PRETRATAMIENTO CARA POSTERIOR HIDRORREPELENTE | 1 | 0.82 | 0.82 |
| RS00400B3 | M2 | TRATAMIENTO OLEORREPELENTE CARA DELANTERA | 1 | 0.79 | 0.79 |
| TO01000 | h | OF. 1ª PINTOR | 0.1 | 12.98 | 1.30 |
|  |  | Total |  |  | 42.47 |

| Medición | Uds. | Largo | Ancho | Parcial |
|---|---|---|---|---|
| Cubrición banco Muro Oeste | 1 | 75.2 | 0.45 | 33.84 |
| Total |  |  |  | 33.84 |

**03_04_05** m2 CESPED ARTIFICIAL
1359.59 m2 × 12.75 (13.52 con costes indirectos) = 18381.66
Colocación y suministro de Césped sintético compuesto de mechones rectos de 5/16" de fibra 100% polietileno, prefibrilado, resistente a los rayos UV, 5000 decitex, 110 micras de espesor; mechones rectos de 5/16" de fibra 100% polipropileno, monofilamento, resistente a los rayos UV, 8000 decitex, 160 micras de espesor y mechones rectos de 5/16" de fibra 100% polipropileno, texturizado, resistente a los rayos UV, 5000 decitex, 120 micras de espesor, colocados en hileras alternativas, tejidos sobre base de polipropileno reforzada con una capa de fieltro, con termofijado y sellado con látex, de 25 mm de altura de pelo, 27 mm de altura total de moqueta, 2143 g/m² y 15120 mechones/m². En terreno compactado superficial realizada con pisón mecánico al 95% proctor, en 20 cm de profundidad, incluso p.p. de regado y refino de la superficie fina. Previamente dse hará un tratamiento líquido antirraices, colocación de lámina antirraices y capa base de grava de 5 cms compactada. Con bandas geotextiles y adhesivo especial de poliuretano bicomponente y grapas de acero galvanizado. Además con 5 Kg arena de sílice por m2. Superficie con certificado de Resbaladicidad Rd>50 según clasificación CTE y demás prestaciones exigidas por CTE.Medida superficie ejecutada descontando huecos > 1m2.

| Código | Ud | Descripción | Rendimiento | Precio | Importe |
|---|---|---|---|---|---|
| ATC00100 | h | CUADRILLA ALBAÑILERÍA, FORMADA POR OFICIAL 1ª Y PEÓN ESP. | 0.09 | 24.28 | 2.19 |
| MT47ADC500A | m2 | CESPED SINTETICO (material; 28/01/2020) | 1.04 | 7.85 | 8.16 |
| MT47ADC110A | M | BANDA GEOTEXTIL (material; 28/01/2020) | 0.38 | 0.58 | 0.22 |
| MT47ADC11A | U | ADHESIVO ESPECIAL POLIURETANO BICOMPONENTE (material; 28/01/2020) | 0.2 | 3.05 | 0.61 |
| MT48ADC110Q | kg | ARENA DE SÍLICE (material; 28/01/2020) | 5 | 0.03 | 0.15 |
| AG00100 | m3 | GRAVA | 0.05 | 7.1 | 0.36 |
| QW00900 | m2 | TEJIDO ANTIRRAICES (material) | 1.1 | 0.73 | 0.80 |
| QW009054 | l | TRATAMIENTO ANTIRRAICES (material; 28/01/2020) | 0.1 | 1.64 | 0.16 |
| MR00200 | h | PISÓN MECÁNICO MANUAL | 0.04 | 1.97 | 0.08 |
| GW00100 | m3 | AGUA POTABLE | 0.06 | 0.36 | 0.02 |
|  |  | Total |  |  | 12.75 |

| Medición | Uds. | Largo | Ancho | Parcial |
|---|---|---|---|---|
| Cesped |  |  |  |  |
| Zona principal | 1 | 1300.63 |  | 1300.63 |
| -pergolas | -6 | 2 | 2 | -24.00 |
| - alcorques | -12 | 1.33 |  | -15.96 |
| zona delantera | 1 | 98.92 |  | 98.92 |
| Total |  |  |  | 1359.59 |

**03_04_06** m2 CANTO RODADO MARM. BLANCO MACAEL D.24/40 MM ESP. 5 CMS S/TERRENO
28.28 m2 × 12.45 (13.2 con costes indirectos) = 373.30
Superficie de 5 cms de espesor de canto rodado D. 20/40 de Mármol Blanco Macael sobre terreno existente. Sobre terreno compactado con 5 cms de grava y previo tratamiento líquido antirraices y colocación de lámina antirraices. Medida superficie ejecutada descontando huecos > 1m2.

| Código | Ud | Descripción | Rendimiento | Precio | Importe |
|---|---|---|---|---|---|
| ATC00100 | h | CUADRILLA ALBAÑILERÍA, FORMADA POR OFICIAL 1ª Y PEÓN ESP. | 0.09 | 24.28 | 2.19 |
| AG00100 | m3 | GRAVA | 0.05 | 7.1 | 0.36 |
| AG095J4 | M3 | CANTO RODADO BLANCO MACAEL 25/40 (material; 30/01/2020) | 0.05 | 163.5 | 8.18 |
| QW00900 | m2 | TEJIDO ANTIRRAICES | 1.1 | 0.73 | 0.80 |
| QW009054 | l | TRATAMIENTO ANTIRRAICES | 0.1 | 1.64 | 0.16 |
| MR00300 | h | RODILLO VIBRANTE MANUAL | 0.3 | 2.53 | 0.76 |
|  |  | Total |  |  | 12.45 |

| Medición | Uds. | Largo | Parcial |
|---|---|---|---|
| Grava en zona de entrada | 1 | 28.28 | 28.28 |
| Total |  |  | 28.28 |

**03_04_07** m2 CANTO RODADO MARM. BLANCO MACAEL D.24/40 MM ESP. 5 CMS S/HORM.
13.95 m2 × 8.91 (9.44 con costes indirectos) = 131.69
Superficie de 5 cms de espesor de canto rodado D. 20/40 de Mármol Blanco Macael sobre superficie de hormigón. Medida superficie ejecutada descontando huecos > 1m2.

| Código | Ud | Descripción | Rendimiento | Precio | Importe |
|---|---|---|---|---|---|
| ATC00100 | h | CUADRILLA ALBAÑILERÍA, FORMADA POR OFICIAL 1ª Y PEÓN ESP. | 0.03 | 24.28 | 0.73 |
| AG095J4 | M3 | CANTO RODADO BLANCO MACAEL 25/40 | 0.05 | 163.5 | 8.18 |
|  |  | Total |  |  | 8.91 |

| Medición | Uds. | Largo | Parcial |
|---|---|---|---|
| Zona grava junto al vestuario | 1 | 13.95 | 13.95 |
| Total |  |  | 13.95 |

**03_04_08** m2 TRATAMIENTO SUELO NATURAL
459.61 m2 × 1.69 (1.79 con costes indirectos) = 822.70
Tratamiento en suelo natural. Sobre terreno compactado, previo tratamiento líquido antirraices y colocación de lámina antirraices. Añadir 10 cms de suelo tierras limpias. Medida superficie ejecutada descontando huecos > 1m2.

| Código | Ud | Descripción | Rendimiento | Precio | Importe |
|---|---|---|---|---|---|
| ATC00100 | h | CUADRILLA ALBAÑILERÍA, FORMADA POR OFICIAL 1ª Y PEÓN ESP. | 0.015 | 24.28 | 0.36 |
| QW00900 | m2 | TEJIDO ANTIRRAICES | 1.1 | 0.73 | 0.80 |
| QW009054 | l | TRATAMIENTO ANTIRRAICES | 0.1 | 1.64 | 0.16 |
| MR00300 | h | RODILLO VIBRANTE MANUAL | 0.1 | 2.53 | 0.25 |
| UP01600 | m3 | TIERRAS PROCEDENTES DE PRÉSTAMO (material) | 0.1 | 1.24 | 0.12 |
|  |  | Total |  |  | 1.69 |

| Medición | Uds. | Largo | Parcial |
|---|---|---|---|
| Zona Oeste | 1 | 235.51 | 235.51 |
| Zona Norte | 1 | 224.1 | 224.10 |
| Total |  |  | 459.61 |

**03_04_09** u ALCORQUE CIRCULAR DE HORMIGÓN POROSO. DIÁMETRO 1,30 M.
12 u × 36.68 (38.88 con costes indirectos) = 466.56
Alcorque circular de 1,30 metros de diámetro. Compuesto por suelo nivelado con Pavimento drenante para relleno de alcorque, para uso peatonal, de 40 mm de espesor, realizado "in situ" con mortero a base de resinas y áridos de colores seleccionados con granulometría 4/7 mm, con una resistencia a flexotracción de 2,3 N/mm², una resistencia a compresión de 4,5 N/mm², una capacidad drenante de 800 l/(m²·min), y resistencia al deslizamiento Rd>45 según UNE-ENV 12633, resbaladicidad clase 3 según coloreado en masa color verde colocado mediante encofrado perdido circular de chapa de acero galvanizado de 1,2 mm de espesor y 100 mm de alto. Medida las unidades ejecutadas.

| Código | Ud | Descripción | Rendimiento | Precio | Importe |
|---|---|---|---|---|---|
| TO00100 | h | OF. 1ª ALBAÑILERÍA | 0.6 | 12.98 | 7.79 |
| TO01500 | h | OF. 1ª CARPINTERÍA | 0.2 | 12.98 | 2.60 |
| TYANHE | m2 | MORTERO POROSO COLOREADO VERDE EN MASA (material; 31/01/2020) | 1.33 | 10.8 | 14.36 |
| FEFRUIF | m2 | PLANCHA DE ACERO GALVANIZADO E= 1,2 MM (material; 31/01/2020) | 0.4 | 29.82 | 11.93 |
|  |  | Total |  |  | 36.68 |

| Medición | Uds. | Largo | Parcial |
|---|---|---|---|
| Alcorques | 1 | 12 | 12.00 |
| Total |  |  | 12 |

**03_04_10** m2 SOLADO EXTERIOR CONTINUO DE HORMIGÓN IMPRESO
23.59 m2 × 14.53 (15.4 con costes indirectos) = 363.29
Pavimento continuo de hormigón impreso, con juntas, de 10 cm de espesor, para uso peatonal, realizado con hormigón HA-25/B/20/IIa fabricado en central, y vertido con cubilote, extendido y vibrado manual, y malla electrosoldada ME 20x30 Ø 5-5 B 500 T 6x2,20 UNE-EN 10080; acabado impreso en relieve y tratado superficialmente con mortero decorativo de rodadura para pavimento de hormigón color marrón, rendimiento 4,5 kg/m²; desmoldeante en polvo color blanco y capa de sellado final con resina impermeabilizante de acabado. Con juntas en paños de 5x5 metros. Medida superficie ejecutada descontando huecos < 1 m2.
Medida longitud ejecutada sin descontar huecos <1m2.

| Código | Ud | Descripción | Rendimiento | Precio | Importe |
|---|---|---|---|---|---|
| ATC00100 | h | CUADRILLA ALBAÑILERÍA, FORMADA POR OFICIAL 1ª Y PEÓN ESP. | 0.23 | 24.28 | 5.58 |
| TP00100 | h | PEÓN ESPECIAL | 0.08 | 11.3 | 0.90 |
| CH04020 | m3 | HORMIGÓN HM-20/B/20/I, SUMINISTRADO | 0.11 | 37.04 | 4.07 |
| CA00620 | kg | ACERO ELECTROSOLDADO ME B 500 T EN MALLA | 1.25 | 0.72 | 0.90 |
| CA04587 | kg | MORTERO DECORATIVO COLOR MARRÓN (maquinaria; 31/01/2020) | 4.5 | 0.65 | 2.93 |
| MS00105 | h | SIERRA MECÁNICA DE CORTE, MANUAL | 0.1 | 1.51 | 0.15 |
|  |  | Total |  |  | 14.53 |

| Medición | Uds. | Largo | Parcial |
|---|---|---|---|
| Zona de restaurante | 1 | 23.59 | 23.59 |
| Total |  |  | 23.59 |

### 03_05 EQUIPAMIENTOS PISCINA Y URBANIZACIÓN (19/08/2012)
Importe: 11057.36

**03_05_01** m BARANDILLA DE DE ACERO PINTADA
14.8 m × 57.63 (61.09 con costes indirectos) = 904.13
Barandilla en acero laminado en frío de 1,20 m. de altura formada por: bastidor sencillo de pletina maciza 60x10 mm y entrepaño de barrotes de tubo de macizo Diámetro 12 mm anclajes a elementos de fábrica o forjados, incluso p.p. de material de agarre y colocación. Incluso dos manos de pintura anticorrosiva en taller y dos de esmalte gris antracita. Medida la longitud ejecutada.

| Código | Ud | Descripción | Rendimiento | Precio | Importe |
|---|---|---|---|---|---|
| ATC00100 | h | CUADRILLA ALBAÑILERÍA, FORMADA POR OFICIAL 1ª Y PEÓN ESP. | 0.5 | 24.28 | 12.14 |
| TO01600 | h | OF. 1ª CERRAJERO-CHAPISTA | 0.4 | 12.98 | 5.19 |
| KA00500 | kg | ACERO EN PERFILES TUBULARES MANUFACTURADO (material) | 32 | 1.08 | 34.56 |
| WW00300 | u | MATERIAL COMPLEMENTARIO O PZAS. ESPECIALES | 2 | 0.36 | 0.72 |
| WW00400 | u | PEQUEÑO MATERIAL | 1 | 0.2 | 0.20 |
| TO01000 | h | OF. 1ª PINTOR | 0.25 | 12.98 | 3.25 |
| PE00200 | kg | ESMALTE SINTÉTICO (material) | 0.25 | 4.02 | 1.01 |
| PI00300 | kg | IMPRIMACIÓN ANTIOXIDANTE | 0.175 | 2.8 | 0.49 |
| PW00100 | l | DISOLVENTE | 0.07 | 0.98 | 0.07 |
|  |  | Total |  |  | 57.63 |

| Medición | Uds. | Largo | Parcial |
|---|---|---|---|
| Barandilla B-1 | 1 | 14.8 | 14.80 |
| Total |  |  | 14.8 |

**03_05_02** u FUENTE BEBEDERO CON TEMPORADIZADOR
1 u × 371.17 (393.44 con costes indirectos) = 393.44
Fuente bebedero con temporizador modelo Benito Atlas o equivalente, de hierro con imprimación epoxi y pintura de poliester gris martelé. Con pulsador temporizador de acero niquelado. Con marco angular y reja sumidero. Incluso fijada a una base de hormigón 120x50x25 cms HM-20/P/20/I. Totalmente instalada. Medidas unidades ejecutadas.

| Código | Ud | Descripción | Rendimiento | Precio | Importe |
|---|---|---|---|---|---|
| TO01900 | h | OF. 1ª FONTANERO | 1.1 | 12.98 | 14.28 |
| TO00100 | h | OF. 1ª ALBAÑILERÍA | 0.9 | 12.98 | 11.68 |
| MOR497 | u | FUENTE BEBEDERO CON TEMPORIZADOR (material; 01/02/2020) | 1 | 333.54 | 333.54 |
| CH04020 | m3 | HORMIGÓN HM-20/B/20/I, SUMINISTRADO | 0.18 | 37.04 | 6.67 |
| WW00400 | u | PEQUEÑO MATERIAL | 25 | 0.2 | 5.00 |
|  |  | Total |  |  | 371.17 |

| Medición | Uds. | Parcial |
|---|---|---|
| Fuente Bebedero F-1 | 1 | 1.00 |
| Total |  | 1 |

**03_05_03** u PAPELERA
6 u × 62.83 (66.6 con costes indirectos) = 399.60
Papelera gris modelo Benito Argo PA693GR de 45 l. de capacidad o equivalente,. Incluso fijada a una base de hormigón 50x50x25 cms HM-20/P/20/I. Totalmente instalada. Medición unidades ejecutadas.

| Código | Ud | Descripción | Rendimiento | Precio | Importe |
|---|---|---|---|---|---|
| TO00100 | h | OF. 1ª ALBAÑILERÍA | 0.7 | 12.98 | 9.09 |
| CH04020 | m3 | HORMIGÓN HM-20/B/20/I, SUMINISTRADO | 0.08 | 37.04 | 2.96 |
| PAP0485 | u | PAPELERA BENITO ARGO PA693GR, 45l. (material; 01/02/2020) | 1 | 45.78 | 45.78 |
| WW00400 | u | PEQUEÑO MATERIAL | 25 | 0.2 | 5.00 |
|  |  | Total |  |  | 62.83 |

| Medición | Uds. | Parcial |
|---|---|---|
| Papelera P-1 | 6 | 6.00 |
| Total |  | 6 |

**03_05_04** u PUERTA CANCELA CORREDERA DE ACERO, MANUAL. PINTADA MARRÓN.
1 u × 1966.06 (2084.02 con costes indirectos) = 2084.02
Puerta cancela metálica con hoja corredera lisa 2,25 m.x 2,75 m. a basa de estructura de tubos rectangulares de acero 40,60,2 forrado con chapas lisas de 1,2 mm. Con p/p de pórtico lateral de sustentación y tope de cierre, guía inferior con UPN 100 y cuadradillo macizo de 25x25 mm, ruedas de deslizamiento de 20 mm con rodamiento de engrase permanente, elementos de anclaje, herrajes de seguridad, cierre con llave y tirador rectangular de acero pintado, acabado. Incluso dos manos de pintura anticorrosiva en taller y dos de esmalte Ocre RAL 8001. Incluso p.p. de material de agarre y colocación. Medida unidades colocadas.

| Código | Ud | Descripción | Rendimiento | Precio | Importe |
|---|---|---|---|---|---|
| ATC00100 | h | CUADRILLA ALBAÑILERÍA, FORMADA POR OFICIAL 1ª Y PEÓN ESP. | 1.6 | 24.28 | 38.85 |
| TO01600 | h | OF. 1ª CERRAJERO-CHAPISTA | 2.5 | 12.98 | 32.45 |
| CH04020 | m3 | HORMIGÓN HM-20/B/20/I, SUMINISTRADO | 0.13 | 37.04 | 4.82 |
| POREF8 | u | PUERTA CANCELA CORREDERA LISA MANUAL, 225X275 CMS (material; 01/02/2020) | 1 | 1798.52 | 1798.52 |
| WW00400 | u | PEQUEÑO MATERIAL | 1 | 0.2 | 0.20 |
| TO01000 | h | OF. 1ª PINTOR | 4.5 | 12.98 | 58.41 |
| PE00200 | kg | ESMALTE SINTÉTICO | 4.8 | 4.02 | 19.30 |
| PI00300 | kg | IMPRIMACIÓN ANTIOXIDANTE | 4.8 | 2.8 | 13.44 |
| PW00100 | l | DISOLVENTE | 0.07 | 0.98 | 0.07 |
|  |  | Total |  |  | 1966.06 |

| Medición | Uds. | Parcial |
|---|---|---|
| Puerta cancela C-1 | 1 | 1.00 |
| Total |  | 1 |

**03_05_05** u PUERTA CANCELA ABATIBLE DE ACERO, PINTADA BLANCA.
1 u × 259.17 (274.72 con costes indirectos) = 274.72
Puerta cancela metálica con hoja abatible lisa 0,80 m.x 2,00 m. con acabado de chapas lisas de 1,2 mm. elementos de anclaje, herrajes de seguridad, cierre con llave y tirador. Incluso dos manos de pintura anticorrosiva en taller y dos de esmalte Blanco. Incluso p.p. de material de agarre y colocación. Medida unidades colocadas.

| Código | Ud | Descripción | Rendimiento | Precio | Importe |
|---|---|---|---|---|---|
| ATC00100 | h | CUADRILLA ALBAÑILERÍA, FORMADA POR OFICIAL 1ª Y PEÓN ESP. | 0.4 | 24.28 | 9.71 |
| TO01600 | h | OF. 1ª CERRAJERO-CHAPISTA | 1.5 | 12.98 | 19.47 |
| CH04020 | m3 | HORMIGÓN HM-20/B/20/I, SUMINISTRADO | 0.05 | 37.04 | 1.85 |
| PORFE98 | U | PUERTA CANCELA ABATIBLE LISA DE ACERO, 80x200 cms (material; 01/02/2020) | 1 | 196.19 | 196.19 |
| WW00400 | u | PEQUEÑO MATERIAL | 1 | 0.2 | 0.20 |
| TO01000 | h | OF. 1ª PINTOR | 1.6 | 12.98 | 20.77 |
| PE00200 | kg | ESMALTE SINTÉTICO | 1.6 | 4.02 | 6.43 |
| PI00300 | kg | IMPRIMACIÓN ANTIOXIDANTE | 1.6 | 2.8 | 4.48 |
| PW00100 | l | DISOLVENTE | 0.07 | 0.98 | 0.07 |
|  |  | Total |  |  | 259.17 |

| Medición | Uds. | Parcial |
|---|---|---|
| Puerta C-2 | 1 | 1.00 |
| Total |  | 1 |

**03_05_06** u LETRERO DE ACERO PINTADO
1 u × 185.8 (196.95 con costes indirectos) = 196.95
Letrero de acero pintado de chapas lisas de acero de 3 mm con varillas posteriores de sujeción con el texto " Piscina Municipal de Serón" en estilo Bauhaus 93 de 20 cms de altura. Pintadas con dos manos de pintura anticorrosiva y dos de esmalte Ocre RAL 8001 en taller. Pegadas con adhesivo de poliuretano a muro. Medición letrero completo.

| Código | Ud | Descripción | Rendimiento | Precio | Importe |
|---|---|---|---|---|---|
| ATC00100 | h | CUADRILLA ALBAÑILERÍA, FORMADA POR OFICIAL 1ª Y PEÓN ESP. | 0.2 | 24.28 | 4.86 |
| TO01600 | h | OF. 1ª CERRAJERO-CHAPISTA | 2 | 12.98 | 25.96 |
| LETR70987 | u | LETRERO LETRAS RECORTADAS ACERO 3 MM CON VARILLAS (material; 01/02/2020) | 23 | 6.21 | 142.83 |
| WW00400 | u | PEQUEÑO MATERIAL | 1 | 0.2 | 0.20 |
| TO01000 | h | OF. 1ª PINTOR | 0.6 | 12.98 | 7.79 |
| PE00200 | kg | ESMALTE SINTÉTICO | 0.6 | 4.02 | 2.41 |
| PI00300 | kg | IMPRIMACIÓN ANTIOXIDANTE | 0.6 | 2.8 | 1.68 |
| PW00100 | l | DISOLVENTE | 0.07 | 0.98 | 0.07 |
|  |  | Total |  |  | 185.8 |

| Medición | Uds. | Parcial |
|---|---|---|
| Letrero T-1 | 1 | 1.00 |
| Total |  | 1 |

**03_05_07** u MÓDULO APERGOLADO
6 u × 966.52 (1024.51 con costes indirectos) = 6147.06
Construcción completa de módulo apergolado 2,20x2,20x2,20 m. Incluyendo los siguientes trabajos: Excavación de 60 cms de 2x2 mtos y compactación de base con pisón manual al 95% del Proctor, Relleno de capa de grava limpia 16/32 mm de 40 cms, hormigón de limpieza HM-20 10cms, cimentación mediante losa 2x2 metros de 30 cms de profundidad de hormigón H-25 con doble armado de R.12 cada 25 cms con patillas de 20 cms de acero B500S con desagüe enmbutido de PVC de Diametro 63 y corrugados para iluminación. Base con cerco rectangular de perfiles 200,100,2 soldados en inglete a 45º unida a los mediante undoble angular L40,4 atornillado a dicah losa. 4 Postes de acero de acero soldados sobre marco inferior de perfiles cuadrados 100,2 y marco superior con 4 perfiles cuadrados 100,2 soldados a inglete a 45º. En marco superior corona interior de doble perfil L,40,4 con dos cables tensionados de acero galvanizado 3X19-3mm con . Toda la estructura metálica con dos manos de pintura anticorrosiva y dos de esmalte color Ocre RAL 8001. Con Sombraje de bambú 4x2 mtos recogible lateralmente mediante dos correas de cuero a pilar. Con suelo exterior de piedra arenisca Teka Rosal Stone o equivalente 105x19,7x2 cm con acabado abujardado fino , recibidas con adhesivo cementoso mejorado, C2. Las juntas longitudinales van abiertas 6 mm sobre media caña de tubo de PVC de Diam 32 mm en base de mortero de cemento M-5 dde 3 cms de espesor. Las juntas transversales son de 1 mm a excepción de la junta de borde será de 3 mm.Las piezas de borde serán de canto redondeado de radio 0,5 cms.Incluso pretratamiento en taller hidrorrepelente en cara posterior y oleorrepelente en obra en cara delantera según especificaciones del fabricante. Solado con certificado de Resbaladicidad Rd>50 según clasificación CTE y demás prestaciones exigidas por CTE.
Medición según módulos instalados.

| Código | Ud | Descripción | Rendimiento | Precio | Importe |
|---|---|---|---|---|---|
| TO00400 | h | OF. 1ª ENCOFRADOR | 1.5 | 12.98 | 19.47 |
| CM00300 | m3 | MADERA DE PINO EN TABLON | 0.009 | 147.56 | 1.33 |
| TNFURW | m | TUBO PVC DIAM. 63 MM, INCLUSO CODOS (material; 01/02/2020) | 1.8 | 1.31 | 2.36 |
| CW00600 | l | DESENCOFRANTE | 1.2 | 1.13 | 1.36 |
| WW00300 | u | MATERIAL COMPLEMENTARIO O PZAS. ESPECIALES | 0.5 | 0.36 | 0.18 |
| TP00100 | h | PEÓN ESPECIAL | 0.12 | 11.3 | 1.36 |
| ME01400 | h | MINI RETROEXCAVADORA | 0.12 | 15.89 | 1.91 |
| TO02200 | h | OFICIAL 2ª | 0.8 | 12.65 | 10.12 |
| CH04020 | m3 | HORMIGÓN HM-20/B/20/I, SUMINISTRADO | 0.44 | 37.04 | 16.30 |
| TO00600 | h | OF. 1ª FERRALLISTA | 0.02 | 12.98 | 0.26 |
| CA00320 | kg | ACERO B 500 S | 67.3 | 0.59 | 39.71 |
| CA01700 | kg | ALAMBRE DE ATAR | 0.005 | 0.8 | 0.00 |
| WW00400 | u | PEQUEÑO MATERIAL | 0.05 | 0.2 | 0.01 |
| TO02100 | h | OFICIAL 1ª | 0.8 | 11.97 | 9.58 |
| CH02920 | m3 | HORMIGÓN HA-25/P/20/IIb, SUMINISTRADO | 1.25 | 39.42 | 49.28 |
| MV00100 | h | VIBRADOR | 0.3 | 0.99 | 0.30 |
| GW00100 | m3 | AGUA POTABLE | 0.6 | 0.36 | 0.22 |
| MR00200 | h | PISÓN MECÁNICO MANUAL | 0.6 | 1.97 | 1.18 |
| TO01100 | h | OF. 1ª SOLADOR | 1.2 | 12.98 | 15.58 |
| DIST | kg | ADHESIVO CEMENTOSO MEJORADO C2 TE | 28 | 0.75 | 21.00 |
| RS00400C1 | m2 | PIEDRA ARENISCA ROSAL STONE 125x19,7x2 cm | 4 | 20.92 | 83.68 |
| RS00400B1 | m2 | ABUJARDADO FINO EN PIEDRA NATURAL | 4 | 3.92 | 15.68 |
| RS00400B2 | m2 | PRETRATAMIENTO CARA POSTERIOR HIDRORREPELENTE | 4 | 0.82 | 3.28 |
| RS00400B3 | M2 | TRATAMIENTO OLEORREPELENTE CARA DELANTERA | 8 | 0.79 | 6.32 |
| TO01000 | h | OF. 1ª PINTOR | 3.5 | 12.98 | 45.43 |
| GM80000 | m3 | MORTERO M5 CEM II/A-L 32,5 N ELAB. EN CENTRAL | 0.12 | 64.72 | 7.77 |
| RS00400B6 | m | MEDIO TUBO PVC DIAM. 32 MM | 20 | 0.39 | 7.80 |
| TA00200 | h | AYUDANTE ESPECIALISTA | 5 | 12.45 | 62.25 |
| TO01600 | h | OF. 1ª CERRAJERO-CHAPISTA | 5 | 12.98 | 64.90 |
| CA80120 | kg | ACERO PERFIL TUBULAR LAMINADO FRIO S 275 JR | 245 | 1.64 | 401.80 |
| PE00200 | kg | ESMALTE SINTÉTICO | 1.75 | 4.02 | 7.04 |
| PI00300 | kg | IMPRIMACIÓN ANTIOXIDANTE | 1.75 | 2.8 | 4.90 |
| PW00100 | l | DISOLVENTE | 0.1 | 0.98 | 0.10 |
| BAUDN98 | m2 | ROLLO CAÑIZO BAMBU ANCHO 2 METROS (material; 01/02/2020) | 4 | 4.24 | 16.96 |
| CORDEF | M | CORREA DE CUERO CON HERRAJES DE ACERO INOX (material; 01/02/2020) | 2 | 16.35 | 32.70 |
| CABL755 | M | CABLE TENSIONADO DE ACERO GALVANIZADO 6X19-3 MM (material; 01/02/2020) | 4 | 3.6 | 14.40 |
|  |  | Total |  |  | 966.52 |

| Medición | Uds. | Parcial |
|---|---|---|
| Modulos apergolados | 6 | 6.00 |
| Total |  | 6 |

**03_05_08** u PLANTACIÓN ARBOL HOJA PERENNE PORTE MEDIO (19/08/2012)
14 u × 44.3 (46.96 con costes indirectos) = 657.44
Árbol de sombra, decorativo especial de hoja perenne de 2,50 m de altura, diámetro de tronco de 12 a 14 cms, servido con cepellón de tierra, incluso apertura de hoyo de 1x1 m, extracción de tierras, plantación y relleno de tierra vegetal, suministro de abonos tutor de madera de castaño de 2 m, de altura, conservación y riegos. Medida la cantidad ejecutada.

| Código | Ud | Descripción | Rendimiento | Precio | Importe |
|---|---|---|---|---|---|
| TO00800 | h | OF. 1ª JARDINERO | 0.4 | 12.58 | 5.03 |
| TP00100 | h | PEÓN ESPECIAL | 0.52 | 11.3 | 5.88 |
| UJ00100 | t | ABONOS (material) | 0.002 | 134.03 | 0.27 |
| UJ00300 | u | ÁRBOL SOMBRA HOJA PERENNE 2,50 m (material; 04/02/2020) | 1 | 23.55 | 23.55 |
| UJ01800 | m3 | TIERRA VEGETAL (material) | 0.5 | 5.47 | 2.74 |
| UJ01900 | u | TUTOR DE MADERA DE CASTAÑO 2 m (material) | 1 | 3.86 | 3.86 |
| ME00400 | h | RETROEXCAVADORA | 0.13 | 22.87 | 2.97 |
|  |  | Total |  |  | 44.3 |

| Medición | Uds. | Parcial |
|---|---|---|
| arboles | 14 | 14.00 |
| Total |  | 14 |

### 03_06 FONT., SANEAMIENTO E INSTALACIONES URBANIZACIÓN
Importe: 5882.17

**03_06_01** m CANALETA HORIZONTAL DRENAJE CON TAPA DE ACERO GALV. A=120 MM
138.58 m × 16.52 (17.51 con costes indirectos) = 2426.54
Colocación de canaleta prefabricada de drenaje para uso público del de Hormigón Polímero tipo ULMA, modelo EUROKIT o equivalente, ancho exterior 120mm, ancho interior 98mm y altura exterior 85mm, para recogida de aguas pluviales, en módulos de 1 ML de longitud, sistema de fijación por presión o click. , con refuerzo lateral de acero galvanizado, con rejilla pasarela de acero galvanizado clase A-15 (Uso peatonal). Totalmente instalada y conectada a red de saneamiento de pluviales, en este caso concreto a canal rebosadero de piscina. Medida en metros lineales ejecutadas.

| Código | Ud | Descripción | Rendimiento | Precio | Importe |
|---|---|---|---|---|---|
| ATC00100 | h | CUADRILLA ALBAÑILERÍA, FORMADA POR OFICIAL 1ª Y PEÓN ESP. | 0.25 | 24.28 | 6.07 |
| TREO4002 | u | CANALETA HORIZONTAL DE DRENAJE ULMA EUROKIT | 1.05 | 8.17 | 8.58 |
| CH04020 | m3 | HORMIGÓN HM-20/B/20/I, SUMINISTRADO | 0.04 | 37.04 | 1.48 |
| RIEH870 | U | PEQUEÑO MATERIAL | 1.5 | 0.26 | 0.39 |
|  |  | Total |  |  | 16.52 |

| Medición | Uds. | Largo | Parcial |
|---|---|---|---|
| Tramo en "U" | 1 | 133.36 | 133.36 |
| -Duchas | -4 | 2 | -8.00 |
| Tramo Sur | 1 | 13.22 | 13.22 |
| Total |  |  | 138.58 |

**03_06_02** U ARQUETA DE REGISTRO 40x40 CM, TAPA PARA FORRAR
12 U × 87.81 (93.08 con costes indirectos) = 1116.96
Arqueta de paso de 40X40 cm de profundidad variable (media de un metro) para abastecimiento y saneamiento, formada por: solera de hormigón HM-20 de 15 cm de espesor con formación de pendientes, fábrica de ladrillo perforado de 1/2 pie,enfoscada y bruñida por el interior, tapa para forrar B.125 con cerco de perfil laminado L 50.5 y conexión de tubos de entrada y salida, incluso excavación y relleno. Medida la cantidad ejecutada.

| Código | Ud | Descripción | Rendimiento | Precio | Importe |
|---|---|---|---|---|---|
| ATC00100 | h | CUADRILLA ALBAÑILERÍA, FORMADA POR OFICIAL 1ª Y PEÓN ESP. | 1.56 | 24.28 | 37.88 |
| TP00100 | h | PEÓN ESPECIAL | 1.5 | 11.3 | 16.95 |
| AGM00500 | m3 | MORTERO DE CEMENTO M5 (1:6) CEM II/A-L 32,5 N | 0.06 | 34.59 | 2.08 |
| CH04120 | m3 | HORMIGÓN HM-20/P/40/I, SUMINISTRADO | 0.08 | 35.61 | 2.85 |
| FL01300 | mu | LADRILLO CERÁM. PERF. TALADRO PEQUEÑO REVESTIR 24x11,5x5 cm | 0.14 | 48.35 | 6.77 |
| SA00700B3 | m2 | TAPA PARA FORRAR b-125 40X40 CON CERCO | 1 | 20.92 | 20.92 |
| WW00300 | u | MATERIAL COMPLEMENTARIO O PZAS. ESPECIALES | 1 | 0.36 | 0.36 |
|  |  | Total |  |  | 87.81 |

| Medición | Uds. | Parcial |
|---|---|---|
| Abastecimiento fuente | 1 | 1.00 |
| Saneamiento pluviales | 11 | 11.00 |
| Total |  | 12 |

**03_06_03** m TUBERÍA POLIETILENO D. 20 mm, PE-100, 16 atm ENTERRADA
19.2 m × 1.26 (1.34 con costes indirectos) = 25.73
Conducción de polietileno de alta densidad diámetro tubo de polietileno PE 100, enterrada, de color negro con bandas azules, de 20 mm de diámetro exterior y 2 mm de espesor, SDR11, PN=16 atm apta para uso alimentario, incluso p.p. de piezas especiales y accesorios ,de soldadura a tope de juntas y prueba en zanja a presión normalizada. Totalmente instalada y comprobada. Medida la longitud ejecutada.

| Código | Ud | Descripción | Rendimiento | Precio | Importe |
|---|---|---|---|---|---|
| TO01900 | h | OF. 1ª FONTANERO | 0.02 | 12.98 | 0.26 |
| TP00100 | h | PEÓN ESPECIAL | 0.02 | 11.3 | 0.23 |
| US1013020 | m | TUBO POLIETILENO DIAM. 20 mm, PE100, 16 atm | 1.1 | 0.52 | 0.57 |
| WW00400 | u | PEQUEÑO MATERIAL | 1 | 0.2 | 0.20 |
|  |  | Total |  |  | 1.26 |

| Medición | Uds. | Largo | Parcial |
|---|---|---|---|
| A arqueta fuente | 1 | 18 | 18.00 |
| Conex. fuente | 1 | 1.2 | 1.20 |
| Total |  |  | 19.2 |

**03_06_04** m VALVULA DE CORTE DE ESFERA, PVC, 20 mm
1 m × 5.73 (6.07 con costes indirectos) = 6.07
Válvula de esfera de PVC de 32mm de diámetro, con unión por adhesivo, para una presión de trabajo de 16 atm, totalmente instalada y comprobada.

| Código | Ud | Descripción | Rendimiento | Precio | Importe |
|---|---|---|---|---|---|
| TO01900 | h | OF. 1ª FONTANERO | 0.1 | 12.98 | 1.30 |
| TP00100 | h | PEÓN ESPECIAL | 0.1 | 11.3 | 1.13 |
| US14506C | U | VALVULA DE CORTE DE ESFERA, D. 20 mm, PVC | 1 | 2.7 | 2.70 |
| WW00400 | u | PEQUEÑO MATERIAL | 3 | 0.2 | 0.60 |
|  |  | Total |  |  | 5.73 |

| Medición | Uds. | Parcial |
|---|---|---|
| Fuente | 1 | 1.00 |
| Total |  | 1 |

**03_06_05** m BOCA DE RIEGO TIPO BAYONETA
1 m × 19.91 (21.1 con costes indirectos) = 21.10
Boca de riego tipo bayoneta dentro de arqueta existente D 20 mm PN-16, instalada con derivación en "T" dentro de arqueta existente incluso, tornillería, juntas, y p.p. de soldaduras a tope. Medida la cantidad ejecutada.

| Código | Ud | Descripción | Rendimiento | Precio | Importe |
|---|---|---|---|---|---|
| TO01900 | h | OF. 1ª FONTANERO | 0.2 | 12.98 | 2.60 |
| TP00100 | h | PEÓN ESPECIAL | 0.1 | 11.3 | 1.13 |
| US10750H | u | BOCA DE RIEGO TIPO BAYONETA, D. 20 MM | 1 | 14.38 | 14.38 |
| WW00300 | u | MATERIAL COMPLEMENTARIO O PZAS. ESPECIALES | 5 | 0.36 | 1.80 |
|  |  | Total |  |  | 19.91 |

| Medición | Uds. | Parcial |
|---|---|---|
| Boca de riego | 1 | 1.00 |
| Total |  | 1 |

**03_06_06** m CANALIZACIÓN DE PVC CON TUBERÍA REFORZADA DE 300 mm, enterrada
8.1 m × 23.38 (24.78 con costes indirectos) = 200.72
Canalización enterrada de PVC con tubería reforzada SN4 teja de 300 mm de diámetro, incluso formación de pendientes con puntos de hormigón, envoltura de arena con un espesor de 15 cm y p.p. de piezas especiales y adhesivos. Incluso compactado de zanja terminada.
Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| CH04120 | m3 | HORMIGÓN HM-20/P/40/I, SUMINISTRADO | 0.006 | 35.61 | 0.21 |
| UA01600 | m | TUBERÍA PVC SN4 DIÁM. 300 mm TEJA | 1.01 | 13.07 | 13.20 |
| WW00400 | u | PEQUEÑO MATERIAL | 1 | 0.2 | 0.20 |
|  |  | Total |  |  | 23.38 |

| Medición | Uds. | Largo | Parcial |
|---|---|---|---|
| Pluviales | 1 | 8.1 | 8.10 |
| Total |  |  | 8.1 |

**03_06_07** m CANALIZACIÓN DE PVC CON TUBERÍA REFORZADA DE 200 mm, enterrada
42.7 m × 13.75 (14.58 con costes indirectos) = 622.57
Canalización enterrada de PVC con tubería reforzada SN4 teja de 200 mm de diámetro, incluso formación de pendientes con puntos de hormigón, envoltura de arena con un espesor de 15 cm y p.p. de piezas especiales y adhesivos. Incluso compactado de zanja terminada.
Medida la longitud entre ejes de arquetas.

| Código | Ud | Descripción | Rendimiento | Precio | Importe |
|---|---|---|---|---|---|
| TO01900 | h | OF. 1ª FONTANERO | 0.3 | 12.98 | 3.89 |
| TP00100 | h | PEÓN ESPECIAL | 0.3 | 11.3 | 3.39 |
| ME01400 | h | MINI RETROEXCAVADORA | 0.03 | 15.89 | 0.48 |
| MR00200 | h | PISÓN MECÁNICO MANUAL | 0.1 | 1.97 | 0.20 |
| AA00300 | m3 | ARENA GRUESA | 0.275 | 6.58 | 1.81 |
| CH04120 | m3 | HORMIGÓN HM-20/P/40/I, SUMINISTRADO | 0.006 | 35.61 | 0.21 |
| UA01500 | m | TUBERÍA PVC SN4 DIÁM. 200 mm TEJA | 1.01 | 3.53 | 3.57 |
| WW00400 | u | PEQUEÑO MATERIAL | 1 | 0.2 | 0.20 |
|  |  | Total |  |  | 13.75 |

| Medición | Uds. | Largo | Parcial |
|---|---|---|---|
| Pluviales |  |  |  |
|  | 1 | 22.8 | 22.80 |
|  | 1 | 19.9 | 19.90 |
| Total |  |  | 42.7 |

**03_06_08** m CANALIZACIÓN DE PVC CON TUBERÍA REFORZADA DE 160 mm, enterrada
100.4 m × 10.08 (10.68 con costes indirectos) = 1072.27
Canalización enterrada de PVC con tubería reforzada SN4 teja de 160 mm de diámetro, incluso formación de pendientes con puntos de hormigón, envoltura de arena con un espesor de 15 cm y p.p. de piezas especiales y adhesivos. Incluso compactado de zanja terminada.
Medida la longitud entre ejes de arquetas.

| Código | Ud | Descripción | Rendimiento | Precio | Importe |
|---|---|---|---|---|---|
| TO01900 | h | OF. 1ª FONTANERO | 0.2 | 12.98 | 2.60 |
| TP00100 | h | PEÓN ESPECIAL | 0.2 | 11.3 | 2.26 |
| ME01400 | h | MINI RETROEXCAVADORA | 0.03 | 15.89 | 0.48 |
| MR00200 | h | PISÓN MECÁNICO MANUAL | 0.1 | 1.97 | 0.20 |
| AA00300 | m3 | ARENA GRUESA | 0.275 | 6.58 | 1.81 |
| CH04120 | m3 | HORMIGÓN HM-20/P/40/I, SUMINISTRADO | 0.006 | 35.61 | 0.21 |
| UA01400 | m | TUBERÍA PVC SN4 DIÁM. 160 mm TEJA | 1.01 | 2.3 | 2.32 |
| WW00400 | u | PEQUEÑO MATERIAL | 1 | 0.2 | 0.20 |
|  |  | Total |  |  | 10.08 |

| Medición | Uds. | Largo | Parcial |
|---|---|---|---|
| Pluviales |  |  |  |
|  | 1 | 17.5 | 17.50 |
|  | 2 | 13.4 | 26.80 |
|  | 1 | 15.75 | 15.75 |
|  | 1 | 13.35 | 13.35 |
|  | 1 | 11.5 | 11.50 |
|  | 1 | 15.5 | 15.50 |
| Total |  |  | 100.4 |

**03_06_09** m CANALIZACIÓN DE PVC CON TUBERÍA REFORZADA DE 110 mm, enterrada
46.9 m × 7.85 (8.32 con costes indirectos) = 390.21
Canalización enterrada de PVC con tubería reforzada SN4 teja de 110 mm de diámetro, incluso formación de pendientes con puntos de hormigón, envoltura de arena con un espesor de 15 cm y p.p. de piezas especiales y adhesivos. Incluso compactado de zanja terminada.
Medida la longitud entre ejes de arquetas.

| Código | Ud | Descripción | Rendimiento | Precio | Importe |
|---|---|---|---|---|---|
| TO01900 | h | OF. 1ª FONTANERO | 0.15 | 12.98 | 1.95 |
| TP00100 | h | PEÓN ESPECIAL | 0.15 | 11.3 | 1.70 |
| ME01400 | h | MINI RETROEXCAVADORA | 0.03 | 15.89 | 0.48 |
| MR00200 | h | PISÓN MECÁNICO MANUAL | 0.1 | 1.97 | 0.20 |
| AA00300 | m3 | ARENA GRUESA | 0.275 | 6.58 | 1.81 |
| CH04120 | m3 | HORMIGÓN HM-20/P/40/I, SUMINISTRADO | 0.006 | 35.61 | 0.21 |
| UA01200 | m | TUBERÍA PVC SN4 DIÁM. 110 mm TEJA | 1.01 | 1.29 | 1.30 |
| WW00400 | u | PEQUEÑO MATERIAL | 1 | 0.2 | 0.20 |
|  |  | Total |  |  | 7.85 |

| Medición | Uds. | Largo | Parcial |
|---|---|---|---|
| Pluviales |  |  |  |
|  | 1 | 14.2 | 14.20 |
| Fuente | 1 | 1.2 | 1.20 |
| Conexiones a rejilla sumidero | 11 | 1.2 | 13.20 |
|  | 1 | 4.8 | 4.80 |
| Rebosaderos compensación | 1 | 13.5 | 13.50 |
| Total |  |  | 46.9 |

### 03_07 ELECTRICIDAD E ILUMINACIÓN URBANIZACIÓN
Importe: 1211.66

**03_07_01** u ARQUETA 40X40, IN SITU, CON TAPA DE FUNDICIÓN, ELECTRICIDAD
8 u × 74.83 (79.32 con costes indirectos) = 634.56

| Medición | Uds. | Parcial |
|---|---|---|
| Arquetas electricidad | 8 | 8.00 |
| Total |  | 8 |

**03_07_02** m TUBO EN VACIO ENTERRADO DE DOBLE PARED D. 140 mm
100.5 m × 2.41 (2.55 con costes indirectos) = 256.28
Tubo en vacio enterrado protector de polietileno de doble pared, de 140 mm de diámetro. , incluso ayudas de albañilería; construido según REBT y normas de la compañía suministradora. Medida la longitud ejecutada.

| Código | Ud | Descripción | Rendimiento | Precio | Importe |
|---|---|---|---|---|---|
| ATC00100 | h | CUADRILLA ALBAÑILERÍA, FORMADA POR OFICIAL 1ª Y PEÓN ESP. | 0.02 | 24.28 | 0.49 |
| ME01400 | h | MINI RETROEXCAVADORA | 0.01 | 15.89 | 0.16 |
| MR00300 | h | RODILLO VIBRANTE MANUAL | 0.1 | 2.53 | 0.25 |
| IE12300B | m | TUBO PVC FLEXIBLE PLIETILENO DOBLE PARED DIÁM. 140 mm | 1.02 | 1.38 | 1.41 |
| WW00400 | u | PEQUEÑO MATERIAL | 0.5 | 0.2 | 0.10 |
|  |  | Total |  |  | 2.41 |

| Medición | Uds. | Largo | Parcial |
|---|---|---|---|
| Tubo en vacio para restaurante | 1 | 100.5 | 100.50 |
| Total |  |  | 100.5 |

**03_07_03** m TUBO EN VACIO ENTERRADO DE DOBLE PARED D. 90 mm
118.3 m × 1.81 (1.92 con costes indirectos) = 227.14
Tubo en vacio enterrado protector de polietileno de doble pared, de 90 mm de diámetro. , incluso ayudas de albañilería; construido según REBT y normas de la compañía suministradora. Medida la longitud ejecutada.

| Código | Ud | Descripción | Rendimiento | Precio | Importe |
|---|---|---|---|---|---|
| ATC00100 | h | CUADRILLA ALBAÑILERÍA, FORMADA POR OFICIAL 1ª Y PEÓN ESP. | 0.02 | 24.28 | 0.49 |
| ME01400 | h | MINI RETROEXCAVADORA | 0.01 | 15.89 | 0.16 |
| MR00300 | h | RODILLO VIBRANTE MANUAL | 0.1 | 2.53 | 0.25 |
| IE12300C | m | TUBO PVC FLEXIBLE POLIETILENO DOBLE PARED DIAM. 90 mm. (material; 13/02/2020) | 1.02 | 0.79 | 0.81 |
| WW00400 | u | PEQUEÑO MATERIAL | 0.5 | 0.2 | 0.10 |
|  |  | Total |  |  | 1.81 |

| Medición | Uds. | Largo | Parcial |
|---|---|---|---|
| Lateral Este | 1 | 38.8 | 38.80 |
| Laterales Sur y Oeste | 1 | 79.5 | 79.50 |
| Total |  |  | 118.3 |

**03_07_04** m TUBO EN VACIO ENTERRADO DE DOBLE PARED D. 40 mm
38.8 m × 1.27 (1.35 con costes indirectos) = 52.38
Tubo en vacio enterrado protector de polietileno de doble pared, de 40 mm de diámetro. , incluso ayudas de albañilería; construido según REBT y normas de la compañía suministradora. Medida la longitud ejecutada.

| Código | Ud | Descripción | Rendimiento | Precio | Importe |
|---|---|---|---|---|---|
| ATC00100 | h | CUADRILLA ALBAÑILERÍA, FORMADA POR OFICIAL 1ª Y PEÓN ESP. | 0.02 | 24.28 | 0.49 |
| ME01400 | h | MINI RETROEXCAVADORA | 0.01 | 15.89 | 0.16 |
| MR00300 | h | RODILLO VIBRANTE MANUAL | 0.1 | 2.53 | 0.25 |
| IE12300D | m | TUBO PVC FLEXIBLE POLIETILENO DOBLE PARED DIAM. 40 mm. (material; 14/02/2020) | 1.02 | 0.26 | 0.27 |
| WW00400 | u | PEQUEÑO MATERIAL | 0.5 | 0.2 | 0.10 |
|  |  | Total |  |  | 1.27 |

| Medición | Uds. | Largo | Parcial |
|---|---|---|---|
| Conexión a pergolas | 1 | 2.1 | 2.10 |
|  | 1 | 4.8 | 4.80 |
|  | 1 | 4.5 | 4.50 |
|  | 1 | 9.2 | 9.20 |
|  | 1 | 7 | 7.00 |
|  | 1 | 7.2 | 7.20 |
| Conexión a muro | 4 | 1 | 4.00 |
| Total |  |  | 38.8 |

**03_07_05** U CAJA DE REGISTRO ELECTRICA EMPOTRADA EN PARED, IP 65.
10 U × 3.9 (4.13 con costes indirectos) = 41.30
Instalación de caja estanca de registro empotrada, 220x170x80 mm, protección IP-65, colocada a rás de paramento. Medida unidas instaladas.

| Código | Ud | Descripción | Rendimiento | Precio | Importe |
|---|---|---|---|---|---|
| ATC00100 | h | CUADRILLA ALBAÑILERÍA, FORMADA POR OFICIAL 1ª Y PEÓN ESP. | 0.058 | 24.28 | 1.41 |
| ELECT0082 | U | CAJA ELECT DE REGISTRO EMPOT, 220x170x80 mm, IP-65 (material; 14/02/2020) | 1 | 2.49 | 2.49 |
|  |  | Total |  |  | 3.9 |

| Medición | Uds. | Largo | Parcial |
|---|---|---|---|
| Cajas de registro | 1 | 10 | 10.00 |
| Total |  |  | 10 |

### 03_08 GESTIÓN DE RESIDUOS URBANIZACIÓN (13/11/2008)
Importe: 417.19

**03_08_01_** t GESTIÓN RESIDUOS HORMIGÓN VERTEDERO (13/11/2008)
126.02 t × 2.27 (2.41 con costes indirectos) = 303.71
Tasa para la deposición directa de residuos de construcción de hormigón separado exentos de materiales reciclables en vertedero autorizado por la comunidad autónoma correspondiente. Sin incluir carga ni transporte. Según operación enumerada D5 de acuerdo con la orden MAM 304/2002 por la que se publican las operaciones de valorización y eliminación de residuos.

| Código | Ud | Descripción | Rendimiento | Precio | Importe |
|---|---|---|---|---|---|
| SVGN100 | t | Tasa deposito directo en vertedero | 1 | 2.27 | 2.27 |
|  |  | Total |  |  | 2.27 |

**03_08_02_** t GESTIÓN RESIDUOS ACERO Y OTROS METÁLES VALORIZ. (15/01/2009)
0.12 t × -168.93 (-179.07 con costes indirectos) = -21.49
Precio para la gestión del residuo de acero y otros metales a un gestor autorizado por la comunidad autónoma correspondiente, para su reutilización, recuperación o valorización. Sin carga ni transporte. Según operación enumerada R 04 de acuerdo con la orden MAM 304/2002 por la que se publican las operaciones de valorización y eliminación de residuos.

| Código | Ud | Descripción | Rendimiento | Precio | Importe |
|---|---|---|---|---|---|
| SVGR375 | t | Tasa valorizacion acero y otros met. con gestor | 1 | -168.93 | -168.93 |
|  |  | Total |  |  | -168.93 |

**03_08_03_** t TRANSPORTE RESIDUOS NO PELIGROSOS
126.14 t × 1.01 (1.07 con costes indirectos) = 134.97

| Medición | Uds. | Largo | Parcial |
|---|---|---|---|
|  | 1 | 126.02 | 126.02 |
|  | 1 | 0.12 | 0.12 |
| Total |  |  | 126.14 |

### 03_09 CONTROL DE CALIDAD URBANIZACIÓN (27/02/2020)
Importe: 290.04

**03_09_01** u ENSAYO PROCTOR NORMAL (27/02/2020)
4 u × 68.41 (72.51 con costes indirectos) = 290.04
Ensayo de Proctor Normal para compactación de suelos determinando la relación entre el contenido de humedad y el peso unitario seco de los suelos compactados en un molde. Incluso informe de resultados.

| Código | Ud | Descripción | Rendimiento | Precio | Importe |
|---|---|---|---|---|---|
| SEC965 | u | Ensayo Proctor Normal | 1 | 68.41 | 68.41 |
|  |  | Total |  |  | 68.41 |

| Medición | Uds. | Parcial |
|---|---|---|
| Zona de cesped | 3 | 3.00 |
| Zona de solado exterior | 1 | 1.00 |
| Total |  | 4 |

### 03_10 SEGURIDAD Y SALUD URBANIZACIÓN (09/10/2007)
Importe: 441.25

**03_10_01** u SEÑAL METÁLICA "OBLIG. PROH." 42 cm, SIN SOPORTE (27/01/2020)
2 u × 9.2 (9.75 con costes indirectos) = 19.50
Señal de seguridad metálica tipo obligación o prohibición de 42 cm, sin soporte metálico, incluso colocación y p.p. de desmontaje de acuerdo con R.D. 485/97. Medida la unidad ejecutada.

| Código | Ud | Descripción | Rendimiento | Precio | Importe |
|---|---|---|---|---|---|
| TP00100 | h | PEÓN ESPECIAL | 0.045 | 11.3 | 0.51 |
| HS00800 | u | SEÑAL OBLIGACIÓN O PROHIBICIÓN 42 cm | 1 | 8.69 | 8.69 |
|  |  | Total |  |  | 9.2 |

**03_10_02** m2 CERRAMIENTO PROV. OBRA, PANEL MALLA GALV. SOPORT. PREFABR. (09/10/2007)
120.65 m2 × 1.16 (1.23 con costes indirectos) = 148.40
Cerramiento provisional de obra, realizado con postes cada 3,50 m de perfiles tubulares galvanizados de 50 mm de diám. interior, panel rígido de malla galvanizada de 2 metros de altura y p.p. de piezas prefabricadas de hormigón moldeado para apoyo y alojamiento de postes y ayudas de albañilería. Medida la superficie ejecutada.

| Código | Ud | Descripción | Rendimiento | Precio | Importe |
|---|---|---|---|---|---|
| TP00100 | h | PEÓN ESPECIAL | 0.04 | 11.3 | 0.45 |
| CA02500 | kg | ACERO GALVANIZADO EN CALIENTE | 0.04 | 2.05 | 0.08 |
| HS02150 | u | BASE HORMIGÓN CERRAMIENTO PROV. | 0.04 | 2.16 | 0.09 |
| UU01510 | m2 | MALLA GALV. ELECTROSOLDADA EN PANELES RÍGIDOS | 0.013 | 41.39 | 0.54 |
|  |  | Total |  |  | 1.16 |

| Medición | Uds. | Largo | Parcial |
|---|---|---|---|
| Separación con calle | 2 | 8 | 16.00 |
|  | 1 | 21.67 | 21.67 |
| Separación con pistas deportivas | 1 | 3 | 3.00 |
|  | 1 | 51.89 | 51.89 |
|  | 1 | 23.25 | 23.25 |
|  | 1 | 1.32 | 1.32 |
|  | 1 | 3.52 | 3.52 |
| Total |  |  | 120.65 |

**03_10_03** m CORDÓN DE BALIZAMIENTO REFLECTANTE (27/01/2020)
133.22 m × 0.25 (0.27 con costes indirectos) = 35.97
Cordón de balizamiento reflectante incluso colocación de acuerdo con las especificaciones y modelos del R.D. 485/97. Medida la longitud ejecutada.

| Código | Ud | Descripción | Rendimiento | Precio | Importe |
|---|---|---|---|---|---|
| TP00100 | h | PEÓN ESPECIAL | 0.01 | 11.3 | 0.11 |
| HS02800 | m | CORDÓN BALIZAMIENTO (material; 26/02/2020) | 1.05 | 0.13 | 0.14 |
|  |  | Total |  |  | 0.25 |

| Medición | Uds. | Largo | Parcial |
|---|---|---|---|
|  | 1 | 3 | 3.00 |
|  | 1 | 31.79 | 31.79 |
|  | 1 | 5.8 | 5.80 |
|  | 1 | 49.81 | 49.81 |
|  | 1 | 17.56 | 17.56 |
|  | 1 | 22.61 | 22.61 |
|  | 1 | 2.65 | 2.65 |
| Total |  |  | 133.22 |

**03_10_04** m VALLA METÁLICA PARA ACOTAMIENTO DE ESPACIOS, ELEM. PVC
160.38 m × 0.57 (0.6 con costes indirectos) = 96.23
Valla metálica para acotamiento de espacios, formada por elementos de PVC autónomos normalizados de 1,50x1,10 m, incluso montaje y desmontaje de los mismos. Medida la longitud ejecutada.

| Código | Ud | Descripción | Rendimiento | Precio | Importe |
|---|---|---|---|---|---|
| TP00100 | h | PEÓN ESPECIAL | 0.04 | 11.3 | 0.45 |
| HS03401 | u | VALLA AUTÓNOMA NORMALIZADA PVC | 0.013 | 9.32 | 0.12 |
|  |  | Total |  |  | 0.57 |

| Medición | Uds. | Largo | Parcial |
|---|---|---|---|
| Con Piscina |  |  |  |
| Duchas | 4 | 1.8 | 7.20 |
|  | 8 | 1.34 | 10.72 |
|  | 1 | 15.64 | 15.64 |
|  | 1 | 11.69 | 11.69 |
|  | 1 | 25.7 | 25.70 |
|  | 1 | 6.27 | 6.27 |
|  | 1 | 15.53 | 15.53 |
|  | 1 | 16.27 | 16.27 |
|  | 1 | 25.7 | 25.70 |
|  | 1 | 1.69 | 1.69 |
| Con restaurante |  |  |  |
|  | 1 | 14.55 | 14.55 |
|  | 1 | 9.42 | 9.42 |
| Total |  |  | 160.38 |

**03_10_05** u CASCO SEG. CONTRA IMPACTOS POLIETILENO ALTA (09/10/2007)
6 u × 0.85 (0.9 con costes indirectos) = 5.40
Casco de seguridad contra impactos polietileno alta densidad según R.D. 773/97 y marcado CE según R.D. 1407/92. Medida la unidad en obra.

| Código | Ud | Descripción | Rendimiento | Precio | Importe |
|---|---|---|---|---|---|
| HC01500 | u | CASCO DE SEGURIDAD ESTANDAR | 1 | 0.85 | 0.85 |
|  |  | Total |  |  | 0.85 |

**03_10_06** u PAR TAPONES ANTIRRUIDO ESPUMA DE POLIEURETANO (09/10/2007)
6 u × 0.1 (0.11 con costes indirectos) = 0.66
Par de tapones antirruidodesechable fabricado espuma de polieuretano, según R.D. 773/97 y marcado CE según R.D. 1407/92. Medida la unidad en obra.

| Código | Ud | Descripción | Rendimiento | Precio | Importe |
|---|---|---|---|---|---|
| HC00400 | u | PAR DE TAPONES ANTIRRUIDO POLIURETANO | 1 | 0.1 | 0.10 |
|  |  | Total |  |  | 0.1 |

**03_10_07** u GAFAS MONTURA VINILO, PANTALLA E POLICARBONATO (09/10/2007)
6 u × 5.84 (6.19 con costes indirectos) = 37.14
Gafas de montura de vinilo, pantalla exterior de policarbonato, pantalla interior antichoque y cámara de aire entre las dos pantallas para trabajos con riesgos de impactos en ojos, según R.D.1407/1992. Medida la unidad en obra.

| Código | Ud | Descripción | Rendimiento | Precio | Importe |
|---|---|---|---|---|---|
| HC03310 | u | GAFAS ANTI-IMPACTO DE MONTURA ACETATO C. AIRE | 1 | 5.84 | 5.84 |
|  |  | Total |  |  | 5.84 |

**03_10_08** u PANTALLA SOLDADURA OXIACET. ADAPT. A CABEZA CARRACA (28/02/2020)
1 u × 2 (2.12 con costes indirectos) = 2.12
Pantalla de soldadura oxiacetilenica, abatible, resistente a la perforación y penetración por objeto candente, antiinflamable, ventanal abatible adaptable a cabeza mediante sistema de carraca, según R.D. 1407/1992. Medida la unidad en obra.

| Código | Ud | Descripción | Rendimiento | Precio | Importe |
|---|---|---|---|---|---|
| HC05700 | u | PANTALLA SOLDADURA OXIACETILÉNICA ADAPTABLE | 1 | 2 | 2.00 |
|  |  | Total |  |  | 2 |

**03_10_09** u PAR GUANTES RIESGOS MECÁNICOS MÍN. PIEL FLOR CERDO (09/10/2007)
6 u × 1.11 (1.18 con costes indirectos) = 7.08
Par de guantes de protección para riesgos mecánicos mínimos, fabricado en piel de flor de cerdo, según R.D. 773/97 y marcado CE según R.D. 1407/92. Medida la unidad en obra.

| Código | Ud | Descripción | Rendimiento | Precio | Importe |
|---|---|---|---|---|---|
| HC04200 | u | PAR DE GUANTES RIESGOS MECÁNICOS MINIMOS PIEL CERDO | 1 | 1.11 | 1.11 |
|  |  | Total |  |  | 1.11 |

**03_10_10** u PAR GUANTES PROTEC. SOLDADURA, SERRAJE. MANGA (01/02/2013)
3 u × 2.22 (2.35 con costes indirectos) = 7.05
Par de guantes de protección en trabajos de soldadura fabricado en serraje con manga, según R.D. 773/97 y marcado CE según R.D. 1407/92. Medida la unidad en obra.

| Código | Ud | Descripción | Rendimiento | Precio | Importe |
|---|---|---|---|---|---|
| HC04500 | u | PAR DE GUANTES SOLDADURA SERRAJE MANGA | 1 | 2.22 | 2.22 |
|  |  | Total |  |  | 2.22 |

**03_15_11** u PAR ZAPATOS SEGURIDAD PIEL AFELPADA, PLANTILLA Y PUNTERA MET. (24/02/2013)
6 u × 12.55 (13.3 con costes indirectos) = 79.80
Par de zapatos de seguridad contra riesgos mecánicos, fabricados en piel afelpada, plantilla y puntera metálica, piso antideslizante según R.D. 773/97 y marcado CE según R.D. 1407/92. Medida la unidad en obra.

| Código | Ud | Descripción | Rendimiento | Precio | Importe |
|---|---|---|---|---|---|
| HC06300 | u | PAR DE ZAPATOS PIEL AFELPADA PLANTILLA Y PUNTERA METAL | 1 | 12.55 | 12.55 |
|  |  | Total |  |  | 12.55 |

**03_10_12** u MANDIL PARA TRABAJOS DE SOLDADURA (09/10/2007)
1 u × 1.79 (1.9 con costes indirectos) = 1.90
Mandil para trabajos de soldadura, fabricado en cuero con sujección a cuello y cintura a traves de tiras según R.D. 773/97 y marcado CE según R.D. 1407/92. Medida la unidad en obra.

| Código | Ud | Descripción | Rendimiento | Precio | Importe |
|---|---|---|---|---|---|
| HC05100 | u | MANDIL PARA TRABAJOS DE SOLDADURA | 1 | 1.79 | 1.79 |
|  |  | Total |  |  | 1.79 |

## Precios auxiliares

**AGM00800** m3 MORTERO DE CEMENTO M5 (1:6) CEM II/A-L 32,5 N + PLAST. (material)
Precio: 35.65
Mortero de cemento CEM II/A-L 32,5 N, tipo M5 (1:6), con adición de plastificante, con una resistencia a compresión de 5 N/mm2, según UNE-EN 998-2:2004.

| Código | Ud | Descripción | Rendimiento | Precio | Importe |
|---|---|---|---|---|---|
| TP00100 | h | PEÓN ESPECIAL | 1.03 | 11.3 | 11.64 |
| AA00300 | m3 | ARENA GRUESA | 1.102 | 6.58 | 7.25 |
| GA00200 | l | PLASTIFICANTE (material) | 1.288 | 0.82 | 1.06 |
| GC00200 | t | CEMENTO CEM II/A-L 32,5 N EN SACOS (material) | 0.258 | 60.51 | 15.61 |
| GW00100 | m3 | AGUA POTABLE | 0.263 | 0.36 | 0.09 |
|  |  | Total |  |  | 35.65 |

**ATC00100** h CUADRILLA ALBAÑILERÍA, FORMADA POR OFICIAL 1ª Y PEÓN ESP. (mano de obra)
Precio: 24.28
Cuadrilla albañilería, formada por oficial 1ª y peón especial.

| Código | Ud | Descripción | Rendimiento | Precio | Importe |
|---|---|---|---|---|---|
| TO00100 | h | OF. 1ª ALBAÑILERÍA | 1 | 12.98 | 12.98 |
| TP00100 | h | PEÓN ESPECIAL | 1 | 11.3 | 11.30 |
|  |  | Total |  |  | 24.28 |

**AGM00500** m3 MORTERO DE CEMENTO M5 (1:6) CEM II/A-L 32,5 N (material)
Precio: 34.59
Mortero de cemento CEM II/A-L 32,5 N, tipo M5 (1:6), con una resistencia a compresión de 5 N/mm2, según UNE-EN 998-2:2004.

| Código | Ud | Descripción | Rendimiento | Precio | Importe |
|---|---|---|---|---|---|
| TP00100 | h | PEÓN ESPECIAL | 1.03 | 11.3 | 11.64 |
| AA00300 | m3 | ARENA GRUESA | 1.102 | 6.58 | 7.25 |
| GC00200 | t | CEMENTO CEM II/A-L 32,5 N EN SACOS | 0.258 | 60.51 | 15.61 |
| GW00100 | m3 | AGUA POTABLE | 0.263 | 0.36 | 0.09 |
|  |  | Total |  |  | 34.59 |

**ATC00400** Hr CUA.FOR.POR OFI. 1ª INST. Y AYUDANTE ESP. (mano de obra; 25/10/2008)
Precio: 21.99
Cuadrilla formada por un oficial 1ª instalador y ayudante especialista.

| Código | Ud | Descripción | Rendimiento | Precio | Importe |
|---|---|---|---|---|---|
| TA00200 | h | AYUDANTE ESPECIALISTA | 1 | 12.45 | 12.45 |
| TO02000 | h | OF. 1ª INSTALADOR (mano de obra; 25/10/2008) | 1 | 9.54 | 9.54 |
|  |  | Total |  |  | 21.99 |

**AGM01600** m3 MORTERO BASTARDO M10 (1:0,5:4) CEM II/A-L 32,5 N Y CAL (material)
Precio: 64.19
Mortero bastardo de cemento CEM II/A-L 32,5 N, cal aérea apagada y arena de río, tipo M10 (1:0,5:4), con una resistencia a compresión de 5 N/mm2, según UNE-EN 998-2:2004.

| Código | Ud | Descripción | Rendimiento | Precio | Importe |
|---|---|---|---|---|---|
| TP00100 | h | PEÓN ESPECIAL | 1.236 | 11.3 | 13.97 |
| AA00300 | m3 | ARENA GRUESA | 1.38 | 6.58 | 9.08 |
| GC00200 | t | CEMENTO CEM II/A-L 32,5 N EN SACOS | 0.38 | 60.51 | 22.99 |
| GK00100 | t | CAL AÉREA APAGADA EN POLVO EN SACOS (material) | 0.19 | 95.15 | 18.08 |
| GW00100 | m3 | AGUA POTABLE | 0.2 | 0.36 | 0.07 |
|  |  | Total |  |  | 64.19 |

**AGM00600** m3 MORTERO DE CEMENTO M2,5 (1:8) CEM II/A-L 32,5 N (material)
Precio: 31.31
Mortero de cemento CEM II/A-L 32,5 N, tipo M2,5 (1:8), con una resistencia a compresión de 2,5 N/mm2, según UNE-EN 998-2:2004.

| Código | Ud | Descripción | Rendimiento | Precio | Importe |
|---|---|---|---|---|---|
| TP00100 | h | PEÓN ESPECIAL | 1.03 | 11.3 | 11.64 |
| AA00300 | m3 | ARENA GRUESA | 1.174 | 6.58 | 7.72 |
| GC00200 | t | CEMENTO CEM II/A-L 32,5 N EN SACOS | 0.196 | 60.51 | 11.86 |
| GW00100 | m3 | AGUA POTABLE | 0.258 | 0.36 | 0.09 |
|  |  | Total |  |  | 31.31 |

**AGY00100** m3 YESO PROYECTADO B1 (material; 04/04/2006)
Precio: 63.22
Pasta de yeso negro YG, confeccionada a mano, según UNE-EN 13279-1:2000.

| Código | Ud | Descripción | Rendimiento | Precio | Importe |
|---|---|---|---|---|---|
| TP00100 | h | PEÓN ESPECIAL | 3 | 11.3 | 33.90 |
| GY00200 | t | YESO NEGRO YG (material; 04/04/2006) | 0.876 | 33.22 | 29.10 |
| GW00100 | m3 | AGUA POTABLE | 0.618 | 0.36 | 0.22 |
|  |  | Total |  |  | 63.22 |

**AGL00100** m3 LECHADA DE CEMENTO CEM II/A-L 32,5 N (material)
Precio: 72.22
Lechada de cemento CEM II/A-L 32,5 N, envasado, confeccionada a mano, según UNE-EN 197-1:2000.

| Código | Ud | Descripción | Rendimiento | Precio | Importe |
|---|---|---|---|---|---|
| TP00100 | h | PEÓN ESPECIAL | 3.605 | 11.3 | 40.74 |
| GC00200 | t | CEMENTO CEM II/A-L 32,5 N EN SACOS | 0.515 | 60.51 | 31.16 |
| GW00100 | m3 | AGUA POTABLE | 0.891 | 0.36 | 0.32 |
|  |  | Total |  |  | 72.22 |

**ATC00200** h CUADRILLA ALBAÑILERIA, FORMADA POR OFICIAL 2¦ Y PEON ESP. (mano de obra; 27/01/2020)
Precio: 26.3
CUADRILLA ALBA¥ILERIA, FORMADA POR OFICIAL 2¦ Y PEON ESPECIAL.

| Código | Ud | Descripción | Rendimiento | Precio | Importe |
|---|---|---|---|---|---|
| TP00100 | h | PEÓN ESPECIAL | 1.098 | 11.3 | 12.41 |
| TO02200 | h | OFICIAL 2ª | 1.098 | 12.65 | 13.89 |
|  |  | Total |  |  | 26.3 |

## Recursos

**ME00400** h RETROEXCAVADORA
Medidas las horas trabajadas

**TO00800** h OF. 1ª JARDINERO
Medidas las horas trabajadas

**TP00100** h PEÓN ESPECIAL
Medidas las horas trabajadas

**MC00100** h COMPRESOR DOS MARTILLOS
Medidas las horas trabajables

**ME00500** h RETROEXCAVADORA CON MARTILLO
Medidas las horas trabajadas

**MR00200** h PISÓN MECÁNICO MANUAL
Medidas las horas trabajadas

**TO02100** h OFICIAL 1ª
Medidas las horas trabajadas

**ME01400** h MINI RETROEXCAVADORA
Medidas las horas trabajadas

**ME00300** h PALA CARGADORA
Medidas las horas trabajadas

**MK00100** h CAMIÓN BASCULANTE
Medidas las horas trabajadas

**TO02200** h OFICIAL 2ª
Medidas las horas trabajadas

**CH04020** m3 HORMIGÓN HM-20/B/20/I, SUMINISTRADO
Medido el volumen fresco útil descargado

**TO00100** h OF. 1ª ALBAÑILERÍA
Medidas las horas trabajadas

**FB01000** u BLOQUE HORMIGÓN 40x20X20 cm
Medida la cantidad útil descargada

**AG00100** m3 GRAVA
Medido el volumen aparente útil descargado

**TA00100** h AYUDANTE
Medidas las horas trabajadas

**CA00620** kg ACERO ELECTROSOLDADO ME B 500 T EN MALLA
Medido el peso real útil descargado

**CA00320** kg ACERO B 500 S
Medido el peso real útil descargado

**CH80020B** m3 HORMIGÓN HA-30/F/12/IV, SUMINISTRADO
Medido el volumen fresco útil descargado

**MV00100** h VIBRADOR
Medidas las horas trabajadas

**TO00600** h OF. 1ª FERRALLISTA
Medidas las horas trabajadas

**CA01700** kg ALAMBRE DE ATAR
Medido el peso real útil descargado

**TO00400** h OF. 1ª ENCOFRADOR
Medidas las horas trabajadas

**CE00200** u PUNTAL METÁLICO DE 3 m
Medida la cantidad útil descargada

**CM00200B** m3 LISTÓN MADERA DE PINO 2X2 CMS
Medido el volumen teórico útil descargado

**CM00300** m3 MADERA DE PINO EN TABLON
Medido el volumen teórico útil descargado

**CW00600** l DESENCOFRANTE
Medida la cantidad útil descargada

**MS00105** h SIERRA MECÁNICA DE CORTE, MANUAL
Medidas las horas trabajadas

**TO01100** h OF. 1ª SOLADOR
Medidas las horas trabajadas

**TO01000** h OF. 1ª PINTOR
Medidas las horas trabajadas

**GM80000** m3 MORTERO M5 CEM II/A-L 32,5 N ELAB. EN CENTRAL
Medido el volumen fresco útil descargado

**SB00800C2** m UNIONES MECÁNICAS OCULTAS AC. INOX. ANGULARES ATORN.ILLADAS
Medida la longitud útil descargada

**TO00700** h OF. 1ª IMPERMEABILIZADOR
Medidas las horas trabajadas

**XI00800** kg IMPRIMADOR DE BASE ASFÁLTICA
Medido el peso útil descargado

**PW00100** l DISOLVENTE
Medido el volumen útil descargado

**RS05500** kg PINTURA AL CLOROCAUCHO
Medido el peso útil descargado

**TO01500** h OF. 1ª CARPINTERÍA
Medidas las horas trabajadas

**KA81190B** m BARANDILLA DOBLE PASAMANOS EN ACERO INOXIDABLE
Medida la longitud capaz útil descargada

**TO01900** h OF. 1ª FONTANERO
Medidas las horas trabajadas

**TA00200** h AYUDANTE ESPECIALISTA
Medidas las horas trabajadas

**TO01800** h OF. 1ª ELECTRICISTA
Medidas las horas trabajadas

**CH04120** m3 HORMIGÓN HM-20/P/40/I, SUMINISTRADO
Medido el volumen fresco útil descargado

**FL01300** mu LADRILLO CERÁM. PERF. TALADRO PEQUEÑO REVESTIR 24x11,5x5 cm
Medida la cantidad útil descargada

**SA00700B3** m2 TAPA PARA FORRAR b-125 40X40 CON CERCO
Medida la superficie útil descargada

**US1013063** m TUBO POLIETILENO DIÁM. 63 mm PE100, 16 atm
Medida la longitud útil descargada

**US10750H** u BOCA DE RIEGO TIPO BAYONETA, D. 20 MM
Medida la cantidad útil descargada

**AA00300** m3 ARENA GRUESA
Medido el volumen aparente útil descargado

**UA01600** m TUBERÍA PVC SN4 DIÁM. 300 mm TEJA
Medida la longitud útil descargada

**UA01500** m TUBERÍA PVC SN4 DIÁM. 200 mm TEJA
Medida la longitud útil descargada

**UA01400** m TUBERÍA PVC SN4 DIÁM. 160 mm TEJA
Medida la longitud útil descargada

**UA01200** m TUBERÍA PVC SN4 DIÁM. 110 mm TEJA
Medida la longitud útil descargada

**MR00300** h RODILLO VIBRANTE MANUAL
Medidas las horas trabajadas

**IE12300B** m TUBO PVC FLEXIBLE PLIETILENO DOBLE PARED DIÁM. 140 mm
Medida la longitud útil descargada

**SC00600** m TUBO PVC DIÁM. 125 mm 4 kg/cm2
Medida la longitud útil descargada

**SC00600C** m TUBO PVC DIÁM. 63 mm 4 kg/cm2
Medida la longitud útil descargada

**IP07800R** u EXTINTOR MÓVIL, CO2, 5 kg EFICACIA 89B
Medida la cantidad útil descargada

**HS03401** u VALLA AUTÓNOMA NORMALIZADA PVC
Medida la cantidad útil descargada

**HR00200** u ANCLAJE DE RED
Medida la cantidad útil descargada

**HR00700** m2 RED DE SEGURIDAD DE POLIAMIDA
Medida la superficie útil descargada

**CM00100** m3 MADERA DE PINO EN TABLONCILLO
Medido el volumen teórico útil descargado

**HB00110** u SOPORTE METÁLICO BARANDILLA SISTEMA MORDAZA
Medida la cantidad útil descargada

**FB80020** u BLOQUE ARCILLA ALIGERADA 30x19x24 cm
Medida la cantidad útil descargada

**QT00800** u TEJA CERÁMICA PLANA
Medida la cantidad útil descargada

**MK00200** h CAMIÓN CISTERNA
Medidas las horas trabajadas

**MR00400** h RULO VIBRATORIO
Medidas las horas trabajadas

**CH02920** m3 HORMIGÓN HA-25/P/20/IIb, SUMINISTRADO
Medido el volumen fresco útil descargado

**CM00600** u PANEL METÁLICO 50x50 cm
Medida la cantidad útil descargada

**CM00700** u PANEL METÁLICO ENCOFRADO CIRCULAR DIÁM. 35 cm
Medida la cantidad útil descargada

**FB80030** u BLOQUE ARCILLA ALIGERADA 30x19x29 cm
Medida la cantidad útil descargada

**FB80010** u BLOQUE ARCILLA ALIGERADA 30x19x19 cm
Medida la cantidad útil descargada

**FB00200** u BLOQUE HORMIGÓN DE CARGA 40x20X20 cm
Medida la cantidad útil descargada

**FB01500** mu BLOQUE CERÁMICO HUECO 40x20x7 cm
Medida la cantidad útil descargada

**CV00200** m VIGUETA AUTORRESISTENTE PRETENSADA
Medida la longitud útil descargada

**FL00500** mu LADRILLO CERÁM. HUECO SENCILLO 24x11,5x4 cm
Medida la cantidad útil descargada

**AA00200** m3 ARENA FINA
Medido el volumen aparente útil descargado

**FL00300B** mu RASILLA CERÁMICA 100X30X4 CMS
Medida la cantidad útil descargada

**TO00300** h OF. 1ª COLOCADOR
Medidas las horas trabajadas

**XT14300** m3 POLIURETANO DENSIDAD 35 kg/m3
Medido el volumen útil descargado

**MC00200** h COMPRESOR PARA PROYECTAR
Medidas las horas trabajables

**XT13825** m2 POLIESTIRENO EXTRUSIONADO EN PLANCHAS ALTA DENSDAD 50mm
Medida la superficie útil descargada

**XI01100** m2 LÁMINA POLIETILENO 0,2 mm
Medida la superficie útil descargada

**XI01800** m2 MEMBRANA BETÚN MODIF. ARM. DOBLE POLIETILENO 4 mm
Medida la superficie útil descargada

**GP00100** kg PASTA ADHESIVA
Medido el peso útil descargado

**RS02575** u BALDOSA GRES PORCELÁNICO, 60x60, GRIS, C. MEDIA, RESB. 3
Medida la cantidad útil descargada

**TO00200** h OF. 1ª ALICATADOR
Medidas las horas trabajadas

**RA05520** u PLACA GRES PORCELÁNICO 60x30 cm, Blanco Mate, Canto recto
Medida la cantidad útil descargada

**RW00400** m ALFÉIZAR MÁRMOL BLANCO MACAEL 35x2 cm, 1ª CALIDAD , PULIDO
Medida la longitud útil descargada

**RW01900** m JUNTA DE SELLADO
Medida la longitud útil descargada

**TO00900** h OF. 1ª MONTADOR
Medidas las horas trabajadas

**FP01100** m2 PLACA DE YESO LAMINADO DE 12 mm
Medida la superficie capaz útil descargada

**FP01800** kg PASTA PARA JUNTAS DE PLACAS DE YESO LAMINADO
Medido el peso útil descargado en obra

**RT04111** m2 ENTRAMADO METÁLICO PARA TECHO DE PL. YESO LAMINADO
Medida la superficie útil descargada

**KM01000** m CERCO SAPELLY 70X40 mm
Medida la longitud capaz útil descargada

**KM04200** m LISTÓN PINO FLANDES 70X30 mm
Medida la longitud capaz útil descargada

**KM08000** m TAPAJUNTAS SAPELLY 60X15 mm
Medida la longitud capaz útil descargada

**TO01600** h OF. 1ª CERRAJERO-CHAPISTA
Medidas las horas trabajadas

**KA02500** m2 PUERTA CORTAFUEGO ABATIBLE 1 HOJA TIPO EI2/45, LAC. BLANCO
Medida la superficie útil descargada de fuera a fuera del cerco

**KA01200D** m PRECERCO TUBO ACERO GALVANIZADO
Medida la longitud capaz útil descargada

**KL8031BD** m2 PUERTA ALUMINIO LACADO GRIS C/R.P.T. T-II)
Medida la superficie útil descargada de fuera a fuera del cerco

**KA01200** m PRECERCO TUBO ACERO GALVANIZADO CORREDERA
Medida la longitud capaz útil descargada

**KL80336E** m2 VENTANA CORREDERA ALUMINIO LACADO C/R.P.T
Medida la superficie útil descargada de fuera a fuera del cerco

**KL8031BG** m2 VENTANA ABATIBLE ALUMINIO LACADO GRIS C/R.P.T
Medida la superficie útil descargada de fuera a fuera del cerco

**IF17300** u JUEGO, SOPORTES, HIERRO FUNDIDO
Medida la cantidad útil descargada

**IF19000R** u LAVABO MURAL SIN PEDESTAL PORC. C. BLANCO ROCA THE GAP
Medida la cantidad útil descargada

**IF17900B** u ENCIMERA SILESTONE BLANCO ZEUS 2 CMS
Medida la cantidad útil descargada

**VW03100** m2 ESPEJO LUNA PULIDA PLATEADA INCOLORA 4 mm
Medida la superficie útil descargada

**PP00100** kg PINTURA PLÁSTICA
Medido el peso útil descargado

**PW00300** kg SELLADORA
Medido el peso útil descargado

**PS00100** kg PINTURA AL SILICATO
Medido el peso útil descargado

**MNOSB00900** m BAJANTE PVC DIÁM. 110 mm
Medida la longitud útil descargada

**SC00800** m TUBO PVC DIÁM. 150 mm 4 kg/cm2
Medida la longitud útil descargada

**SC00500** m TUBO PVC DIÁM. 110 mm 4 kg/cm2
Medida la longitud útil descargada

**IF07800** u DESAGUE AUTOMÁTICO LAVABO
Medida la cantidad útil descargada

**IF14500** u GRIFO TEMPORIZADO MEZCLADOR LAVABO DE 1ª C
Medida la cantidad útil descargada

**IF16700** u JUEGO DE RAMALILLOS
Medida la cantidad útil descargada

**IF09550** u EQUIPO GRIFERIA GERONTOLÓGICO PARA LAVABO
Medida la cantidad útil descargada

**IF08100** u DESAGUE DUCHA CON REJILLA
Medida la cantidad útil descargada

**IF14300** u EQUIPO DE GRIFERIA TEMP./MEZC TEMPORIZADO DUCHA EMPOTRADO
Medida la cantidad útil descargada

**TO01400** h OF. 1ª CALEFACTOR O MECÁNICO
Medidas las horas trabajadas

**IE06300** u COFRE POLIESTER DE MANDOS Y DISTR. 30x40 cm COMPL
Medida la cantidad útil descargada

**IE00100** u ARMARIO METÁL. PARA MANDOS Y DISTR. 36 ELEM. EMPOTRAR
Medida la cantidad útil descargada

**IE01900** m CABLE COBRE 3x1,5 mm2 H07V-K
Medida la longitud útil descargada

**IE11900** m TUBO PVC FLEXIBLE CORRUGADO DIÁM. 20 mm
Medida la longitud útil descargada

**IE02000** m CABLE COBRE 3x2,5 mm2 H07V-K
Medida la longitud útil descargada

**IE02100** m CABLE COBRE 3x4 mm2 H07V-K
Medida la longitud útil descargada

**IE12000** m TUBO PVC FLEXIBLE CORRUGADO DIÁM. 20 mm
Medida la longitud útil descargada

**IE05200** u CAJILLO UNIVERSAL ENLAZABLE
Medida la cantidad útil descargada

**IE11000** u INTERRUPTOR SENCILLO
Medida la cantidad útil descargada

**IE07600** u INTERRUPTOR CONMUTADO NORMAL
Medida la cantidad útil descargada

**IE01400** u BASE ENCHUFE II+T 16 A C/PLACA T.T. LATERAL
Medida la cantidad útil descargada

**IE01500** u BASE ENCHUFE II+T 16 A SUP. CAJA ESTANCA C/TAPA
Medida la cantidad útil descargada

**IE12500** m TUBO PVC RIGIDO DIÁM. 13 mm
Medida la longitud útil descargada

**IE01700** u BASE ENCHUFE II+T 25 A C/PLACA
Medida la cantidad útil descargada

**IE12100** m TUBO PVC FLEXIBLE CORRUGADO DIÁM. 23 mm
Medida la longitud útil descargada

**IE03800** kg CABLE DE COBRE DESNUDO
Medido el peso real útil descargado

**IP09390** u PULSADOR DE ALARMA IDENTIFICABLE CPN CORDÓN
Medida la cantidad útil descargada

**IP00220** u AVISADOR ACUSTICO INTERIOR
Medida la cantidad útil descargada

**IP07800** u EXTINTOR MÓVIL, POLVO ABC, 6 kg EFICACIA 8-A, 39-B
Medida la cantidad útil descargada

**HC02520** m LINEA DE VIDA HORIZONTAL DE POLIESTER
Medida la longitud útil descargada

**HC02200** u ARNES DE SEGURIDAD DE SUJECIÓN POLIAMIDA
Medida la cantidad útil descargada

**FB00500** u BLOQUE HORMIGÓN 40x20x10 cm
Medida la cantidad útil descargada

**FB01100** mu BLOQUE CERÁMICO HUECO 33x15x4 cm
Medida la cantidad útil descargada

**CA80120** kg ACERO PERFIL TUBULAR LAMINADO FRIO S 275 JR
Medido el peso real útil descargado

**PI00300** kg IMPRIMACIÓN ANTIOXIDANTE
Medido el peso útil descargado

**QW00900** m2 TEJIDO ANTIRRAICES
Medida la superficie útil descargada

**UP01600** m3 TIERRAS PROCEDENTES DE PRÉSTAMO
Medido el volumen útil descargado

**KA00500** kg ACERO EN PERFILES TUBULARES MANUFACTURADO
Medido el peso real útil descargado

**PE00200** kg ESMALTE SINTÉTICO
Medido el peso útil descargado

**UJ00100** t ABONOS
Medido el peso útil descargado

**UJ00300** u ÁRBOL SOMBRA HOJA PERENNE 2,50 m
Medida la cantidad útil descargada

**UJ01800** m3 TIERRA VEGETAL
Medido el volumen útil descargado

**UJ01900** u TUTOR DE MADERA DE CASTAÑO 2 m
Medida la cantidad útil descargada

**HS02800** m CORDÓN BALIZAMIENTO
Medida la longitud útil descargada

**GA00200** l PLASTIFICANTE
Medida la cantidad útil descargada

**GC00200** t CEMENTO CEM II/A-L 32,5 N EN SACOS
Medido el peso útil descargado

**GK00100** t CAL AÉREA APAGADA EN POLVO EN SACOS
Medido el peso útil descargado

## Entidades
- 000, C
- 001, C
- 002, C
